# Neubau Schulcampus Deisenhofen
Angebotsaufforderung (GAEB 90, DA83)
Währung: EUR
Auftraggeber: Zweckverband Staatliche weiterführende Schulen im Süden des

## Küchentechnische Anlagen

### 02 Küchentechnische Anlagen

*Hinweis*
Bauvorhaben

Objekt:  SCD Schulcampus Deisenhofen

Leistung (LV):  Küchentechnische Anlagen
Vergabeeinheit: VE 01-4710.01

Bauvorhaben:
Neubau Schulcampus Deisenhofen
Gemeinde Oberhaching
82041 Deisenhofen

Bauherr:
ZV staatl. weiterf. Schulen
im Süden des LK München

Angebotssumme brutto: '....................'

Die vom Bieter auszufüllenden Felder für Einh.-Preis u.
Gesamtbetrag befinden sich am Anfang einer jeden
Position.

Die Mengenansätze und Abrechnungseinheiten dürfen
keinesfalls verändert werden.

Ebenso darf die Reihenfolge der Positionen und die
Endzusammenstellung nicht verändert werden.

Eine Veränderung der Vertragsunterlagen durch den
Bieter führt zum Ausschluss.

*Hinweis*
Allgemeine Baubeschreibung Hochbau

Lage der Baustelle, Umgebungsbedingungen,
Zufahrtsmöglichkeiten und Beschaffenheit der Zufahrt
sowie etwaige Einschränkungen bei ihrer Benutzung.

Das Bauvorhaben "Neubau Schulcampus Deisenhofen"
befindet sich in der Gemeinde Oberhaching, Ortsteil
Deisenhofen an der Sauerlacher Straße. Sie beinhaltet
das Abräumen des Oberbodens der früheren Ackerfläche
sowie die Erstellung des Neubaus des Schulcampus,
bestehend aus Fachoberschule, Realschule, Mensa mit
Verwaltungsbüros des Zweckverbands, 3-fach Sporthalle
und Tiefgarage (inkl. Freiflächengestaltung und
Nebengebäuden).

Während der Bauarbeiten befinden sich die angrenzenden
Nachbargebäude immer in Nutzung.

Lage des Baugrundstücks:
Der Schulcampus liegt in unmittelbarer Nähe zum
S-Bahnhof Deisenhofen. Das Grundstück befindet sich
zwischen der Sauerlacher Strasse  und der Schulstrasse.
Südlich wird es durch einen Wirtschaftsweg, den
Vogelherdweg und im Norden durch einen Fussweg
begrenzt.
Südlich des Vogelherdweges befindet sich der Teil des
Grundstückes auf dem sich die Aussensportflächen
befinden.

Zufahrt:
Die Ver- und Entsorgung der Baustelle erfolgt
ausschließlich über die Sauerlacher Straße. Die
Schulstraße ist von Baustellenverkehr freizuhalten.
Hier besteht durch die gegenüberliegende Grundschule
eine erhöhte Unfallgefahr.
Die Hauptzufahrt zur Baustelle an der Sauerlacher
Straße, wird täglich vor Arbeitsbeginn geöffnet und ist
nach dem Verlassen der Baustelle zu schließen.
In nahem Umfeld sowie auf dem Gelände der Baustelle
besteht nur bedingte Wendemöglichkeit, insbesondere für
Schwerlasttransporte oder Sattelauflieger.
In Ausnahmefällen darf nach ausdrücklicher Erlaubnis
des AG oder der Objektüberwachung eine Nebenzufahrt an
der Schulstraße genutzt werden. Eine Erlaubnis wird nur
Schwerlasttransporten und Sattelaufliegern erteilt.

Art und Lage der baulichen Anlagen, z.B. auch Anzahl
und Höhe der Geschosse.
Entwurf/ Erscheinungsbild
Das Grundstück befindet sich im Oberhachinger Ortsteil
Deisenhofen unmittelbar westlich der gleichnamigen
S-Bahn-Station.
Auf dem Grundstück entstehen eine Realschule, eine
Fachoberschule (FOS), eine Mensa, eine
3-fach-Sporthalle, die auch als Mehrzweckhalle genutzt
werden soll, und eine Tiefgarage.

Die Realschule und die Fachoberschule entstehen als
Holz-Hybrid-Bauten. Mensa, Sporthalle und Tiefgarage
sind Massivbauten aus Stahlbeton. Bis auf die
Fachoberschule sind alle Gebäude im 1. UG verbunden.
Die Schulen bestehen aus je drei Gebäudeteilen, von
denen jeweils 2 eine Geschossigkeit von EG + 1 haben
und der dritte EG +2 hat. Mensa und Sporthalle haben
jeweils 1 Obergeschoss, die Tiefgarage befindet sich
zwischen Sporthalle und Realschule im Untergeschoss.
Alle Gebäude sind mit Holzfassaden und Blechdächern
geplant.

Die Oberflächen im Inneren sind Sichtoberflächen (Holz
bzw. Beton), flächenelastische Bodenbeläge, Holz- und
Werksteinböden.

1.2 Konstruktionsbeschreibung Architektur

Fassaden
Realschule, Fachoberschule und Mensa:
Hinterlüftete, vertikale Holzverschalung, Fichte,
als Boden-Deckel-Schalung, vorvergraut
Pfosten-Riegel-Elemente aus Holz-Aluminium Konstruktion
mit Festverglasung, Fenster und
Türen als Drehflügel (manuell) und integrierten,
dezentralen Lüftungsgeräten, Holzart:
 Fichte/ Esche, Aluminium Deckschalen:
pulverbeschichtet, Holzoberfläche: transparent lasiert
Verglasungsart: 2- bzw. 3-Scheiben-Verglasung
Isolierverglasung und Sonnenschutzverglasung
Oberlichtbänder mit Festverglasungen und
Lamellenfenstern im Bereich des Dachversatzes
 (Entrauchung Aula/ Aufzug)

Sporthalle:
Hinterlüftete, vertikale Holzverschalung, Fichte,
als Boden-Deckel-Schalung, vorvergraut
Pfosten-Riegel-Elemente aus Aluminium mit
Festverglasung, Fenster als Drehflügel (manuell)
Aluminium Deckschalen: pulverbeschichtet,
Verglasungsart: 3-Scheiben-Verglasung Isolierverglasung
Oberlichtband mit Lamellenfenstern und Festverglasungen
im Bereich des Dachversatzes
Verglasungen der Dachfläche als liegende
PR-Konstruktion wie vor in Gymnastikräumen und
Treppenraum

Innenwände:
Realschule und Fachoberschule:
Tragende und nicht tragende Innenwände als
Brettsperrholzwände in Fichte
Oberflächen in Wohnsichtqualität, mit aufhellendem
Vergilbungsschutz und Schutzanstrich, eini
ge Bauteile aus Baubuche
in Nebenräumen: Industriesichtqualität
Wände in Untergeschossen aus Stahlbeton in
Sichtbetonqualität
Sanitärwände als Holz- und Metallständer-Wände mit
2-lagiger Gipskartonbeplankung, bzw.
einlagig mit Gipskarton bekleidete Brettsperrholzwände
Sanitärräume türhoch bzw. raumhoch gefliest mit Fliesen
Innentüren: Opake Türen als Holz-Umfassungszargen,
tlw. Holz-Stockzargen mit Laibungsbekleidung.

Sporthalle und Mensa:
Wände aus Stahlbeton in Sichtbetonqualität
Sanitärwände als Metallständer-Wände mit 2-lagiger
Gipskartonbeplankung
Innentüren:
Opake Türen als Stahl-Umfassungszargen mit Holztürblatt
Technikräume Stahltüren mit
Umfassungszarge
Rohrrahmentüren, Prallwandtüren
Türen im Verwaltungsbereich Mensa: Holzumfassungszargen
mit Holztürblatt

Decken
Sporthalle und Mensa:
Die Rohdecken in beiden Gebäuden sind aus Stahlbeton,
Dachkonstruktion aus Holz (s.u.)
Abhangdecken in der Sporthalle zwischen den Sparren als
Holzwolle-Akustikplatte
Gymnastikräume Sporthalle und Gastraum Mensa mit
Holz-Akustikelementen
Foyers, Treppenhäuser, Umkleiden und Sanitär- und
Küchenbereiche mit GK-Abhangdecken,
 gestrichen, tlw. mit Akustikanforderung
Technik und Lagerbereiche ohne Unterhangdecken

Bodenaufbau
Realschule und Fachoberschule:
schwimmender Estrich mit Fussbodenheizung
Bodenbeläge Klassenzimmer mit Kautschukbelag
Öffentliche Bereiche (Aula, Mehrzweckraum und
Treppenhäuser) mit Betonwerksteinbelag
Fachklassen und Werkstätten teilweise mit Holzpflaster
bzw. Industrieparkett
Sanitärräume mit Fliesenbelag
Technik- und Lagerbereiche mit staubbindenden Anstrich

Sporthalle und Mensa:
schwimmender Estrich mit Fussbodenheizung
Öffentliche Bereiche (Foyers Sporthalle, Gastraum
Mensa, Treppenhäuser) mit
Betonwerksteinbelag
Sanitärräume mit Fliesenbelag
Bodenbelag Sporthalle und Geräte- und Gymnastikräume:
Linoleum auf Doppelschwingboden

Konstruktion / TGA / ELT / Freianlagen
Weitere Angaben zur Konstruktion, zu den TGA- und
Elektroinstallationen, sowie zur Ausführung der
Freianlagen siehe folgende Vortexte.

1.3 Baustellenbetrieb

Verkehrsverhältnisse auf der Baustelle, insbesondere
Verkehrsbeschränkungen
Be- und Entladetätigkeiten dürfen ausschließlich unter
Anwesenheit des Fahrzeugführers erfolgen.
Auf dem gesamten Baufeld gilt die
Straßenverkehrsordnung. Die Einhaltung der
Straßenverkehrsordnung obliegt den Auftragnehmern und
deren Kraftfahrzeugführern und Maschinisten. Davon
abweichend wird die Höchstgeschwindigkeit auf 20 km/h
festgelegt.

Der Auftragnehmer/Firmenbauleiter hat die Baustelle
während und außerhalb der üblichen Arbeitszeit gemäß
den Unfallverhütungsvorschriften der
Bauberufsgenossenschaften zu sichern. Die
Baustellenzugänge sind, außer zu Betriebszwecken,
dauerhaft geschlossen zu halten.
Andere Zufahrten, Baustellenzu- oder -ausgänge und
Baustraßen dürfen nicht benutzt werden.
Auf die Einschränkungen infolge bestehender
verkehrspolizeilicher Vorgaben, wie z. B. Gewässer,
Parkverbote, Einbahnstraßenregelungen,
Nutzlastbeschränkungen oder räumlich beengte
Verhältnisse, wird hingewiesen.

Straßen, Wege, Lager- und Arbeitsplätze innerhalb des
Baugeländes werden in bestehendem Zustand zur Verfügung
gestellt und auf Antrag von der Objektüberwachung
zugewiesen. Sie können vom Auftragnehmer nur auf eigene
Gefahr benutzt werden.
Auf dem Baugrundstück werden in begrenzter Zahl
Parkplätze ausgewiesen. Ein Anrecht auf einen Parkplatz
auf der Baustelle besteht nicht.

Für den Verkehr freizuhaltende Flächen
Fahrwege und Wandflächen sind grundsätzlich
freizuhalten.
Die Feuerwehrzufahrten, -aufstellflächen, sowie die
Flucht- und Rettungswege sind freizuhalten.
Das Abstellen von Fahrzeugen aller Art in
Halteverbotszonen, Feuerwehrzufahrten, sonstigen
Einfahrten sowie auf Grünflächen ist verboten.
Widerrechtlich abgestellte Fahrzeuge werden auf Kosten
des Fahrzeughalters abgeschleppt. Widerrechtlich
genutzte Abstellflächen werden auf Kosten des Benutzers
geräumt.

Art, Lage, Maße und Nutzbarkeit von
Transporteinrichtungen und Transportwegen, z.B.
Montageöffnungen.
Der Rohbauer wird voraussichtlich bis zu 4
Obendreher-Kräne errichten, die an der Spitze planmäßig
eine Lastaufnahme von 3,5 Tonnen haben werden. Nach
Abschluss der Rohbauarbeiten stehen die Kräne auch für
die Gewerke Zimmerer und Dach zur Verfügung.

Besondere Belastungen aus Immissionen sowie besondere
klimatische oder betriebliche Bedingungen
Erschütterungsintensive bzw. lärmintensive Arbeiten
sind immer erst nach schriftlicher Bestätigung durch
die Objektüberwachung möglich.
Unterbrechungen durch Forderungen Dritter (besonders
Lärmbelästigung, Geruchsbelästigung) auf Anweisung der
Objektüberwachung oder des Auftraggebers direkt sind
möglich und Folge zu leisten.
Die gem. Vertrag vereinbarten Ruhezeiten sind zu
beachten und zwingend einzuhalten. Abweichungen hiervon
können nur durch den Auftraggebers selbst gestattet
werden.

Lage, Art, Anschlusswert und Bedingungen für das
Überlassen von Anschlüssen für Wasser, Energie und
Abwasser.
Der AG lässt vor Beginn der Rohbauarbeiten einen
Baustromanschluss und mehrere Unterverteiler auf dem
Baugrundstück errichten.
Der Baustromanschluss kommt aus einer Trafostation an
der Schulstraße. Es wird je ein Kranverteiler, ein
großen Baustromverteiler und Gruppenverteiler an der
Fachoberschule, der Realschule und im Bereich Mensa /
Sporthalle erstellt. Die Leistungsabnahme an diesem
Haupt-Baustromkasten kann nur anteilig durch den
jeweiligen AN erfolgen.
Mit Ende der Rohbauarbeiten und Beginn der
Ausbauarbeiten stellt der AG über den AN Baustrom die
neue Baustromversorgung im Innenbereich für alle
Unternehmer mit 1x Baustromverteiler in jeder
Geschossebene im jeweiligen Treppenhaus zur Verfügung.
Über die vorgesehenen Baustromverteiler können nur
Geräte und Anlagen bis zu einem Nennstrom vom 32 Ampère
abgehend versorgt werden.

In unmittelbarer Umgebung des Baugrundstückes befinden
sich drei Hydranten. Ein Hydrant befindet sich an der
Schulstraße in der Nähe der Fachoberschule, der Zweite
südlich der Realschule am Vogelherdweg und ein Dritter
an der Sauerlacherstraße in der Nähe von Mensa und
Sporthalle.
Der AN Baustelleneinrichtung errichtet an allen
Hydranten einen Haupt-Bauwasseranschuss und einen
Bauwasserverteiler und stellt diese allen anderen
Unternehmern zur Verfügung.
Die Wasserentnahme an diesen Anschlüssen kann nur
anteilig durch den jeweiligen AN erfolgen.

Lage und Ausmaß der dem Auftragnehmer für die
Ausführung seiner Leistungen zur Benutzung oder
Mitbenutzung überlassenen Flächen und Räume.
Übergeordnet gilt der BE-Plan des AG. Die BE-Fläche und
-Einrichtungen auf dem Grundstück sind anteilig
zusammen mit den anderen Unternehmen zu nutzen. Die
widerrufliche Zuteilung der BE-Teilfläche für den AN
erfolgt durch die Objektüberwachung. Grundsätzlich ist
von höchsten 50 m2 Lagerfläche auf Höhe GOK auszugehen.
Über die zugewiesenen Flächen hinaus erforderliche
Lager- und Arbeitsplätze hat der Auftragnehmer zu
beschaffen; die Kosten sind durch die Vertragspreise
abgegolten. Lagerflächen sind vom AN stets in
aufgeräumten Zustand zu halten.
Näheres ist dem beigefügten Baustelleneinrichtungsplan
zu entnehmen.
Flächen außerhalb des Bauzauns werden nicht zur
Verfügung gestellt.

Übernachtungsunterkünfte dürfen auf dem Grundstück
nicht errichtet werden. Der AG stellt keine Pausen-,
Aufenthalts- und Lagerräume im Gebäude zur Verfügung.

Materialien, Geräte, Maschinen des AN für den täglichen
Arbeitseinsatz sind so zu lagern, dass zu jedem
Zeitpunkt ausreichend freie Verkehrs-, Flucht- und
Rettungswege vorhanden sind.

Jeglicher Eingriff in bauseitige
Sicherheitseinrichtungen (Schutzgerüste, Baugeländer
etc.) ist ausdrücklich nur mit Genehmigung des SiGeKo
oder der Objektüberwachung erlaubt. Notwendige
Eingriffe sind deshalb frühzeitig anzumelden.

Im Gebäudeinneren stehen keine Lager- und/oder
Aufenthaltsräume zur Verfügung. Übernachtungen auf dem
Baugrundstück sind nicht zulässig.
Vom AG zur Verfügung gestellte Lagerplätze,
Arbeitsplätze und Zufahrtswege sind nach Beendigung der
Arbeiten in dem Zustand zurückzugeben, in dem sie sich
bei Beginn der Arbeiten befanden, sofern nicht
ausdrücklich etwas Abweichendes vereinbart wird.

Besondere umweltrechtliche Vorschriften
Zum Schutz der Umwelt, der Landschaft und der Gewässer
hat der Auftragnehmer die durch die Arbeiten
hervorgerufenen Beeinträchtigungen auf das
unvermeidbare Maß einzuschränken. Behördliche
Anordnungen oder Ansprüche Dritter wegen der
Auswirkungen der Arbeiten hat der Auftragnehmer dem
Auftraggeber unverzüglich schriftlich mitzuteilen.

Besondere Vorgaben für die Entsorgung, z.B.
Beschränkungen für die Beseitigung von Abwasser und
Abfall.
Das Einfüllen von Schutt und Müll in Arbeitsräume sowie
das Eingraben auf der Baustelle ist untersagt.
Das Entsorgen von Abfällen, Bauschutt und Abbruchmassen
umfasst die Verwertung entsprechend den Vorschriften
bzw. die erforderlich Maßnahmen für das Einsammeln,
Befördern, Behandeln und Lagern entsprechend den
Vorschriften und behördlichen Auflagen.
Verwertbares Material ist der Rohstoffrückgewinnung
zuzuführen, es geht in den Besitz des AN über, wenn
nicht anders im Positionstext des Leistungsverzeichnis
beschrieben.

Schutzgebiete oder Schutzzeiten im Bereich der
Baustelle, z.B. wegen Forderungen des Gewässer-,
Boden-, Natur-, Landschafts- oder Immissionsschutzes
vorliegende Fachgutachten oder dergleichen
An Werktagen von Montag bis Samstag kann auf der
Baustelle gearbeitet werden. Mit den angebotenen
Einheitspreisen sind Arbeiten innerhalb der
werktäglichen Arbeitszeiten 7:00  20:00 Uhr abgegolten.
Darüberhinausgehende Arbeitszeiten sind mit der
Objektüberwachung schriftlich zu vereinbaren. Die etwa
zusätzlich erforderlichen Genehmigungen für Nacht-,
Feiertags- und Sonntagsarbeit holt der Auftragnehmer
ein.
Zum Schutz gegen Baulärm sind folgende Vorschriften zu
beachten:
- Technische Anleitung zum Schutz gegen Lärm
- Bayerische Immissionsschutzgesetz (BayImSchG)
- Allgemeine Verwaltungsvorschriften gegen Baulärm -
Geräuschimmissionen -
- Art 14 Bayerische Bauordnung (BayBo)
soweit nachfolgend nicht eingeschränkt.
In der Zeit von 12.00 Uhr bis 13.00 Uhr (mittägliche
Ruhezeit) und von 20.00 Uhr bis 07.00 Uhr (nächtliche
Ruhezeit) darf der Immissionsrichtwert von 30 dB(A) auf
den nächstgelegenen Immissionsorten/Nachbargrundstücken
nicht überschritten werden. In der übrigen Zeit ist der
Richtwert unter 45 dB(A) zu halten. Einzelne
kurzzeitige Geräuschspitzen dürfen die vollen
Immissionsrichtwerte tagsüber um nicht mehr als 30
dB(A) und nachts um nicht mehr als 20 dB(A)
überschreiten.
Belästigungen durch Lärm, Abgase usw. sind auf das
absolut notwendige Maß zu beschränken.
Stauberzeugende Ausführungen sind auf das Mindestmaß zu
reduzieren. Die Staubentwicklung ist durch Nässen zu
reduzieren. Frischluft-Ansaugbereiche der
Nachbargebäude sind zwingend von staub- und
geruchsbelastenden Ausführungen (auch Dieselabgase)
freizuhalten.

Art und Umfang des Schutzes von Bäumen,
Pflanzenbeständen, Vegetationsflächen, Verkehrsflächen,
Bauteilen, Bauwerken, Grenzsteinen und dergleichen im
Bereich der Baustelle.
DIN 18920 ist einzuhalten. Angrenzende Grünflächen
dürfen über den Baubereich hinaus nicht durch Befahren,
Lagern, Überschütten usw. in Mitleidenschaft gezogen
werden.
Bei Bäumen ist der gesamte Bereich der Krone, des
Stammes und des Wurzelbereiches zu schützen. Eventuelle
Wunden an Ästen, Stamm und Wurzel sind fachgerecht zu
behandeln.
Für Schäden haftet der AN, bei schweren Schäden ist
eine Ersatzpflanzung mit Stammumfang 25-30 cm
vorzunehmen, inkl. der vorzeitigen Beseitigung des
beschädigten Baumes. Bestehender Baumbestand ist zu
schonen. Dies ist bei der Aufstellung von
Baustellencontainern auf den Stellplätzen unter den
Bäumen zu berücksichtigen.

Art und Umfang der Regelung und Sicherung des
öffentlichen Verkehrs.
An der Baustellenzufahrt befindet sich für die Bauzeit
eine temporäre Ampelanlage, die den Fahrzeugverkehr auf
der Sauerlacherstraße, die Baustellenausfahrt und den
Fußgängerverkehr regelt. Im Bereich der
Baustellenausfahrt wird der Verkehr über einen Sensor
erkannt.

Soweit sich die Arbeiten auf den öffentlichen
Straßenverkehr auswirken, ist vom AN vor Beginn der
Arbeiten bei der zuständigen Behörde eine
verkehrsrechtliche Anordnung über Art und Umfang der
Baustellensicherung gemäß BGV "Sicherung von
Arbeitsstellen an Straßen" einzuholen. Der
Auftragnehmer/Firmenbauleiter ist für die Regelung des
Baustellenverkehrs verantwortlich. Für eventuell
erforderliche Nutzung und/oder Änderung der
Beschilderung der angrenzenden öffentlichen oder
internen Straße besteht Anzeige- und
Genehmigungspflicht.

Im Bereich der Baustelle vorhandene Anlagen,
insbesondere Abwasser- und Versorgungsleitungen
Bei Arbeiten im Außenbereich ist der Auftragnehmer
verpflichtet, sich bei allen zuständigen Stellen vor
Beginn der Arbeiten eine Netzauskunft einzuholen, wie
z. B. Strom, Wasser, Abwasser, Telefon, Fern-/Nahwärme
usw.
Ausdrücklich wird auf den Baugrubenplan, in die Sparten
im Bereich des Baugrundstücks eingetragen sind,
hingewiesen.

Bekannte oder vermutete Hindernisse im Bereich der
Baustelle, z.B. Leitungen, Kabel, Drähte, Kanäle,
Bauwerksreste und, soweit bekannt, deren Eigentümer.
entfällt, sofern im LV nichts anderes genannt wird

Bestätigung, dass die im jeweiligen Bundesland
geltenden Anforderungen zu Erkundungs- und
gegebenenfalls Räumungsmaßnahmen hinsichtlich
Kampfmitteln erfüllt wurden.
Nach Abtragen des Oberbodens wurde das gesamte
Grundstück auf Kampfmittel untersucht. Die Bestätigung
über die Kampfmittelfreiheit kann beim AG angefordert
werden.

Gemäß der Baustellenverordnung getroffene Maßnahmen.
Aufgrund seiner Verpflichtung nach § 2 Abs. 1 der
Baustellenverordnung, bei der Planung der Ausführung
eines Bauvorhabens die allgemeinen Grundsätze nach §4
Arbeitsschutzgesetz zu berücksichtigen, macht der
Auftraggeber die Baustellenordnung zum Bestandteil des
Bauvertrages. Sie enthält Regelungen zur Organisation,
Koordination und Überwachung des sicheren Baubetriebes.
Sie umfasst Maßgaben zur Arbeitssicherheit, die ein
unfallfreies Zusammenwirken aller am Bau Beteiligten
betreffen. Sie ist auch Bestandteil des Sicherheits-
und Gesundheitsschutzplanes.
Jeder Auftragnehmer hat sein Personal über den Inhalt
der Baustellenordnung zu unterrichten, sowie für die
Einhaltung der Maßgaben zu sorgen.
Alle Nachunternehmer (auch Lieferanten, etc.)
unterliegen der Baustellenordnung und sind von ihren
Auftraggebern mit dieser vertraut zu machen.
Auftragnehmer / Nachunternehmer mit Beschäftigten haben
generell das Arbeitsschutzgesetz und alle sonst zum
Schutz Beschäftigter geltenden Vorschriften
einzuhalten. Auf der Baustelle gelten für Arbeitgeber
insbesondere die Arbeitsschutzverpflichtungen, die sich
aus §5 Baustellenverordnung ergeben. Ihre
Verantwortlichkeiten zum Schutz der Beschäftigten -
insbesondere aufgrund des Arbeitsschutzgesetzes -
werden durch die Maßnahmen des Auftraggebers nicht
berührt. Arbeitgeber, die selbst mitarbeiten, und
Unternehmer ohne Beschäftige haben die bei der Arbeit
anzuwendenden staatlichen Arbeitsschutzvorschriften und
Unfallverhütungsvorschriften einzuhalten.

Besondere Anordnungen, Vorschriften und Maßnahmen der
Eigentümer (oder der anderen Weisungsberechtigten) von
Leitungen, Kabeln, Dränen, Kanälen, Straßen, Wegen,
Gewässern, Gleisen, Zäunen und dergleichen im Bereich
der Baustelle.
entfällt, sofern im LV nichts anderes genannt wird

Art und Umfang von Schadstoffbelastungen, z.B. des
Bodens, der Gewässer, der Luft, der Stoffe und
Bauteile; vorliegende Fachgutachten oder dergleichen.
Das Bodengutachten trifft auch Aussagen zu
Schadstoffbelastungen des Bodens. Demnach sind keine
Stoffe im Boden gefunden worden, die nicht dem
natürlichen Gehalt der Kiesschichten entsprechen. Die
Böden sind zum Wiedereinbau geeignet.

Art und Zeit der vom Auftraggeber veranlassten
Vorarbeiten
entfällt, sofern im LV nichts anderes genannt wird

Arbeiten anderer Unternehmer auf der Baustelle.
Der Bieter hat sich mit den anderen Firmen, die am
Gesamtbauvorhaben beschäftigt sind, so abzusprechen,
dass ein reibungsloser Bauablauf gewährleistet ist.

1.4 Angaben zur Ausführung

Das Gewerk Rohbau ist in Bauabschnitte unterteilt.
Einige Leistungen werden für ein oder mehrere Gebäude
vergeben. Die genauen Arbeitsbereiche sind dem
Leistungsverzeichnis zu entnehmen.

Besondere Erschwernisse während der Ausführung, z.B.
Arbeiten in Räumen, in denen der Betrieb weiterläuft,
Arbeiten im Bereich von Verkehrswegen oder bei
außergewöhnlichen äußeren Einflüssen.
Mit der Abgabe des Angebotes bestätigt der Bieter, dass
er Winterbauschutzmaßnahmen in den Einheitspreisen
berücksichtigt hat.
Maßgebend für die Kalkulation ist der beiliegende
Terminplan.

Für Arbeiten im Winter gilt folgendes:
- Die Arbeiten sind grundsätzlich bis zu den
nachfolgend genannten Witterungsgrenzwerten vom AN
durchzuführen.
- Erforderliche Schneeräumungen zur Fortsetzung von
eigenen Arbeiten sind vom AN durchzuführen.
- Der Einsatz von Tausalzen im gesamten Arbeitsbereich
des AN ist ausdrücklich untersagt.
- Alle eingesetzten Geräte, Arbeitsmaterialien und
Arbeitsmethoden sind so zu planen und anzubieten, dass
Arbeiten bis minus 5 °C durchgeführt werden können,
sofern materialspezifische Vorgaben keine anderen
Grenzwerte ausweisen.

Maßnahmen für Arbeiten bei ungünstiger Witterung:
Anordnung, Nachweis, Aufzeichnungen:
Die Leistungen sind nur auszuführen, wenn und soweit
sie der Auftraggeber besonders abruft. Der Stand der
Bauleistungen ist zu Beginn und Ende der Winterbauzeit
gemeinsam festzustellen. Aufzeichnungen über den
Betrieb der Winterbaustelle sind der Objektüberwachung
täglich vorzulegen.
Witterungsgrenzwerte:
- Lufttemperatur um 7:00 Uhr: minus 5° C oder weniger
- Neuschnee um 7:00 Uhr: 20 cm oder mehr

Verlängerung der Ausführungsfrist:
Die festgelegte Ausführungsfrist wird entsprechend
verlängert, wenn die vorgenannten Witterungsgrenzwerte
überschritten werden und dies zur Unterbrechung der
Arbeiten zwingt.

Schutz gegen Winterschäden:
Die ausgeführten Leistungen sind gegen Winterschäden zu
schützen.

Messungen der Witterungsgrenzwerte:
Der Auftragnehmer hat die erforderlichen Messungen der
Witterungsgrenzwerte im Beisein der Objektüberwachung
vor dem Bauleitungscontainer des AG durchzuführen,
soweit nicht amtliche Messergebnisse der
nächstgelegenen Klimastation vorgelegt werden.

Vorhaltung von Schutzvorkehrungen:
Der Auftragnehmer hat die Schutzvorkehrungen anderen AN
zur Mitbenutzung zu überlassen. Evtl. Mehraufwendungen
werden gesondert vergütet.

Vorgaben, die sich aus dem SiGe-Plan gemäß
Baustellenverordnung ergeben.
Genehmigungspflicht für Heißarbeiten und Gefahrstoffe:
Feuergefährliche Arbeiten (Heißarbeiten wie z. B.
Schweißen, Trennschleifen u. ä.) sind nur mit
Genehmigung des AG möglich. Eine entsprechende
Genehmigung (Schweißerlaubnisschein) erhalten AN bei
der Objektüberwachung des AG. Bei feuergefährlichen
Arbeiten mit erhöhtem Brand- oder Brandschadensrisiko
ist der Sicherheitskoordinator hinsichtlich der
Genehmigungsauflagen mit einzubeziehen. Notwendige
Genehmigungen sind frühzeitig, d. h. mit in der Regel
mindestens einem Arbeitstag Vorlauf zu beantragen.

Sollen Gefahrstoffen in größeren Mengen (i.d.R. mehr
als 1 Liter) zum Einsatz kommen, ist dies mit dem
SiGeKo rechtzeitig abzustimmen. Unabhängig von ihrer
Menge sind Gefahrstoffe nach Beendigung der Arbeiten in
geeigneten Behältern oder Räumen unter Verschluss
aufzubewahren.

Art und Umfang von Leistungen zur Unfallverhütung und
zum Gesundheitsschutz für Mitarbeiter anderer
Unternehmen, z.B. trittsichere Abdeckungen.
entfällt, sofern im LV nichts anderes genannt wird

Besondere Anforderungen für Arbeiten in kontaminierten
Bereichen, gegebenenfalls besondere Anordnungen für
Schutz- und Sicherheitsmaßnahmen.
entfällt, sofern im LV nichts anderes genannt wird

Besondere Anforderungen an die Baustelleneinrichtung
und Entsorgungseinrichtungen, z.B. Behälter für die
getrennte Erfassung.
Für die ordnungsgemäße, regelmäßige, unmittelbare
Beseitigung des anfallenden Bauschutts und
Verunreinigungen auf entsprechenden Deponien hat jeder
Unternehmer selbst zu sorgen. Die Vorschriften zur
Abfallentsorgung des örtlichen Entsorgers sind
verbindlich. Die bauseitigen Container stehen dafür
nicht zur Verfügung. Ist eine Zwischenlagerung
unvermeidbar, so hat der AN den Anweisungen der
Objektüberwachung zu folgen.
Wird dieser Pflicht nicht entsprochen, so ist der
Auftraggeber berechtigt, diese Reinigungen und
ordnungsgemäße Entsorgung selbst zu veranlassen. Die
anfallenden Kosten werden auf die verursachenden Firmen
umgelegt.
Zum Nachweis, dass der AN seine Vertragspflicht erfüllt
hat, ist nach der Beendigung der Arbeiten jedoch
mindestens wöchentlich vom Firmenbauleiter die
Müllbeseitigung anzuzeigen. Hierfür erhält der AN das
Formblatt "Müllschein" von der Objektüberwachung. Kann
die Schuttberäumung und Sauberkeit festgestellt werden,
erfolgt die Unterschrift durch die Objektüberwachung.
Wenn nicht, sind bis zum folgenden Werktag 12:00 Uhr
die festgestellten Unsauberkeiten vom AN zu beseitigen
und der Müllschein erneut vorzulegen. Jeder Rechnung
sind die freigezeichneten Müllscheine im Original nach
Datum sortiert beizufügen.
Vorbeugemaßnahmen, wie Schutzabdeckungen, sind inkl.
rückstandsfreier Entfernung und Entsorgung,
vorzunehmen.

Besondere Anforderungen an das Auf- und Abbauen sowie
Vorhalten von Gerüsten.
gemäß LV Positionen und ZTV der einzelnen Titel

Mitbenutzung fremder Gerüste, Hebezeuge, Aufzüge,
Aufenthalts- und Lagerräume, Einrichtungen und
dergleichen durch den Auftragnehmer.
Werden dem Auftragnehmer Hilfsmittel zur Verfügung
gestellt, dann hat der Unternehmer diese in eigener
Verantwortung zu übernehmen und zu betreuen. Umbauten
an vorgehaltenen Gerüsten, die aus den Bauleistungen
des Auftragnehmers resultieren, gehen zu Lasten des
Verursachers.

Die Mitbenutzung sonstiger vorhandener Geräte und
Einrichtungen anderer Unternehmer (z.B. Baukran) ist
vom Auftragnehmer mit diesen direkt zu vereinbaren.
Die Möglichkeit der Mitbenutzung solcher Geräte und
Einrichtungen wird durch den AG nicht gewährleistet.

Die finalen Personenaufzüge werden nicht zur Verfügung
gestellt.

Wie lange, für welche Arbeiten und gegebenenfalls für
welche Beanspruchung der Auftragnehmer Gerüste,
Hebezeuge, Aufzüge, Aufenthalts- und Lagerräume,
Einrichtungen und dergleichen für andere Unternehmer
vorzuhalten hat.
gemäß LV Positionen und ZTV der einzelnen Titel

Verwendung oder Mitverwendung von wiederaufbereiteten
(Recycling-) Stoffen.
entfällt, sofern im LV nichts anderes genannt wird

Anforderungen an wiederaufbereitete (Recycling-) Stoffe
und an nichtgenormte Stoffe und Bauteile.
entfällt, sofern im LV nichts anderes genannt wird

Besondere Anforderungen an Art, Güte und
Umweltverträglichkeit der Stoffe und Bauteile, auch
z.B. an die schnelle biologische Abbaubarkeit von
Hilfsstoffen.
Die Bauausführungen müssen den normativen Vorgaben des
Gebäudeenergiegesetz und der DIN 4108 entsprechen.
Zusätzlich müssen die Anforderungen an die
DGNB-Zertifizierung eingehalten werden.
Die Forderungen dieser Verordnungen und Normungen
werden erfüllt.
Die DIN 4108 -insbesondere hinsichtlich der
Wärmebrücken - ist bei der Ausführung von allen AN zu
beachten und einzuhalten.

Um langfristig einer möglichen Beeinträchtigung der
Gesundheit von Gebäudenutzern durch
Innenraumschadstoffe vorzubeugen sind möglichst
emissionsfreie, mindestens aber emissionsarme Bau- und
Hilfsstoffe einzusetzen. Bau- und Hilfsstoffe, die
Komponenten enthalten, die entsprechend der CMR-Liste
die Einstufung in die Klasse 1 oder 2 erhalten, dürfen
aus Gründen der gesundheitlichen Vorsorge nicht
eingesetzt werden. Des Weiteren sollen keine
Baumaterialien oder Hilfsstoffe zur Anwendung kommen,
die entsprechend der Gefahrstoffverordnung als
gesundheitsschädlich (Xn) eingestuft und deklariert
werden (Sicherheitsdatenblatt). Nach Möglichkeit
sollten auch Einzelkomponenten von Baumaterialien und
Hilfsstoffen mit Einstufungen Xn (gesundheitsschädlich)
und/oder T (giftig) vermieden werden. Damit wird
gewährleistet, dass gesundheitsschädliche gas- oder
partikelförmige Emissionen aus Baustoffen während der
gesamten Nutzungsdauer vermieden bzw. minimiert werden.
Entsprechend der Chemikalienverbotsverordnung müssen
Materialien frei sein von:
- Asbest
- polychlorierten Biphenylen (PCB)
- Pentachlorphenol (PCP), Lindan
- Tetrabrombisphenol A als Flammschutzmittel
entsprechend der RohS
Darüber hinaus sollen alle eingesetzten Materialien
frei sein von z.B.:
- Polybromierte Diphenylether (Flammschutzmittel)
- chlororganische Biozide (auch keine Chlorparaffine)
- Schwermetalle
Zum Schutz Dritter und der Umwelt hat der Auftragnehmer
die durch die Arbeiten hervorgerufenen
Beeinträchtigungen durch Schadstoffemissionen oder
Stäube auf ein unvermeidliches Maß einzuschränken.
Ziel ist eine hohe Qualität der Innenraumluft im fertig
gestellten Gebäude durch Minimierung des Einsatzes von
Baustoffen, aus denen flüchtige organische
Kohlenwasserstoffe emittieren können (TVOC) oder aus
denen gesundheitsbeeinträchtigende, schwerflüchtige
Stoffe wie Weichmacher und Flammschutzmittel austreten
und die Räume langfristig kontaminieren können.

Art und Umfang der vom Auftraggeber verlangten
Eignungs- und Gütenachweise.
Bauprodukte und Bauarten
Der AN muss zu sämtlichen Bauprodukten (Art. 16 BayBO)
und Bauarten (Art. 15 BayBO) Nachweise (z. B. ETA,
Norm, Zulassung, Prüfzeugnis, technische Dokumentation
nach BayTB) bei der Objekt-überwachung vorlegen.

Zeitpunkt und Umfang der Vorlage:
a) vor der Beauftragung (Bieternachweise), im Rahmen
der Angebotsprüfung:
- nach den Anforderungen des Leistungsverzeichnisses
- nach Verlangen der Vergabestelle
b) vor der Ausführung an der Baustelle:
- für Bauprodukte: spätestens mit der Anlieferung an
der Baustelle
- für Bauarten : vor der Ausführung an der Baustelle
c) nach Abschluß der Arbeiten, zur Dokumentation
- spätestens vor der Abnahme der Bauleistungen

Die im Leistungsverzeichnis spezifizierten bzw. vom
Bieter/AN angebotenen Bauprodukte und Bauarten müssen
den primären Schutzzielen des Bauordnungsrechts sowie
den Grundanforderungen an Bauwerke in der jeweils zum
Zeitpunkt der Abnahme geltenden Fassung entsprechen. Es
gelten die Anforderungen nach
- der bayerischen Bauordnung (BayBO)
- den bayerischen, technischen Baubestimmungen (BayTB)
- der Bauproduktenverordnung (EU-BauPVO)

CE-Kennzeichnungen alleine sind unzureichend und
entsprechen daher nicht den Anforderungen dieses
Leistungsverzeichnisses.

Der AG behält sich vor, nicht entsprechende Baustoffe
sowie Bauteile zurückzuweisen und im Falle von Zweifeln
an deren Güte entsprechende Gütenachweise durch eine
amtlich anerkannte Prüfstelle, oder einer vom AG
anerkannten Prüfstelle zu verlangen.

Bau- und Hilfsstoffe
Der AN hat anhand von Produktinformationen,
Sicherheitsdatenblättern oder Prüfzeugnissen
nachzuweisen, dass die genannten Anforderungen bez.
Innenraumschadstoffe (sh. Pkt. 0.2.12) erfüllt sind. Er
hat vor der Materialbestellung eine detaillierte
Darstellung der von ihm vorgesehenen Produkte
vorzulegen (Deklarationsliste).

Leistungen für andere Unternehmer.
entfällt, sofern im LV nichts anderes genannt wird

Mitwirken beim Einstellen von Anlageteilen und bei der
Inbetriebnahme von Anlagen im Zusammenwirken mit
anderen Beteiligten, z.B. mit dem Auftragnehmer für die
Gebäudeautomation.
gemäß LV Positionen und ZTV der einzelnen Titel

Benutzung von Teilen der Leistung vor der Abnahme
Der vorzeitige Betrieb einer Anlage oder von
Anlageteilen bzw. Bauteilen vor der
rechtsgeschäftlichen Abnahme ist, wenn zutreffend, im
Leistungsverzeichnis beschrieben. Die Verantwortung für
den vorgezogenen Betrieb bleibt beim Auftragnehmer. Es
erfolgt keine Übernahme durch den AG.

Übertragung der Wartung während der Dauer der
Verjährungsfrist für die Mängelanspruche für
maschinelle und elektrotechnische sowie elektronische
Anlagen oder Teile davon, bei denen die Wartung
Einfluss auf die Sicherheit und die Funktionsfähigkeit
hat (vergleiche §13 Absatz 4 Nummer 2 VOB/B), durch
einen besonderen Wartungsvertrag.
gemäß LV Positionen und ZTV der einzelnen Titel

Abrechnung nach bestimmten Zeichnungen oder Tabellen.
gemäß LV Positionen und ZTV der einzelnen Titel

Einzelangaben bei Abweichung von den ATV
gemäß LV Positionen und ZTV der einzelnen Titel

Angaben zu Nebenleistungen und Besonderen Leistungen
gemäß LV Positionen und ZTV der einzelnen Titel

1.5 Abrechnung
Rechnungen (§14 VOB/B):
Es sind die Vorgaben der elektronischen
Datenverarbeitung gem. EFB 244 zu beachten. Die
Abrechnung erfolgt elektronisch und zugleich in
Schriftform. Die gemeinsame Leistungserfassung muss
daher vor Rechnungsstellung auf Antrag des
Auftragnehmers mit dem für die Bauüberwachung
beauftragten Architektur- bzw. Ingenieurbüro erfolgen.

Alle Rechnungen sind auf die folgende Adresse
aufzustellen und in Kopie einzureichen bei

ZV Staatliche weiterf. Schulen im Süden des LK München
Alpenstraße 11
82041 Oberhaching

Rechnungsprüfung erfolgt digital über PKM. Zur
Einhaltung der Prüffristen gem. VOB/B empfiehlt sich
die Aufmaßprüfung vorab durch die zust. OÜ zu erbringen
und anschließend erst die Rechnung mit den geprüften
rechnungsbegleitenden Unterlagen über PKM einzureichen.
Die Frist beginnt mit Start des Workflows.

Das Original und notwendigen Rechnungsunterlagen sowie
Rechnungsbegleitdokumente ist bei dem mit der
Bauüberwachung beauftragten Architektur- bzw.
Ingenieurbüro in deren Geschäftsräumen einzureichen.
Die Rechnung mit allen Rechnungsunterlagen und
-begleitdokumenten wird digital als PDFs und GAEB-Datei
im PKM eingestellt.

Für die Prüffähigkeit jeder Rechnung ist der Beleg
durch nachvollziehbare Massenberechnung und sonstige
zum Leistungsnachweis geeignete Unterlagen
erforderlich. Die Abrechnung ist so aufzustellen, dass
sie sowohl mit Datenverarbeitung als auch manuell
geprüft werden kann. Auch bei Anwendung der
Datenverarbeitung sind alle Berechnungen
nachvollziehbar darzustellen und die vollständigen
Ansätze und Zwischenwerte auszudrucken.
Rechnungen sind ihrem Zweck nach als Abschlags-,
Teilschluss- oder Schlussrechnung zu bezeichnen und
müssen mindestens folgende Angaben beinhalten:

Bezeichnung des Bauvorhabens (Neubau Schulcampus
Deisenhofen), VE-Nummer und Bezeichnung des Auftrages,
Fortlaufende Rechnungsnummer und Rechnungsdatum,
Leistungszeitpunkt /-raum,
Steuer-/Umsatzsteueridentifikationsnummer, Nettobetrag,
Steuersatz und Steuerbetrag, Bruttobetrag.

In jeder Rechnungsaufstellung sind die Teilleistungen
in der Reihenfolge mit der Ordnungszahl (LV-Position)
und der Bezeichnung -gegebenenfalls abgekürzt- wie im
Leistungsverzeichnis aufzuführen und nach Titeln zu
gliedern.
Die Abrechnung aller Leistungen erfolgt kumulativ unter
Angabe der bisher abgerechneten Netto-, Umsatzsteuer-
und Bruttobeträge.
Den Rechnungen sind Rechnungsunterlagen und
Rechnungsbegleitdokumente, der jeweils zur Abrechnung
gelangenden Leistungen, in der laufenden Reihenfolge
der Positionen des Leistungsverzeichnisses und des
Gesamtaufmaßbestandes beizufügen.
Aus Abrechnungszeichnungen oder anderen
Aufmaßunterlagen müssen alle zur Prüfung erforderlichen
Maße unmittelbar ersichtlich sein. Bei der Abrechnung
sind Längen und Flächen mit zwei Nachkommastellen,
Rauminhalte und Massen mit drei Nachkommastellen
anzugeben.
Sind für eine LV-Position mehrere
Leistungserfassungblätter / Aufmaßblätter erforderlich,
sind die Seiten durchzunummerieren und unter der
jeweiligen LV-Position in der Folge der Nummerierung
einzuordnen.
Der Auftragnehmer hat den Auftraggeber und gleichzeitig
das mit der Bauüberwachung beauftragten Architektur-
bzw. Ingenieurbüro rechtzeitig zu informieren, wenn
durch die weitere Ausführung Teile der Leistung der
Prüfung und Feststellung entzogen werden. Die für die
Abrechnung notwendigen Feststellungen sind dem Fortgang
der Leistung entsprechend möglichst gemeinsam mit dem
mit der Bauüberwachung beauftragten Architektur- bzw.
Ingenieurbüro vorzunehmen.

Schlussrechnungen können ab dem Tag der Abnahme
eingereicht werden. Vor der Abnahme sind ausschließlich
Abschlagsrechnungen zu stellen. Den Teilschluss-,
Schluss- und Einzelrechnungen sind in der laufenden
Reihenfolge der Positionen des Leistungsverzeichnisses
Kopien der Rechnungsunterlagen des
Gesamtaufmaßbestandes beizufügen.

Stundenlohnrechnungen müssen entsprechend den
Stundenlohnzetteln aufgegliedert werden sowie den
genehmigten Regieaufträgen zugeordnet und abgerechnet
werden.

1.6. Allgemeine Hinweise

1.  LV-Langtext vorrangig vor LV- Kurztext
2.  LV-Text vorrangig zum Vorabzug Ausführungsplanung

Bei Unklarheiten wenden Sie sich bitte direkt an den
Bauherren, der Ihre Frage an den jeweilige
n Planer weitersendet.
?Sämtliche Positionen beinhalten liefern und einbauen.
Sondertransporte sind sofern erforderlich
in die EP mit einzukalkulieren.

1.7 Verwendete Abkürzungen:

AG: Auftraggeber
AN: Auftragnehmer
BSPH:Brettsperrholz
BStpBrettstapeldecke
HBVHolz-Beton-Verbund
OK: Oberkante
UK: Unterkante
GOK:Geländeoberkante
FFB: Fertigfußboden
BFT: Betonfertigteil
BP:  Bodenplatte
RD: Rohdecke
D.ü: Decke über (Geschossangabe)
TRH:Treppenhaus
UK:Unterkonstruktion
(im Zusammenhang mit Aufbauten)

Bei Abweichungen/ Widersprüchen zwischen Angaben der
Kalkulationsgrundlagen gilt
 folgende Reihenfolge:

*Hinweis*
Erläuterungen zum Leistungsumfang

Die Leistungsbeschreibung Küchentechnische Anlagen
umfasst folgende Leistungen:

Es werden drei voneinander unabhängige Küchene
erstellt.

MensaHauptküche / Produktionsküche
MehzweckhalleVerteilerküche / Kiosk Vereine
RealschuleLehrküche

Erläuterung Mensa:
Die Mensaküche wird als eine Frischküche zur
Verpflegung der Schüler erstellt und setzt sich aus
folgenden Räumen zusammen:

Erdgeschoss:
- Produktionküche mit diversen Vorbereitungszonen und
Kochblöcken
- Lineare Ausgabe und Free-Flow Bereich
- Spülküche
- Lager 1  mit Kühlschränken in der Küche integriert
- Lager 2 mit einer Kühlzelle
- Lager 3 Trockenlager
- Flur mit Kühlräumen
- Wäscheraum
- Putzraum
- Müllraum
- Anlieferung
- Pausenverkauf

Untergeschoss:
- Kältetechnikraum

Erläuterung Kiosk Vereine:
Der Kiosk Vereine wird für die Verpflegung der Sportler
und Besucher bei Veranstalltungen erstellt  und setzt
sich aus folgenden Räumen zusammen:

- Küche mit Vorbereitungszonen
- Spülküche
- Anlieferung
- Lagerrum mit Getränkekühlzelle und Kühlschränken
- Schleuse

Erläuterung Lehrküche:
Die Lehrküche befindet sich aktuell in einem
Interims-Container an der Ödenpullacher Straße und muss
in den Neubau der Realschule umgezogen und gemäß dem
neuen Grundriss umgebaut werden. Die Lehrküche setzt
sich aus folgenden Räumen zusammen:

- Lehrküche
- Hauswirtschaftsraum
- Vorratsraum

Montage:
Die Leistungsberschreibung beinhaltet Lieferung
Anschluss und Montage der gesamten Küchentechnischen
Anlagen.

Die Mensa, die Lehrküche und die Mehrzweckhalle
befinden sich in unterschiedlichen Bauabschnitten
können nicht gleichzeit montiert werden.

Die einzelnen Montageschritte jedes Bauabschnittes
erfolgen zeitlich versetzt zueinander in Abstimmung mit
der Bauleitung. Hierfür sind gesonderte Anfahren
erforderlich.
Alle drei Bauabschnitte sind zeitlich getrennt zu
betrachten und die unten aufgeführten Bauabläufe gelten
für jeden der drei Bauabschnitte.

*Hinweis*
Allgemeine Vorbemerkungen

1. Zur genaueren Kalkulation liegen dem LV Zeichnungen
bei, aus denen die jeweiligen Konstruktionen
ersichtlich sind.

2. Die aufgeführten Konstruktionsteile und Materialien
stellen den Amtsvorschlag dar. Firmenvorschläge sind
mittels Nebenangeboten einzureichen. Sie müssen den
gestellten Anforderungen in allen Belangen entsprechen.

3. Bauschutt
Das Beseitigen aller Verunreinigungen (Abfälle,
Bauschutt und dergl.) gem. VOB und der Demontagen
umfaßt das Aufnehmen und entsorgen auf Kosten des AN.
Verpackungsmaterial:
Das Verpackungsmaterial gemäß Verpackungsverordnung
bleibt im Eigentum des AN und ist
eigenverantwortlich zu entsorgen.

4. Baufristenplan
Der Auftragnehmer hat einen Baufristenplan über seine
vertraglichen Leistungen zu erstellen, anhand dessen
die Einhaltung der Vertragsfristen nachgewiesen und
überwacht werden kann. Die Festlegungen des
Auftraggebers, z.B. zur baufachlichen oder terminlichen
Koordinierung mit den übrigen Leistungsbereichen, sind
zu berücksichtigen. Bei Änderungen der Vertragsfristen
oder bei erheblichen Abweichungen von sonstigen
Festlegungen ist der Plan unverzüglich durch den
Auftragnehmer zu überarbeiten. Der Plan ist dem
Auftraggeber 10 Werktage nach Auftragserteilung, bei
Überarbeitungen unverzüglich jeweils in 3
Ausfertigungen zu übergeben.

5. Baustellenbesprechungen
Der Auftragnehmer hat zu den Baustellenbesprechungen,
die der Auftraggeber regelmäßig durchführt, einen
geeigneten bevollmächtigten Vertreter zu entsenden.

6. Je Geschoss ist im Rohbau ein Meterriß angetragen.
Der Auftragnehmer muß diesen für sein Gewerk
übertragen. Dies gilt als Nebenleistung. Das neue
Anzeichnen von Meterrissen ist mit der Bauleitung
abzustimmen.

7. Übergabe von Ausführungszeichnungen:
Die Ausführungszeichnungen werden dem AN vom Fachplaner
per email als dwg und pdf übermittelt.

8. Werkstattzeichnungen
Der Auftragnehmer muß vor Ausführung der Arbeiten alle
erforderlichen Werkstatt-und Detailpläne erstellen.
Diese sind vor Beginn der Werkstattfertigung den
Fachplanern in 2- facher Ausfertigung in Papier
vorzulegen und von ihm genehmigen zu lassen. Eine
zusätzliche Vergütung für die Erstellung der
Werkstattzeichnungen erfolgt nicht.
Die Werkstattfertigung erfolgt nach Aufmaß vor Ort.

Mit den Arbeiten darf darf erst nach Freigabe begonnen
werden, dabei ist eine ausreichendePrüfzeit zu
berücksichtigen. Die Übernahme der Plankorrekturen
berechtigen nicht zu Nachforderungen.

Die Prüfung der Pläne erfolgt in formaler Hinsicht. Der
Auftragnehmer trägt die Verantwortung für die technisch
einwandfreie Ausführung. Die genehmigten Zeichnungen
entbinden den Auftragnehmer nicht von der Haftung für
die von ihm angebotenen Konstruktionen in Hinsicht auf
Statik, Standfestigkeit, Funktionsfähigkeit, Bauphysik
und die Prüfung der Maßhaltigkeit der von
Vorunternehmern erstellten Leistungen.

Vorschläge zur Veränderung der Konstruktion sind vor
Ausführung den Fachplaner vorzulegen und dürfen nur mit
deren Genehmigung ausgeführt werden.

9. Für Schweiß-, Schneid-, Löt-, Auftau- und
Trennschleifarbeiten und Arbeiten mit offener Flamme
ist die Ausstellung eines Erlaubnisscheines durch die
Bauleitung zwingend vorgeschrieben. Die Ausstellung
geschieht rechtzeitig vor Aufnahme der Arbeiten nach
entsprechendem Antrag durch die Bauleitung.

10. Zusätzlich wird gefordert:
Die in der Leistungsbeschreibung aufgeführten
Konstruktionsteile und Werkstoffe sind vom AN
hinsichtlich der geforderten Güte und Qualität auf ihre
Richtigkeit zu überprüfen.
Auf Verlangen des AG ist vom AN der Nachweis
vorzulegen, daß die Kontruktionsteile und Werkstoffe
den gestellten Anforderungen entsprechen.

*Hinweis*
Vorbemerkungen für Küchentechnik

1.Allgemeines

1.1 Angaben zur Baumaßnahme

Mensa:
Die Küche befindet sich im Erdgeschoss der Mensa. Die
Technikräume im Untergeschoss der Mensa.

Lehrküche:
Die Lehrküche befindet sich im Erdgeschoss der
Realschule.

Mehrzweckhalle:
Der Kiosk-Vereine befindet sich im Edgeschoss der
Mehrzweckhalle.

1.2 Eintransport / Besichtigung der Baumaßnahme

Der Eintransport kann über den Nebeneingang und
Wareneinganszone erfolgen.

Der Bieter hat die Möglichkeit sich vor Abgabe des
Angebotes durch Besichtigung der Baustelle von den
örtlichen Verhältnissen wie An- und
Abfahrtsmöglichkeiten, Zugängen und
Eintransportmöglichkeit in das Gebäude, sowie über Art
und Umfang der zu erbringenden Leistung ausreichend zu
informieren. Baustellenbesichtigungen müssen über die
Vergabestelle angemeldet werden.

1.3Leistungsumfang Küchentechnik

Mit den, im LV enthaltenen Angaben über Bauart,
Bauteil, Baustoffe und Abmessungen gelten auch deren
Lieferung frei Baustelle, sowie der Herstellungsvorgang
und -ablauf bis zur fertigen Leistung unter
Zugrundelegung der anerkannten Regeln der Technik und
der gesetzlichen und behördlichen Vorschriften als
beschrieben.
Hierbei bedeutet "Bauart" das Herstellen durch
Zusammenfügen der Stoffe und Bauteile bis zur fertigen
Leistung, insbesondere bei kompakten Anlageteilen.
Werden in der Beschreibung der Einzelleistungen,
insbesondere um ordentlichen Betrieb gehörende oder für
die Funktion notwendige Steuer- und Regeleinrichtungen,
nicht besonders erwähnt, so gehören diese dennoch zum
Angebots- bzw. Ausführungsumfang. Bei möglichen
Widersprüchen gelten jeweils die höherwertigen
Anforderungen.
Die Leistung umfasst die komplette betriebsfertige
Erstellung.
In den Angebotspreisen müssen Anlieferung frei
Verwendungsstelle bzw. Einbauort, Fracht und
Verpackung, Abladen, Einbringen, Aufstellen und
Montieren der Gerätschaften einkalkuliert werden.
Bei der Kalkulation ist zu berücksichtigen, dass der
Lieferumfang, bedingt durch Störungen des Bauablaufs im
Rahmen der Gesamtfertigstellung, unter Umständen auch
in Teilmengen geliefert und montiert werden muss.
Der Bauherr behält sich vor, einzelne Positionen ganz
oder teilweise ohne Eratzleistung aus dem Gesamtauftrag
zu streichen.

In den LV  Texten werden Auftraggeber als AG und
Auftragnehmer als AN genannt.

Punktfolgen sind Platzhalter für die notwendigen
Geräteangaben und sind vom Bieter
vollständig auszufüllen.Alle angegebenen Maße (falle in
den Einzelpositionen nichts anderes
angegeben)entsprechen Breite x Tiefe x Höhe.
Alle schriftlichen Unterlagen (Angebote,
Schriftverkehr, Verträge, Pläne, Detailzeichnungen,
Anweiseungen, etc.) sind in deutscher Sprache zu
verfassen, der zuständige Projekt- und
Bauleiter müssen über ausreichende Deutschkenntnisse
verfügen.

Für die angebotenen Leistungen übernimmt der AN die
Verpflichtung der Vollständigkeit, das heißt
Leistungen, die sich mit der Ausführung angefragten
Positionen zwangsweise ergeben.

Der Bieter hat die in dem LV aufgeführten Baustoffe
hinsichtlich ihrer Qualität und Eignung für die
ausgeschriebenen Leistungen zu überprüfen und bei
Widersprüchlichkeiten Bedenken bei der Angebotsabgabe
schriftlich geltend zu machen, falls nicht, gelten bei
Ausführung die höherwertigen Anforderungen.

Sofern in der Leistungsbeschreibung die Ausführung
"nach besonderer Anordnung des AG" vorgeschrieben ist,
bedeutet dies, dass auch mit der Vorbereitung zur
Ausführung erst nach besonderer Aufforderung durch den
AG zu beginnen ist.

Die Kalkulation ist im Auftragsfall in verschlossenem
Umschlag beim Bauherrn zu hinterlegen.

1.4Leistungsmerkmale Küchentechnik - Normen und
Richtlinien

Die angebotenen Geräte und Bauteile müssen dem neuesten
Stand der Technik entsprechen und sämtlichen
einschlägigen Anforderungen, Richtlinien und
Vorschriften genügen.

Alle Geräte, Einbauten, Zubehör etc. sind in stabiler,
verwindungsfreier Ausführung und für die erhöhten
Anforderungen eines Großküchenbetriebes geeignet
anzubieten bzw. auszuführen.

1.5Alternativ-Fabrikate

Wird vom Auftraggeber ein bestimmtes Fabrikat
vorgesehen und der Bieter weicht von dieser Vorgabe ab,
ist ohne Aufforderung der Nachweis der Gleichwertigkeit
des Alternativangebotes mit der Angebotsabgabe
vorzulegen.

Liegt der Nachweis der Gleichwertigkeit bei der
Angebotseröffnung nicht vor, kann dies zum Ausschluss
des Angebotes führen.

1.6Umweltverträglichkeit

Auf Anforderung muss der Auftragnehmer (AN) dem
Auftraggeber (AG) den Nachweis der
Umweltverträglichkeit vorlegen.

1.7Technische Angaben
Alle im LV vorgegebenen technischen Angaben zu

- Größen
- Anschlusswerten
- Schallangaben
- Leitungsdimensionen

sind verbindlich und auf jeden Fall einzuhalten.

Größere Abweichungen von geforderten Werten sind bei
Angebotsabgabe mit separatem Schreiben anzugeben.
Abweichungen können nur gewertet werden, wenn keine
bauseitigen Gründe dagegen sprechen.

Im Rahmen der Werkplanung sind die Angaben der
Architektenpläne auf der Baustelle zu prüfen und wenn
erforderlich in Abstimmung mit der Bauleitung und dem
Bauherrn anzupassen..

1.8Haustechnik

Die haustechnischen Anschlüsse liegen festt. Der Bieter
muss bei der Angebotsabgabe erklären, dass er mit den
feststehenden Anschlusspunkten einverstanden ist und
auch bei Notwendigkeit bereit ist, die zur Lieferung
vorgesehnen Geräte, nach den baulichen Vorgaben
anzupassen.

Wenn der Auftragnehmer abweichende Aussparungen und
Leitungsführungen fordert, so gehen die Kosten für das
Herstellen der abweichenden Aussparungen und
Leitungsführungen zu Lasten des Auftragsnehmers.

1.9Bodenaufbau

Es dürfen keine Geräte oder Einbauteile mittels Dübeln
oder Schrauben am Boden befestigt werden. Wenn
notwendig, sind die Sockel der Geräte und Einbauten mit
geeigneter Klebebefestigung auszuführen. Die Kosten für
das Befestigen ist in die Einheitspreise einzurechnen.

1.10Dämmung

Um die Belastung von Räumen und die Auslegung der
Lüftungstechnik so gering wie möglich zu halten, sind
nur solche Geräte anzubieten, welche die
Raumtemperaturen nicht unnötig negativ belasten und
nicht zur Vergrößerung der Lüftungstechnik führen.

2. Bauseitige Leistungen

2.1Bau- +  Maurerarbeiten

Die Erstellung von gemauerten und gefliesten
Gerätesockeln werden vom Hochbau erstellt. Sollte es
Abweichungen vom der geplanten Ausführung geben so muss
der Gerätesockel vom AN Küchentechnik erstellt werden.
Dier erfolgt erfolgt duch seperate Vergütung. Der zu
liefernde Stahlblech-Sockelrahmen muss vom Bieter
angeliedert, montiert und verfüllt werden.

Falls erforderlich und in den LV-Positionen
"Grundbeschreibung oder Einzelbeschreibung"  nicht
anders angegeben:

Sämtliche Maurer- und Fundamentarbeiten wie Durchbrüche
in Wand und Decke, Stemmarbeiten und das Verschließen
und Verputzen der Wand- und Fußbodendurchbrüchen inkl.
Brandschutz wird bauseits durch die Hochbaugewerke
erstellt..

2.2Sanitäranschlüsse

Die Verlegung der Sanitäranschlüsse bis zu einem
definierten Übergabepunkt an die Geräte erfolgt durch
den AN HLS. Diese bauseitigen Zuleitungen enden mit
einem Absperrventil. Anschlüsse an bauseitige
Absperrvorrichtungen muss mit CNS - Panzerschläuchen in
ausreichender Länge durch den Bieter erfolgen.

Sollte ein Teil der bauseitigen Anschlussleitungen auf
Putz verlaufen, muss der AN seine CNS Schränke oder
Geräte darauf abstimmen.

Im Bereich der Leitungen sind notwendige Ausschnitte in
Rückwänden, Seiten, Böden oder Abdeckungen durch den AN
preisneutral mit den notwendigen Ausschnitten und
Abmessungen auszuführen. Auch wenn Rück- oder
Seitenwände versetzt werden müssen oder Blenden
notwendig werden, sind diese ebenfalls preisneutral vom
AN zu erbringen.

Nach der Montage, der in sich komplett verrohrten
Geräte oder Küchenbauteile, muss der AN die
Feininstallation vornehmen, d.h. die Geräte an die
bauseitigen Anschlusspunkte anschließen.

Die zu verwendende Schutzart ist IP 54 bzw. IP 65
Sämtliche Geräte müssen DVGW und GS geprüft sein und
mit den Prüf-Zeichen versehen sein. Kopien der
einzelnen Geräte-Prüfzeugnisse müssen 4 Wochen nach
Auftragserteilung abgegeben werden. Sämtliche
Anschlüsse sind mit flexiblen CNS-Panzerschläuchen mit
den folgenen Anforderungen anzubieten
Anschlussverschraubung und Überwurfmutter

max. Arbeitsdruck 10 bar
max. Temperatur +100°C

Werkstoff Schlauch aus synthetischem Gummi
Stützgeflecht aus CNS 18/10
Nennweite DN 20
Länge je ca. 750 - 1.500 mm

Für den Anschluss an die bauseitige Abwasserleitung
gehört der notwendige Siphon zum Auftragsumfang des AN
Küchentechnik.

2.3Elektroanschlüsse

Die Verlegung der Elektrozuleitungen bis zu einem
definierten  Anschlussstellen an den Geräten erfolgt
über den AN ELT. Jedes EZ wird mit ca. 1,50 m freiem
Kabelüberstand erstellt.

Verlegen von Steuerleitungen bzw.
Betriebsmeldeleitungen von den Messstellen zu
Schaltstellen bzw. zum Überwachungstableau oder vom
Gerät zum Schaltschütz außerhalb des Gerätes wie z.B.
zum Unterverteilerschrank erfolgt durch AN ELT.

Soweit erforderlich werden Fehlerstromschutzschaltungen
bauseits installiert.

Nach der Montage der in sich komplett verdrahteten
Geräte muss der AN diese an die bauseitigen
Anschlusspunkte anschließen.

2.4Kennzeichnung

Der Auftragnehmer muss alle, für seine Leistung
notwendigen, Vorleistungen in seine Montagepläne
eintragen und diese Pläne vor Ort nach Vorgabe und in
Abstimmung mit der Bauleitung anzeichnen.

Die Installationspläne die der Bauherr oder die
Bauleitung zur Verfügung stellt sind vom AN auf
Plausibilität zu prüfen. Unverzüglich ist anzeigen,
wenn die zur Lieferung  beabsichtigen Geräte andere
Voraussetzungen benötigen oder eventuell die schon
fertige Installation abgeändert werden muss. In den
Installationsplänen und der Geräteliste müssen auch die
geforderten Arbeitssteckdosen, die nicht durch den
Bieter erbracht werden aufgenommen und dargestellt
werden.

3. Leistungen des Auftragnehmers

3.1Planunterlagen

Alle Montage-, Installations- und Anschlusszeichnungen,
sowie Einrichtungspläne sind mit Ansichten oder 3-D
Darstellung zu erstellen und dem Auftraggeber bzw. dem
Fachplaner vorzulegen.

Pläne:
- Grundrisse M: 1 : 20
- AnsichtenM: 1 : 20
- SchnitteM: 1 : 20
- DetailsM: 1 :5

- 2x als Papierausdruck in DIN Formaten
- 1x elektronisch im Format *2000 dwg

Die Planfertigung und Planlieferung durch den AN ist
für den AG kostenfrei zu erbringen. Die
Plandokumentation und die Arbeitsstände müssen auf den
Datenserver des AG in egelmäßigen Abständen hochgeladen
werden.

Die Positions-Nummern des Leistungsverzeichnisses und
die Positions-Nummern der Zeichnung sind in die zu
erstellenden Montagepläne zu übernehmen.

Die anzufertigenden Pläne basieren auf dem LV und den
vom Auftraggeber zur Verfügung gestellten
Planunterlagen.

Die übergebenen Pläne sind vom Auftragnehmer sorgfältig
auf eventuelle Ungereimtheiten zu überprüfen.
Abmessungen geplanter Bauteile, die von örtlichen
Gegebenheiten bestimmt werden, sind vor Ort zu
kontrollieren.

Müssen bauseitige Geräte eingebaut werden, so sind die
Daten dieser Geräte,  d. h. Größe, Einteilung,
Gestaltung, Installationsangaben und Details beim
Bauherrn oder der Fachbauleitung zu erfragen. Die Daten
dieser bauseits zur Verfügung gestellten Geräte sind
für den AG kostenfrei in die Werkplanung des AN zu
übernehmen. Das Gleiche gilt für geräteabhängige
Einbauteile von Nebengewerken wie Arbeitssteckdosen,
Hauptschalter usw. Gemäß Ausführungsplanungs oder
sonstige Angaben.

Rechtzeitig (mind. 16 Wochen vor Einbautermin in
Abhängigkeit des Baufortschritts) ist ein
Detailterminplan für den geplanten Einbauablauf
vorzulegen. Der Terminplan ist auf Anforderung der
Bauleitung gemäß Baufortschritt zu aktualisieren.
Alle Kosten für die vor beschriebenen Leistung sind in
die Einheitspreise einzurechnen.

Allgemein:
Der Auftragnehmer ist verpflichtet innerhalb von vier
Wochen nach Auftragserteilung, die zur Planung
notwendigen Montage-, Installations- und
Anschlusszeichnungen zu erstellen und dem Auftraggeber
bzw. dem Fachplaner vorzulegen (zeitgleich zweifach in
Papier und als pdf und dwg). Dabei ist es zwingend
erforderlich die baulichen Räume (Wände, Fenster, Türen
etc) mit darzustellen.. Pläne gelten dann als
Planeingang im Büro wenn Sie in zweifacher Ausführung
in Papier zugestellt wurden. Ausschließlich digitale
Pläne gelten nicht als Planzustellung und werden vom
Fachplaner nicht geprüft. Die Positions-Nummern des
Leistungsverzeichnisses sind in die zu erstellenden
Montagepläne zu übernehmen. Die anzufertigenden Pläne
basieren auf dem LV und den vom Auftraggeber zur
Verfügung gestellten Planunterlagen. Die übergebenen
Pläne sind vom Auftragnehmer sorgfältig auf eventuelle
Ungereimtheiten zu überprüfen. Abmessungen geplanter
Bauteile, die von örtlichen Gegebenheiten bestimmt
werden, sind vor Ort zu kontrollieren

3.2Prüfung der Vorleistungen

Der Auftragnehmer hat die bauseitigen Vorleistungen
eigenverantwortlich zu prüfen. Beanstandungen oder
notwendige Änderungen sind der Fachbauleitung des
Auftraggebers schriftlich bekannt zu geben.

Unterbleibt die schriftliche Anzeige durch den AN, so
gelten alle Vorleistungen als mängelfrei übernommen.

3.3Geräteanlieferung

Die Anlieferung der Geräte darf grundsätzlich nur nach
vorheriger Abstimmung mit der Bauleitung und der
Fachbauleitung erfolgen.

Lose und bewegliche Geräte, sowie Zubehörteile dürfen
erst zur Abnahme geliefert werden, da es auf der
Baustelle keine Möglichkeit zur Zwischenlagerung gibt.
Vorher erfolgte Lieferung diesr Teile werden erst am
Tag der Abnahme geprüft und können dann erst
abgerechnet werden.

Der Transportweg für den Eintransport der Lieferteile
an die Verwendungsstelle muss der AN
eigenverantwortlich prüfen. Bauseitig werden keine
Transportgeräte oder Hilfskräfte zur Verfügung
gestellt.
Rampen etc. zur Überwindung einer Stufe zum Gebäude
sind von AN selbst zu erbringen.

3.4Abfugen

Nach Beendigung der Montagearbeiten sind alle Fugen im
Wand- und Sockelbereich mit dauerelastischem
Fugenmaterial zu verpressen. Das Fugenmaterial muss
resistent gegen Lebensmittel, Putzmittel, Säuren etc.
sein und darf keine gesundheitsschädlichen Wirkstoffe
enthalten. Der Farbton der Fugenmasse ist mit der
Bauleitung und Fachbauleitung vor der Ausführung
abzustimmen.

Zur Vermeidung von 2-Butanonoxim im Innenraum ist der
Einsatz von oximvernetzenden Silikon-Fugendichtstoffen
(Oximosilanvernetzer) ausgeschlossen. Das Produkt- und
Sicherheitsdatenblatt der verwendeten Verfugung ist auf
Anforderung vorzulegen.

Das Ausfugen gehört zum Montageaufwand des AN und wird
nicht gesondert vergütet.

3.5Baustellensicherung

Zur Sicherung der Baustelle hat der Auftragnehmer alle
erforderlichen Maßnahmen in eigener Verantwortung zu
ergreifen. Der AN haftet für Schäden, die aus
unterlassenen, fehlenden, mangelhaften oder
ungenügenden Maßnahmen resultieren.

Den Auftraggeber trifft im Verhältnis zum Auftragnehmer
keinerlei eigene Sicherungspflicht.

Der SiGeKo-Plan ist zu beachten, an SiGeKo-Einweisungen
ist teilzunehmen, die Anweisungen des SiGeKo sind zu
beachten, alle Baustellentätigkeiten sind mit dem
SiGeKo selbstständig abzustimmen. Der verantwortlicher
deutschsprachige Baustellenmonteur und der
verantwortliche deutschsprachige Ersthelfer sind vor
Beginn der Arbeiten vom AN zu benennen.

3.6Baureinigung

Die Baustelle ist täglich besenrein zu halten. Der
Auftragnehmer hat Bauschutt, Abfälle und
Verpackungsmaterialien von Montagen und Demontagen
seiner Leistungen gemäß VOB selbst zu beseitigen.

Falls der Auftragnehmer seiner Verpflichtung nicht
nachkommt, veranlasst der Bauleiter des Auftraggebers
die Reinigung zu Lasten des Auftragnehmers.

3.7Baubesprechungen

Soweit von der Auftraggeber-Bauleitung in
festzulegenden Zeitabschnitten Baubesprechungen
abgehalten werden, hat der Auftragnehmer-Bauleiter
daran teilzunehmen.

Kalendertäglich ist ein Bautagebuch gemäß EFB - Bautgb
357 zu führen und wöchentlich der Bauleitung
vorzulegen.

3.8Koordination mit anderen Gewerken

Der AN ist verpflichtet sich mit allen Nebengewerken,
insbesondere den Installationsfirmen für Elektro,
Sanitär usw. selbstständig abzustimmen und die
Fachbauleitung des AG unverzüglich über das Ergebnis
der Abstimmung zu informieren.

3.9Leitungstrassen

Die Leitungsführung ist sofort nach der Auftragsvergabe
mit der örtlichen Bauleitung und den Nebengewerken
eigenverantwortlich und selbstständig abzustimmen. Die
Fachbauleitung ist das Abstimmungsergebnis sofort nach
Abstimmung mitzueilen.

Die Leitungsführung ist in die Ausführungspläne des AN
einzutragen und muss vor Ausführung von der Bauleitung
genehmigt sein.

3.10 Leistungsabgrenzung:

Kühlmöbel mit Zentralkühlung sind mit kompletter
interner Verrohrung bis in das Installationsfaches am
Kühlmöbel zu führen, inkl. Isolierung,
Handabsperrventil und Schraderventil.
Die Kühlmöbel sind mit Kältemittelfüllung zu liefern
gemäß den Angaben in den Einzelpositionen. Der
Anschluss der Kälteleitung an die interne Verrohrung
zählt zum Lieferumfang des AN Kältetechnik.

3.11Baustelleneinrichtung

Die Kosten für alle im nachstehenden
Leistungsverzeichnis nicht aufgeführten
Baustelleneinrichtungen, Geräte, Maschinen usw., soweit
diese zur Durchführungen der Arbeiten notwendig sind,
werden nicht gesondert vergütet und sind in die
Einheitspreise einzukalkulieren.

Der Auftragnehmer muss auf Grundlage des Baustelleneinrichtungsplanes seine eigene Baustelleneinrichtung
planen, mit der Bauleitung abstimmen und durch diese
freigeben lassen. Die erforderlichen Toiletten werden
unentgeltlich bauseits vorgehalten. Ein
Kalkulationszuschlag im vorliegenden Angebot entfällt
deshalb.

Aufenthalts- und Lagerräume sowie Lagerflächen im
Freien können vom AG nur bedingt zur Verfügung gestellt
werden. Dies muss mit dem Auftraggeber und der
Objektüberwachung abgestimmt werden.

Die Kosten für Baustrom und Bauwasser trägt der
Auftraggeber.

3.12Anlagen zum Leistungsverzeichnis:

Zur genaueren Kalkulation liegen dem LV Zeichnungen
bei, aus denen die jeweiligen Konstruktionen
ersichtlich sind.

Die aufgeführten Konstruktionsteile und Materialien
stellen den Amtsvorschlag dar. Firmenvorschläge sind
mittels Nebenangeboten einzureichen. Sie müssen den
gestellten Anforderungen in allen Belangen entsprechen.

Dem LV beiliegende Unterlagen sind Grundlage für die
Erstellung der Ausschreibung und bei der Kalkulation
bindend zu beachten.

4. Mechanische Ausführung der Geräte

4.1Materialien

Sämtliche Bauteile sind, sofern im Einzelbeschrieb
keine anderen Materialien gefordert werden, aus
nichtrostendem Stahl, Mindestanforderung:
Chromnickelstahl - CNS - Werkstoff - Nr. 1.4301,
herzustellen.

Dies gilt nicht nur für sichtbare Außenverkleidungen,
sondern auch für alle unsichtbaren Unterkonstruktionen.

PVC - haltige Baustoffe oder Kabelmaterialien etc. sind
nicht zugelassen.

Es sind hinsichtlich Formaldehydabgabe
umweltfreundliche und gesundheitlich unbedenkliche
Materialien zu wählen = Emissionsklasse E1 < 0,1 ppm .

4.2Materialstärken CNS

Spülbecken 1,0 mm
Abtropfflächen1,0 / 1,25 mm
Abdeckungen 1,5 mm
Wandborde1,5 mm
Zwischenborde 1,5 mm
Schrankkorpusse 1,0 mm - mindestens H1 Ausführung
Gerätesockel 2,0 mm
Untergestelle 40 x 40 x 1,25 mm
Türen 1,5 mm
Schubladen 1,5 mm

4.3Gerätestabilität und Hygieneausführung:

Besonders bei Arbeitstischen, Hochschränken und
Hochkühlschränken ist eine stabile, verwindungsarme
Ausführung gefordert. Alle Schrankräume, Unterbauten
und Bankettwagen in Hygieneausführung H 2  ausgeführt
werden.

Nur bei Hochschränken können je Bord 3-fach
höhenverstellbare Bolzen ausgeführt werden. Die Bolzen
sind so zu montieren, dass nur eine Haarfuge verbleibt
und die restlichen Bohrungen sind mit glatten
CNS-Blomben zu verschließen.

Alle Borde (Zwischenborde, Wandborde, etc.) allseitig
geschlossen und fugenlos verschweist.

Alle sich bildende Nischen sind durch geeignete
CNS-Verblendungen zu schließen (Kosten hierfür sind in
die Einheitspreise einzurechnen)

4.4 Verarbeitung

4.4.1 Oberflächen

Sichtbare Teile sind einheitlich mit Korn mind. 220 im
Längsschliff zu schleifen. Ecken an Auf- und
Abkantungen, Ränder von Einschweißbecken etc. sind
ebenfalls sauber und ohne sichtbaren Übergang zu den
angrenzenden Flächen zu schleifen bzw. zu bürsten.

4.4.2Schweißnähte

Die Schweißnähte müssen frei von Verfärbungen und
entzundert sein.

Bei sichtbaren Schweißnähten ist die Oberfläche glatt
und porenfrei auszuführen und ohne sichtbaren Übergang
zu verschleifen.

Spülbecken und andere Einbauten sind fugenfrei
einzuschweißen. Gegebenenfalls erforderliche
Baustellenschweißnähte sind vorab selbst-ständig bei
der Bauleitung anzumelden und müssen vor Beginn der
Arbeiten von dieser genehmigt sein.

Die Vorgaben des Brandschutzes sind strikt einzuhalten.

4.4.3Entgraten

Sämtliche Metall-Schnittstellen, Schraubenköpfe etc.
sind sorgfältig zu entgraten, sodass Verletzungen an
scharfen Kanten vermieden werden. Griffleisten sind
abzurunden.

4.5 Konstruktive Merkmale

4.5.1Einheitliche Optik

Die gesamte Anlage bzw. alle zu liefernden Geräte und
Bauteile müssen ein Bild der optischen Einheit bieten.

Es dürfen keine unterschiedlichen Bauteile eingebaut
werden. Dies gilt unter anderem für
- Griffleisten oder Knöpfe
- Schrauben, Nieten und Bolzen
- Glashalter
- Scharniere usw.

4.5.2Standardmaße

Sämtliche Küchen- und Thekenbauteile müssen, sofern
dies im LV - Einzelbeschrieb nicht abweichend
gefordert, auf einen 150 mm CNS-Sockel oder auf gleich
hohe Vierkantrohrfüße aufzubauen.

Damit ergeben sich für Theken und Arbeitstische
folgende Standardmaße für Unterschränke

Arbeitshöhe: 900 mm
Arbeitsplattentiefe: 700, 800, 850 mm
Korpustiefe: Arbeitsplattentiefe abzgl. 40 - 60 mm

Erforderliche Abweichungen werden in den
Einzelpositionen beschrieben.

Füße von  Arbeitstischen, Schränken, Regalen und
Geräten sind an bauseitig bereits vorhandenen
Überschubkästen, Durchbrüche, Rinnen oder Vormauerungen
anzupassen.

4.5.3Bedienungsblende

Sämtliche Bedienungselemente, Steckdosen und
Signalleuchten an den Geräten sind auf
einer vertieft angeordneten Frontblende so versenkt
anzubringen, dass nichts über die
Gerätefront hinausragt.

4.5.4Wärmedämmung

Thermische Geräte sind derart wärmegedämmt auszuführen,
dass entsprechend der GUV an keiner Stelle die
Temperatur der Geräteaußenflächen von  +45° C
überschritten wird.

Die Wärmedämmung der Koch- und Bratplatten usw. kann z.
B. aus temperatur- und feuchtigkeitsbeständiger
Glaswolle bestehen, welche zusätzlich mit
reflektierender Folie zu verkleiden ist.

4.5.5Räder

Fahrbare Geräte sind mit einheitlichen Lenkrädern aus
CNS, ø ca. 125/200 mm, mind. 150 kg Tragkraft  und
Gleitlagerung und abfärbefreien Gummi /
Kunststoffrollen oder Gummi-Luftbereifung auszurüsten,
soweit im Einzelbeschrieb der Geräte nichts anderes
gefordert wird. Alle Rädermüssen mit mind. 2
Feststellern ausgerüstet angeboten werden.

4.5.6Schrauben

Für sichtbare Schraubverbindungen sind ausschließlich
Linsensenkkopf-Schrauben zu verwenden. Sämtliche
Schrauben sind aus CNS gefordert.

Es werden keine unterschiedlichen Schrauben akzeptiert.

4.5.7Glashalter

Glashalter für Glasböden müssen quadratisch und
komplett aus CNS gefertigt sein und dürfen nicht größer
als 20 x 20 mm eingebaut werden.

Werden Glashalter als Bolzen gewünscht, so dürfen diese
im Durchmesser nicht größer als 10 mm betragen und
nicht länger als 15 mm ausgeführt werden. Die Bolzen
sind auf jeden Fall fest mit den Tragekonstruktionen zu
verschweißen.

Zur besseren Haftung und zum besseren bruchsicheren
Auflegen der Glasscheiben sind Glashalter an den
Kontaktstellen von CNS zu Glas immer mit einem
Kunststoffpuffer zu versehen.

Es werden keine unterschiedlichen Glashalter bei einem
Projekt akzeptiert.

4.5.8Griffe

Unterschränke, Wandschränke, Hochschränke usw. müssen
immer mit einheitlichen Griffleisten, Knöpfen oder
Bügelgriffen ausgestattet werden.

Es ist bei der LV - Abgabe anzugeben welche
Griffausführung angeboten wird, diese Ausführung muss
dann in der Planung des AN gut erkennbar sein. Knöpfe
oder Bügelgriffe sind immer in CNS gefordert und müssen
vor der Ausführung bemustert werden.

Es werden keine unterschiedlichen Griffausführungen bei
einem Projekt akzeptiert.

4.5.9Rohrprofile

Biegungen von Rund- oder Quadratrohren sind ohne
Querschnittsver-änderung auszuführen. Rohrenden sind zu
verschweißen.

Es werden keine unterschiedlichen Rohre bei einen
Projekt akzeptiert.

4.5.10Geräteverbindungen

Der Zusammenbau der Deckplatten aller Thermischen
Geräte, auch bei Anbau an Arbeitstischkombinationen,
hat hygienisch einwandfrei und technisch mit
Spezialverbindungen so zu erfolgen, dass weder Kochgut
noch Feuchtigkeit in die Fugen zwischen den Geräten
eindringen kann.

Silikonfugen, einfache U-Schienen oder stumpf
aneinander stehende Geräte werden nicht gewertet und
bei Zuwiderhandlung nicht abgenommen.

Senkrechte Korpusfugen sind mit CNS-Blenden zu
verschließen.

Die Ausführung der Geräteverbindung ist auf den
technischen Unterlagen und Zeichnungen darzustellen.

4.5.11Scharniere

Ausführung als stabile, innenliegende Scharniere aus
CNS mit einem Öffnungswinkel von nahezu 180°, ist
gefordert.
Material: CNS

4.5.12Geräte

Sämtliche Geräte müssen DVGW und GS - geprüft und mit
den behördlichen Prüfzeichen versehen sein. Kopien der
einzelnen Geräte-Prüfzeugnisse sind dem Angebot
beizulegen.

Der Angebotspreis muss sich in jedem Fall auf komplett
fertig montierte, betriebsbereite und funktionsgerechte
Geräte beziehen. Die Geräte müssen dem heutigen Stand
der Technik und den gesetzlichen Bestimmungen der EU
entsprechen.

4.6 Kälteaggregate

Alle Kälteaggregate, auch die für steckerfertige Geräte
im Ausgabebereich sind in schallgeschützter Ausführung
einzubauen. Als Schallbelastung ist maximal 40 dbA
gefordert.

Der Wert der zur Lieferung beabsichtigen Geräte ist bei
Angebotsabgabe bereits anzugeben und diese Angaben
müssen auch in den Plänen des AN vermerkt werden.

5. Sanitärinstallation

Alle Sanitärinstallationen müssen den einschlägigen
DIN-, DVGW- und ähnlichen Vorschriften entsprechen.

5.1 Interne Verrohrung von Geräten

Die Leitungen innerhalb der Bauteile zählen komplett
zum Lieferumfang. Ebenso die Dämmung von
Kaltwasserleitungen. Bis zu einer Abwassertemperatur
von max. 80 °C dürfen Abwasserleitungen in Kunststoff
ausgeführt werden.

Der Anschluss an die bauseitigen Absperreinrichtungen
hat mittels CNS-Panzerschläuche, in ausreichender Länge
zu erfolgen.

5.2Rohrtrenner / Rückflussverhinderer

Sind bei Geräten Rohrtrenner oder Rückflussverhinderer
vorgeschrieben, so gehören diese zum Lieferumfang des
AN. Der Einbau hat innerhalb der Geräte zu erfolgen.
Falls der Einbau innerhalb der Geräte in Ausnahmefällen
nicht möglich ist, können diese nur ausdrücklicher
Genehmigung der Bauleitung und Fachbau-leitung als lose
Teile lose für den bauseitigen Einbau geliefert werden.

Alle Hauptabsperrventile, soweit im LV vermerkt,
gehören zum Lieferumfang AN.

Die Anschlussarbeiten Sanitär werden vom AN
durchgeführt. Nachunternehmer sind in den anliegenden
Formblättern aufzuführen.
Die Verantwortung für den Subunternehmer und dessen
Bezahlung obliegt dem Anbieter.

5.3Tauwasser-Ablaufleitungen

Die bauseitigen Tauwasserablaufleitungen enden im oder
vor Wandbereich nahe dem Verdampfer.

6. Elektroinstallation

Alle Elektroinstallationen müssen den einschlägigen
DIN-, VDE- und ähnlichen Vorschriften entsprechen.

6.1Komplettinstallation

Die zum Betrieb der Geräte erforderlichen Verkabelungen
und Bauelemente sind vom Auftragnehmer zu liefern und
zu montieren. Bauteile, die außerhalb des Gerätes
montiert werden müssen - evtl. Schaltschütze etc.- ,
müssen vom Auftragnehmer ebenfalls mitgeliefert werden.

Alle Hauptschalter, soweit im LV vermerkt, gehören zum
Lieferumfang des AN.

Alle Geräte sind mit einem potentialfreien Kontakt zur
Signalisierung des Betriebszustands auf einer
bauseitigen Anzeigetafel im Küchenleiterbüro, einem
Kontakt zum Anschluss an eine bauseitige
Energieoptimierungsanlage sowie einer
Datenschnittstelle RS 485 zur HACCP Datenweiterleitung
auszustatten.

Alle Anschlussarbeiten sind so zu dimensionieren, dass
diese nicht auf dem Boden aufliegen. Sichtbare
Leitungen sind in CNS Kanälen zu führen. Die Kosten für
diese Maßnahmen ist in den LV Positionen einzurechnen.

6.2Klemmenkasten

Für den Anschluss an die Hausinstallation sind die
Geräte mit einem zentralen Klemmenkasten zu versehen.
In diesem Kasten sind die Klemmstellen der Elektrokabel
in übersichtlicher Form anzuordnen. Sie sind als
berührungs-geschützte Reihenklemmleisten auszuführen
und mit den Bezeichnungen aus dem Schaltplan zu
beschriften.

Werden für die elektrisch betriebenen Geräte von den
Geräten zu einem Signal-tableau bauseitig
Betriebsmeldeleitungen verlegt, so sind im
Klemmenkasten die hierfür erforderlichen
potentialfreien Kontakte vorzuhalten. Sinngemäß gilt
dasselbe für den Fall des Anschlusses an eine ZLT-
Anlage.

6.3Schaltschränke

Schalt- und Steuerschränke sind nach DIN 57106, Teil
100 / VDE 0106, Teil 100 Abs. 4.6 zu erstellen.
Die Anschlussarbeiten Elektro werden vom AN
durchgeführt. Nachunternehmer sind in den anliegenden
Formblättern aufzuführen.
Die Verantwortung für den Subunternehmer und dessen
Bezahlung obliegt dem Anbieter.

6.4Steckdosen

Stabile CNS-Steckdosen als
Feuchtraumeinbau/Aufbau-Schukosteckdosen in massiver
Metallbauweise, Schutzart IP 44 ausgeführt mit
Schraubbefestigung, Dichteinsatz, Edelstahlabdeckung
mit Edelstahl- Klappdeckel. Anschlusswert mind. 16
Ampere (230V und 400V).

6.5 Potentialausgleich

Zur Herstellung des Potentialausgleichs sind alle
betreffenden Einbauten und Geräte mit den
entsprechenden Anschlussklemmen zu versehen und in
selbstständiger Koordination mit
dem Gewerk Elektro anzuschließen.

6.6 Elektroleitungen

Die verwendeten Kabel sind in halogenfreier, flexibler
und wärmebeständiger Ausführung (steckerfertige Wärme /
Kochplatten mit hochflexiblen, wärmebeständigen
Silikonkabeln) zu liefern und zu montieren. Anschluss
ab bauseitigen Anschlusspunkt in ausreichender
Kabellänge. Bei Bedarf ist ein erforderlicher
Anschlusskasten mitzuliefern, zu montieren und die
Kabel dort anzuschließen.

Allgemeiner Hinweis für Sanitär- und
Elektroinstallationen

Sämtliche Installationsverzüge und Anschlussarbeiten ab
der bauseitigen Installation, sowohl Sanitär, als auch
Elektro, sind vom Anbieter selbst auszuführen. Der
Preis für diese Anschlussarbeiten ist im Angebotspreis
enthalten.

7. Abnahme / Revisionsunterlagen

7.1Abnahme / Nachabnahme

Der Auftragnehmer hat die Abnahme schriftlich zu
beantragen und dabei schriftlich zu erklären, dass die
Anlage dem vertraglich vereinbarten Ausrüstungs- und
Funktionsstand entspricht. Durch notwendig werdende
Nachabnahmen ausgelöste Kosten gehen zu Lasten des
Verursachers.

7.2Bestandsunterlagen

Mit der Fertigstellung bzw. vor oder spätestens bei der
Abnahme sind vom Auftragnehmer folgende Unterlagen in
3-fächer Ausfertigung in Papier (gefaltet in DIN A4
Ordner) sowie 3x Digital auf CD mit einer abheftbaren
Hülle zu übergeben.

- Aktualisierte Montagepläne
- Stücklisten in DIN A4
- Stromlaufpläne
- Klemmenpläne
- Bedienungs- und Einstellungsanweisungen
- Wartungsanweisungen
- Ersatzteillisten
- Konformitätsserklärung
- elektrisches Prüfprotokoll

8. Personaleinweisung

Das Personal des Betreibers der Anlage ist gründlich
einzuweisen, so dass bei Inbetriebnahme der Küche eine
sofortige volle Nutzung sichergestellt ist.

Die Einweisung ist in den Einheitspreisen enthalten.
Ein Einweisungsprotokoll ist zu erstellen, von den
eingewiesenen Personen unterschreiben zu lassen und
spätestens mit der Schlussrechnung vorzulegen.

Die Dauer der Einweisung muss mindestens 4 Stunden
betragen und im Tagschichtbetrieb erfolgen.

*Hinweis*
Allgemeines zur Baustelle

1. Allgemeines

Baustelleneinrichtungen gelten als Hilfseinrichtungen,
die zur Ausführung der vertraglichen
Leistungen erforderlich sind. Zusätzliche
Baustelleneinrichtungen sind Hilfseinrichtungen,
die zur Durchführung von Baumaßnahmen vom AG zusätzlich
gefordert werden (z.B.
Bauzäune, Blenden, zusätzliche Absperrungen, Bauaufzüge
u.ä.)

2. Baustellenbeleuchtung, Baustrom, Bauwasser

Baustellenebleuchtung, Baustrom und Bauwasser wurde
bereits eingerichtet und wird von
einer Drittfirma vorgehalten. Die Kosten für den
Verbrauch trägt der AG.

*Hinweis*
Anlagen zum Leistungsverzeichnis

Nachfolgende, dem LV beiliegende, Unterlagen sind
Grundlage für die Erstellung der Ausschreibung und bei
der Kalkulation bindend zu beachten.

Plan NummerPlan Inhalt

Mehrzweckhalle (MZH)
MZH Installationsplan Küche
EGSCD_XXXXSX_KUE_PBB_5_GR_EG_0_0_V_06
MZH Einrichtungsplan Küche
EGSCD_XXXXSX_KUE_PBB_5_GR_EG_A_0_V_02
MZH Ansichten KücheSCD_XXXXSX_KUE_PBB_5_AN_EG_0_0_V_03
MZH Ansichten Spüle Lager
AnlieferungSCD_XXXXSX_KUE_PBB_5_AN_EG_0_A_V_03

Mensa
Mensa Einrichtungsplan Küche EG
SCD_XXXMXX_KUE_PBB_5_GR_EG_A_0_V_05
Mensa Einrichtungsplan Küche UG
SCD_XXXMXX_KUE_PBB_5_GR_U1_A_0_V_02
Mensa Installationsplan Küche EG
SCD_XXXMXX_KUE_PBB_5_GR_EG_0_0_V_07
Mensa Installationsplan Küche UG
SCD_XXXMXX_KUE_PBB_5_GR_U1_0_0_V_06
Mensa Ansichten Küche Vorbereitung
SCD_XXXMXX_KUE_PBB_5_AN_EG_0_0_V_03
Mensa Ansichten Küche Produktion
SCD_XXXMXX_KUE_PBB_5_AN_EG_0_A_V_03
Mensa Ansichten Küche
AusgabeSCD_XXXMXX_KUE_PBB_5_AN_EG_0_B_V_03
Mensa Ansichten
PausenverkaufSCD_XXXMXX_KUE_PBB_5_AN_EG_0_C_V_03
Mensa Ansichten Spüle Putzraum Müllraum Wäscheraum
SCD_XXXMXX_KUE_PBB_5_AN_EG_0_D_V_03
 Mensa Ansichten Lager Kühlzellenkombination
SCD_XXXMXX_KUE_PBB_5_AN_EG_0_E_V_03
Mensa Detail_02_Ausgabe
SalatbarSCD_XXXXSX_KUE_PBB_5_GR_DT_2_0_V_01
Mensa Detail_03_Ausgabe
PausenverkaufSCD_XXXXSX_KUE_PBB_5_GR_DT_3_0_V_01

Plan NummerPlan Inhalt

Lehrküche Realschule (RS)
Pläne Lehrküche Bestand im Container
Interims-Schulgebäude
Lehrküche Container M+W-Plan
FirmaSCD_XRXXXX_KUE_PBB_5_GR_EG_A_0_V_01
Lehrküche Container M+W-Ansichten
FirmaSCD_XRXXXX_KUE_PBB_5_AN_EG_0_B_V_01
Pläne Lehrküche Neubau
Lehrküche Neubau Einrichtungsplan Bestandsmöbeln
SCD_XRXXXX_KUE_PBB_5_GR_EG_B_0_V_02
Lehrküche Neubau Installationsplan
SCD_XRXXXX_KUE_PBB_5_GR_EG_0_0_V_04
Lehrküche Neubau Ansichten Kojen
SCD_XRXXXX_KUE_PBB_5_AN_EG_0_0_V_03
Lehrküche Neubau Ansichten Wandseite Vorratsraum HWR
SCD_XRXXXX_KUE_PBB_5_AN_EG_0_A_V_03

*Hinweis*
Schnittstellen

Folgende Schnittstellen sind zu beachten

Aus statischen Gründen ist die Leitungszuführung nicht
immer optimal für die Geräte.
Diese sind nicht zu verändern. Die Durchführungspunkte
der Medien sind in den Plänen
dargestellt und die Medien müssen teils im
Sockelbereich teils hinter den Möbeln
verzogen werden.

Alle bei Kücheneinrichtung aufgeführten Punkte sind im
Preis bei den Einzelpositionen mit
ein zu kalkulieren.

1. Geräte
Elektrozuleitungen zu den Geräten bis zum definierten
Übergabepunkt
=> Gewerk Elektro

Wasser Zuleitungen und Abwasser zu und von den Geräten
bis zum definierten Übergabepunkt / Eckventil
=> Gewerk HLS

Anschluss der Geräte vom definierten Übergabepunkt
=> Gewerk Kücheneinrichtung

2. Kühlmöbel
Der Übergabe ist das Magnetventil und das
Schraderventil

Magnetventil und Schraderventil
=> Gewerk Kältetechnik

Anschluss der Kühlmöbel an die Kältetechnik
=> Gewerk Kältetechnik

Anschluss der Kühlmöbel an ELT und HLS
=> Gewerk Kücheneinrichtung

Thermostatisches Expansionsventil und Steuerung
Kühlmöbel
=> Gewerk Kücheneinrichtung

3. Tauwasserleitungen - TWA

Verlegung der TWA in den Bereich der Kühlmöbeln
=> Gewerk Sanitär

Anschluss an die TWA
=> Gewerk Kücheneinrichtung

Geruchstrennung durch Siphon
=> Gewerk Kücheneinrichtung

Schnittstellen zur GLT

Die Visualisierung und Aufschaltung der Störmeldungen
liegt im Auftragsvolumen Gewerk
GLT/MSR. Im Auftragsvolumen Kücheneinrichtung liegen
folgende Punkte

1. Bereitstellung der Störmeldungen
2. Abstimmung der notwendigen Adressen

*Hinweis*
Name der Firma

.......................................................
...............................................

.......................................................
...............................................

Anschrift

.......................................................
...............................................

.......................................................
...............................................

Telefon

.......................................................
...............................................

Entfernung bis Baustelle...........................Km

Abweichungen der Standorte für den Kundendienst und das
Montagepersonal sind in einem Extraschreiben mit
abzugeben.

Fahrtzeit für eine
Einfachfahrt...........................Std.

Reine Anfahrtkosten, Hin- und Rückfahrt mit
Montagewagen einschl. aller Nebenkosten inkl. ein
Monteur:

Pauschale...........................EUR

Zusätzlicher KD-Monteur pauschal
 für An-/Abfahrt...........................EUR

#### 02.01 Titel 1 - Kücheneinrichtung Mensa

*Hinweis*
Produktionsküche

*Hinweis*
Vorbereitung

*Hinweis*
Vorbereitung 1

**02.01.0001 Handwaschbecken mit Sensorarmatur**
StandortEG, Mensa, Produktionsküche
ZeichnungPos. Nr. 1.1

Typ Handwaschbecken eingeschweißt in Arbeitsplatte
+ berührungsloser Armatur

Abmessungen

Beckenmaße ca. 370x340x150mm

Ausführung

* Becken ist fugenlos in die Arbeitsplatte
eingearbeitet.
* Inklusive Mischarmaturen als IR-Sensorbatterie mit
Netztanschluß
* Becken quer eingebaut

Becken

Angebotenes Fabrikat '....................'

Typ '....................'

Armatur

Angebotenes Fabrikat '....................'

Typ '....................'
Menge: 1,000 St

**02.01.0002 Unterschrank mit Flügeltür und Klappe 550 mm**
StandortEG, Mensa, Produktionsküche
ZeichnungPos. Nr. 1.2

Unterbau für Einbaubecken mit Flügeltür
und Abwurfklappe für Papierhandtücher

Abmessungen

Breite ca. 550 mm
Tiefe ca. 700 mm
Höhe ca. 700 mm

Ausführung + Zubehör

*  Unterbau als geschlossener Schrank mit 1 Flügeltür
* selbstschließende Einwurfklappe für Papierhandtücher
vorzusehen in Flügeltür
* innen: Abfallbehälter ausziehbar auf Schieben
* Ausschnitte in Boden und Seitenwand für
Installationsverzug sind zu berücksichtigen, mit
Aufkantung und Kantenschutz
* Flügeltür Aufschlag gemäß Plan - DIN rechts

Jegliche Verfugung zu den angrenzenden bauseitigen
Bauteilen und den anschließenden Möbeln und Geräten ist
auszuführen und ein zu kalkulieren, Farbe nach
Abstimmung mit der Fachbauleitung.

Angebotenes Fabrikat '....................'

Typ '....................'
Menge: 1,000 St

**02.01.0003 Unterschrank mit Flügeltür 400 mm**
StandortEG, Mensa, Produktionsküche
ZeichnungPos. Nr. 1.3

Unterschrank mit Flügeltür und Einlegeböden

Abmessungen

Breite ca. 400 mm
Tiefe ca. 700 mm
Höhe ca. 700 mm

Ausführung + Zubehör

* Unterbau als geschlossener Schrank mit 1 Flügeltür
* Flügeltür Aufschlag gemäß Plan - DIN links - DIN
rechts
* Zwischenbord - CNS geschlossen, höhenverstellbar

Jegliche Verfugung zu den angrenzenden bauseitigen
Bauteilen und den anschließenden Möbeln und Geräten ist
auszuführen und ein zu kalkulieren

Angebotenes Fabrikat '....................'

Typ '....................'
Menge: 2,000 St

**02.01.0004 Unterschrank für Schneidbretter 300 mm**
StandortEG, Mensa, Produktionsküche
ZeichnungPos. Nr. 1.4

Abmessungen

Breite ca. 300 mm
Tiefe ca. 700 mm
Höhe ca. 700 mm

Ausführung

* inkl. Scheidbretteinsatz aus CNS

Zubehör
* 4x Schneidbretter, verschiedene Farben
  grün, gelb, blau, rot

Jegliche Verfugung zu den angrenzenden bauseitigen
Bauteilen und den anschließenden Möbeln und Geräten ist
auszuführen und ein zu kalkulieren, Farbe nach
Abstimmung mit der Fachbauleitung.

Angebotenes Fabrikat '....................'

Typ '....................'
Menge: 1,000 St

**02.01.0005 Unterschrank mit Schubladen 4 Auszüge**
StandortEG, Mensa, Produktionsküche
ZeichnungPos. Nr. 1.5

Abmessungen

Breite ca. 400 mm
Tiefe ca. 700 mm
Höhe ca. 700 mm

Ausführung und Zubehör

Inklusive 4 Rahmenschubladen + mit GN-Einsätzen +
erforderlichen Zwischenstegen.

2x 2/4 GN Höhe: ca. 100-150 mm
2x 2/4 GN Höhe: ca. 100-150 mm
3x 1/3 GN Höhe: ca. 100-150 mm
3x 1/3 GN Höhe: ca. 100-150 mm

Jegliche Verfugung zu den angrenzenden bauseitigen
Bauteilen und den anschließenden Möbeln und Geräten ist
auszuführen und ein zu kalkulieren, Farbe nach
Abstimmung mit der Fachbauleitung

Angebotenes Fabrikat '....................'

Typ '....................'
Menge: 2,000 St

**02.01.0006 Unterschrank mit Flügeltür 400 mm**
StandortEG, Mensa, Produktionsküche
ZeichnungPos. Nr. 1.6

Unterschrank mit Flügeltür und Einlegeböden

Abmessungen

Breite ca. 400 mm
Tiefe ca. 700 mm
Höhe ca. 700 mm

Ausführung + Zubehör

* Unterbau als geschlossener Schrank mit 1 Flügeltür
* Flügeltür Aufschlag gemäß Plan - DIN links
* Zwischenbord - CNS geschlossen, höhenverstellbar

Jegliche Verfugung zu den angrenzenden bauseitigen
Bauteilen und den anschließenden Möbeln und Geräten ist
auszuführen und ein zu kalkulieren

Angebotenes Fabrikat '....................'

Typ '....................'
Menge: 1,000 St

**02.01.0007 Hängeschrank mit Schiebetüre 1200 mm**
StandortEG, Mensa, Produktionsküche
ZeichnungPos. Nr. 1.7

Abmessungen

Breite ca. 1.200 mm
Tiefe ca.  350 mm
Höhe ca.  650 mm

Ausführung

* je 1 Einlegeboden höhenverstellbar.
* 2 doppelwandige Schiebetüren, leichtgängig,
Fingerklemmschutz
* eingekantete Griffleisten.
* wandhängend unsichtbar befestigt
* Sichtseite links + rechts
* Bord unten zum Einbau integrierter Beleuchtung -
nicht untergebaut

Jegliche Verfugung zu den angrenzenden bauseitigen
Bauteilen und den anschließenden Möbeln und Geräten ist
auszuführen und ein zu kalkulieren, Farbe nach
Abstimmung mit der Fachbauleitung

Angebotenes Fabrikat '....................'

Typ '....................'
Menge: 1,000 St

**02.01.0008 Hängeschrank mit Schiebetüre 1100 mm**
StandortEG, Mensa, Produktionsküche
ZeichnungPos. Nr. 1.7a

Abmessungen

Breite ca. 1.100 mm
Tiefe ca.  350 mm
Höhe ca.  650 mm

Ausführung

* je 1 Einlegeboden höhenverstellbar.
* 2 doppelwandige Schiebetüren, leichtgängig,
Fingerklemmschutz
* eingekantete Griffleisten.
* wandhängend unsichtbar befestigt
* Sichtseite links + rechts
* Bord unten zum Einbau integrierter Beleuchtung -
nicht untergebaut
* Die Breite des Schrankes muss so angepasst werden,
dass die Hygieneeinrichtungen Seifenspender,
Desinfektionsmittel und Handtuchspender rechts daneben
Platz haben

Jegliche Verfugung zu den angrenzenden bauseitigen
Bauteilen und den anschließenden Möbeln und Geräten ist
auszuführen und ein zu kalkulieren, Farbe nach
Abstimmung mit der Fachbauleitung

Angebotenes Fabrikat '....................'

Typ '....................'
Menge: 1,000 St

**02.01.0009 Beleuchtung Hängeschrank**
StandortEG, Mensa, Produktionsküche
ZeichnungPos. Nr. 1.8

Abmessungen

Länge ca. 1.100 mm / 1.200 mm

Ausführung

* Die Lichtleisten und Schalter werden an der
Unterseite vom
Hängeschrank eingebaut, integriert im Boden
Hängeschrank
* Inklusive Leuchtmittel, Fassungen, Schalter,
Zuleitungen und VDE-gerechter Montage
* Die Zuleitungen sind verdeckt zu führen
* Leuchtmittel: LED
* Glasabdeckung in glatter Ausführung

Angebotenes Fabrikat '....................'

Typ '....................'
Menge: 2,000 St

**02.01.0010 Arbeitsplatte CNS 700 mm**
StandortEG, Mensa, Produktionsküche
ZeichnungPos. Nr. 1.9

Abmessungen

Tiefe ca.  700 mm
Längeca. 2.850 mm

Ausführung

* Arbeitsplattentiefe 700 mm
* Aufkantung wandseitig ca. 50 mm
* inkl. Ausschnitt Handwaschbecken
* inkl. Kastenaufkantung

Angebotenes Fabrikat '....................'

Typ '....................'
Menge: 1,000 St

**02.01.0011 Sockelblende CNS**
StandortEG, Mensa, Produktionsküche
ZeichnungPos. Nr. 1.10

Abmessungen

Höhe ca.  150 mm
Längeca. 3.500mm

Angebotenes Fabrikat  '....................'

Typ  '....................'
Menge: 1,000 St

**02.01.0012 Blende**
StandortEG, Mensa, Produktionsküche
ZeichnungPos. Nr. 1.11

* seitliche Blende zwischen Unterschrank und Wand
* seitliche Blende zwischen Hängeschrank und Wand

Ausführung

* Blende aus CNS vierseitig geschlossen
* Befestigung unsichtbar

Jegliche Verfugung zu den angrenzenden bauseitigen
Bauteilen und den anschließenden Möbeln und Geräten ist
auszuführen und ein zu kalkulieren, Farbe nach
Abstimmung mit der Fachbauleitung

Angebotenes Fabrikat '....................'

Typ '....................'
Menge: 2,000 St

*Hinweis*
Vorbereitung 2

**02.01.0013 Handwaschbecken nit Sensorarmatur**
StandortEG, Mensa, Produktionsküche
ZeichnungPos. Nr. 1.14

Typ Handwaschbecken eingeschweißt in Arbeitsplatte
+ berührungsloser Armatur

Abmessungen

Beckenmaßeca. 370x340x150 mm

Ausführung

* Becken ist fugenlos in die Arbeitsplatte
eingearbeitet.
* Inklusive Mischarmaturen als IR-Sensorbatterie mit
Netztanschluß

Becken

Angebotenes Fabrikat '....................'

Typ '....................'

Armatur

Angebotenes Fabrikat '....................'

Typ '....................'
Menge: 1,000 St

**02.01.0014 Unterschrank mit Flügeltür und Klappe 400 mm**
StandortEG, Mensa, Produktionsküche
ZeichnungPos. Nr. 1.15

Unterbau für Einbaubecken mit Flügeltür
und Abwurfklappe für Papierhandtücher

Abmessungen

Breite ca. 400 mm
Tiefe ca. 700 mm
Höhe ca. 700 mm

Ausführung + Zubehör

* Unterbau als geschlossener Schrank mit 1 Flügeltür
* selbstschließende Einwurfklappe für Papierhandtücher
vorzusehen in Flügeltür
* innen: Abfallbehälter ausziehbar auf Schieben
* Ausschnitte in Boden und Seitenwand für
Installationsverzug sind zu berücksichtigen, mit
Aufkantung und Kantenschutz
* Flügeltür Aufschlag gemäß Plan - DIN rechts

Jegliche Verfugung zu den angrenzenden bauseitigen
Bauteilen und den anschließenden Möbeln und Geräten ist
auszuführen und ein zu kalkulieren, Farbe nach
Abstimmung mit der Fachbauleitung.

Angebotenes Fabrikat '....................'

Typ '....................'
Menge: 1,000 St

**02.01.0015 Unterschrank für Schneidbretter 300 mm**
StandortEG, Mensa, Produktionsküche
ZeichnungPos. Nr. 1.16

Abmessungen

Breite ca. 300 mm
Tiefe ca. 700 mm
Höhe ca. 700 mm

Ausführung

* inkl. Scheidbretteinsatz aus CNS

Zubehör
* 4x Schneidbretter, verschiedene Farben
  grün, gelb, blau, rot

Jegliche Verfugung zu den angrenzenden bauseitigen
Bauteilen und den anschließenden Möbeln und Geräten ist
auszuführen und ein zu kalkulieren, Farbe nach
Abstimmung mit der Fachbauleitung.

Angebotenes Fabrikat '....................'

Typ '....................'
Menge: 1,000 St

**02.01.0016 Unterschrank mit Schubladen 4 Auszüge**
StandortEG, Mensa, Produktionsküche
ZeichnungPos. Nr. 1.20

Abmessungen

Breite ca. 400 mm
Tiefe ca. 700 mm
Höhe ca. 700 mm

Ausführung und Zubehör

Inklusive 4 Rahmenschubladen + mit GN-Einsätzen +
erforderlichen Zwischenstegen.

2x 2/4 GN Höhe: ca. 100-150 mm
2x 2/4 GN Höhe: ca. 100-150 mm
3x 1/3 GN Höhe: ca. 100-150 mm
3x 1/3 GN Höhe: ca. 100-150 mm

Jegliche Verfugung zu den angrenzenden bauseitigen
Bauteilen und den anschließenden Möbeln und Geräten ist
auszuführen und ein zu kalkulieren, Farbe nach
Abstimmung mit der Fachbauleitung

Angebotenes Fabrikat '....................'

Typ '....................'
Menge: 2,000 St

**02.01.0017 Spülbecken mit Großküchenarmatur + Abtropffläche**
StandortEG, Mensa, Produktionsküche
ZeichnungPos. Nr. 1.18

Becken untergebaut

in Arbeitsplatte fugenlos eingeschweisst

Abmessungen Becken

Länge ca. 400 mm
Tiefe ca. 500 mm
Höhe ca. 200 mm

Ausführung + Zubehör

* Becken das ca. 10 mm vertieft in Arbeitsplatte
eingelassen und mit dieser fugenlos verschweißt ist
* inkl. Rosetten + Siphon
* inkl. 2-Loch Großküchenarmatur mit Ein-Hebelmischer
und hohem Auslaufhahn
* Abtropffläche als glatte Oberfläche mit Wulstrand
* Breite Abtropffläche ca. 500mm
* Türaufschlag DIN links

Becken:
Angebotenes Fabrikat '....................'

Typ '....................'

Armatur:
Angebotenes Fabrikat '....................'

Typ '....................'
Menge: 1,000 St

**02.01.0018 Spülenunterschrank mit Flügeltür und Einfahrnische 1000 mm**
StandortEG, Mensa, Produktionsküche
ZeichnungPos. Nr. 1.19, 1.17

Unterbau für Einbaubecken mit Flügeltür

Abmessungen Unterschrank

Breite ca. 500 mm
Tiefe ca. 700 mm
Höhe ca. 700 mm

Abmessungen Einfahrnische

Breite ca. 500 mm
Tiefe ca. 700 mm
Höhe ca. 850 mm

Ausführung + Zubehör

* Unterbau als geschlossener Schrank mit 1 Flügeltür
* selbstschließende Einwurfklappe für Papierhandtücher
vorzusehen in Flügeltür
* innen: Abfallbehälter ausziehbar auf Schieben
* Ausschnitte in Boden und Seitenwand für
Installationsverzug sind zu berücksichtigen, mit
Aufkantung und Kantenschutz
* Flügeltür Aufschlag gemäß Plan - DIN rechts
* inkl. Einfahrnische für Abfalleimer
* inkl. Rammschutz Abfalleimer in der Einfahrnische,
Schrankseiten und Rückwand als U
* Arbeitsplatte in Einfahrnische muss von unten
geschlossen werden
* inkl. Seitenwangen zu benachbarten Schränken so dass
die Nische eine durchgänge Abdeckung zu den seitlichen
Schränken hat.
* Die Einfahrnische muss so ausgebildet sein, dass der
Abfalleimer Platz findet

Jegliche Verfugung zu den angrenzenden bauseitigen
Bauteilen und den anschließenden Möbeln und Geräten ist
auszuführen und ein zu kalkulieren, Farbe nach
Abstimmung mit der Fachbauleitung.

Angebotenes Fabrikat '....................'

Typ '....................'
Menge: 1,000 St

**02.01.0019 Unterschrank mit Flügeltür 500 mm**
StandortEG, Mensa, Produktionsküche
ZeichnungPos. Nr. 1.21

Unterschrank mit Flügeltür und Einlegeböden

Abmessungen

Breite ca. 500 mm
Tiefe ca. 700 mm
Höhe ca. 700 mm

Ausführung + Zubehör

* Unterbau als geschlossener Schrank mit 1 Flügeltür
* Flügeltür Aufschlag gemäß Plan -  DIN rechts
* Zwischenbord - CNS geschlossen, höhenverstellbar

Jegliche Verfugung zu den angrenzenden bauseitigen
Bauteilen und den anschließenden Möbeln und Geräten ist
auszuführen und ein zu kalkulieren

Angebotenes Fabrikat '....................'

Typ '....................'
Menge: 1,000 St

**02.01.0020 Hängeschrank mit Schiebetüre 1200 mm**
StandortEG, Mensa, Produktionsküche
ZeichnungPos. Nr. 1.22

Abmessungen

Breite ca. 1.200 mm
Tiefe ca.  350 mm
Höhe ca.  650 mm

Ausführung

* je 1 Einlegeboden höhenverstellbar.
* 2 doppelwandige Schiebetüren, leichtgängig,
Fingerklemmschutz
* eingekantete Griffleisten.
* wandhängend unsichtbar befestigt
* Sichtseite links + rechts
* Bord unten zum Einbau integrierter Beleuchtung -
nicht untergebaut

Jegliche Verfugung zu den angrenzenden bauseitigen
Bauteilen und den anschließenden Möbeln und Geräten ist
auszuführen und ein zu kalkulieren, Farbe nach
Abstimmung mit der Fachbauleitung

Angebotenes Fabrikat '....................'

Typ '....................'
Menge: 2,000 St

**02.01.0021 Beleuchtung Hängeschrank**
StandortEG, Mensa, Produktionsküche
ZeichnungPos. Nr. 1.24

Abmessungen

Länge ca. 1.200 mm

Ausführung

* Die Lichtleisten und Schalter werden an der
Unterseite vom
Hängeschrank eingebaut, integriert im Boden
Hängeschrank
* Inklusive Leuchtmittel, Fassungen, Schalter,
Zuleitungen und VDE-gerechter Montage
* Die Zuleitungen sind verdeckt zu führen
* Leuchtmittel: LED
* Glasabdeckung in glatter Ausführung

Angebotenes Fabrikat '....................'

Typ '....................'
Menge: 2,000 St

**02.01.0022 Arbeitsplatte CNS 700 mm**
StandortEG, Mensa, Produktionsküche
ZeichnungPos. Nr. 1.26

Abmessungen

Tiefe ca.  700 mm
Längeca. 3.200 mm

Ausführung

* Arbeitsplattentiefe 700 mm
* Aufkantung wandseitig ca. 50 mm
* inkl. Ausschnitt Handwaschbecken
* inkl. Kastenaufkantung

Angebotenes Fabrikat '....................'

Typ '....................'
Menge: 1,000 St

**02.01.0023 Sockelblende CNS**
StandortEG, Mensa, Produktionsküche
ZeichnungPos. Nr. 1.27

Abmessungen

Höhe ca.  150 mm
Längeca. 4.500mm

Angebotenes Fabrikat  '....................'

Typ  '....................'
Menge: 1,000 St

**02.01.0024 Blende**
StandortEG, Mensa, Produktionsküche
ZeichnungPos. Nr. 1.25

* seitliche Blende zwischen Unterschrank und Wand
* seitliche Blende zwischen Hängeschrank und Wand

Ausführung

* Blende aus CNS vierseitig geschlossen
* Befestigung unsichtbar

Jegliche Verfugung zu den angrenzenden bauseitigen
Bauteilen und den anschließenden Möbeln und Geräten ist
auszuführen und ein zu kalkulieren, Farbe nach
Abstimmung mit der Fachbauleitung

Angebotenes Fabrikat '....................'

Typ '....................'
Menge: 2,000 St

*Hinweis*
Vorbereitung 3

**02.01.0025 Unterschrank mit Schubladen 3 Auszüge**
StandortEG, Mensa, Produktionsküche
ZeichnungPos. Nr. 1.28

Abmessungen

Breite ca. 400 mm
Tiefe ca. 700 mm
Höhe ca. 700 mm

Ausführung und Zubehör

Inklusive 3 Rahmenschubladen + mit GN-Einsätzen +
erforderlichen Zwischenstegen.

3x 1/3 GN Höhe ca. 150 mm
2x 2/4 GN Höhe: ca. 100-150 mm

3x 1/3 GN Höhe: ca. 100-150 mm
1x 1/1 GN Höhe: ca. 200 mm

Jegliche Verfugung zu den angrenzenden bauseitigen
Bauteilen und den anschließenden Möbeln und Geräten ist
auszuführen und ein zu kalkulieren, Farbe nach
Abstimmung mit der Fachbauleitung

Angebotenes Fabrikat '....................'

Typ '....................'
Menge: 2,000 St

**02.01.0026 Doppelspülbecken mit Großküchenarmatur + Abtropffläche**
StandortEG, Mensa, Produktionsküche
ZeichnungPos. Nr. 1.30

Becken untergebaut

in Arbeitsplatte fugenlos eingeschweisst

Abmessungen Becken

Länge ca. 400 mm
Tiefe ca. 500 mm
Höhe ca. 200 mm

Ausführung + Zubehör

* 2 Becken je ca. 400 x 500 mm, die ca. 10 mm vertieft
in Arbeitsplatte eingelassen und mit dieser fugenlos zu
verschweißen sind.
* inkl. Rosetten + Siphon
* inkl. 2-Loch Großküchenarmatur mit Ein-Hebelmischer
und hohem Auslaufhahn
* Abtropffläche als glatte Oberfläche mit Wulstrand
* Breite Abtropffläche ca. 500mm

Becken:
Angebotenes Fabrikat '....................'

Typ '....................'

Armatur:
Angebotenes Fabrikat '....................'

Typ '....................'
Menge: 1,000 St

**02.01.0027 Doppelspülenunterschrank mit Flügeltür und Klappe und Einfahrnische für Abfalleimer 1500 mm**
StandortEG, Mensa, Produktionsküche
ZeichnungPos. Nr. 1.31, 1.29

Unterbau für Einbaubecken mit Flügeltür
und Abwurfklappe für Papierhandtücher

Abmessungen je Unterschrank

Breite ca. 1000 mm
Tiefe ca.  700 mm
Höhe ca.  900 mm

Abmessungen Einfahrnische

Breite ca. 500 mm
Tiefe ca. 700 mm
Höhe ca. 850 mm

Ausführung + Zubehör

* Jeder Unterbau als geschlossener Schrank mit 1
Flügeltür
* Ausschnitte in Boden und Seitenwand für
Installationsverzug sind zu berücksichtigen, mit
Aufkantung und Kantenschutz
* Flügeltür Aufschlag gemäß Plan - DIN links / DIN
rechts
* inkl. Einfahrnische für Abfalleimer
* inkl. Rammschutz Abfalleimer in der Einfahrnische,
Schrankseiten
* Installationen kommen aus bauseitiger Vorsatzschale
im Rückbereich
* Unterschränke müssen an Vorsatzschale angepasst
werden
* Arbeitsplatte in Einfahrnische muss von unten
geschlossen werden
* inkl. Seitenwangen zu benachbarten Schränken so dass
die Nische eine durchgänge Abdeckung zu den seitlichen
Schränken hat.

Jegliche Verfugung zu den angrenzenden bauseitigen
Bauteilen und den anschließenden Möbeln und Geräten ist
auszuführen und ein zu kalkulieren, Farbe nach
Abstimmung mit der Fachbauleitung.

Angebotenes Fabrikat '....................'

Typ '....................'
Menge: 1,000 St

**02.01.0028 Unterschrank mit Flügeltür 400 mm**
StandortEG, Mensa, Produktionsküche
ZeichnungPos. Nr. 1.32

Unterschrank mit Flügeltür und Einlegeböden

Abmessungen

Breite ca. 400 mm
Tiefe ca. 700 mm
Höhe ca. 700 mm

Ausführung + Zubehör

* Unterbau als geschlossener Schrank mit 1 Flügeltür
* Flügeltür Aufschlag gemäß Plan - DIN rechts
* Zwischenbord - CNS geschlossen, höhenverstellbar

Jegliche Verfugung zu den angrenzenden bauseitigen
Bauteilen und den anschließenden Möbeln und Geräten ist
auszuführen und ein zu kalkulieren

Angebotenes Fabrikat '....................'

Typ '....................'
Menge: 1,000 St

**02.01.0029 Unterschrank mit Schubladen 3 Auszüge**
StandortEG, Mensa, Produktionsküche
ZeichnungPos. Nr. 1.33

Abmessungen

Breite ca. 400 mm
Tiefe ca. 700 mm
Höhe ca. 700 mm

Ausführung und Zubehör

Inklusive 3 Rahmenschubladen + mit GN-Einsätzen +
erforderlichen Zwischenstegen.

3x 1/3 GN Höhe ca. 150 mm
2x 2/4 GN Höhe: ca. 100-150 mm

3x 1/3 GN Höhe: ca. 100-150 mm
1x 1/1 GN Höhe: ca. 200 mm

Jegliche Verfugung zu den angrenzenden bauseitigen
Bauteilen und den anschließenden Möbeln und Geräten ist
auszuführen und ein zu kalkulieren, Farbe nach
Abstimmung mit der Fachbauleitung

Angebotenes Fabrikat '....................'

Typ '....................'
Menge: 1,000 St

**02.01.0030 Arbeitsplatte CNS 700 mm**
StandortEG, Mensa, Produktionsküche
ZeichnungPos. Nr. 1.34

Abmessungen

Tiefe ca.  700 mm
Längeca. 3.200 mm

Ausführung

* Arbeitsplattentiefe 700 mm
* inkl. Ausschnitt Doopelspülbecken
* inkl. Kastenaufkantung

Angebotenes Fabrikat '....................'

Typ '....................'
Menge: 1,000 St

**02.01.0031 Sockelblende CNS**
StandortEG, Mensa, Produktionsküche
ZeichnungPos. Nr. 1.35

Abmessungen

Höhe ca.  150 mm
Längeca. 4.500mm

Angebotenes Fabrikat  '....................'

Typ  '....................'
Menge: 1,000 St

**02.01.0032 Blende**
StandortEG, Mensa, Produktionsküche
ZeichnungPos. Nr. 1.36

* seitliche Blende als Seitenwandverkleidung

Ausführung

* Blende aus CNS vierseitig geschlossen
* Befestigung unsichtbar

Jegliche Verfugung zu den angrenzenden bauseitigen
Bauteilen und den anschließenden Möbeln und Geräten ist
auszuführen und ein zu kalkulieren, Farbe nach
Abstimmung mit der Fachbauleitung

Angebotenes Fabrikat '....................'

Typ '....................'
Menge: 2,000 St

*Hinweis*
Produktion

*Hinweis*
Produktion 1 Mittelblock Rückseite Vorbereitung

**02.01.0033 Aufsatzbord CNS 3200x400 mm**
StandortEG, Mensa, Produktionsküche
ZeichnungPos. Nr. 2.1

Abmessungen
Länge ca. 3.200 mm
Tiefe ca.  400 mm
Stärke ca.  150 mm

Ausführung
* allseitig komplett mit CNS geschlossen
* Stirnseiten als Sichtseiten
* Bord unten zum Einbau integrierter Beleuchtung- 2x
LED Bänder über komplette Länge inkl. bündiger
Glasabdeckung
* inkl. Vorrichtung zum Einbau von Steckdosen
  8x Schuko, und 4x CEE Stirnseitig auf den Längsseiten
in das Board integriert
* Steher zur Führung der Verkablung
Beleuchtung/Steckdosen
* 3 Steher rechteckig Breite ca. 50mm ohne
Aufschraubplatte auf AP, unsichtbar von unten
befestigt, glatte Durchführug durch AP

angebotenes Fabrikat '....................'

Typ '....................'
Menge: 1,000 St

**02.01.0034 Beleuchtung Aufsatzboard 3200 mm**
StandortEG, Mensa, Produktionsküche
ZeichnungPos. Nr. 2.2

Abmessungen

Länge ca. 3.200 mm

Ausführung

* Die Lichtleisten und Schalter werden an der
Stirnseite Längsseite vom Aufsatzboard eingebaut
* Inklusive Leuchtmittel, Fassungen, Schalter,
Zuleitungen und VDE-gerechter Montage
* Die Zuleitungen sind verdeckt zu führen
* Leuchtmittel: LED
* Glasabdeckung in glatter Ausführung

Angebotenes Fabrikat '....................'

Typ '....................'
Menge: 1,000 St

**02.01.0035 Unterschrank mit Flügeltür 400 mm**
StandortEG, Mensa, Produktionsküche
ZeichnungPos. Nr. 2.3, 2.5

Unterschrank mit Flügeltür und Einlegeböden

Abmessungen

Breite ca. 400 mm
Tiefe ca. 700 mm
Höhe ca. 700 mm

Ausführung + Zubehör

* Unterbau als geschlossener Schrank mit 1 Flügeltür
* Flügeltür Aufschlag gemäß Plan - DIN rechts
* Zwischenbord - CNS geschlossen, höhenverstellbar

Jegliche Verfugung zu den angrenzenden bauseitigen
Bauteilen und den anschließenden Möbeln und Geräten ist
auszuführen und ein zu kalkulieren

Angebotenes Fabrikat '....................'

Typ '....................'
Menge: 2,000 St

**02.01.0036 Unterschrank offen + GN-Schienen 400 mm**
StandortEG, Mensa, Produktionsküche
ZeichnungPos. Nr. 2.4

Unterschrank offen und Schienen zur Aufnahme von
GN-Behältern

Abmessungen

Länge  ca. 400 mm

Tiefe  ca. 700 mm

Höhe  ca. 900 mm

Ausführung + Zubehör

* Schienen zur Aufnahme von GN-Behältern, fest in
Schrank montiert

Jegliche Verfugung zu den angrenzenden bauseitigen
Bauteilen und den anschließenden Möbeln und Geräten ist
auszuführen und ein zu kalkulieren

Angebotenes Fabrikat '....................'

Typ '....................'
Menge: 4,000 St

**02.01.0037 Unterschrank mit Schubladen 3 Auszüge**
StandortEG, Mensa, Produktionsküche
ZeichnungPos. Nr. 2.6

Abmessungen

Breite ca. 400 mm
Tiefe ca. 700 mm
Höhe ca. 700 mm

Ausführung und Zubehör

Inklusive 3 Rahmenschubladen + mit GN-Einsätzen +
erforderlichen Zwischenstegen.

3x 1/3 GN Höhe ca. 150 mm
2x 2/4 GN Höhe: ca. 100-150 mm

3x 1/3 GN Höhe: ca. 100-150 mm
1x 1/1 GN Höhe: ca. 200 mm

Jegliche Verfugung zu den angrenzenden bauseitigen
Bauteilen und den anschließenden Möbeln und Geräten ist
auszuführen und ein zu kalkulieren, Farbe nach
Abstimmung mit der Fachbauleitung

Angebotenes Fabrikat '....................'

Typ '....................'
Menge: 2,000 St

**02.01.0038 Steckdosen Schuko CNS**
StandortEG, Mensa, Produktionsküche
ZeichnungPos. Nr. 2.1

Steckdosen aus CNS als Möbelsteckdosen. Diese müssen
fugenlos in das Möbel eingeschweisst werden

Alle Steckdosen in den Möbeln sind als
Edelstahlsteckdosen zu liefern:
- CNS-Gehäuse ist bruch- und schlagsicher
- geeignet für Geräteeinbau
-  robuste und vandalismussichere Ausführung
- Aufbauhöhe ca.28mm
- Schlag-, strahl- und spritzwassergeschütz
- IP 55 (bei geschlossenem Deckel)
- Klappe: komplett aus Edelstahl

Typen-Ausführung nach Beschrieb:
- 2-polige Steckdose mit 230 Volt (50/60 Hz) mit
Steckereinsatz aus Metall mit intergriertem
Schutzkontakt aus Kunststoff
- 5-polige Steckdose mit 440 Volt (50/60 Hz)
CEE-Steckereinsatz aus hochfestem Kunststoff
- Netzwerksteckdose, CAT6: mit Anschluss vorne mit 2
Stück RJ45-Buchsen 35° abgewinkelt (8-polig) für
Patchkabel, rückseitig mit Netzwerk-Verlegekabel

Aufsatzboard 8x

Angebotenes Fabrikat '....................'

Typ '....................'
Menge: 8,000 St

**02.01.0039 Steckdosen CEE Steckdose CNS**
StandortEG, Mensa, Produktionsküche
ZeichnungPos. Nr. 2.1

Steckdosen aus CNS als Möbelsteckdosen. Diese müssen
fugenlos in das Möbel eingeschweisst werden

Alle Steckdosen in den Möbeln sind als
Edelstahlsteckdosen zu liefern:
- CNS-Gehäuse ist bruch- und schlagsicher
- geeignet für Geräteeinbau
-  robuste und vandalismussichere Ausführung
- Aufbauhöhe ca.28mm
- Schlag-, strahl- und spritzwassergeschütz
- IP 55 (bei geschlossenem Deckel)
- Klappe: komplett aus Edelstahl

Typen-Ausführung nach Beschrieb:
- 2-polige Steckdose mit 230 Volt (50/60 Hz) mit
Steckereinsatz aus Metall mit intergriertem
Schutzkontakt aus Kunststoff
- 5-polige Steckdose mit 440 Volt (50/60 Hz)
CEE-Steckereinsatz aus hochfestem Kunststoff
- Netzwerksteckdose, CAT6: mit Anschluss vorne mit 2
Stück RJ45-Buchsen 35° abgewinkelt (8-polig) für
Patchkabel, rückseitig mit Netzwerk-Verlegekabel

Aufsatzboard 4x

Angebotenes Fabrikat '....................'

Typ '....................'
Menge: 4,000 St

**02.01.0040 Arbeitsplatte CNS 800 mm**
StandortEG, Mensa, Produktionsküche
ZeichnungPos. Nr. 2.9

Abmessungen

Tiefe ca.  800 mm
Längeca. 3.200 mm

Ausführung

* Arbeitsplattentiefe 700 mm
* Arbeitsplatte muss mit der gegenüberliegenden Platte
fungenlos verschweißt werden dass es so aussieht als
wäre es nur eine Arbeitsplatte

Angebotenes Fabrikat '....................'

Typ '....................'
Menge: 1,000 St

**02.01.0041 Sockelblende CNS**
StandortEG, Mensa, Produktionsküche
ZeichnungPos. Nr. 2.10

Abmessungen

Höhe ca.  150 mm
Längeca. 4.700mm

Angebotenes Fabrikat  '....................'

Typ  '....................'
Menge: 1,000 St

*Hinweis*
Produktion 2 Mittelblock Multifunktionskochgeräte

**02.01.0042 Multifunktionales Gargerät 150l mit Druck**
StandortEG, Mensa, Produktionsküche
ZeichnungPos. Nr. 2.11, 2.12

Multifunktionsgargerät kippbar
Tiegel rechts: Größe 3/1 GN Tief 150 Liter
mit Druckgaren
mit automatischem Tiegelreinigungssystem

Gerät  zur Aufstellung auf Füßen
Arbeitshöhe niveaugleich zu rückseitiger Anlage

Das multifunktionales Gargerät nach DIN18857 muss zum
universellen Einsatz in der gewerblichen Küche dienen.

Abmessungen
Breite ca.  1600 mm
Tiefe ca.  850 mm
Höheca.  750 mm
Gewichtca.  680 kg

Nutzflächen Gerät
Längeca.  1023mm
Breiteca.  543mm
Höheca.  315mm
Füllmenge ca.  150l
Anschlusswert ca.  34kW
Absicherung  3 x 6 3kW

Wasseranschluss KW  R 3/4"
Wasseranschluss WW  R 3/4"
Wasserdruck 200-600kPa
Wasserdruck2-6bar
Wasserablauf DN 50

Schutzart IP X6

gesamte Wärmeabgabe
sensibelca.13.600 W
latentca.10.500 W

Ausführung
* Multifunktionales Gargerät nach DIN18857
* Qualitätsmanagementsystem DIN ISO 9001
* Umweltmanagementsystem DIN ISO 14001
* Gar-Methoden: mit Kontakthitze und in Flüssigkeit

Highspeed Garen, Kochen, Sieden, Dünsten, Braten,
Schmoren, Backen, Frittieren, Regenerieren, Kurz-,
Langzeit, Delta T-, und Nachtgaren

* Bedieneinheiten mittig angeordnet zur ergonomischen
  Bedienung beider Tiegel
* Je Tiegel eine Steuerung
* Gehäuse und Abdeckung komplett aus CrNi-Stahl 18 10
  (Werkstoff-Nr. 1.4301) AISI 304
* Sichtbare Oberflächen geschliffen und matt gebürstet
* Selbsttragende geschlossene Konstruktion mit
  Tragrahmen, Seitenwänden, Frontblenden, Rückwand und
  Boden
* Abdeckung vorne nach unten, hinten 40 mm nach oben
  gekantet
* Frontblende abnehmbar von vorne für einfachen
  Servicezugang
*Strahlwasserschutz IPX6
* Installationsbereich zum hygienischen und einfachen
  Anschluss an die Medienzuführungen für Wasser,
  Abwasser und Strom
* Anschlussarbeiten von vorne durchführbar
* Siphon geräteseitig vorhanden.

Tiegelausführung
* Hygienisch geformter Tiegel, Mantel aus CrNiMo-Stahl
17
  13 2 (Werkstoff-Nr: 1.4404) AISI 316L
* passend für Gastronorm-Behälter
* Eckradien 30 mm, nahtlos und dicht mit der
  Tiegelumrandung verschweißt
* Wärmeisoliert
* Füllstandsmarkierungen laserbeschriftet für
Nenninhalt,
  Frittieröl max/min und Skalierung
* Programmierbares, motorisches Bodenablassventil
  flächenbündig im Tiegelboden integriert zur
vollständigen
  Entleerung des Kochwassers
* Tiegelablauf mit großem Querschnitt
verstopfungssicher
  gerade unter dem Tiegel geführ
* Tiegel links und rechts in Seitenholmen drehbar
gelagert,
  mit weit vorn liegendem Drehpunkt
* Computerberechnete, neigungsabhängige
  Kippgeschwindigkeit zur Entleerung des Tiegels
* strömungsoptimierte Schnaupe für schnelles,
  punktgenaues Ausgießen des Tiegels
* Tiegelkippung über eine elektromotorische
Kippvorrichtung
  manuell oder programmierbar
* Tiegelablauf über Trichter zum Gehäuse getrennt,
  Rohrtrennstrecke ist Bestandteil des Gerätes
*Portioniereinrichtung- automatisches genaues
Portionieren
  nach litergenauem Volumen oder Gastronormgröße durch
  computerberechnete Tiegelkippung
* Doppelwandiger, wärmegedämmter Klappdeckel
* Deckel mit automatischer Ver- und Entriegelung
* Auto-Stop Sicherheitsfunktion beim Schließen
  (Einklemmschutz)

Tiegel mit Druckgarfunktions
* Highspeed Garen bis 111°C
* Tiegel mit profilverstärktem Rahmen und druckfestem
  Boden
* Deckel als Druckbehälter
* Deckel profilverstärkt als Druckbehälterverschluss
* Fett- und temperaturbeständige Deckeldichtung in
  steckbarer Ausführung zum druckdichten Verschließen
des
  Tiegels
* Automatischer Start des Highspeed Garen beim
Schließen
  und Verriegeln des Deckels
* Dreistufiges Überdruck-Sicherheitssystem:
  Sicherheitsstufen: Druckregelung,
Temperaturüberwachung
  in Software integriert. Sicherheitsüberdruckventil
* Integrierte, durch den Bediener durchführbare,
Prüfroutine
  für Sicherheitsventil mit automatischer Dokumentation
* Schnelle, prozesszeitverkürzende, energie- und
  wassersparende Dampfabbaufunktion
* Dampfabbauzeit garprozessabhängig
* Dampfabbau automatisch nach Ende der Garzeit bzw.
  programmier- oder manuell anwählbar
* Optische und akustische Signalisierung des
Dampfabbaues
* Dampfabbau überwacht und geregelt über integrierten
  Sensor mit Ableitung des Dampfes über ein
  Elektro-Dampfabbausystem und nachgeschalteter
  Kondensationseinrichtung, Kondensatabführung in den
  Ablauf
* Verfahren ohne herkömmliches Deckel- oder Mantel-
  Rückkühlverfahren.
* kein Weichwasser zum Dampfabbau (Rückkühlung)
  erforderlich
* Manuelles Garen in 9 Gararten: Highspeed Garen,
  Softkochen, Kochen, Braten, Frittieren, Regenerieren,
  Delta-T-Garen, Zonen-Braten, Zonen-Kochen.
  Highspeed Garen bis 111°C
* 5 Druckstufen

Bedienung
* Zwei Bedieneinheiten
* integrierte hochauflösende 10.1 Zoll Echtfarben-Touch
  Bildschirme mit 1280 x 800 Pixel und 262k Farben
* LED Hintergrundbeleuchtung
* Von allen Seiten optimal einsehbar
* Robuster, kapazitativer Touch geschützt hinter 4 mm
  gehärtetem Sicherheitsglas
* Bedienung - natürliches, intuitives Bedienen:
Aktivieren,
  Animieren und Verschieben der Controls durch Tippen,
  Streichen und Bewegen
* Grafische Benutzerführung mit selbsterklärenden
  Bilddarstellungen, Grafiken und Symbolen.
* Sprachabhängige Klartextanzeigen
* Selbsterklärende Bedienkonzepte zum manuellen oder
  automatischen Garen

automatische Garfunktion
* Automatisches Garen ohne permanente Überwachung in
  10 vorbelegten Garkategorien von Fleisch bis
Regenerieren * Anwenderorientierte Gliederung in
Kategorien und
  Unterkategorien
* 1000 Programmspeicherplätze
* Programme mit Bilddarstellungen und Texten
speicherbar
* Über 100 vorbelegte internationale Garprogramme,
  individuell veränderbar
* Anlegen eigener Garprogramme. Zuletzt benutzte
  Programme, Volltextsuche
* Mehrstufiger Programmschutz
* Einfügen von Bedienerinformationen in Text und
Grafiken

manuelle Garfunktion
* folgende Garfunktionen
  - Druckgaren
  - Softkochen
  - Kochen
  - Braten
  - Regenerieren
  - Delta-T-Garen
  - Delta-T-Braten
  - Zonen -Kochen
  - Zonen-Braten
  - Frittieren
(diese Funktion muss in Absprache mit Bauherrnwunsch
deaktiviert werden)
* unterschiedliche Temperaturbereiche müssen wählbar
sein, abhängig von der Garart

Eigenschaften Tiegelboden
*Tiegelboden mit Vierschicht-Sandwich
  Flächenbeheizungssystem,
* 3 mm dickem Chrom-Nickel-Stahl CrNiMo-Stahl 17 13 2
  (Werkstoff-Nr: 1.4404) AISI 316L
* mit extremer Korrosionsbeständigkeit
*12 mm dickem, unterplattiertem, hochwarmfestem Stahl
zur
  Wärmeenergiespeicherung
* flächenbündig verbundene Aluminiumplatte aus
  Speziallegierung zur gleichmäßigen Wärmeverteilung,
* Beschichtung der Aluminiumplatte zur schnelleren und
  effizienteren Energieabsobtion und Übertragung
* gefräste Nuten zur Aufnahme der CrNi-Stahl
  Rohrheizkörper, servicefreundlich einzeln verschaubt
und
  wechselbar
* mehrere, unabhängig geregelte Heizzonen überwacht von
  bis zu 6 reaktionsschnellen, über den Tiegelboden
verteilte
  Temperaturfühler
* Prozessabhängig geregelte Energiezufuhr in die
jeweilige
  Heizzone

Elektro + Wasser
* USB 2.0 Steckdose frontseitig
* Automatische HACCP Aufzeichnung mit einer
  Speicherfähigkeit von mehreren Jahren
* Integrierte Ethernet Schnittstelle
* Gerät intern vollständig elektrisch verdrahtet
* inkl. Elektro-Festanschluss
* für alle für den Betrieb erforderlichen Schaltschütze
sind
  eingebaut
* Gerät intern komplett wassertechnisch
  verrohrt/verschlaucht zum Anschluss an das bauseitige
  Wasserversorgungsnetz
* Wasserbefülleinrichtung automatisch, für kaltes,
heißes,
  warmes Wasser manuell oder programmierbar
* Mengen Dosiereinrichtung in Liter oder Volumenprozent
  des Tiegel-Nenninhaltes
* Überfüllschutz
* absoluter und relativer Mengenangabe
* ca.16 l/min Durchfluss bei 4 bar Anschlussdruck
* Elektronischer Mehrpunkt-Kerntemperaturfühler für
  punktgenaues Garen und Erfassen der zur HACCP
  Dokumentation erforderlichen Daten in allen
Kochverfahren

Reinigungsfunktion
* Automatisches Reinigungssystem zur Tiegelreinigung
* 3 Reinigungsstufen
* Zwischenreinigung in zwei Minuten ohne chemische
  Reinigungsmittel
* Motorgetriebene Reinigungslanze
* mit Zubehörschublade

* Systementkalkung
* Integriertes Entkalkungssystem mittels
Spezial-Entkalker
* Automatisches Anzeigen von Zyklen in Abhängigkeit der
  Nutzung und der Wasserhärte (Care-Zyklen werden vom
  Gerät vorgegeben)
*ohne vorgeschaltete Wasserenthärtung

Zubehör
* Abdeckung mit U-Rinne ausgestattet zur Anbindung des
  Gerätes an nebenstehende A rbeitstische
* Verbindung und Abdichtung mittels deckplattenbündig
  aufgesteckten Spezialklemmstegen.
* inkl. Gerätefüße

* Schnittstelle für den Anschluss an eine
  Energieoptimierungsanlage nach DIN 18875
* potentialfreier Kontakt.
* Schlauchbrause mit automatischem Schlauchaufroller
* automatischer Absperrfunktion im aufgerolltem Zustand
*2 x CNS-Sockelabdeckboden, unterhalb der Tiegel bei
  durchgehendem Sockel

Zubehör Kleinteile
1 x Entleer-Wendespachtel
1 x Abzieher
3 x Einlegeboden gelocht
1 x Schöpfschaufel gelocht
1 x Schöpfschaufel ungelocht :
1 x Tiegel-Schaber
1 x Kochpaket best. aus:
1 x Einhängesystem für Tiegel GN 3/1
4 x Kochkörbe dazu passend
12 x Spezial-Entkalker (Flasche á 250 ml)

angebotenes Fabrikat '....................'
Typ '....................'
Menge: 2,000 St

*Hinweis*
Produktion 3 Mittelblock Thermische Geräte

**02.01.0043 Unterschrank mit Flügeltür 700 mm als Installationsfach**
StandortEG, Mensa, Produktionsküche
ZeichnungPos. Nr. 2.19

Unterschrank mit Flügeltür als Installationsfach

Abmessungen

Breite ca. 600 mm
Tiefe ca. 700 mm
Höhe ca. 700 mm

Ausführung + Zubehör

* Unterbau als geschlossener Schrank mit
Doppelflügeltür  Aufschlagrichtung DIN links - DIN
rechts
* durchgehende Schalterblende analog zu den
benachbarten Geräten und Schränken
* Flügeltür Aufschlag gemäß Plan - DIN links
* Zwischenbord - CNS geschlossen, höhenverstellbar,
ggf. verkürzte Ausführung
* mit demiontabler Rückwand für den Zugang der
Installationen

Jegliche Verfugung zu den angrenzenden bauseitigen
Bauteilen und den anschließenden Möbeln und Geräten ist
auszuführen und ein zu kalkulieren

Angebotenes Fabrikat '....................'

Typ '....................'
Menge: 1,000 St

**02.01.0044 Befüllhahn für Kochtöpfe mit Standsäule Höhe 300 mm**
StandortEG, Mensa, Produktionsküche
ZeichnungPos. Nr. 2.17

Einhebelmischer 3/4 ''

Ausführung

* Schwenkauslauf 360° mit nachziehbarer Stopfbüchse
* Hochleistungspatrone mit Temperaturbegrenzung
* Tischbohrung Ø 42 mm
* Durchfluss bei 3 bar: 40 l/min.
  Strahlregler mit Laminarstrahl
* Mit Standsäule Höhe 590 mm

Angebotenes Fabrikat '....................'

Typ '....................'
Menge: 1,000 St

**02.01.0045 Induktionskochfeld 2 Zonen+ Unterbau**
StandortEG, Mensa, Produktionsküche
ZeichnungPos. Nr. 2.16 + 2.18

Elektro-Induktionskochfeld  2 Heizzonen
mit offenem Unterbau
Aufstellung auf Gerätefüßen

Abmessungen
Breite ca. 400 mm
Tiefeca. 700 mm
Höheca. 750 mm

Nutzflächen
Breiteca. 305 mm
Tiefeca. 690 mm

Technische Anforderung
Anschlusswert ca. 10 kW,  400 V, 3N PE AC
Absicherung 3x 32 A
Schutzart IP X5

Wärmeabgabe
sensibel700 W
latent800 W

Ausführung
* Induktionsherd nach DIN 18851
* Gehäuse und Abdeckung sind komplett aus CrNi-Stahl
(Werkstoff-Nr. 1.4301). AISI 304
* Sichtbare Oberflächen geschliffen und matt gebürstet
* Verwindungssteife, selbsttragende, geschlossene
Konstruktion mit Seitenwänden, Rückwand und Boden
* Abdeckung vorne und seitlich 50 mm nach unten, hinten
25 mm nach oben gekantet
* Vorne an der Unterseite als Tropfkante ausgeführt
* 50 mm Deckplattenüberstand bis zum Korpus geschlossen
* Seitlich mit dicht verschweißten Ablaufrinnen zur
leichteren Reinigung hinten gerundet
* Bedienblende mit Profil zum Schutz der
Bedienelemente, abnehmbar von vorne
* Prägung hinter den Knebeln, ergonomisch geformte
Knebel zur einfachen Erkennung der Position
* Verbindung und Abdichtung mittels deckplattenbündig
aufgesteckten Spezialklemmstegen
* Gerät intern vollständig elektrisch verdrahtet für
bauseitigen Elektro-Festanschluss
* alle für den Betrieb erforderlichen Schaltschütze
sind eingebaut
* Geräteanschluss erfolgt durch die Rückwand

Glaskeramik
* fugenloses, reinigungsfreundliches
Glaskeramik-Kochfeld
* ca.6 mm dick
* höhengleich in die Abdeckung eingeklebt
* gleich große Kochzonen unterteilt

Heizsystem
* Beheizung durch leistungsstarke
Induktions-Generatoren
* energiesparendes Topferkennungssystem,
  ab 12 cm Bodendurchmeser
* PT 1000 Überhitzungsschutz
* Progressive Kennlinie
* Heizleistung stufenlos einstellbar je Kochzone
* Kontrollleuchte je Kochzone
* ein Geräteschalter
* inkl. Gerätefüße

Schrankraum
Hygiensausführug H2

Aufstellung
Die Aufstellung erfolgt auf mitzuliefernden,
höhenverstellbaren Gerätefüßen aus CrNi-Stahl.

angebotenes Fabrikat '....................'

Typ '....................'
Menge: 1,000 St

**02.01.0046 Unterschrank offen + GN-Schienen 400 mm**
StandortEG, Mensa, Produktionsküche
ZeichnungPos. Nr. 2.15

Unterschrank offen und Schienen zur Aufnahme von
GN-Behältern

Abmessungen

Länge  ca. 400 mm
Tiefe  ca. 700 mm
Höhe  ca. 900 mm

Ausführung + Zubehör

* Schienen zur Aufnahme von GN-Behältern, fest in
Schrank montiert

Jegliche Verfugung zu den angrenzenden bauseitigen
Bauteilen und den anschließenden Möbeln und Geräten ist
auszuführen und ein zu kalkulieren

Angebotenes Fabrikat '....................'

Typ '....................'
Menge: 2,000 St

**02.01.0047 Elektro Fritteuse 1x 12,5l mit Unterbau**
StandortEG, Mensa, Produktionsküche
ZeichnungPos. Nr. 2.20 + 2.21

als Einbaugerät in Hygieneabdeckung

Abmessungen

Länge ca.400mm
Breite ca.700mm
Höheca.700mm

Nenninhalt 1x 12,5l

Anschlußwert Elektro 20 KW

Empfohlene Absicherung (A) 3 x20A

Frequenz (Hz) 50

Wärmeabgabe latent (W) 14000

Wäreabgabe sensibel (W) 1800

Ausführung + Zubehör

Vorne an der Unterseite als Tropfkante ausgeführt. 50
mm Deckplattenüberstand bis zum Korpus geschlossen.
Seitlich mit dicht verschweißten Ablaufrinnen

Bedienblende mit Profil zum Schutz der Bedienelemente,
abnehmbar von vorne für einfachen und kostengünstigen
Servicezugang. Prägung hinter den Knebeln, ergonomisch
geformte Knebel zur einfachen Erkennung der Position.

Gerät intern vollständig elektrisch verdrahtet für
bauseitigen Elektro-Festanschluss, alle für den Betrieb
erforderlichen Schaltschütze sind eingebaut.

Gehäuse und Abdeckung sind komplett aus CNS.

Aufstellung höhenverstellbaren Gerätefüßen

* Verbindung, Abdichtung mittels deckplattenbündig
  aufgesteckten Spezialklemmstegen
* in Wanne eingeprägte Füllmarken (min./max.) zur
Kontrolle
  der Fettfüllung
* tiefe Kaltzone unter den Heizkörpern zur Aufnahme von
  Schwebeteilen mit passgenauem Fettkläreinsatz
* Wannenboden mit Auslaufgefälle und eingeschweißtem
  Ablassventil senkrecht nach unten
* Temperaturregelung über Präzisions-Thermostaten mit
  Kontrollleuchte, Hauptschalter und
  Sicherheitstemperaturbegrenzer
* Fettauffangbehälter 15 L
* Fettfilterpumpsystem
* durchgehende Bedienblende analog zu den angrenzenden
Geräten
* Unterschrank mit Flügeltür H2 Aufschlagsrichtung DIN
links - DIN rechts

Angebotenes Fabrikat '....................'

Typ '....................'
Menge: 2,000 St

**02.01.0048 Installationswand**
StandortEG, Mensa, Produktionsküche
ZeichnungPos. Nr. 2.22

Abmessungen

Länge ca. 3.200 mm
Breiteca.  200 mm
Höheca.  900 mm

Ausführung Instastallationswand

* Montage auf Fertigfußboden
* Installationswand für die Verlegung der Medien,
Wasser,
  Abwasser und Strom für die Geräte im Kochblock
* Installationswand aus CNS
* Deckel abnehmbar
* luftdichter Abschluss des Deckels mit der
Installationswand
* seitliche Ausschnitte für die Durchführung der Medien
zu
  den Geräten

* 1x Mulde Stirnseitig, bestückt mit 2
Hauptabsperrventilen
Kaltwasser
Warmwasser
* 1x Mulde stirnseitig bestückt mit
1 x Schukodsteckdose 230V, CNS
1 x CEE-Steckdose 400V ,CNS
16A
1x Datendose CNS

* Medienleitungen vorzuluverlegen sind
3 x Kaltwasser
3 x Warmwasser
1 x Kabelauflage für Elektro -
oder Datenleitung
Gestell verzinktes Profilstahl
Verschalung CNS Werkstoff Nr. 1.4301
Abdeckung CNS Werkstoff Nr. 1.4301

Monatagearbeiten

* inkl. erforderlicher Blenden und Passstücke

Erläuterungen

Das Installationswand-Oberteil muss aus einem
verzinkten Profilstahl-Tragegestell, welches allseitig
mit CNS-Blechen verschalt ist bestehen und muss auf das
Unterteil geflanscht werden. Statisch ist das Gestell
so auszulegen, dass die vorgesehenen Apparate ggf.
bodenfrei montiert werden könnten, auch wenn die
Belastung beider Seiten nicht gleichmäßig ist. Alle
notwendigen Vorkehrungen zur Befestigung der Apparate
und / oder Möbel sind zu berücksichtigen. In unserem
Projekt werden die Geräte mit Füßen auf dem Boden
aufgestellt.

Die CNS-Blechverschalung soll durchgehend, auch hinter
den Kochapparaten, auf dem Tragegestellrahmen satt
aufliegend angeschraubt und mittels der Quertraversen
stabil
unterfüttert sein.

Notwendige senkrechte und waagrechte Stoßfugen sind
spritzwassergeschützt auszubilden. Die Verschalung ist
im unteren Bereich mit einer Tropfnase auszuführen und
gegenüber dem Unterteil oder den Hohlkehlfliesen
spritzwasserfest zu montieren.

abgekanteten und umgeschlagenen Bord und durchgehend
verschweißten Eckstößen ausgeführt werden. Die Bordhöhe
muss 50 mm betragen und die Seitenwandverschalungen
sowie die wandseitigen Geräteaufkantungen überdecken.

An beiden Stirnseiten der Installationswand direkt
unterhalb der Abdeckplatte ist je eine 80 bis 100 mm
tiefe, kastenförmige und dicht eingeschweißte Mulde
einzubauen. Die unteren Begrenzungsflächen sind mit
Gefälle nach außen auszuführen. Alle Muldenkanten sind
sauber zu verschweißen und verschleifen. Als Mulden
sind keine GNBehälter möglich. Die Muldenbestückung ist
entsprechend der aufgeführten Angaben auszuführen.

Sanitärleitungen müssen ca. 30 cm über OK Sockel ragen.
Sämtliche Installationen von den Medienanschlusspunkten
sind durch den AN auszuführen. In der Installationswand
müssen bereits die Medienleitungen für Kalt-, Warm- und
Weichwasser, sowie Abwasserleitungen für
Deckelkühlungen, und eine Kabelauflage für die
Elektrokabel vormontiert sein. Am Gestell sind
konstruktive Vorkehrungen zum Befestigen der Leitungen
am Wandaustrittspunkt zu treffen.

Angebotenes Fabrikat '....................'

Typ '....................'
Menge: 1,000 St

**02.01.0049 Mulde für Installationen**
StandortEG, Mensa, Produktionsküche
ZeichnungPos. Nr. 2.7

* Mulde kompletrt verschweißt aus einem Stück
* 1x Mulde Stirnseitig

2 x CNS Schukodsteckdose 230V ,CNS
1 x CNS CEE-Steckdose 400V ,CNS

*inkl. CNS-Steckdosen

Angebotenes Fabrikat '....................'

Typ '....................'
Menge: 1,000 St

**02.01.0050 Mulde für Installationen**
StandortEG, Mensa, Produktionsküche
ZeichnungPos. Nr. 2.8

* Mulde kompletrt verschweißt aus einem Stück
* 1x Mulde Stirnseitig, bestückt mit 2
Hauptabsperrventilen
Kaltwasser
Warmwasser

--> Vorrichtung für Einbausteckdosen  siehe Position
  Steckdosen

Angebotenes Fabrikat '....................'

Typ '....................'
Menge: 1,000 St

**02.01.0051 Arbeitsplatte Kochblock Hygieneausführung**
StandortEG, Mensa, Produktionsküche
ZeichnungPos. Nr. 2.25

Abmessungen

Tiefe ca. 800 mm
Länge  ca. 3.200 mm

Ausführung

* imkl. Ausschnitt für 2x Fritteuse
* inkl. Ausschnitt für 1x Kochfeld
* fugenloses Einschweißen der Geräte als
  Hygieneabdeckung
* deckt die Geräteverbindungen ab
* Freistehend als Mittelblock mit Anschluss an
Installationswand

Angebotenes Fabrikat '....................'

Typ '....................'
Menge: 1,000 St

**02.01.0052 Sockelblende CNS**
StandortEG, Mensa, Produktionsküche
ZeichnungPos. Nr. 2.26

Abmessungen

Höhe ca.  150 mm
Längeca. 4800 mm

Angebotenes Fabrikat '....................'

Typ '....................'
Menge: 1,000 St

**02.01.0053 Sockelrahmen CNS**
StandortEG, Mensa, Produktionsküche
ZeichnungPos. Nr. 2.27

Abmessungen

Höhe ca.  150 mm
Längeca. 3200 mm
Tiefeca.  800 mm

Angebotenes Fabrikat '....................'

Typ '....................'
Menge: 1,000 St

*Hinweis*
Produktion 4 Wandseite Kombidämpfer

**02.01.0054 Kombidämpfer 20x GN 1/1**
StandortEG, Mensa, Produktionsküche
ZeichnungPos. Nr. 2.30

Elektro-Kombidämpfer 20x1/1 GN  nach DIN 18866

Die drei Kombidämpfer müssen so aufgestellt werden,
dass neben den Geräten noch ausreichend Platz für die
notwendigen Medien wie die bausritigen Anschlüsse und
die Wasserenthärtung Platz ist. Ebenso muss der Platz
für die Austellung eines Hordengestellwages neben den
Kombidämpfer vorgesehen werden.

Die Entwässerung der Kombidämpfer erfogt über die Rinne
zwischen den Geräten.

Abmessungen
Breite ca. 1075 mm
Tiefe ca.  813 mm
Höheca. 1960 mm
Kapazität 20 x GN 1/1
Gewicht ca. 305 kg

Technische Anforderung
Anschlusswert ca. 32 kW, 400 V, 3N PE AC
Absicherung3x 50 A

Wasseranschluss  R 3/4"
Weichwasseranschluss  R 3/4"
Wasserdruck 200-600kPa
Wasserdruck2-6bar
Wasserablauf DN 50

Gehäuse  1.4301
Schutzart IP X6

Wärmeabgabe
sensibel3804W
latent5706W

Ausführung
* Heißluftdämpfer nach DIN 18 866 (Teil 2)
* Garmethoden mit feuchter und trockener Hitze
* manuellen und automatischen Garen
* Quereinschub GN 1/1

Bedienung
* Hochauflösender Echtfarben-Touch-Bildschirm mit 800 x
480 Pixel
* LED-Hintergrundbeleuchtung
* robuster, verschleißfreier, kapazitiver Touch
* 3 mm entspiegeltem, gehärtetem Sicherheitsglas
* Glatte Oberflächen
* Display-Reinigungsmodus
* natürliches, intuitives Bedienen
* grafische Benutzerführung mit selbsterklärenden
Bilddarstellungen, Grafiken und Symbolen
* srachabhängige Klartextanzeigen
* direkt einstellbare Fremdsprachenanzeige.
* Interaktive Hilfebedienung
* Automatisches Bedienkonzept mit 10 Garkategorien
* Auswahl über Piktogramme mit zusätzlicher
* Vorbelegte oder selbst speicherbare individuelle
Garprogramme
* 350 Programmspeicherplätze verfügbar
* Volltextsuche.
* Dreistufiger Programmschutz: ungeschützt, Lösch- und
Überschreibschutz, Änderungsschutz im laufenden
Betrieb.
*mittels USB-Stick können neue Garprogramme auf den
CombiDämpfer übertragen werden

Garfunktionen
* Manuelles Bedienkonzept mit 12 Gararten:
SoftDämpfen:  30°C bis 99°C
Dämpfen:  100°C
ExpressDämpfen:  101°C bis 130°C
Heißluft:  30°C bis 300°C
CombiDämpfen:  30°C bis 250°C
Regenerieren:  30°C bis 180°C
NT-Niedertemperatur:  30°C bis 120°C
Delta-T:
Sous vide:
Beschwaden: 30°C bis 220°C
Backen: 30°C bis 220°C
Ruhefunktion:
* Garschrittfunktion
* Automatische Garzeitanpassung.
* Mehrfachtimer
* Vorheizen, Abkühlen und Garklima vor dem Garen
vorbereiten, kombiniert in einer Funktion vereint.
Abkühlen bei geschlossener Garraumtür
* Warmhaltefunktion
Nach Garzeitende wird das Gargut abgekühlt und konstant
auf standardmäßig 70°C warmgehalten. Der Garraum wird
hierzu kontrolliert bei offener Garraumtür
runtergekühlt. Warmhaltetemperaturen individuell von 50
- 90°C einstellbar
* Interner Mehrpunkt-Kerntemperaturfühler zur
Kompensation von Fehlstechungen, unverlierbar im
Garraum. Kerntemperaturmessungen bis 99°C möglich
* SelbstDiagnose-Programm
Automatischer Selbsttest aller relevanten
Gerätefunktionen wie Klima- und Reinigungsfunktion.
Ausgabe des Ergebnis im Display

Dampferzeugung
*
Hochgeschwindigkeits-Zentrifugal-Dampferzeugungs-Techno
logie mit Wärmerückgewinnung.
Dynamische, mikroprozessorgesteuerte,
garprozessabhängige Dampfmengenanpassung
* Automatische Berücksichtigung der Gargutmenge
* Soft-Start zur Schonung empfindlicher Lebensmittel
* Beschleunigte Dampfsättigung nach dem Türschließen
* Wassereinsparung durch dynamische Absenkung der
Durchflussmenge im Garverlauf
* Automatische Kompensation des Anschlussdruckes,
wartungs- und nachjustierfrei, für Osmosewasser
geeignet
* Gegenstrom-Wärmetauscher zur Energierückgewinnung aus
dem Kondensat
* Manuelle Beschwadung.
* Profi-Backfunktionalität
* mit  Beschwadung in ml, Ruhezeit und Entfeuchtung
* Temperaturgeregelte Wrasenablöschung

Lüfterrad
* Autoreverses, Hochleistungs-Lüfterrad
* hohe Gleichmäßigkeit
* integriertem Fettabscheidungssystem ohne Fettfilter
* 5 Luftgeschwindigkeiten in Verbindung mit
Lüfter-Takten
* 10 Luftgeschwindigkeiten programmierbar
* Lüfterrad-Sicherheits-Motorbremse
* schwenkbares Luftleitblech

Klimasteuerung
* individuell steuerbares Garraumklima mit Feuchte- und
Temperaturmessung und aktiver Be- und Entfeuchtung
* Feuchteeinstellung produktspezifisch von 0 bis 100%
(in 10%-Schritten)
* Manuelle, 3-stufige Feuchtegrad-Einstellung

Automatisches Reinigungssystem
* drei Reinigungsstufen
* Geschlossener Reinigungskreislauf  dadurch geringer
Energie- und Wasserverbrauch
* Siphon geräteseitig vorhanden.
* Manuelles Reinigungsprogramm mit Bedienerführung

Hygiene-Garraum
* mit geschlossener 3-fach-Isolierverglasung
*  glatte fugenlose Innenfläche. Sicherheitsverglasung
* Türanschlag rechts/links nach Absprache BAuherr
* Einhandbedienung mit Zuschlagfunktion
* Türraststellung mit Endanschlag
* berührungsloser Türkontaktschalte
* steckbare Türdichtung
* Hygienische Kondensatauffangwanne an der Tür und am
Gerät mit direktem Auslauf
* Schwenkbare Bedienblende
* korrosions-beständigem Chrom-Nickel-Stahl
* fugenlos robotergeschweißt mit ausgerundeten Ecken
und Schwallsicherung, wärmegedämmt
* Gehäuse und verstellbare Gehäuse und Gerätefüße aus
Chrom-Nickel-Stahl 18 10 (1.4301).

Energieverbrauchsanzeige
* Anzeige von Energie- und Wasserverbrauch am Ende
jedes Garprogramms
* Bedarfsgerechte Energiezufuhr,
Halogen-Garraumbeleuchtung hinter schocksicherem Glas
* Serienmäßige PC-Software zum Erstellen eigener
Garprogramme, zur Visualisierung, Archivierung und
Drucken von HACCP Daten
*Startzeitvorwahl. Reduzierte Heizleistung

Schlauchbrause
* Integrierte Schlauchbrause mit automatischem
Schlauchaufroller
* Verwendung auch bei geschlossener Garraumtür

Blinkendes Display nach Garzeitende.
* Automatische interne Aufzeichnung von Garprozessen
zur HACCP-Dokumentation.
* USB-Schnittstelle zum Anschluss eines USB-Sticks zur
Datenübertragung und für Softwareupdates
* Lautsprecher, einstellbare Töne (.wav-Sounddateien).

Prüfzeichen / Sicherheit:
* Auskondensation der Dämpfe im Garraum
* Sicherheitstemperaturbegrenzer
* Betriebs-, Warn- und Störungsanzeigen
* nach VDE für unbeaufsichtigten Betrieb zugelassen.
* IPX 6  Schutz gegen starkes Strahlwasser.

Zubehör
* Anschluss-Set für Energieoptimierungsanlage
* ETHERNET-Schnittstelle
* Einfahrsystem für Hordengestellwagen zum Ausgleich
von Bodenunebenheiten bis zu 10 mm.
* 60 Stück Reinigungskartuschen
* inkl. passendem Hordengestellwagen

angebotenes Fabrikat '....................'

Typ '....................'
Menge: 1,000 St

**02.01.0055 Kombidämpfer 10x GN 1/1**
StandortEG, Mensa, Produktionsküche
ZeichnungPos. Nr. 2.35

Elektro-Kombidämpfer 10x1/1 GN  nach DIN 18866 (Teil 2)
für Duo-Aufstellung übereinander 10+6 GN 1/1

Die beiden Duo-Geräte Kombidmämpfer 10xGN1/1 und
6xGN1/1 müssen aufeinander aufgestellt werden. Hierbei
muss ein Fabrikat gewählt werden, dass die oberste
Einschubhöhe von 1,60m nicht überschritten wird.

Die drei Kombidämpfer müssen so aufgestellt werden,
dass neben den Geräten noch ausreichend Platz für die
notwendigen Medien wie die bausritigen Anschlüsse und
die Wasserenthärtung Platz ist. Ebenso muss der Platz
für die Austellung eines Hordengestellwages neben den
Kombidämpfer vorgesehen werden.

Die Entwässerung der Kombidämpfer erfogt über die Rinne
zwischen den Geräten.

Abmessungen
Breite ca.  850 mm
Tiefe ca.  842 mm
Höheca.  1064 mm
Kapazität 10 x GN 1/1
Gewicht ca. 140 kg

Technische Anforderung
Anschlusswert ca. 18,6 kW, 400 V, 3N PE AC
Absicherung 3x 32 A

Wasseranschluss  R 3/4"
Wasserablauf DN 50

Gehäuse  1.4301
Schutzart IP X6

Projektspezifische Punkte
* Türanschlag wie im Plan: DIN rechts
* höchste Einschubhöhe < 1,60m
* Gerät ist entsprechend den im Plan dargestellten und
bauseits bereits vorhandenen
Installationspunkten/Rinnen anzubieten
* Gerät inkl Zubehör Stapelkit

Ausführung
*Vernetzbarer Heißluftdämpfer nach DIN 18866 zum
automatischen Garen
*Elektrisch beheiztes Standgerät
* innen und außen aus Edelstahl DIN 1.4301
* nahtloser  Innenraum mit gerundeten Ecken,
* Elektronischer Sicherheitstemperaturbegrenzer für
Heißluftheizung und Dampfgenerator
* integrierte Lüfterradbremse
* aktive Hochleistungsentfeuchtung
* Integriertes, wartungsfreies Fettabscheidesystem ohne
zusätzlichen Fettfilter
* Dynamische Luftverwirbelung im Garraum durch
unabhängig modulierende und reversierende Lüfterräder
mit 5 Geschwindigkeiten, situationsabhängig angesteuert
und manuell programmierbar
*hinterlüftete 3-Scheiben-Garraumtür, davon zwei
schwenkbare Innenscheiben mit wärmereflektierender
Spezialbeschichtung
* steckbaren Türdichtung für eine leichte Reinigung und
einen leichten Wechsel der Dichtung  *Tür ist mit einem
Einhand-Türgriff mit Zuschlagsfunktion
* ca..10 Zoll TFT-Farbdisplay mit einem kapazitiven
Touchscreen ausgestattet
* Garraum mit LED Beleuchtung
* Beschickung des Innenraumes durch Hordengestell  zur
Aufnahme von 20 Rosten oder Blechen (1/1 GN) im
Längseinschub für GN-Zubehör; mind. 1,60m Höhe für
obersten Einschub
* Integrierter Siphon zum Abwasseranschluss an Festnetz
oder freien Auslauf
* Vorgerüstet für Anschluss an eine
Energieoptimierungsanlage
* Voreingestellte regionale Kochpräferenzen, welche
unabhängig zur Spracheinstellung sind
* Einfache Sprachumstellung, auch während des laufenden
Betriebes
* 2 Jahre Garantie inklusive Teile, Arbeitszeit und
Anfahrt
* Zulassungen und Prüfzeichen: IPX 5, SVGW/SSIGE, KIWA,
CE, EMC, NSF, HKICert, RED
* zum unbeaufsichtigten Betrieb zugelassen gemäß VDE
* Kerntemperaturfühler mit 6 Messstellen

Betriebsarten
* Betriebsarten: Dämpfen, Heißluft sowie Kombidampf mit
freier Regelung der Feuchtigkeit, Regenerieren,
Niedertemperaturgaren, Delta-T-Garen, Pasteurisieren,
Kerntemperaturregelung, Cool-Down, sowie einer
Beschwadungsfunktion
* Einstellbare Garraumtemperatur von +30 °C bis +300 °C
* vollautomatischen, prozentgenauen Messung, Regelung
und Anzeige des Feuchtigkeitsgrades im Garraum
* Erkennung von Größe, Zustand und Menge von  6
Lebensmittelkategorien (Geflügel, Fleisch, Fisch,
Eierspeisen und Nachtisch, Gemüse und Beilagen, sowie
Backen) und 4 traditionellen Garverfahren (Braten,
Kochen, Backen, Grillen) mit automatischer Wahl  der
optimalen Einstellungen
*Akustische Aufforderung und visuelle Anzeige bei
notwendigen Anwendereingriffen
* automatische Startzeitvorwahl mit Datum und Zeit
*Das Gerät ist frei programmierbar (inkl. Bildern,
Zubehör und Texte) mit mindestens 300 Garprogrammen.
*Umfangreiche Suchfunktion in allen Handbuchinhalten
und Rezepten auf dem Gerät, kontextsensitive Anzeige
von Hilfe-Informationen.
* Dampferzeugung erfolgt drucklos, mittels eines
Frischdampfgenerators mit Selbstreinigungsprogramm
sowie automatischer Entkalkung und Pflege, unabhängig
von der eingestellten Wasserhärte
* Servicediagnosesystem mit automatischer Anzeige von
Servicemeldungen und Selbsttestfunktion zur aktiven
Überprüfung der Gerätefunktionen

Reinigung
* vollautomatischen, wasserdruckunabhängigen
Reinigungssystem mit mehreren Reinigungsstufen
* verschiedene Reinigungsprogramme, auch
unbeaufsichtigt über Nacht
* Automatische Erkennung von Verschmutzungs- und
Verkalkungszustand abhängig von der bisherigen Art der
Nutzung und schlägt daraufhin das effizienteste
Reinigungsprogramm
* Integrierte Handbrause mit Rückholautomatik und
umstellbarer Sprüh- und Einzelstrahlfunktion

Schnittstelle
*Vollintegrierte WLAN Schnittstelle ohne externe
Antenne und Ethernet-Schnittstelle zum Anschluss an
eine cloudbasierte Vernetzungslösung zum Fernzugriff
und zur Wartung
*. HACCP Datenspeicher und Ausgabe auch über USB bzw.
Ethernet oder per Cloud-Lösung ohne spezielle
Herstellersoftware

Optionen, die  zum Lieferumfang gehören
* Ethernet-Schnittstelle :
RJ45 Ethernet-Schnittstelle zur Netzwerkanbindung des
Kochsystems via Standard-Ethernet CAT 5 Kabel an
Vernetzungslösungen
* WLAN-Schnittstelle und Ethernet-Schnittstelle
Kabellose WiFi-Schnittstelle gemäß IEEE 802.11 Standard
und RJ45 Ethernet-Schnittstelle zur flexiblen
Netzwerkanbindung des Kochsystems an
Vernetzungslösungen
* inkl Stabelkit für Duo-Aufstellung
* Anschluss-Set für Energieoptimierungsanlage
* ETHERNET-Schnittstelle

Mitzulieferndes Zubehör pro Gerät
* 1 Stück Gebinde Reiniger Tabs (mind. 150Stck)
* 1 Stück Gebinde Klarspülr Tabs (mind. 150Stck)

Aufstellung
Der elektrische Anschluß einschließlich Hauptschalter
sowie der Wasseranschluß einschließlich
Hauptabsperrhahn sind stabil und leicht zugänglich im
Installationsfach zu befestigen und fertig
anzuschliessen. Hauptschalter und Absperrhähne gehören
zum Lieferumfang.

Der Fußabstand muss so ausgeführt werden, dass die
Aufstellung jeder Hygienevorschrift gerecht wird und
die Reinigung unter den Geräten problemlos und ohne
Mühe erfolgen kann.

angebotenes Fabrikat '....................'

Typ '....................'
Menge: 1,000 St

**02.01.0056 Kombidämpfer 6x GN 1/1**
StandortEG, Mensa, Produktionsküche
ZeichnungPos. Nr. 2.36

Elektro-Kombidämpfer 6x1/1 GN  nach DIN 18866 (Teil 2)
für Duo-Aufstellung übereinander 10+6 GN 1/1

Die beiden Duo-Geräte Kombidmämpfer 10xGN1/1 und
6xGN1/1 müssen aufeinander aufgestellt werden. Hierbei
muss ein Fabrikat gewählt werden, dass die oberste
Einschubhöhe von 1,60m nicht überschritten wird.

Die drei Kombidämpfer müssen so aufgestellt werden,
dass neben den Geräten noch ausreichend Platz für die
notwendigen Medien wie die bausritigen Anschlüsse und
die Wasserenthärtung Platz ist. Ebenso muss der Platz
für die Austellung eines Hordengestellwages neben den
Kombidämpfer vorgesehen werden.

Die Entwässerung der Kombidämpfer erfogt über die Rinne
zwischen den Geräten.

Abmessungen
Breite ca.  850 mm
Tiefe ca.  775 mm
Höheca.  754 mm
Kapazität 6 x GN 1/1
Gewicht ca. 140 kg

Technische Anforderung
Anschlusswert ca. 11 kW, 400 V, 3N PE AC
Absicherung 3x 16 A

Wasseranschluss  R 3/4"
Wasserablauf DN 50

Gehäuse  1.4301
Schutzart IP X6

Projektspezifische Punkte
* Türanschlag wie im Plan: DIN rechts
* höchste Einschubhöhe < 1,60m.
* Gerät ist entsprechend den im Plan dargestellten und
bauseits bereits vorhandenen
Installationspunkten/Rinnen anzubieten
* Gerät auf 10erKombidämpfer inkl Zubehör Stapelkit

Ausführung
*Vernetzbarer Heißluftdämpfer nach DIN 18866 zum
automatischen Garen
*Elektrisch beheiztes Standgerät
* innen und außen aus Edelstahl DIN 1.4301
* nahtloser  Innenraum mit gerundeten Ecken,
* Elektronischer Sicherheitstemperaturbegrenzer für
Heißluftheizung und Dampfgenerator
* integrierte Lüfterradbremse
* aktive Hochleistungsentfeuchtung
* Integriertes, wartungsfreies Fettabscheidesystem ohne
zusätzlichen Fettfilter
* Dynamische Luftverwirbelung im Garraum durch
unabhängig modulierende und reversierende Lüfterräder
mit 5 Geschwindigkeiten, situationsabhängig angesteuert
und manuell programmierbar
*hinterlüftete 3-Scheiben-Garraumtür, davon zwei
schwenkbare Innenscheiben mit wärmereflektierender
Spezialbeschichtung
* steckbaren Türdichtung für eine leichte Reinigung und
einen leichten Wechsel der Dichtung  *Tür ist mit einem
Einhand-Türgriff mit Zuschlagsfunktion
* ca..10 Zoll TFT-Farbdisplay mit einem kapazitiven
Touchscreen ausgestattet
* Garraum mit LED Beleuchtung
* Beschickung des Innenraumes durch Hordengestell  zur
Aufnahme von 20 Rosten oder Blechen (1/1 GN) im
Längseinschub für GN-Zubehör; mind. 1,60m Höhe für
obersten Einschub
* Integrierter Siphon zum Abwasseranschluss an Festnetz
oder freien Auslauf
* Vorgerüstet für Anschluss an eine
Energieoptimierungsanlage
* Voreingestellte regionale Kochpräferenzen, welche
unabhängig zur Spracheinstellung sind
* Einfache Sprachumstellung, auch während des laufenden
Betriebes
* 2 Jahre Garantie inklusive Teile, Arbeitszeit und
Anfahrt
* Zulassungen und Prüfzeichen: IPX 5, SVGW/SSIGE, KIWA,
CE, EMC, NSF, HKICert, RED
* zum unbeaufsichtigten Betrieb zugelassen gemäß VDE
* Kerntemperaturfühler mit 6 Messstellen

Betriebsarten
* Betriebsarten: Dämpfen, Heißluft sowie Kombidampf mit
freier Regelung der Feuchtigkeit, Regenerieren,
Niedertemperaturgaren, Delta-T-Garen, Pasteurisieren,
Kerntemperaturregelung, Cool-Down, sowie einer
Beschwadungsfunktion
* Einstellbare Garraumtemperatur von +30 °C bis +300 °C
* vollautomatischen, prozentgenauen Messung, Regelung
und Anzeige des Feuchtigkeitsgrades im Garraum
* Erkennung von Größe, Zustand und Menge von  6
Lebensmittelkategorien (Geflügel, Fleisch, Fisch,
Eierspeisen und Nachtisch, Gemüse und Beilagen, sowie
Backen) und 4 traditionellen Garverfahren (Braten,
Kochen, Backen, Grillen) mit automatischer Wahl  der
optimalen Einstellungen
*Akustische Aufforderung und visuelle Anzeige bei
notwendigen Anwendereingriffen
* automatische Startzeitvorwahl mit Datum und Zeit
*Das Gerät ist frei programmierbar (inkl. Bildern,
Zubehör und Texte) mit mindestens 300 Garprogrammen.
*Umfangreiche Suchfunktion in allen Handbuchinhalten
und Rezepten auf dem Gerät, kontextsensitive Anzeige
von Hilfe-Informationen.
* Dampferzeugung erfolgt drucklos, mittels eines
Frischdampfgenerators mit Selbstreinigungsprogramm
sowie automatischer Entkalkung und Pflege, unabhängig
von der eingestellten Wasserhärte
* Servicediagnosesystem mit automatischer Anzeige von
Servicemeldungen und Selbsttestfunktion zur aktiven
Überprüfung der Gerätefunktionen

Reinigung
* vollautomatischen, wasserdruckunabhängigen
Reinigungssystem mit mehreren Reinigungsstufen
* verschiedene Reinigungsprogramme, auch
unbeaufsichtigt über Nacht
* Automatische Erkennung von Verschmutzungs- und
Verkalkungszustand abhängig von der bisherigen Art der
Nutzung und schlägt daraufhin das effizienteste
Reinigungsprogramm
* Integrierte Handbrause mit Rückholautomatik und
umstellbarer Sprüh- und Einzelstrahlfunktion

Schnittstelle
*Vollintegrierte WLAN Schnittstelle ohne externe
Antenne und Ethernet-Schnittstelle zum Anschluss an
eine cloudbasierte Vernetzungslösung zum Fernzugriff
und zur Wartung
*. HACCP Datenspeicher und Ausgabe auch über USB bzw.
Ethernet oder per Cloud-Lösung ohne spezielle
Herstellersoftware

Optionen, die  zum Lieferumfang gehören
* Ethernet-Schnittstelle :
RJ45 Ethernet-Schnittstelle zur Netzwerkanbindung des
Kochsystems via Standard-Ethernet CAT 5 Kabel an
Vernetzungslösungen
* WLAN-Schnittstelle und Ethernet-Schnittstelle
Kabellose WiFi-Schnittstelle gemäß IEEE 802.11 Standard
und RJ45 Ethernet-Schnittstelle zur flexiblen
Netzwerkanbindung des Kochsystems an
Vernetzungslösungen
Vernetzungslösungen
* inkl Stabelkit für Duo-Aufstellung
* Anschluss-Set für Energieoptimierungsanlage
* ETHERNET-Schnittstelle

Mitzulieferndes Zubehör pro Gerät
* 1 Stück Gebinde Reiniger Tabs (mind. 150Stck)
* 1 Stück Gebinde Klarspülr Tabs (mind. 150Stck)

Aufstellung
Der elektrische Anschluß einschließlich Hauptschalter
sowie der Wasseranschluß einschließlich
Hauptabsperrhahn sind stabil und leicht zugänglich im
Installationsfach zu befestigen und fertig
anzuschliessen. Hauptschalter und Absperrhähne gehören
zum Lieferumfang.

Der Fußabstand muss so ausgeführt werden, dass die
Aufstellung jeder Hygienevorschrift gerecht wird und
die Reinigung unter den Geräten problemlos und ohne
Mühe erfolgen kann.

angebotenes Fabrikat '....................'

Typ '....................'
Menge: 1,000 St

*Hinweis*
Ausgabe Thekenbauteile

**02.01.0057 Thekenabdeckung CNS 800 mm**
StandortEG, Mensa, Ausgabe
ZeichnungPos. Nr. 3.1

Abmessungen
Länge gesamt  ca. 11.000 mm
Länge langer Schnkelca.  8.500 mm
Länge kurez Schenkelca.  2.500 mm
Tiefe ca.  800 mm
Stärke ca.  50 mm
Arbeitshöheca.  900 mm

Ausführung
* Ausführung in L-Form
* beide Schenkel müssen unsichtbar und fugenlos
verschweißt werden und so wirken als wäre es eine
durchgängige Arbeitsplatte
* Aufkantung wandseitig  ca. 50 mm, auch in Laibung
* Aufkantung um die Stütze
* inkl. Ausschnitt der bauseitigen Stütze
* Tablettrutsche und Arbeitsplatte müssen  unsichtbar
und fugenlos verschweißt werden und so wirken als wäre
es eine durchgängige Arbeitsplatte. Alternativ kann die
Arbeitsplatte und Tablettrutsche aus einen Stück
gefertigt werden
* inkl. Ausschnitte für Bain Maries
* inkl. Ausschnitte für Kühlvitrinen
* ink. Ausschnitt für Besteckkästen
* inkl. Ausschnitt für Einbautellerspender
* inkl. Durchführungen für Aufsatztheken/
Hustenschutzkonstruktion
* inkl Durchführung für Kabel Kasse:
Position wird mit Nutzer vor Ort  festgelegt d= ca.
80mm

angebotenes Fabrikat '....................'

Typ '....................'
Menge: 1,000 St

**02.01.0058 Tablettrutsche CNS 300mm**
StandortEG, Mensa, Ausgabe
ZeichnungPos. Nr. 3.4

Abmessungen
Länge gesamt  ca.  9.300 mm
Länge langer Schnkelca.  7.500 mm
Länge kurez Schenkelca.  1.800 mm
Tiefe ca.  300 mm
Stärke ca.  50 mm
Arbeitshöheca.  900 mm

Ausführung
* inkl. Durchführung bauseitige Stütze
* Aufkantung der Tablettrutsche ca.50-100mm ist
fugenlos und dicht zu schließen  --> kein Eindringen
von Feuchtigkeit
* Tablettrutsche ist von unten durchgängig mit CNS zu
  schließen
* Unterkonstruktion zum Ausgleich von Unebenheite
  nach Aufmaß bauseitiger Brüstung
* Sicken in der Tablettrutsche nach Absprache und
Absprache mit Buaherr, Ausführung nach Bemusterung

angebotenes Fabrikat '....................'

Typ '....................'
Menge: 1,000 St

**02.01.0059 Tablettnisch Einsatz für Tablettausgabe**
StandortEG, Mensa, Ausgabe
ZeichnungPos. Nr. 3.6

im Unterbau, frontseitige Nische für Tabletts GN 1/1
allseitig mit CNS ausgekleidet

Abmessungen

Breite ca. 1200 mm
Tiefe ca.  500 mm
Höheca.  500 mm

Ausführung + Zubehör

passend für  2 Stapel Tabletts nebeneinander
Angenommenes Tablettmaß GN 1/1

Ausführung
* zur einseitigen Entnahme von Tabletts GN 1/1
* Nische muss konstruktiv von der Unterkonstruktion
getragen werden
* Nische muss bündig zur Frontverkleidung eingebaut
werden
* CNS- Materialstärke als Sichtkante bündig im Front
Theke
* alle konstruktiven Elemente wie z.B. Winkel und
Streiben etc.  für die selbstragende Fuktion müssen
einkalkuliert werden

Angebotenes Fabrikat '....................'

Typ '....................'
Menge: 2,000 St

**02.01.0060 Besteckeinbaukasten 6x GN 1/4**
StandortEG, Mensa, Ausgabe
ZeichnungPos. Nr. 3.7

Besteckeinabaukasten fugenlos in die CNS-Abdeckung
eingebaut zur Aufnahme von 6x GN 1/4 für Besteck

Ausführung
* Einbauwanne für die Besteckbehälter komplett aus CNS
* abgerundete Innenecken zur besseren Reinigung
* inkl. GN Behälter für Besteck

Zubehör je Kasten
8x GN 1/4, Tiefe 200 mm,  inkl. Abdeckung aus Acryl,
abgeschrägte Ausführung für Besteck

Angebotenes Fabrikat '....................'

Typ '....................'
Menge: 2,000 St

*Hinweis*
Ausgabe und Kasse

**02.01.0061 Unterschrank mit Flügeltür 400 mm**
StandortEG, Mensa, Ausgabe
ZeichnungPos. Nr. 3.9

Unterschrank mit Flügeltür als Installationsfach

Abmessungen

Breite ca. 400 mm
Tiefe ca. 700 mm
Höhe ca. 700 mm

Ausführung + Zubehör

* Unterbau als geschlossener Schrank mit 1 Flügeltür
* durchgehende Schalterblende analog zu den
benachbarten Geräten und Schränken
* Flügeltür Aufschlag gemäß Plan - 1x DIN links - 2x
DIN rechts
* Zwischenbord - CNS geschlossen, höhenverstellbar,
ggf. verkürzte Ausführung
* mit demiontabler Rückwand für den Zugang der
Installationen

Jegliche Verfugung zu den angrenzenden bauseitigen
Bauteilen und den anschließenden Möbeln und Geräten ist
auszuführen und ein zu kalkulieren

Angebotenes Fabrikat '....................'

Typ '....................'
Menge: 3,000 St

**02.01.0062 Unterschrank mit Flügeltür 600 mm unter Besteckmulde**
StandortEG, Mensa, Ausgabe
ZeichnungPos. Nr. 3.10

Unterschrank mit Flügeltür als Installationsfach

Abmessungen

Breite ca. 600 mm
Tiefe ca. 700 mm
Höhe ca. 700 mm

Ausführung + Zubehör

* Unterbau als geschlossener Schrank mit 1 Flügeltür
* durchgehende Schalterblende analog zu den
benachbarten Geräten und Schränken
* Flügeltür Aufschlag - DIN links
* Zwischenbord - CNS geschlossen, höhenverstellbar,
ggf. verkürzte Ausführung
* mit demiontabler Rückwand für den Zugang der
Installationen
* Schrank muss so ausgeführt weden dass die
Besteckmulde, welche in der Arbeitslatte eingelassen
ist über dem Schrank reinpasst. Die Besteckmulde muss
über dem Schrank sei.
* Schrank nach oben geschlossen - keine Sichtverbindung
zur Besteckmulde

Jegliche Verfugung zu den angrenzenden bauseitigen
Bauteilen und den anschließenden Möbeln und Geräten ist
auszuführen und ein zu kalkulieren

Angebotenes Fabrikat '....................'

Typ '....................'
Menge: 1,000 St

**02.01.0063 Unterschrank mit Flügeltür und Schublade als Kassenschrank 600 mm**
StandortEG, Mensa, Ausgabe
ZeichnungPos. Nr. 3.12

Unterschrank mit Flügeltür, Schublade und Einlegeböden
als Kassenschrank

Abmessungen

Breite ca. 600 mm
Tiefeca. 700 mm
Höhe ca. 700 mm

Ausführung + Zubehör

* Unterbau als geschlossener Schrank mit 1 Flügeltür
und Kastenschublade
* Flügeltür Aufschlag - DIN rechts
* Zwischenbord - CNS geschlossen, höhenverstellbar
* Rückwand mit Auschnitt für Medien für Steckdosen
* inkl. Ausschnitt in der Arbeitsplatte zur
Durchführung der
  Medien von oben in den Unterschrank
* Inkl. Abdeckund Deckel in CNS zur Abdeckung der
  Durchführung in der Arbeitsplatte

Jegliche Verfugung zu den angrenzenden bauseitigen
Bauteilen und den und den anschließenden Möbeln und
Geräten ist auszuführen und ein zu kalkulieren

Angebotenes Fabrikat '....................'

Typ '....................'
Menge: 1,000 St

**02.01.0064 Sockelblende CNS**
StandortEG, Mensa, Ausgabe
ZeichnungPos. Nr. 3.11

Abmessungen

Höhe ca.  150 mm
Längeca. 3.200 mm

Angebotenes Fabrikat '....................'

Typ '....................'
Menge: 1,000 St

**02.01.0065 Blende**
StandortEG, Mensa, Ausgabe

* seitliche Blende als Seitenwand zur Verkleidung der
Ecke des L-Schenkels

Abmessungen

Höhe ca. 950 mm
Längeca. 700 mm

Ausführung

* Blende aus CNS vierseitig geschlossen
* Befestigung unsichtbar

Jegliche Verfugung zu den angrenzenden bauseitigen
Bauteilen und den anschließenden Möbeln und Geräten ist
auszuführen und ein zu kalkulieren, Farbe nach
Abstimmung mit der Fachbauleitung

Angebotenes Fabrikat '....................'

Typ '....................'
Menge: 1,000 St

*Hinweis*
Ausgabe

**02.01.0066 Blende**
StandortEG, Mensa, Ausgabe

* seitliche Blende als Seitenwand zur Verkleidung der
Ecke des L-Schenkels

Abmessungen

Höhe ca. 950 mm
Längeca. 700 mm

Ausführung

* Blende aus CNS vierseitig geschlossen
* Befestigung unsichtbar

Jegliche Verfugung zu den angrenzenden bauseitigen
Bauteilen und den anschließenden Möbeln und Geräten ist
auszuführen und ein zu kalkulieren, Farbe nach
Abstimmung mit der Fachbauleitung

Angebotenes Fabrikat '....................'

Typ '....................'
Menge: 1,000 St

**02.01.0067 Einbautellerspender**
StandortEG, Mensa, Ausgabe
ZeichnungPos. Nr. 3.8

Tellerspender eingebaut 1-Rohr

Abmessungen

Längeca. 486 m

Breiteca. 480 mm

Einbau Tiefeca. 680 mm

Höhe inkl. Tellerführungenca. 810 mm

Höhe inkl. Abdeckhaubeca. 860 mm

Unterschrank

Längeca. 600 mm

Breiteca. 600 mm

Höheca. 850 mm

Technische Daten

Kapazitätca. 70 Teller

Anschlußwertca. 0,8 kW 230V

Temperatur  30°C- 85°C

 Ausführung
*Der Einbau-Tellerspender ist komplett in CNS
ausgeführt und besteht aus einer geschlossenen,
quadratischen Tellerröhre.
* Tellerröhre verfügt über eine besonders flache
Stapelplattform, die verkantsicher geführt wird.
* Mithilfe von vier rilsanbeschichteten
Tellerführungsstäben lässt sich diese über ein
Lochraster am Boden flexibel und ohne Werkzeug auf
unterschiedliche Tellergrößen und Tellerformen
einstellen.
* In der Tellerröhre können beispielsweise runde Teller
mit einem Durchmesser von 18 ? 33 cm, sowie eckige
Teller bis maximal 28 x 28 cm gestapelt werden.
* Die Tellerführungsstäbe ragen über die Abdeckung des
Spenders hinaus.
* Dadurch können mehr Teller sicher abgestapelt werden
und die Teller werden auch nach dem Abnehmen der
Abdeckhauben sicher geführt.
* Durch Ein- bzw. Aushängen der Zugfedern kann die
Federspannung entsprechend dem Stapelgut reguliert
werden, um eine gleichbleibende Ausgabehöhe zu
gewährleisten.
* Durch spezielle Aussparungen an den Federhaltern
lässt sich diese Einstellung schnell und ohne großen
Aufwand durchführen.
* Der Tellerspender ist mit einem Heizelement aus CNS
18/10 ausgestattet. Der Temperaturregler sichert die
stufenlose Temperatureinstellung der Heizung.
* Eine Abdeckhaube aus transparentem Kunststoff
(Polycarbonat) verringert den Wärmeverlust und
verhindert die Verschmutzung des Geschirrs.
* inkl. passendem Unterschrank in den der Tellerspender
eingesetzt wird. Unterschrank mit Flügeltür DIN links

Angebotenes Fabrikat '....................'

Typ '....................'
Menge: 1,000 St

**02.01.0068 Bain Marie 4xGN1/1**
StandortEG, Mensa, Ausgabe
ZeichnungPos. Nr. 3.16

Elektrisches Wasserbad mit Wasserzulaufanschluss
eingeschweißt in die Thekenabdeckung

Abmessungen 4  Becken -Gesamt
Breite ca. 1600 mm
Tiefe ca.  700 mm
Höheca.  270 mm

Technische Daten
Anschlußwert ca. 2,0 kW je Becken
Beckengröße GN 1/1

Ausstattung und Zubehör
* Gelochtes Einlegeblech pro Becken
* Wassereinlaufarmatur pro Becken
* Wannenablassventil pro Becken
* jedes Becken ist separat schaltbar
* jedees Becken einzeln eingeschweißt
* indirekt beheizbarere Becken
* Zu- und Ablauf-Installationen müssen unterhalb
  der Wasserbäder angeordnet werden und mit einer
  Blende abgedeckt ins Installationsfach geführt werden
* Alle folgenden Schalter in Blende auf Bedienseite
  - Befüll+ Ablasshahn pro Becken
  - Geräteschalter
  - Temperaturregler
  - Sicherheits-Temperaturregler
  - Kontrollleuchten
* IPX 65 Strahlwasserschutz

angebotenes Fabrikat '....................'

Typ '....................'
Menge: 1,000 St

**02.01.0069 Unterbau offen Warmausgabe**
StandortEG, Mensa, Ausgabe
ZeichnungPos. Nr. 3.17

Unterschrank mit Schalterblende, Installationsfach und
offenem Fach

Abmessungen
Breite ca. 1.600 mm
Tiefe ca.  700 mm
Höhe ca.  900 mm

Ausführung
Installationsfach
* Installationsfach mit Flügeltür für Sanitär und
Elektro, absperrbar ca. 500 mm - 800mm, dieser kann
auch in 2 Fächer aufgeteilt werden
* Jegliche Installation mit Absperrvorrichtung ist
zugänglich im Installationsfach anzuordnen.
* Die Installationen der Bain Maries sind von hinten in
das Installationsfach zu führen.
* Kantenschutz an Rückwandausschnitt

Schalterblende
* CNS-Blende für Schalter der Bain-Maries,
Wärmestrahler, Beleuchtung, Befüll-+ Ablaßarmatur etc
* Beleuchtung und Wärmestrahler sind getrennt schaltbar
* CNS-Blende muss zur Abdeckung so zurückspringen, dass
die Schalter nicht vor die Vorderkante der Abdeckung
herausragen
* inkl. 2 Steckdosen CNS mit Klappen

Ausführung Schrankraum
* offener Schrankraum  ca. 800mm - 1.000 mm

angebotenes Fabrikat '....................'

Typ '....................'
Menge: 1,000 St

**02.01.0070 Hustenschutz über Bain Marie**
StandortEG, Mensa, Ausgabe
ZeichnungPos. Nr. 3.18

Der Hustenschutz ist über den 4 Bain Maries anzuordnen
als Glaselement.

Abmessungen
Breite ca. 1600 mm
Tiefe ca.  450 mm
Höhe ca.  400 mm

Ausführung
* freitragende Konstruktion aus ESG Glas
* ESG mit Kantenansicht in optiwhite
* Glasaufsatz ist mit der Thekenabdeckung mittels
Silicon  komponentig und wasserklar zu verkleben
* Zur Führung der Installationen sind Steher aus CNS 40
x  40mm auf der Thekenabdeckung anzuschweißen - ohne
aufliegende Platte
* inkl. geschlossenen Seitenscheiben
* inkl. 10cm vertikale Hustenschutzscheibe

angebotenes Fabrikat '....................'

Typ '....................'
Menge: 1,000 St

**02.01.0071 Wärmebrücke mit Beleuchtung**
StandortEG, Mensa, Ausgabe
ZeichnungPos. Nr. 3.18

Wärmebrücke über 4x Bainmaries
mit 4 Wärmelampen+Beleuchtug

Abmessungen
Breite ca.  1.600 mm
Tiefe ca.  100 mm
Höhe ca.  60 mm

Anschlußwert  0,7kW/230V pro Strahler

Ausführung
* Einzelstrahler für jedes Becken
* Infrarot-Strahler
* Beleuchtung mit geschlossenm Sicherheitsglas
* Konstruktion U Konstruktion aus 40 x 40 mm CNS Rohr
  ohne sichtbare Schrauben
* Beleuchtungsfarbe geeignet für Speisen: Warmlicht
* Kabel sind unsichtbar in den Stehern in das
Installationsfach zu führen
* Ein- + Ausschalter in Unterschrankblende
* Strahler pro Becken und getrennt nach Wärme/
Beleuchtung schaltbar
* Angebotspreis umfasst die 4 Wärmestrahler /
Beleuchtung über die angegebene Länge

angebotenes Fabrikat '....................'

Typ '....................'
Menge: 1,000 St

**02.01.0072 Einbautellerspender**
StandortEG, Mensa, Ausgabe
ZeichnungPos. Nr. 3.8

Tellerspender eingebaut 1-Rohr

Abmessungen

Längeca. 486 m

Breiteca. 480 mm

Einbau Tiefeca. 680 mm

Höhe inkl. Tellerführungenca. 810 mm

Höhe inkl. Abdeckhaubeca. 860 mm

Unterschrank

Längeca. 600 mm

Breiteca. 600 mm

Höheca. 850 mm

Technische Daten

Kapazitätca. 70 Teller

Anschlußwertca. 0,8 kW 230V

Temperatur  30°C- 85°C

 Ausführung
*Der Einbau-Tellerspender ist komplett in CNS
ausgeführt und besteht aus einer geschlossenen,
quadratischen Tellerröhre.
* Tellerröhre verfügt über eine besonders flache
Stapelplattform, die verkantsicher geführt wird.
* Mithilfe von vier rilsanbeschichteten
Tellerführungsstäben lässt sich diese über ein
Lochraster am Boden flexibel und ohne Werkzeug auf
unterschiedliche Tellergrößen und Tellerformen
einstellen.
* In der Tellerröhre können beispielsweise runde Teller
mit einem Durchmesser von 18 ? 33 cm, sowie eckige
Teller bis maximal 28 x 28 cm gestapelt werden.
* Die Tellerführungsstäbe ragen über die Abdeckung des
Spenders hinaus.
* Dadurch können mehr Teller sicher abgestapelt werden
und die Teller werden auch nach dem Abnehmen der
Abdeckhauben sicher geführt.
* Durch Ein- bzw. Aushängen der Zugfedern kann die
Federspannung entsprechend dem Stapelgut reguliert
werden, um eine gleichbleibende Ausgabehöhe zu
gewährleisten.
* Durch spezielle Aussparungen an den Federhaltern
lässt sich diese Einstellung schnell und ohne großen
Aufwand durchführen.
* Der Tellerspender ist mit einem Heizelement aus CNS
18/10 ausgestattet. Der Temperaturregler sichert die
stufenlose Temperatureinstellung der Heizung.
* Eine Abdeckhaube aus transparentem Kunststoff
(Polycarbonat) verringert den Wärmeverlust und
verhindert die Verschmutzung des Geschirrs.
* inkl. passendem Unterschrank in den der Tellerspender
eingesetzt wird. Unterschrank mit Flügeltür DIN links

Angebotenes Fabrikat '....................'

Typ '....................'
Menge: 1,000 St

**02.01.0073 Bain Marie 4xGN1/1**
StandortEG, Mensa, Ausgabe
ZeichnungPos. Nr. 3.20

Elektrisches Wasserbad mit Wasserzulaufanschluss
eingeschweißt in die Thekenabdeckung

Abmessungen 4  Becken -Gesamt
Breite ca. 1600 mm
Tiefe ca.  700 mm
Höheca.  270 mm

Technische Daten
Anschlußwert ca. 2,0 kW je Becken
Beckengröße GN 1/1

Ausstattung und Zubehör
* Gelochtes Einlegeblech pro Becken
* Wassereinlaufarmatur pro Becken
* Wannenablassventil pro Becken
* jedes Becken ist separat schaltbar
* jedees Becken einzeln eingeschweißt
* indirekt beheizbarere Becken
* Zu- und Ablauf-Installationen müssen unterhalb
  der Wasserbäder angeordnet werden und mit einer
  Blende abgedeckt ins Installationsfach geführt werden
* Alle folgenden Schalter in Blende auf Bedienseite
  - Befüll+ Ablasshahn pro Becken
  - Geräteschalter
  - Temperaturregler
  - Sicherheits-Temperaturregler
  - Kontrollleuchten
* IPX 65 Strahlwasserschutz

angebotenes Fabrikat '....................'

Typ '....................'
Menge: 1,000 St

**02.01.0074 Unterbau offen Warmausgabe**
StandortEG, Mensa, Ausgabe
ZeichnungPos. Nr. 3.21

Unterschrank mit Schalterblende, Installationsfach und
offenem Fach

Abmessungen
Breite ca. 1.600 mm
Tiefe ca.  700 mm
Höhe ca.  900 mm

Ausführung
Installationsfach
* Installationsfach mit Flügeltür für Sanitär und
Elektro, absperrbar ca. 500 mm - 800mm, dieser kann
auch in 2 Fächer aufgeteilt werden
* Jegliche Installation mit Absperrvorrichtung ist
zugänglich im Installationsfach anzuordnen.
* Die Installationen der Bain Maries sind von hinten in
das Installationsfach zu führen.
* Kantenschutz an Rückwandausschnitt

Schalterblende
* CNS-Blende für Schalter der Bain-Maries,
Wärmestrahler, Beleuchtung, Befüll-+ Ablaßarmatur etc
* Beleuchtung und Wärmestrahler sind getrennt schaltbar
* CNS-Blende muss zur Abdeckung so zurückspringen, dass
die Schalter nicht vor die Vorderkante der Abdeckung
herausragen
* inkl. 2 Steckdosen CNS mit Klappen

Ausführung Schrankraum
* offener Schrankraum  ca. 800mm - 1.000 mm

angebotenes Fabrikat '....................'

Typ '....................'
Menge: 1,000 St

**02.01.0075 Hustenschutz über Bain Marie**
StandortEG, Mensa, Ausgabe
ZeichnungPos. Nr. 3.22

Der Hustenschutz ist über den 4 Bain Maries anzuordnen
als Glaselement.

Abmessungen
Breite ca. 1600 mm
Tiefe ca.  450 mm
Höhe ca.  400 mm

Ausführung
* freitragende Konstruktion aus ESG Glas
* ESG mit Kantenansicht in optiwhite
* Glasaufsatz ist mit der Thekenabdeckung mittels
Silicon  komponentig und wasserklar zu verkleben
* Zur Führung der Installationen sind Steher aus CNS 40
x  40mm auf der Thekenabdeckung anzuschweißen - ohne
aufliegende Platte
* inkl. geschlossenen Seitenscheiben
* inkl. 10cm vertikale Hustenschutzscheibe

angebotenes Fabrikat '....................'

Typ '....................'
Menge: 1,000 St

**02.01.0076 Wärmebrücke mit Beleuchtung**
StandortEG, Mensa, Ausgabe
ZeichnungPos. Nr. 3.22

Wärmebrücke über 4x Bainmaries
mit 4 Wärmelampen+Beleuchtug

Abmessungen
Breite ca.  1.600 mm
Tiefe ca.  100 mm
Höhe ca.  60 mm

Anschlußwert  0,7kW/230V pro Strahler

Ausführung
* Einzelstrahler für jedes Becken
* Infrarot-Strahler
* Beleuchtung mit geschlossenm Sicherheitsglas
* Konstruktion U Konstruktion aus 40 x 40 mm CNS Rohr
  ohne sichtbare Schrauben
* Beleuchtungsfarbe geeignet für Speisen: Warmlicht
* Kabel sind unsichtbar in den Stehern in das
Installationsfach zu führen
* Ein- + Ausschalter in Unterschrankblende
* Strahler pro Becken und getrennt nach Wärme/
Beleuchtung schaltbar
* Angebotspreis umfasst die 4 Wärmestrahler /
Beleuchtung über die angegebene Länge

angebotenes Fabrikat '....................'

Typ '....................'
Menge: 1,000 St

**02.01.0077 Kühlvitrine als Aufsatzkühlvitrine inkl. Kühlunterbau - zentralgekühlt - CO2**
StandortEG, Mensa, Ausgabe
ZeichnungPos. Nr. 3.23 + 3.24

Aufsatzvitrine zum Aufbau auf die Ausgabetheke,
Umluftvitrine inkl. Unterbau für Kältetechnik aus CNS,
Anschluss an die Zentralkühlung mit R744 -  CO2 .

Abmessungen

Länge ca 1.400 mm
Tiefe ca.  650 mm
Höhe ca.  400 mm

Merkmale

Kälteleistung bei VT -10C 0,40 kW
Anschlußwert ca. 0,9kW / 230V/ 50/60Hz
Energieverbrauch
Kühlbereichca. -2°C bis + 10°C
Umgebungstemperatur ca. bis + 40°C
Einspritzventilvorbereitet für AN Kälte

KältemittelR744 (Co2)

*Ausschnitte und Einbau der Kühlstellenregler
(Lieferumfang Kältetechnik) sind  nach Maßangbe des AN
Kältetechnik im Bereich Installationsfach auszuführen

Verdampfer
Material CU/CU
Druckfestigkeit 45bar

Ausführung
* Die Kühlvitrine muß flächenbündig in den
Thekenabdeckung aus CNS eingebaut werden und an die
vorhandene Kältetechnik im Installationsfach
angeschlossen werden.
* Konstruktion Ganzglaskonstruktion aus ESG Glas,
Kantenausbildung optiwhite ohne Konstruktionselemente
aus
Edelstahl
* filigrane Konstruktion ohne massive Elemente
* 1 Einlegeboden als Zwischenboden ESG Glas
* Bedienseite mit Schiebetüren aus Isolierglas ESG
* Gastseitig ist die Vitrine mit Glas verschlossen
* inkl. zwei Kühlfächer unter der Kühlwanne mit
Flügeltüren Aufschlagrichtung DIN links - DIN rechts
* LED-Innenbeleuchtung waagerecht unter der Decke
* außen und innen CNS 1.4301, alle Sichtseiten
geschliffen und den Zwischenetagen montiert
* Expansionsventil vormontiert
* Hygieneausführung mit Tauwasserablauf
* Innenwanne 3x GN 1/1 unter dem Verdampfer dicht
verschweißt mit Tauwasseraublauf
* Wannenverkleidung aus CNS
* Verdampfer beschichtet, hochklappbar zum Reinigen

Merkmale
* Innenwanne 3 x GN 1/1 unter dem Verdampfer dicht
verschweißt mit Tauwasseraublauf
* Wannenverkleidung aus CNS
* regelbare Lüfterdrehzahl für hohe und niedrige
Luftfeuchte
* Verdampfer beschichtet, hochklappbar zum Reinigen
* elektronische Steuerung, Digitalanzeige,
Abtauregelung,  emperaturregelung, Bedienblende
abnehmbar zur Montage Im Installationsfach regelbare
Lüfterdrehzahl für hohe / niedrige Luftfeuchte

* seitliches Installationsfach unterhalb der Kühlwanne
mit Bedienelementer zur Steuerung der Vitrine und der
Kühlunterbauten
* Anschluss an bauseitigen Tauwasserablauf
* Lüfter in Niederspannung zum gefahrlosen Reinigen
* Expansionsventil vormontiert zum Anschluß der
Kältetechnik

Zubehör:
* Die Vitrine muss vom Bauherrn bemustert werden.

Jegliche Verfugung zu den angrenzenden bauseitigen
Bauteilen und den anschließenden Möbeln und Geräten ist
auszuführen und ein zu kalkulieren, Farbe nach
Abstimmung mit der Fachbauleitung.

angebotenes Fabrikat '....................'

Typ '....................'
Menge: 2,000 St

**02.01.0078 Austausch Blende Installationsfach oder Kühlschrank-Bedienblende**
StandortEG, Mensa, Ausgabe
ZeichnungPos. Nr. 3.23

Um die Kühlstellenregner des AN Kältetechnik in die
Blende des Kühlunterbaus oder des Kühlschranks
montieren zu können kann ein Austausch der Blenden
notwendig sein.

Bei Herstellern, die eine neutrale Bedienblende, zum
Einbau von eingenen Reglern, im Angebot haben, muss
diese Blende einkalkuliert werden.

In jeder Blende ob Kühlmöbel oder Kühlschrank müssen
folgende Komponenten montiert werden:

- separater AN/AUS Kippschalter
- Kühlstellenregler nach Angabe AN-Kältechnik

Es müssen folgende Punkte in dieser Position
einkalkuliert werden:
- Ausbau Blende
- Umbau Blende oder Beschaffung neuer Blende
- Einbau Blende
- Entsorgung Altmaterial bzw. Blenden
Menge: 2,000 St

**02.01.0079 Membransiphon / Wasserloser Trockesiphon**
StandortEG, Mensa, Ausgabe
ZeichnungPos. Nr. 3.23

Damit die Gase des Fettabscheiders nicht in das
Installationsfach der Kühlstellen eindringen könne,
muss ein Trockensiphon / Membransiphon mit dem
Abwasserrohr des Tauwasserablaufs verbunden werden.

Sein Membransystem ermöglicht es, dass sich die Membran
unter Wasserdruck öffnet, den Abfluss freigibt und sich
schließlich schließt, so dass eine Dichtung entsteht,
die das Entweichen von Gerüchen und korrosiven Gasen,
wie z. B. Methan, verhindert und somit das
RostenLeitungen wie z.B. Kupferleitungen verhindert.

Die Ausführung vor Ort muss mit der Sanitärfirma
abgestimmt werden.

- Wasserloser Trockensiphon für den horizontalen oder
vertikalen Einbau.
- Geeignet für platzsparende Installationen
- Rohr-Rohr-Kompression
- mögliche Durchmesser 32-32 mm, 40-40 mm oder 50-50
mm.

Angebotenes Fabrikat '....................'

Typ '....................'
Menge: 2,000 St

**02.01.0080 Kondensatpumpe**
StandortEG, Mensa, Ausgabe
ZeichnungPos. Nr. 3.23

Kondensatpumpe  zur vollautomatischen Förderung von
Kondensat aus Kälteverbrauchern, bei denen ein Ablauf
durch die Schwerkraft nicht möglich ist.

- Vollautomatische Funktionen: Start-, Stopp-,
  Sicherheitsschalter
- integrierter Testschalter
- Rückschlagventil mit Bajonettverschluss Ø 3/8"
- Motor mit Thermoschutz
- Stromversorgung: 230V 50Hz | 0,6 A
- Stromkabel mit 1,8 m mit Schutzkontakt-Stecker und
  Alarmkabel
- Schutzklasse: IP20
- Rückschlagventil für Schlauch 9,5 mm
- ABS Tank mit 1,9 l
- Schlauchanschluss mm
- Für Kondensat mit pH-Wert -> 2,8 geeignet
- Abmessungen L x B x H = ca. 300 x 127 x 125 mm
- Gewicht ca.  2,5 kg

Zubehör:
- inkl. Kleinteile
- inkl. Anschlussadapter
- inkl. Ablaufstutzen
- inkl. Dichtstoffe
- inkl. Hilfsmittel
- Inkl. Schläuche
- inkl. Klemmen
- inkl. Klemmkasten im Unterbau des Kühlmöbels
- inkl. Lampe und Betriebsmeldung zum Einbau in
Kühlmöbel

inkl. Display
Bei Kühlunterbauten muss das Display in die Blende des
Kühlmöbels eingebaut werden

Angebotenes Fabrikat '....................'

Typ '....................'
Menge: 2,000 St

**02.01.0081 Display / Fernbedienung für Kondensatpumpe**
StandortEG, Mensa, Ausgabe
ZeichnungPos. Nr. 3.23

Display zur Steuerung der Tauwasserpumpe. Das Gerät
muss zum Einbau in die Belende des Kühlmöbels oder
Blenden oberhalb oder seitlich von Kühlschränken
geeignet sein. Das Display muss zur angebotenen
Tauwasserpumpe passen.

- Steuerung der Tauwasserpumpe
- Betriensanzeige
- Alarmeinheit bei Störung

Angebotenes Fabrikat '....................'

Typ '....................'
Menge: 2,000 St

**02.01.0082 Unterschrank mit Flügeltür 600 mm unter Besteckmulde**
StandortEG, Mensa, Ausgabe
ZeichnungPos. Nr. 3.25

Unterschrank mit Flügeltür als Installationsfach

Abmessungen

Breite ca. 600 mm
Tiefe ca. 700 mm
Höhe ca. 700 mm

Ausführung + Zubehör

* Unterbau als geschlossener Schrank mit 1 Flügeltür
* durchgehende Schalterblende analog zu den
benachbarten Geräten und Schränken
* Flügeltür Aufschlag - DIN rechts
* Zwischenbord - CNS geschlossen, höhenverstellbar,
ggf. verkürzte Ausführung
* mit demiontabler Rückwand für den Zugang der
Installationen
* Schrank muss so ausgeführt weden dass die
Besteckmulde, welche in der Arbeitslatte eingelassen
ist über dem Schrank reinpasst. Die Besteckmulde muss
über dem Schrank sei.
* Schrank nach oben geschlossen - keine Sichtverbindung
zur Besteckmulde

Jegliche Verfugung zu den angrenzenden bauseitigen
Bauteilen und den anschließenden Möbeln und Geräten ist
auszuführen und ein zu kalkulieren

Angebotenes Fabrikat '....................'

Typ '....................'
Menge: 2,000 St

**02.01.0083 Kühlunterbau mit 2 Abteilungen Getränkekühlzug, zentralgekühlt - CO2**
StandortEG, Mensa, Ausgabe
ZeichnungPos. Nr. 3.24

Kühltisch mit 2 Abteilen GN 1/1, je 2 Auszüge
Aufstellung auf Füßen - als Getränkekühlzüge
zum Anschluß an Zentalkälte mit R744 - CO2

Abmessungen
Breite ca.  1.500 mm
Tiefeca.  700 mm
Höheca.  900 mm

Merkmale
Kälteleistungbei VT -10C 0,36 kW
Anschlußwert 0,1kW / 230V
Kühlbereich ca. -2°C bis + 10°C
Umgebungstemperaturbis + 40°C
KältemittelR744 (CO2)

Anschlußart zentralgekühlt
Kältemittel CO2
Einspritzventilvorbereitet - über AN Kälte

*Ausschnitte und Einbau der Kühlstellenregler
(Lieferumfang Kältetechnik) sind  nach Maßangbe des AN
Kältetechnik im Bereich Installationsfach auszuführen

Verdampfer
Material CU/CU
Druckfestigkeit 45bar

Unterbau, von links nach rechts
Inst.fach ca. 450 mm
2 Auszügen ca. 450 mm
2 Auszügen ca. 450 mm

Ausführung
* Inst.Fach für Kühltisch für Anschluss an Zentrale
Kälte
* Instfach kann nach links erweitert werden in den
Eckbereich
* Anschluß an bauseitiges TWA
* Instfach muss  leicht zugänglich zu öffnen sein- kein
Spezialwerkzeug
* Kastenschubladen für GN-Schalen
* inkl. Blende zu benachbarten Unterschränken
  - nicht rechtwinkelig

Zur Ableitung des Tauwasses ist eine Tauwasserpumpe im
Installationsfach mit vorzusehen inkl. der Verrohrung
auf OK Sockel bis zum bauseitigen Abwasserpunkt in der
Ausgabetheke.

Jegliche Verfugung zu den angrenzenden bauseitigen
Bauteilen und den anschließenden Möbeln und Geräten ist
auszuführen und ein zu kalkulieren, Farbe nach
Abstimmung mit der Fachbauleitung.

Angebotenes Fabrikat '....................'

Typ '....................'
Menge: 2,000 St

**02.01.0084 Austausch Blende Installationsfach oder Kühlschrank-Bedienblende**
StandortEG, Mensa, Ausgabe
ZeichnungPos. Nr. 3.24

Um die Kühlstellenregner des AN Kältetechnik in die
Blende des Kühlunterbaus oder des Kühlschranks
montieren zu können kann ein Austausch der Blenden
notwendig sein.

Bei Herstellern, die eine neutrale Bedienblende, zum
Einbau von eingenen Reglern, im Angebot haben, muss
diese Blende einkalkuliert werden.

In jeder Blende ob Kühlmöbel oder Kühlschrank müssen
folgende Komponenten montiert werden:

- separater AN/AUS Kippschalter
- Kühlstellenregler nach Angabe AN-Kältechnik

Es müssen folgende Punkte in dieser Position
einkalkuliert werden:
- Ausbau Blende
- Umbau Blende oder Beschaffung neuer Blende
- Einbau Blende
- Entsorgung Altmaterial bzw. Blenden
Menge: 1,000 St

**02.01.0085 Membransiphon / Wasserloser Trockesiphon**
StandortEG, Mensa, Ausgabe
ZeichnungPos. Nr. 3.24

Damit die Gase des Fettabscheiders nicht in das
Installationsfach der Kühlstellen eindringen könne,
muss ein Trockensiphon / Membransiphon mit dem
Abwasserrohr des Tauwasserablaufs verbunden werden.

Sein Membransystem ermöglicht es, dass sich die Membran
unter Wasserdruck öffnet, den Abfluss freigibt und sich
schließlich schließt, so dass eine Dichtung entsteht,
die das Entweichen von Gerüchen und korrosiven Gasen,
wie z. B. Methan, verhindert und somit das
RostenLeitungen wie z.B. Kupferleitungen verhindert.

Die Ausführung vor Ort muss mit der Sanitärfirma
abgestimmt werden.

- Wasserloser Trockensiphon für den horizontalen oder
vertikalen Einbau.
- Geeignet für platzsparende Installationen
- Rohr-Rohr-Kompression
- mögliche Durchmesser 32-32 mm, 40-40 mm oder 50-50
mm.

Angebotenes Fabrikat '....................'

Typ '....................'
Menge: 1,000 St

**02.01.0086 Kondensatpumpe**
StandortEG, Mensa, Ausgabe
ZeichnungPos. Nr. 3.24

Kondensatpumpe  zur vollautomatischen Förderung von
Kondensat aus Kälteverbrauchern, bei denen ein Ablauf
durch die Schwerkraft nicht möglich ist.

- Vollautomatische Funktionen: Start-, Stopp-,
  Sicherheitsschalter
- integrierter Testschalter
- Rückschlagventil mit Bajonettverschluss Ø 3/8"
- Motor mit Thermoschutz
- Stromversorgung: 230V 50Hz | 0,6 A
- Stromkabel mit 1,8 m mit Schutzkontakt-Stecker und
  Alarmkabel
- Schutzklasse: IP20
- Rückschlagventil für Schlauch 9,5 mm
- ABS Tank mit 1,9 l
- Schlauchanschluss mm
- Für Kondensat mit pH-Wert -> 2,8 geeignet
- Abmessungen L x B x H = ca. 300 x 127 x 125 mm
- Gewicht ca.  2,5 kg

Zubehör:
- inkl. Kleinteile
- inkl. Anschlussadapter
- inkl. Ablaufstutzen
- inkl. Dichtstoffe
- inkl. Hilfsmittel
- Inkl. Schläuche
- inkl. Klemmen
- inkl. Klemmkasten im Unterbau des Kühlmöbels
- inkl. Lampe und Betriebsmeldung zum Einbau in
Kühlmöbel

inkl. Display
Bei Kühlunterbauten muss das Display in die Blende des
Kühlmöbels eingebaut werden

Angebotenes Fabrikat '....................'

Typ '....................'
Menge: 1,000 St

**02.01.0087 Display / Fernbedienung für Kondensatpumpe**
StandortEG, Mensa, Ausgabe
ZeichnungPos. Nr. 3.24

Display zur Steuerung der Tauwasserpumpe. Das Gerät
muss zum Einbau in die Belende des Kühlmöbels oder
Blenden oberhalb oder seitlich von Kühlschränken
geeignet sein. Das Display muss zur angebotenen
Tauwasserpumpe passen.

- Steuerung der Tauwasserpumpe
- Betriensanzeige
- Alarmeinheit bei Störung

Angebotenes Fabrikat '....................'

Typ '....................'
Menge: 1,000 St

*Hinweis*
Wasserbrunnen und Salatbar allgemein

*Hinweis*
Das Möbel  für den Wasserbrunnen und die Salatbar ist
als freistehende selbsttragende Kubus geplant. Das
Möbel steht frei im Raum, dient als Raumteiler und  ist
zur einseitigen Bedienung geplant.

Der Thekenkubus wird  mit 19mm Fichten Funier Platten
verkleidet.

Für die Montage der Verkleidung und als Konstruktion
soll ein selbsttragender Korpus als Gestell aus eckigen
Profilen in CNS erstellt werden.
Die Konstruktion muss so ausgebildet werden, dass der
Schreiner seine Verkleidung auf das Gestell aufbringen
kann.

Abmessungen
Breiteca. 5.000 mm
Tiefeca.  900 mm
Höhe ca.  850 mm
Abdeckungca.  50 mm

Unterkonstruktion
Die Konstruktion muss selbstragend sein. Die benötigte
Unterkonstruktion (Rahmen, Ständer, Platten etc). ist
frei  wählbar. Sie muss so angeboten werden, dass die
Standfestigkeit und die Funktion gewährleistet ist.
Alle Maße sind ca. Angaben und müssen nach Aufmaß und
nach den Einbauten gefertigt werden.

Funkionen
Im Bereich des Thekenkorpus werden die bauseitigen
Medien wie Sanitär und Elektro und Kälteleitungen von
unten aus dem Boden hochgeführt. Diese Position muss
vor Ort aufgemessen werden und die
Thekenunterkonstruktion muss flexibel darauf reagieren.

Der Unterbau der CNS-Tragkonstruktion. Alle
küchenseitigen Einbauten stehen auf dem
Fertigfußboden. Dier Holzverkleidung wird bauseitig mit
5 Einbringöffnungen für die Technik versehen. Diese
werden als Türen mit Schloss ausgeführt.

CNS-Einbauten
Der Anschluß an alle CNS-Einbauten wie Tropfwanne,
Kühlwanne etc. ist bündig  auszuführen. Die
CNS-Einbauten  bündig fugenlos in die CNS-Abdeckung.
Im Unterbau ist die Fuge mittels u-Profil gegen
eindringende Feuchtigkeit zu schützen.

Die einzelnen Bauteile sind nachfolgend in
Einzelpositionen aufgeführt. Die Funktionen der
einzelnen Bauteile sind wie  beschrieben auszuführen.
Konstruktiv können einzelne
Bauteile zusammengefasst werden.

**02.01.0088 Thekenkorpus mit Tablettrutsche Wasserbrunnen und Salatbar**
StandortEG, Mensa, Ausgabe
ZeichnungPos. Nr. 3.28

Thekenkorpus  aus CNS Konstruktionselementen zur
Aufnahme der Arbeitsplatte und Thekenverkleidung

Abmessungen
Breiteca. 5.000 mm
Tiefeca.  900 mm
Höhe ca.  850 mm
Abdeckungca.  50 mm

Unterkonstruktion
Die Unterkonstruktion in Form eines stabilen Rahmens
soll ein selbsttragender Korpus als Gestell aus eckigen
Profilen in CNS erstellt werden.
Die Konstruktion muss so ausgebildet werden, dass der
Schreiner seine Verkleidung auf das Gestell aufbringen
kann.

Die benötigte Unterkonstruktion aus Rahmen, Ständer,
Platten etc. ist frei wählbar. Sie muss so angeboten
werden, dass die Standfestigkeit und die Funktion
gewährleistet ist
als Nutzung als Ausgabetheke für ein
Mitarbeiterrestaurant. Es ist auf eine äußerst stabile
Konstruktion zu achten.
Es dürfen nur wasserfeste Materialien verwendet werden,
die auch bei Feuchtigkeit jegliches Aufquellen
verhindern, vor allem im Sockelbereich als
Wassersperre.

Im Bereich des Thekenkorpus werden die bauseitigen
Medien wie Sanitär, Elektro und Kälte aus dem Boden
geführt. Teilweise erfolgt der Verzug auf Putz im
Möbel. Diese Positionen müssen vor Ort aufgemessen
werden und die Thekenunterkonstruktion muss flexibel
darauf reagieren.

Einbauten von oben
alle Einbauelemente in separter Position
hier sind die Ausschnitte/Unterkonstruktion zu
kalkulieren
- 2x Einbaukorbspender
- 1x Tropfwanne
- 1x Zapfbalken
- 2x Einbaukühlwannen

Angebotenes Fabrikat'....................'

Typ '....................'
Menge: 1,000 St

**02.01.0089 Einbaukorbspender**
StandortEG, Mensa, Ausgabe
ZeichnungPos. Nr. 3.33

Unterbau im Thekenkorpus für Gläserkörbe

Abmessungen

Länge ca. 600 mm
Breite ca. 600 mm
Tiefe ca. 650 mm

Ausführung
* allseitig geschossener Unterschrank im Thekenkorpus
aus CNS
* Register mit Schienen für Glaserkörbe 500x500
* Türbeschrieb bei Thekenkorpus

Angebotenes Fabrikat '....................'

Typ '....................'
Menge: 2,000 St

**02.01.0090 Unterschrank für Einbauspender**
StandortEG, Mensa, Ausgabe
ZeichnungPos. Nr. 3.34

Unterschrank mit Flügeltür als Installationsfach

Abmessungen

Breite ca. 600 mm
Tiefe ca. 700 mm
Höhe ca. 700 mm

Ausführung + Zubehör

* Unterbau als geschlossener Schrank mit 1 Flügeltür
* durchgehende Schalterblende analog zu den
benachbarten Geräten und Schränken
* Flügeltür Aufschlag gemäß Plan - DIN links
* Zwischenbord - CNS geschlossen, höhenverstellbar,
ggf. verkürzte Ausführung
* mit demiontabler Rückwand für den Zugang der
Installationen
* Schrank muss so ausgeführt weden dass die
Besteckmulde, welche in der Arbeitslatte eingelassen
ist über dem Schrank reinpasst. Die Besteckmulde muss
über dem Schrank sei.
* Schrank nach oben geschlossen - keine Sichtverbindung
zur Besteckmulde

Jegliche Verfugung zu den angrenzenden bauseitigen
Bauteilen und den anschließenden Möbeln und Geräten ist
auszuführen und ein zu kalkulieren

Angebotenes Fabrikat '....................'

Typ '....................'
Menge: 2,000 St

**02.01.0091 Zapfsäule**
StandortEG, Mensa, Ausgabe
ZeichnungPos. Nr. 3.31

Zapfsäule rund aus CNS
Bedienung per Touch
geeignet für Flaschen, Karaffen + Gläser

Abmessungen
Höhe ca. 473mm
Höhe Auslaufhahnca. 453 mm
Durchmesserca. 70 mm

Ausführung Zapfsäule
* Anschluß an bauseitigen Karbonisator+Kühler
* Anschluß an 230V, 50 Hz
* Leistungsaufnahme 0,54kW
* Durchflussmenge 2 l/min
* Kühlleistung 85l/h
* Ausgabetemperatur 3 Stufen
* stabile, verwindungsfreie Befestigung, wenn
erforderlich konstruktive Verlängerung im Unterbau bzw.
Verstärkung der Addeckung
* Auslaufhahn mit Berührungsschutz
* Knopfdruck: Wasser läuft, stoppt beim Loslassen
* Still + karboisiert

Hygiene
* automatische Desinfektion des Auslaufhahns erfolgt
durch eine elektronisch gesteuerte thermische
Keimsperre
die den Auslaufhahn periodisch aufheizt
*Verhinderung der Rückverkeimung von außen zurück in
die wasserführenden Leitungen
* Zapfen auch während der Heizphase möglich
* Auslaufhahn ist durch eine Hahntülle verdeckt

Ausführung Unterbau
* Wasserfilterstation mit Wandtafel
 aus Edelstahl mit Wasserdruckregler
und Montagematerial
* Zubehör: Hahnschlüssel, Reinigungsball, Schankbuch
* inkl. Montage

Angebotenes Fabrikat'....................'

Typ '....................'
Menge: 1,000 St

**02.01.0092 Tropfwanne**
StandortEG, Mensa, Ausgabe
ZeichnungPos. Nr. 3.32

Tropfwanne unter Zapfhahn. Bündig in die
Thekenabdeckung eingelassen

Abmessungen
Längeca. 400mm
Breiteca. 300 mm
Tiefeca.  30 mm

Ausführung
* Anschluss Tauwasseranschluss an Abwasserleitung mit
ausreichendem Gefälle zum Ablaufpunkt
* demontables Lochblech aus CNS in Wannengröße
*  Ablauf an der tiefsten Stelle, Boden der
Wannen muss immer ein leichtes Gefälle zum
Tauwasserablauf haben
* Lochblech im Sonderbau mit gelaserten Löchern; gerade
und bündige Ausführung
* Lochblech ist zu bemustern
*
*
Angebotenes Fabrikat'....................'

Typ '....................'
Menge: 1,000 St

**02.01.0093 Tafelwasseranlage, zentralgekühlt - CO2**
StandortEG, Mensa, Ausgabe
ZeichnungPos. Nr. 3.37

Tafelwasseranlage mit
Karbonisator und Durchlaufkühler, zentralgekühlt zum
Anschluß an Zentalkälte mit R744 - CO2

geeignet für 1 Zapfsäule

Anforderung
Anlage für Leitungswasser nach  nach der aktuellen
Fassung der Trinkwasserverordnung zum * filtern
* kühlen
* karbonisieren
Zulassung nach CE

Kältemittel CO2
Einspritzventilvorbereitet - über AN Kälte

*Ausschnitte und Einbau der Kühlstellenregler
(Lieferumfang Kältetechnik) sind  nach Maßangbe des AN
Kältetechnik im Bereich Installationsfach auszuführen

Verdampfer
Material CU/CU
Druckfestigkeit 45bar

Abmessungen im Unterbau
Höhe ca. 700 mm
Tiefeca. 650 mm
Breiteca. 600 mm

Bestandteile der Anlage
* Wasserstopp
* Wasserdruckminderer inkl. Rückflussverhinderer
  gemäß DIN EN 1717 EA
* Elektrische Rundzapfsäule - siehe separte Position
* Untertischgerät
* Eingangsfilter
* CO2-Druckminderer inkl. Überdruckventil

Technische Merkmale
* Anschluß an bauseitigen Karbonisator+Kühler
* Anschluß an 230V, 50 Hz
* Leistungsaufnahme 0,54kW
* Durchflussmenge 2 l/min
* Kühlleistung 85l/h
* Ausgabetemperatur 3 Stufen
* Anschluss an Kältetechnik mit Kältemittel R744 (Co2)
Ausführung
* Hypiene: Mikrofiltraton bis 0,15nm
  und Auslaufhahn mit thermischer Keimsperre
* Membranfreie Druckerhöhungspumpe
* Kühlaggregat zum Anschluß a Zentralkälte
* inkl. Kessel-Karbonator
* elektrische Steuerung in einem Schaltkasten
*  Standby Funktion
* Fehler-Anzeige für: Leckage - Sensor im Gerät
*  Mangelanzeige
* Wassermangelanzeige
* Die Anlage steht auf dem bauseitigen Fertigfußboden
* inkl. CNS-Wanne die unter dem Gerät steht um bei
einer Lekage das Ausdringen von Wasser zu verhindern.

CO2-Flasche
* inkl 1x Co2-Flasche 6kg
*  CO2-Flasche ist standsicher und für einen einfachen
Austausch zu positionieren
* Platz für maximal eine 10 kg Flasche im Unterbau  *
Anschluss über einen CO2-Druckminderer mit
Sicherheitsventil und Absperrventil auf der
Hinterdruckgasleitung

Filter
* Wasserdruckminderer + nachgeschalterter
Eingangsfilter
* Rückhalt grober Verunreinigungen (wie etwa Sand)
durch ein Vlies
* Aktivkohleblock
* Hohlfasermembran
* gemäß DIN EN 58356
* zusätzlich medizinisch zertifizierter Sterilfilter
unmittelbar vor Auslaufhahn
* Filterpatrone mit Doppelmembran

Unterbau
* Wasserfilterstation mit Wandtafel
 aus Edelstahl mit Wasserdruckregler
und Montagematerial
* Zubehör: Hahnschlüssel, Reinigungsball, Schankbuch
* inkl. Montage

Angebotenes Fabrikat'....................'

Typ '....................'
Menge: 1,000 St

**02.01.0094 Einbaukühlwanne 3x GN1/1, zentralgekühlt - CO2**
StandortEG, Mensa, Ausgabe
ZeichnungPos. Nr. 3.40

Umluft-Einbaukühlwanne 3x GN 1/1
zentralgekühlt - CO2
Sonderbau

Abmessungen
Länge ca  1.000 mm
Tiefe ca.  700 mm
Höhe ca.  400 mm
Aufstellfläche für 3x GN 1/1

Merkmale
Kälteleistung 0,5 kW
Anschlußwert0,5kW / 230V/ 50/60Hz
Kühlbereich ca. +5°C bis + 12°C
Kältemittel R744 (CO2)
Umluftkühlung

Kältemittel CO2
Einspritzventilvorbereitet - über AN Kälte

*Ausschnitte und Einbau der Kühlstellenregler
(Lieferumfang Kältetechnik) sind  nach Maßangbe des AN
Kältetechnik im Bereich Installationsfach auszuführen

Verdampfer
Material CU/CU
Druckfestigkeit 45bar

Einbau
Die  Kühlwanne ist in bündig zur Thekenabdeckung aus
CNS einzubauen und vorgerüstet zum Anschluss an die
bauseitige Kältetechnik. Die Kühlwanne ist unter die
Arbeitsplatte unterzubauen.

Kühlstellenregler und Beleuchtung muss nach Abstimmung
mit dem Hochbau in die Frontverkleidung im Unterbau
eingebaut werden.

Ausführung
* elektronische Steuerung, Digitalanzeige,
Abtauregelung,  emperaturregelung, Bedienblende
abnehmbar zur Montage in Möbelfront, regelbare
Lüfterdrehzahl für hohe / niedrige Luftfeuchte
* Anschluß an bauseitiger Tauwasserablauf
* Expansionsventil vormontiert
* Hygieneausführung mit Tauwasserablauf
* Innenwanne unter dem Verdampfer dicht verschweißt mit
Tauwasseraublauf
* Wannenverkleidung aus CNS
* Verdampfer beschichtet, hochklappbar zum Reinigen

Einbau
*  flächenbündig in den Thekenabdeckung eingebaut
* Anschluß an bauseitige Kältetechnik.
* Maschinen-Fach vom Kühlunterbau muss die
Installationen für die Kühlvitrine in einem gemeinsamen
Fach berücksichtigen

Zubehör
* Einlegeböden CNS  3x GN 1/1
* GN Schalen 3x GN 1/1 100mm
* Abdeckplatten für die Kühlwanne im Material der
Abdeckung: CNS belegt aus acrylgebundener
Mineralwerkstoff, inkl Fingerloch zum bündigen Einlegen
in die Abdeckung

Jegliche Verfugung zu den angrenzenden bauseitigen
Bauteilen und den anschließenden Möbeln und Geräten ist
auszuführen und ein zu kalkulieren, Farbe nach
Abstimmung mit der Fachbauleitung.

angebotenes Fabrikat '....................'

Typ '....................'
'
Menge: 2,000 St

**02.01.0095 Austausch Blende Installationsfach oder Kühlschrank-Bedienblende**
StandortEG, Mensa, Ausgabe
ZeichnungPos. Nr. 3.37 + 3.40

Um die Kühlstellenregner des AN Kältetechnik in die
Blende des Kühlunterbaus oder des Kühlschranks
montieren zu können kann ein Austausch der Blenden
notwendig sein.

Bei Herstellern, die eine neutrale Bedienblende, zum
Einbau von eingenen Reglern, im Angebot haben, muss
diese Blende einkalkuliert werden.

In jeder Blende ob Kühlmöbel oder Kühlschrank müssen
folgende Komponenten montiert werden:

- separater AN/AUS Kippschalter
- Kühlstellenregler nach Angabe AN-Kältechnik

Es müssen folgende Punkte in dieser Position
einkalkuliert werden:
- Ausbau Blende
- Umbau Blende oder Beschaffung neuer Blende
- Einbau Blende
- Entsorgung Altmaterial bzw. Blenden
Menge: 2,000 St

**02.01.0096 Kondensatpumpe**
StandortEG, Mensa, Ausgabe
ZeichnungPos. Nr. 3.37 + 3.40

Kondensatpumpe  zur vollautomatischen Förderung von
Kondensat aus Kälteverbrauchern, bei denen ein Ablauf
durch die Schwerkraft nicht möglich ist.

- Vollautomatische Funktionen: Start-, Stopp-,
  Sicherheitsschalter
- integrierter Testschalter
- Rückschlagventil mit Bajonettverschluss Ø 3/8"
- Motor mit Thermoschutz
- Stromversorgung: 230V 50Hz | 0,6 A
- Stromkabel mit 1,8 m mit Schutzkontakt-Stecker und
  Alarmkabel
- Schutzklasse: IP20
- Rückschlagventil für Schlauch 9,5 mm
- ABS Tank mit 1,9 l
- Schlauchanschluss mm
- Für Kondensat mit pH-Wert -> 2,8 geeignet
- Abmessungen L x B x H = ca. 300 x 127 x 125 mm
- Gewicht ca.  2,5 kg

Zubehör:
- inkl. Kleinteile
- inkl. Anschlussadapter
- inkl. Ablaufstutzen
- inkl. Dichtstoffe
- inkl. Hilfsmittel
- Inkl. Schläuche
- inkl. Klemmen
- inkl. Klemmkasten im Unterbau des Kühlmöbels
- inkl. Lampe und Betriebsmeldung zum Einbau in
Kühlmöbel

inkl. Display
Bei Kühlunterbauten muss das Display in die Blende des
Kühlmöbels eingebaut werden

Angebotenes Fabrikat '....................'

Typ '....................'
Menge: 2,000 St

**02.01.0097 Membransiphon / Wasserloser Trockesiphon**
StandortEG, Mensa, Ausgabe
ZeichnungPos. Nr. 3.37 + 3.40

Damit die Gase des Fettabscheiders nicht in das
Installationsfach der Kühlstellen eindringen könne,
muss ein Trockensiphon / Membransiphon mit dem
Abwasserrohr des Tauwasserablaufs verbunden werden.

Sein Membransystem ermöglicht es, dass sich die Membran
unter Wasserdruck öffnet, den Abfluss freigibt und sich
schließlich schließt, so dass eine Dichtung entsteht,
die das Entweichen von Gerüchen und korrosiven Gasen,
wie z. B. Methan, verhindert und somit das
RostenLeitungen wie z.B. Kupferleitungen verhindert.

Die Ausführung vor Ort muss mit der Sanitärfirma
abgestimmt werden.

- Wasserloser Trockensiphon für den horizontalen oder
vertikalen Einbau.
- Geeignet für platzsparende Installationen
- Rohr-Rohr-Kompression
- mögliche Durchmesser 32-32 mm, 40-40 mm oder 50-50
mm.

Angebotenes Fabrikat '....................'

Typ '....................'
Menge: 2,000 St

**02.01.0098 Display / Fernbedienung für Kondensatpumpe**
StandortEG, Mensa, Ausgabe
ZeichnungPos. Nr. 3.37 + 3.40

Display zur Steuerung der Tauwasserpumpe. Das Gerät
muss zum Einbau in die Belende des Kühlmöbels oder
Blenden oberhalb oder seitlich von Kühlschränken
geeignet sein. Das Display muss zur angebotenen
Tauwasserpumpe passen.

- Steuerung der Tauwasserpumpe
- Betriensanzeige
- Alarmeinheit bei Störung

Angebotenes Fabrikat '....................'

Typ '....................'
Menge: 2,000 St

**02.01.0099 Glasaufsatz Hustenschutz**
StandortEG, Mensa, Ausgabe
ZeichnungPos. Nr. 3.41

Hustenschutz über beide Kühlwannen als eine
durchgängige Glasplatte,  ist über den Kühlwannen
anzuordnen
Sonderbau - Ganzglaskonstruktion

Abmessung
rechteckige Ausführung

Längeca. 2.100 mm
Breiteca.  600 mm
Höheca.  400mm

Sicherheitsglas ESG ca: 10 mm

Ausführung
* freitragende Konstruktion aus ESG Glas
* Kantenausbildung optiwhite
* vertikale Stützscheiben aus ESG
  ca. 3 Stck x 600x400mm
* Rückwand aus ESG
  ca.2.100 mm
* inklusive LED Beleuchtung zur Ausleuchtung
  der gesamten Kühlbereiche
* Lichtfarbe warmweiss - LED-Beleuchtung mit verdeckter
Zuleitung

Jegliche Verfugung zu den angrenzenden bauseitigen
Bauteilen und den anschließenden Möbeln und Geräten ist
auszuführen und ein zu kalkulieren, Farbe nach
Abstimmung mit der Fachbauleitung

angebotenes Fabrikat '....................'

Typ '....................'
Menge: 1,000 St

**02.01.0100 Thekenabdeckung CNS 900 mm**
StandortEG, Mensa, Ausgabe
ZeichnungPos. Nr. 3.27

Abmessungen
Länge gesamt  ca. 4.800 mm
Tiefe ca.  900 mm
Stärke ca.  50 mm
Arbeitshöheca.  900 mm

Ausführung
* Abeckung aus CNS
* Thekenabdeckung inkl. integrierter
* inkl. Ausschnitt für 2x Einbaukorbspender
* inkl. Ausschnitt für Tropfwanne
* inkl. Ausschnitt für 2x Kühlwanne
* inkl. Ausschnitt für Durchführung Medien Zapfsäule

angebotenes Fabrikat '....................'

Typ '....................'
Menge: 1,000 St

*Hinweis*
Pausenverkauf

*Hinweis*
Rückbereich

**02.01.0101 Handwaschbecken nit Sensorarmatur**
StandortEG, Mensa, Pausenverkauf
ZeichnungPos. Nr. 4.1

Typ Handwaschbecken eingeschweißt in Arbeitsplatte
+ berührungsloser Armatur

Abmessungen

Beckenmaßeca. 370x340x150 mm

Ausführung

* Becken ist fugenlos in die Arbeitsplatte
eingearbeitet.
* Inklusive Mischarmaturen als IR-Sensorbatterie mit
Netztanschluß
* Becken quer eingebaut

Becken

Angebotenes Fabrikat '....................'

Typ '....................'

Armatur

Angebotenes Fabrikat '....................'

Typ '....................'
Menge: 1,000 St

**02.01.0102 Unterschrank mit Flügeltür und Klappe 400 mm**
StandortEG, Mensa, Pausenverkauf
ZeichnungPos. Nr. 4.2

Unterbau für Einbaubecken mit Flügeltür
und Abwurfklappe für Papierhandtücher

Abmessungen

Breite ca. 400 mm
Tiefe ca. 700 mm
Höhe ca. 700 mm

Ausführung + Zubehör

* Unterbau als geschlossener Schrank mit 1 Flügeltür
* selbstschließende Einwurfklappe für Papierhandtücher
vorzusehen in Flügeltür
* innen: Abfallbehälter ausziehbar auf Schieben
* Ausschnitte in Boden und Seitenwand für
Installationsverzug sind zu berücksichtigen, mit
Aufkantung und Kantenschutz
* Flügeltür Aufschlag gemäß Plan - DIN rechts

Jegliche Verfugung zu den angrenzenden bauseitigen
Bauteilen und den anschließenden Möbeln und Geräten ist
auszuführen und ein zu kalkulieren, Farbe nach
Abstimmung mit der Fachbauleitung.

Angebotenes Fabrikat '....................'

Typ '....................'
Menge: 1,000 St

**02.01.0103 Unterschrank für Schneidbretter 300 mm**
StandortEG, Mensa, Pausenverkauf
ZeichnungPos. Nr. 4.3

Abmessungen

Breite ca. 300 mm
Tiefe ca. 700 mm
Höhe ca. 700 mm

Ausführung

* inkl. Scheidbretteinsatz aus CNS

Zubehör
* 4x Schneidbretter, verschiedene Farben
  grün, gelb, blau, rot

Jegliche Verfugung zu den angrenzenden bauseitigen
Bauteilen und den anschließenden Möbeln und Geräten ist
auszuführen und ein zu kalkulieren, Farbe nach
Abstimmung mit der Fachbauleitung.

Angebotenes Fabrikat '....................'

Typ '....................'
Menge: 1,000 St

**02.01.0104 Unterschrank mit Flügeltür 400 mm**
StandortEG, Mensa, Pausenverkauf
ZeichnungPos. Nr. 4.4

Unterschrank mit Flügeltür und Einlegeböden

Abmessungen

Breite ca. 400 mm
Tiefe ca. 700 mm
Höhe ca. 700 mm

Ausführung + Zubehör

* Unterbau als geschlossener Schrank mit 1 Flügeltür
* Flügeltür Aufschlag gemäß Plan - DIN links - DIN
rechts
* Zwischenbord - CNS geschlossen, höhenverstellbar

Jegliche Verfugung zu den angrenzenden bauseitigen
Bauteilen und den anschließenden Möbeln und Geräten ist
auszuführen und ein zu kalkulieren

Angebotenes Fabrikat '....................'

Typ '....................'
Menge: 1,000 St

**02.01.0105 Spülbecken mit Großküchenarmatur + Abtropffläche**
StandortEG, Mensa, Pausenverkauf
ZeichnungPos. Nr. 4.6

Becken untergebaut

in Arbeitsplatte fugenlos eingeschweisst

Abmessungen Becken

Länge ca. 400 mm
Tiefe ca. 500 mm
Höhe ca. 200 mm

Ausführung + Zubehör

* Becken das ca. 10 mm vertieft in Arbeitsplatte
eingelassen und mit dieser fugenlos verschweißt ist
* inkl. Rosetten + Siphon
* inkl. 2-Loch Großküchenarmatur mit Ein-Hebelmischer
und hohem Auslaufhahn
* Abtropffläche als glatte Oberfläche mit Wulstrand
* Breite Abtropffläche ca. 500mm
* Türaufschlag DIN links

Becken:
Angebotenes Fabrikat '....................'

Typ '....................'

Armatur:
Angebotenes Fabrikat '....................'

Typ '....................'
Menge: 1,000 St

**02.01.0106 Spülenunterschrank mit Flügeltür und Einfahrnische 1000 mm**
StandortEG, Mensa, Pausenverkauf
ZeichnungPos. Nr. 4.7 + 4.5

Unterbau für Einbaubecken mit Flügeltür

Abmessungen Unterschrank

Breite ca. 500 mm
Tiefe ca. 700 mm
Höhe ca. 700 mm

Abmessungen Einfahrnische

Breite ca. 500 mm
Tiefe ca. 700 mm
Höhe ca. 850 mm

Ausführung + Zubehör

* Unterbau als geschlossener Schrank mit 1 Flügeltür
* selbstschließende Einwurfklappe für Papierhandtücher
vorzusehen in Flügeltür
* innen: Abfallbehälter ausziehbar auf Schieben
* Ausschnitte in Boden und Seitenwand für
Installationsverzug sind zu berücksichtigen, mit
Aufkantung und Kantenschutz
* Flügeltür Aufschlag gemäß Plan - DIN rechts
* inkl. Einfahrnische für Abfalleimer
* inkl. Rammschutz Abfalleimer in der Einfahrnische,
Schrankseiten und Rückwand als U
* Arbeitsplatte in Einfahrnische muss von unten
geschlossen werden
* inkl. Seitenwangen zu benachbarten Schränken so dass
die Nische eine durchgänge Abdeckung zu den seitlichen
Schränken hat.
* Die Einfahrnische muss so ausgebildet sein, dass der
Abfalleimer Platz findet

Jegliche Verfugung zu den angrenzenden bauseitigen
Bauteilen und den anschließenden Möbeln und Geräten ist
auszuführen und ein zu kalkulieren, Farbe nach
Abstimmung mit der Fachbauleitung.

Angebotenes Fabrikat '....................'

Typ '....................'
Menge: 1,000 St

**02.01.0107 Unterschrank mit Flügeltür 400 mm**
StandortEG, Mensa, Pausenverkauf
ZeichnungPos. Nr. 4.8

Unterschrank mit Flügeltür und Einlegeböden

Abmessungen

Breite ca. 400 mm
Tiefe ca. 700 mm
Höhe ca. 700 mm

Ausführung + Zubehör

* Unterbau als geschlossener Schrank mit 1 Flügeltür
* Flügeltür Aufschlag gemäß Plan - DIN links - DIN
rechts
* Zwischenbord - CNS geschlossen, höhenverstellbar

Jegliche Verfugung zu den angrenzenden bauseitigen
Bauteilen und den anschließenden Möbeln und Geräten ist
auszuführen und ein zu kalkulieren

Angebotenes Fabrikat '....................'

Typ '....................'
Menge: 1,000 St

**02.01.0108 Unterschrank mit Schubladen 4 Auszüge**
StandortEG, Mensa, Pausenverkauf
ZeichnungPos. Nr. 4.9

Abmessungen

Breite ca. 400 mm
Tiefe ca. 700 mm
Höhe ca. 700 mm

Ausführung und Zubehör

Inklusive 4 Rahmenschubladen + mit GN-Einsätzen +
erforderlichen Zwischenstegen.

2x 2/4 GN Höhe: ca. 100-150 mm
2x 2/4 GN Höhe: ca. 100-150 mm
3x 1/3 GN Höhe: ca. 100-150 mm
3x 1/3 GN Höhe: ca. 100-150 mm

Jegliche Verfugung zu den angrenzenden bauseitigen
Bauteilen und den anschließenden Möbeln und Geräten ist
auszuführen und ein zu kalkulieren, Farbe nach
Abstimmung mit der Fachbauleitung

Angebotenes Fabrikat '....................'

Typ '....................'
Menge: 1,000 St

**02.01.0109 Hängeschrank mit Schiebetüre 1200 mm**
StandortEG, Mensa, Pausenverkauf
ZeichnungPos. Nr. 4.10

Abmessungen

Breite ca. 1.200 mm
Tiefe ca.  350 mm
Höhe ca.  650 mm

Ausführung

* je 1 Einlegeboden höhenverstellbar.
* 2 doppelwandige Schiebetüren, leichtgängig,
Fingerklemmschutz
* eingekantete Griffleisten.
* wandhängend unsichtbar befestigt
* Sichtseite links + rechts
* Bord unten zum Einbau integrierter Beleuchtung -
nicht untergebaut

Jegliche Verfugung zu den angrenzenden bauseitigen
Bauteilen und den anschließenden Möbeln und Geräten ist
auszuführen und ein zu kalkulieren, Farbe nach
Abstimmung mit der Fachbauleitung

Angebotenes Fabrikat '....................'

Typ '....................'
Menge: 2,000 St

**02.01.0110 Beleuchtung Hängeschrank**
StandortEG, Mensa, Pausenverkauf
ZeichnungPos. Nr. 4.11

Abmessungen

Länge ca. 1.100 mm / 1.200 mm

Ausführung

* Die Lichtleisten und Schalter werden an der
Unterseite vom
Hängeschrank eingebaut, integriert im Boden
Hängeschrank
* Inklusive Leuchtmittel, Fassungen, Schalter,
Zuleitungen und VDE-gerechter Montage
* Die Zuleitungen sind verdeckt zu führen
* Leuchtmittel: LED
* Glasabdeckung in glatter Ausführung

Angebotenes Fabrikat '....................'

Typ '....................'
Menge: 2,000 St

**02.01.0111 Arbeitsplatte CNS 700 mm**
StandortEG, Mensa, Pausenverkauf
ZeichnungPos. Nr. 4.13

Abmessungen

Tiefe ca.  700 mm
Längeca. 3.400 mm

Ausführung

* Arbeitsplattentiefe 700 mm
* Aufkantung wandseitig ca. 50 mm
* inkl. Ausschnitt Handwaschbecken
* inkl. Ausschnitt Spülbecken
* inkl. Ausschnitt rund für Durchführung Leitungen
Kaffeemaschine + CNS Abdeckkappe
* inkl. Kastenaufkantung

Angebotenes Fabrikat '....................'

Typ '....................'
Menge: 1,000 St

**02.01.0112 Sockelblende CNS**
StandortEG, Mensa, Pausenverkauf
ZeichnungPos. Nr. 4.14

Abmessungen

Höhe ca.  150 mm
Längeca. 6.100mm

* Sockelblende muss unter den Kühlschränken
weitergeführt werden

Angebotenes Fabrikat  '....................'

Typ  '....................'
Menge: 1,000 St

**02.01.0113 2-Temperaturenkühlschrank NK+TK GN 2/1 - zentralgekühlt - CO2**
StandortEG, Mensa, Pausenverkauf
ZeichnungPos. Nr. 4.15

Kühlschrank CNS zum Anschluß an Zentalkälte mit R 744 -
CO2
zonengetrennt, 2-Temperaturen (NK + TK)

Abmessungen

Breite ca. 720 mm

Tiefe ca. 790 mm

Höhe ca. 2050 mm

Nutzinhalt 10x GN2/1 + 8x GN2/1

Kälteleistung 500 W
bei -30°C VT/+32°C UT

Temperatur oben -2°C bis +12°C

Temperatur unten -18°C bis -22°C

Energieverbrauch9,3 kWh/24 h

Anschlusswert 340 W / 230 V

KältemittelR744 (CO2)

Türanschlag 1x DIN links - 2x DIN rechts

KühlungsartUmluftkühlung
Anschlußart zentralgekühlt
Kältemittel CO2
Einspritzventilvorbereitet - über AN Kälte

*Ausschnitte und Einbau der Kühlstellenregler
(Lieferumfang Kältetechnik) sind  nach Maßangbe des AN
Kältetechnik im Bereich Installationsfach auszuführen

Verdampfer
Material CU/CU
Druckfestigkeit 45bar

Ausführung

* Innen und außen komplett aus CNS 18/10 (einschl.
Rückwand, Boden und Deckblech außen), alle sichtbaren
Flächen geschliffen, Korn 220.

* Maschinenfach:
Ohne Kältemaschine, der Verdampfer mit Umluft,
automatischer Abtauung, Tauwasserablauf und
Einspritzventil für Anschluss an Zentralkühlung.
Beschichteter Verdampfer und Ventilator außerhalb des
Kühlraumes. Gefertigt nach VDE, DIN und EN, CE-Zeichen.
Medienblende aufklappbar, mit Ein-/ Ausschalter und
elektronischer Regelung mit Digitalanzeige.

Oberes Kühl-Abteil mit automatischer Abtauung und
Tauwasserablauf und eingebautem Siphon.
Unteres Tiefkühl-Abteil mit elektrischer Abtauung und
Tauwasserablauf.

* Gehäuse:
Schrankraum vierseitig geschlossen ausgeführt.
Horizontal ist der Schrankraum in zwei getrennte,
separat regelbare Nutzräume unterteilt. Oben
Normalkühlung, unten Tiefkühlung.

Die Seitenwände sind in einem Stück gefertigt und
ausgeschäumt. Der Innenbehälter und die untere
Bodenwanne sind mit Radien ausgeführt. Wärmebrücke
frontseitig mit Rahmenheizung, leicht auswechselbar,
mit verdecktem Magnet (ohne sichtbare
Chromstahleinlage). Rasterleiste für Höhenverstellung
mit kippsicheren Auflageschienen im Rasterabstand von
ca. 54 mm verstellbar. Hochkühlschrank mit zwei
Umluftverdampfersystemen, automatischer Abtauung und
Tauwasserablauf. Gefertigt nach VDE, DIN und EN,
CE-Zeichen.

* Türen
Türen mit durchgehender, senkrecht integrierter
Griffleiste, abschließbar. Türen selbstschließend. Nach
EN 441 von innen mit einem Druck von 70 N zu öffnen.
Scharniere aus Chromnickelstahl 18/10 mit
außenliegendem Drehpunkt, von links nach rechts
wechselbar. Die schimmelresistente Magnetdichtung ist
ohne Werkzeug auswechselbar.

Dämmung:
FCKW-freie Polyurethan-Dämmung, einstückig hochdruckgeschäumt, 60 mm dick.

*Füße
Das Gerät auf 150 mm verstellbaren Füßen oder für
bauseitigen Sockel geeignet.

Zubehör inkl.:

- 4 Roste GN 2/1 aus Edelstahl
- Anschluß an bauseitigen Abwasser
- Abtauautomatik
- Blende seitlich
- Verblendung der sichtbaren Kälteleitungen mit weissem
oder CNS Kanal

Angebotenes Fabrikat '....................'

Typ '....................'
Menge: 3,000 St

**02.01.0114 Austausch Blende Installationsfach oder Kühlschrank-Bedienblende**
StandortEG, Mensa, Pausenverkauf
ZeichnungPos. Nr. 4.15

Um die Kühlstellenregner des AN Kältetechnik in die
Blende des Kühlunterbaus oder des Kühlschranks
montieren zu können kann ein Austausch der Blenden
notwendig sein.

Bei Herstellern, die eine neutrale Bedienblende, zum
Einbau von eingenen Reglern, im Angebot haben, muss
diese Blende einkalkuliert werden.

In jeder Blende ob Kühlmöbel oder Kühlschrank müssen
folgende Komponenten montiert werden:

- separater AN/AUS Kippschalter
- Kühlstellenregler nach Angabe AN-Kältechnik

Es müssen folgende Punkte in dieser Position
einkalkuliert werden:
- Ausbau Blende
- Umbau Blende oder Beschaffung neuer Blende
- Einbau Blende
- Entsorgung Altmaterial bzw. Blenden
Menge: 3,000 St

**02.01.0115 Kondensatpumpe**
StandortEG, Mensa, Pausenverkauf
ZeichnungPos. Nr. 4.15

Kondensatpumpe  zur vollautomatischen Förderung von
Kondensat aus Kälteverbrauchern, bei denen ein Ablauf
durch die Schwerkraft nicht möglich ist.

- Vollautomatische Funktionen: Start-, Stopp-,
  Sicherheitsschalter
- integrierter Testschalter
- Rückschlagventil mit Bajonettverschluss Ø 3/8"
- Motor mit Thermoschutz
- Stromversorgung: 230V 50Hz | 0,6 A
- Stromkabel mit 1,8 m mit Schutzkontakt-Stecker und
  Alarmkabel
- Schutzklasse: IP20
- Rückschlagventil für Schlauch 9,5 mm
- ABS Tank mit 1,9 l
- Schlauchanschluss mm
- Für Kondensat mit pH-Wert -> 2,8 geeignet
- Abmessungen L x B x H = ca. 300 x 127 x 125 mm
- Gewicht ca.  2,5 kg

Zubehör:
- inkl. Kleinteile
- inkl. Anschlussadapter
- inkl. Ablaufstutzen
- inkl. Dichtstoffe
- inkl. Hilfsmittel
- Inkl. Schläuche
- inkl. Klemmen
- inkl. Klemmkasten im Unterbau des Kühlmöbels
- inkl. Lampe und Betriebsmeldung zum Einbau in
Kühlmöbel

inkl. Display
Bei Kühlunterbauten muss das Display in die Blende des
Kühlmöbels eingebaut werden

Angebotenes Fabrikat '....................'

Typ '....................'
Menge: 3,000 St

**02.01.0116 Membransiphon / Wasserloser Trockesiphon**
StandortEG, Mensa, Pausenverkauf
ZeichnungPos. Nr. 4.15

Damit die Gase des Fettabscheiders nicht in das
Installationsfach der Kühlstellen eindringen könne,
muss ein Trockensiphon / Membransiphon mit dem
Abwasserrohr des Tauwasserablaufs verbunden werden.

Sein Membransystem ermöglicht es, dass sich die Membran
unter Wasserdruck öffnet, den Abfluss freigibt und sich
schließlich schließt, so dass eine Dichtung entsteht,
die das Entweichen von Gerüchen und korrosiven Gasen,
wie z. B. Methan, verhindert und somit das
RostenLeitungen wie z.B. Kupferleitungen verhindert.

Die Ausführung vor Ort muss mit der Sanitärfirma
abgestimmt werden.

- Wasserloser Trockensiphon für den horizontalen oder
vertikalen Einbau.
- Geeignet für platzsparende Installationen
- Rohr-Rohr-Kompression
- mögliche Durchmesser 32-32 mm, 40-40 mm oder 50-50
mm.

Angebotenes Fabrikat '....................'

Typ '....................'
Menge: 3,000 St

**02.01.0117 Display / Fernbedienung für Kondensatpumpe**
StandortEG, Mensa, Pausenverkauf
ZeichnungPos. Nr. 4.15

Display zur Steuerung der Tauwasserpumpe. Das Gerät
muss zum Einbau in die Belende des Kühlmöbels oder
Blenden oberhalb oder seitlich von Kühlschränken
geeignet sein. Das Display muss zur angebotenen
Tauwasserpumpe passen.

- Steuerung der Tauwasserpumpe
- Betriensanzeige
- Alarmeinheit bei Störung

Angebotenes Fabrikat '....................'

Typ '....................'
Menge: 3,000 St

*Hinweis*
Ausgabe

**02.01.0118 Besteckeinbaukasten 6x GN 1/4**
StandortEG, Mensa, Pausenverkauf
ZeichnungPos. Nr. 4.21

Besteckeinabaukasten fugenlos in die CNS-Abdeckung
eingebaut zur Aufnahme von 6x GN 1/4 für Besteck

Ausführung
* Einbauwanne für die Besteckbehälter komplett aus CNS
* abgerundete Innenecken zur besseren Reinigung
* inkl. GN Behälter für Besteck

Zubehör je Kasten
8x GN 1/4, Tiefe 200 mm,  inkl. Abdeckung aus Acryl,
abgeschrägte Ausführung für Besteck

Angebotenes Fabrikat '....................'

Typ '....................'
Menge: 1,000 St

**02.01.0119 Unterschrank mit Flügeltür 600 mm unter Besteckmulde**
StandortEG, Mensa, Pausenverkauf
ZeichnungPos. Nr. 4.22

Unterschrank mit Flügeltür als Installationsfach

Abmessungen

Breite ca. 700 mm
Tiefe ca. 700 mm
Höhe ca. 700 mm

Ausführung + Zubehör

* Ausführung in Höhe und Maßen wie Getränkekühlzüge,
Ohne Sockel
* Unterbau als geschlossener Schrank mit 1 Flügeltür
* durchgehende Schalterblende analog zu den
benachbarten Geräten und Schränken
* Doopelfllügeltür mir je 350mm Breite - Aufschlag DIN
links - DIn rechts
* Zwischenbord - CNS geschlossen, höhenverstellbar,
ggf. verkürzte Ausführung
* mit demiontabler Rückwand für den Zugang der
Installationen
* Schrank muss so ausgeführt weden dass die
Besteckmulde, welche in der Arbeitslatte eingelassen
ist über dem Schrank reinpasst. Die Besteckmulde muss
über dem Schrank sei.
* Schrank nach oben geschlossen - keine Sichtverbindung
zur Besteckmulde
* Ausführung wie Kühlmöbel ohne Sockel - Schrank in der
Höhe anpassen

Jegliche Verfugung zu den angrenzenden bauseitigen
Bauteilen und den anschließenden Möbeln und Geräten ist
auszuführen und ein zu kalkulieren

Angebotenes Fabrikat '....................'

Typ '....................'
Menge: 1,000 St

**02.01.0120 Unterschrank mit Flügeltür und Schublade als Kassenschrank 700 mm**
StandortEG, Mensa, Pausenverkauf
ZeichnungPos. Nr. 4.23

Unterschrank mit Flügeltür, Schublade und Einlegeböden
als Kassenschrank

Abmessungen

Breite ca. 700 mm
Tiefeca. 700 mm
Höhe ca. 700 mm

Ausführung + Zubehör

* Ausführung in Höhe und Maßen wie Getränkekühlzüge,
Ohne Sockel
* Unterbau als geschlossener Schrank mit 1 Flügeltür
und Kastenschublade
* Doppelflügeltür je 350mm Breite Aufschlag - DIN links
- DIN rechts
* Zwischenbord - CNS geschlossen, höhenverstellbar
* Rückwand mit Auschnitt für Medien für Steckdosen
* inkl. Ausschnitt in der Arbeitsplatte zur
Durchführung der
  Medien von oben in den Unterschrank
* Inkl. Abdeckund Deckel in CNS zur Abdeckung der
  Durchführung in der Arbeitsplatte

Jegliche Verfugung zu den angrenzenden bauseitigen
Bauteilen und den und den anschließenden Möbeln und
Geräten ist auszuführen und ein zu kalkulieren

Angebotenes Fabrikat '....................'

Typ '....................'
Menge: 1,000 St

**02.01.0121 Bain Marie 2xGN1/1**
StandortEG, Mensa, Pausenverkauf
ZeichnungPos. Nr. 4.27

Elektrisches Wasserbad mit Wasserzulaufanschluss
eingeschweißt in die Thekenabdeckung

Abmessungen 4  Becken -Gesamt
Breite ca.  800 mm
Tiefe ca.  700 mm
Höheca.  270 mm

Technische Daten
Anschlußwert ca. 2,0 kW je Becken
Beckengröße GN 1/1

Ausstattung und Zubehör
* Gelochtes Einlegeblech pro Becken
* Wassereinlaufarmatur pro Becken
* Wannenablassventil pro Becken
* jedes Becken ist separat schaltbar
* jedees Becken einzeln eingeschweißt
* indirekt beheizbarere Becken
* Zu- und Ablauf-Installationen müssen unterhalb
  der Wasserbäder angeordnet werden und mit einer
  Blende abgedeckt ins Installationsfach geführt werden
* Alle folgenden Schalter in Blende auf Bedienseite
  - Befüll+ Ablasshahn pro Becken
  - Geräteschalter
  - Temperaturregler
  - Sicherheits-Temperaturregler
  - Kontrollleuchten
* IPX 65 Strahlwasserschutz

angebotenes Fabrikat '....................'

Typ '....................'
Menge: 1,000 St

**02.01.0122 Unterbau offen Warmausgabe**
StandortEG, Mensa, Pausenverkauf
ZeichnungPos. Nr. 4.28

Unterschrank mit Schalterblende, Installationsfach und
offenem Fach

Abmessungen
Breite ca.  800 mm
Tiefe ca.  700 mm
Höhe ca.  900 mm

Ausführung
Installationsfach
* Installationsfach mit Flügeltür für Sanitär und
Elektro, absperrbar ca. 500 mm - 800mm, dieser kann
auch in 2 Fächer aufgeteilt werden
* Jegliche Installation mit Absperrvorrichtung ist
zugänglich im Installationsfach anzuordnen.
* Die Installationen der Bain Maries sind von hinten in
das Installationsfach zu führen.
* Kantenschutz an Rückwandausschnitt

Schalterblende
* CNS-Blende für Schalter der Bain-Maries,
Wärmestrahler, Beleuchtung, Befüll-+ Ablaßarmatur etc
* Beleuchtung und Wärmestrahler sind getrennt schaltbar
* CNS-Blende muss zur Abdeckung so zurückspringen, dass
die Schalter nicht vor die Vorderkante der Abdeckung
herausragen
* inkl. 2 Steckdosen CNS mit Klappen

Ausführung Schrankraum
* offener Schrankraum  ca. 400 mm

angebotenes Fabrikat '....................'

Typ '....................'
Menge: 1,000 St

**02.01.0123 Hustenschutz über Bain Marie**
StandortEG, Mensa, Pausenverkauf
ZeichnungPos. Nr. 4.29

Der Hustenschutz ist über den  Bain Maries anzuordnen
als Glaselement.

Abmessungen
Breite ca. 1000 mm
Tiefe ca.  450 mm
Höhe ca.  400 mm

Ausführung
* freitragende Konstruktion aus ESG Glas
* ESG mit Kantenansicht in optiwhite
* Glasaufsatz ist mit der Thekenabdeckung mittels
Silicon  komponentig und wasserklar zu verkleben
* Zur Führung der Installationen sind Steher aus CNS 40
x  40mm auf der Thekenabdeckung anzuschweißen - ohne
aufliegende Platte
* inkl. geschlossenen Seitenscheiben
* inkl. 10cm vertikale Hustenschutzscheibe

angebotenes Fabrikat '....................'

Typ '....................'
Menge: 1,000 St

**02.01.0124 Wärmebrücke mit Beleuchtung**
StandortEG, Mensa, Pausenverkauf
ZeichnungPos. Nr. 4.29

Wärmebrücke über 4x Bainmaries
mit 4 Wärmelampen+Beleuchtug

Abmessungen
Breite ca.  1.600 mm
Tiefe ca.  100 mm
Höhe ca.  60 mm

Anschlußwert  0,7kW/230V pro Strahler

Ausführung
* Einzelstrahler für jedes Becken
* Infrarot-Strahler
* Beleuchtung mit geschlossenm Sicherheitsglas
* Konstruktion U Konstruktion aus 40 x 40 mm CNS Rohr
  ohne sichtbare Schrauben
* Beleuchtungsfarbe geeignet für Speisen: Warmlicht
* Kabel sind unsichtbar in den Stehern in das
Installationsfach zu führen
* Ein- + Ausschalter in Unterschrankblende
* Strahler pro Becken und getrennt nach Wärme/
Beleuchtung schaltbar
* Angebotspreis umfasst die 4 Wärmestrahler /
Beleuchtung über die angegebene Länge

angebotenes Fabrikat '....................'

Typ '....................'
Menge: 1,000 St

**02.01.0125 Kühlvitrine als Aufsatzkühlvitrine inkl. Kühlunterbau - zentralgekühlt - CO2**
StandortEG, Mensa, Pausenverkauf
ZeichnungPos. Nr. 4.31

Aufsatzvitrine zum Aufbau auf die Ausgabetheke,
Umluftvitrine inkl. Unterbau für Kältetechnik aus CNS,
Anschluss an die Zentralkühlung - R744 -  CO2

Abmessungen

Länge ca 2.000 mm
Tiefe ca.  650 mm
Höhe ca.  400 mm

Merkmale

Kälteleistung Vitrinebei VT -10C 0,9 kW
Kälteleistung Unterbaubei VT -10C 0,5 kW
Anschlußwert ca. 0,9kW / 230V/ 50/60Hz
Energieverbrauch
Kühlbereichca. -2°C bis + 10°C
Umgebungstemperatur ca. bis + 40°C

KältemittelR744 (CO2)

KühlungsartUmluftkühlung
Anschlußart zentralgekühlt
Kältemittel CO2
Einspritzventilvorbereitet - über AN Kälte

*Ausschnitte und Einbau der Kühlstellenregler
(Lieferumfang Kältetechnik) sind  nach Maßangbe des AN
Kältetechnik im Bereich Installationsfach auszuführen

Verdampfer
Material CU/CU
Druckfestigkeit 45bar

Ausführung
* Kühlunterbau als Getränkekühlzüge
* Die Kühlvitrine muß flächenbündig in den
Thekenabdeckung aus CNS eingebaut werden und an die
vorhandene Kältetechnik im Installationsfach
angeschlossen werden.
* Konstruktion Ganzglaskonstruktion aus ESG Glas,
Kantenausbildung optiwhite ohne Konstruktionselemente
aus
Edelstahl
* filigrane Konstruktion ohne massive Elemente
* 1 Einlegeboden als Zwischenboden ESG Glas
* Bedienseite mit Schiebetüren aus Isolierglas ESG
* Gastseitig ist die Vitrine mit Glas verschlossen
* inkl. zwei Kühlfächer unter der Kühlwanne mit
Flügeltüren Aufschlagrichtung DIN links - DIN rechts
* LED-Innenbeleuchtung waagerecht unter der Decke
* außen und innen CNS 1.4301, alle Sichtseiten
geschliffen und den Zwischenetagen montiert
* Expansionsventil vormontiert
* Hygieneausführung mit Tauwasserablauf
* Innenwanne 3x GN 1/1 unter dem Verdampfer dicht
verschweißt mit Tauwasseraublauf
* Wannenverkleidung aus CNS
* Verdampfer beschichtet, hochklappbar zum Reinigen

Merkmale
* Innenwanne 4 x GN 1/1 unter dem Verdampfer dicht
verschweißt mit Tauwasseraublauf
* Wannenverkleidung aus CNS
* regelbare Lüfterdrehzahl für hohe und niedrige
Luftfeuchte
* Verdampfer beschichtet, hochklappbar zum Reinigen
* elektronische Steuerung, Digitalanzeige,
Abtauregelung,  emperaturregelung, Bedienblende
abnehmbar zur Montage Im Installationsfach regelbare
Lüfterdrehzahl für hohe / niedrige Luftfeuchte

* seitliches Installationsfach unterhalb der Kühlwanne
mit Bedienelementer zur Steuerung der Vitrine und der
Kühlunterbauten
* Anschluss an bauseitigen Tauwasserablauf
* Lüfter in Niederspannung zum gefahrlosen Reinigen
* Expansionsventil vormontiert zum Anschluß der
Kältetechnik

Zubehör:
* Die Vitrine muss vom Bauherrn bemustert werden.

Jegliche Verfugung zu den angrenzenden bauseitigen
Bauteilen und den anschließenden Möbeln und Geräten ist
auszuführen und ein zu kalkulieren, Farbe nach
Abstimmung mit der Fachbauleitung.

angebotenes Fabrikat '....................'

Typ '....................'
Menge: 1,000 St

**02.01.0126 Kühlunterbau mit 3 Abteilungen Getränkekühlzug, zentralgekühlt - CO2**
StandortEG, Mensa, Pausenverkauf
ZeichnungPos. Nr. 4.26

Kühltisch mit 3 Abteilen GN 1/1, je 2 Auszüge
Aufstellung auf Füßen - als Getränkekühlzüge
zum Anschluß an Zentalkälte mit R744 - CO2

Abmessungen
Breite ca.  1.800 mm
Tiefeca.  700 mm
Höheca.  900 mm

Merkmale
Kälteleistungbei VT -10C 0,5 kW
Anschlußwert 0,1kW / 230V
Kühlbereich ca. -2°C bis + 10°C
Umgebungstemperaturbis + 40°C
KältemittelR744 (CO2)

KühlungsartUmluftkühlung
Anschlußart zentralgekühlt
Kältemittel CO2
Einspritzventilvorbereitet - über AN Kälte

*Ausschnitte und Einbau der Kühlstellenregler
(Lieferumfang Kältetechnik) sind  nach Maßangbe des AN
Kältetechnik im Bereich Installationsfach auszuführen

Verdampfer
Material CU/CU
Druckfestigkeit 45bar

Unterbau, von links nach rechts
Inst.fach ca. 450 mm
2 Auszügen ca. 450 mm
2 Auszügen ca. 450 mm
2 Auszügen ca. 450 mm

Ausführung
* Inst.Fach für Kühltisch für Anschluss an Zentrale
Kälte
* Instfach kann nach links erweitert werden in den
Eckbereich
* Anschluß an bauseitiges TWA
* Instfach muss  leicht zugänglich zu öffnen sein- kein
Spezialwerkzeug
* Kastenschubladen für GN-Schalen
* inkl. Blende zu benachbarten Unterschränken
  - nicht rechtwinkelig

Zur Ableitung des Tauwasses ist eine Tauwasserpumpe im
Installationsfach mit vorzusehen inkl. der Verrohrung
auf OK Sockel bis zum bauseitigen Abwasserpunkt in der
Ausgabetheke.

Jegliche Verfugung zu den angrenzenden bauseitigen
Bauteilen und den anschließenden Möbeln und Geräten ist
auszuführen und ein zu kalkulieren, Farbe nach
Abstimmung mit der Fachbauleitung.

Angebotenes Fabrikat '....................'

Typ '....................'
Menge: 1,000 St

**02.01.0127 Austausch Blende Installationsfach oder Kühlschrank-Bedienblende**
StandortEG, Mensa, Pausenverkauf
ZeichnungPos. Nr. 4.26 + 4.31

Um die Kühlstellenregner des AN Kältetechnik in die
Blende des Kühlunterbaus oder des Kühlschranks
montieren zu können kann ein Austausch der Blenden
notwendig sein.

Bei Herstellern, die eine neutrale Bedienblende, zum
Einbau von eingenen Reglern, im Angebot haben, muss
diese Blende einkalkuliert werden.

In jeder Blende ob Kühlmöbel oder Kühlschrank müssen
folgende Komponenten montiert werden:

- separater AN/AUS Kippschalter
- Kühlstellenregler nach Angabe AN-Kältechnik

Es müssen folgende Punkte in dieser Position
einkalkuliert werden:
- Ausbau Blende
- Umbau Blende oder Beschaffung neuer Blende
- Einbau Blende
- Entsorgung Altmaterial bzw. Blenden
Menge: 2,000 St

**02.01.0128 Membransiphon / Wasserloser Trockesiphon**
StandortEG, Mensa, Pausenverkauf
ZeichnungPos. Nr. 4.31 + 4.26

Damit die Gase des Fettabscheiders nicht in das
Installationsfach der Kühlstellen eindringen könne,
muss ein Trockensiphon / Membransiphon mit dem
Abwasserrohr des Tauwasserablaufs verbunden werden.

Sein Membransystem ermöglicht es, dass sich die Membran
unter Wasserdruck öffnet, den Abfluss freigibt und sich
schließlich schließt, so dass eine Dichtung entsteht,
die das Entweichen von Gerüchen und korrosiven Gasen,
wie z. B. Methan, verhindert und somit das
RostenLeitungen wie z.B. Kupferleitungen verhindert.

Die Ausführung vor Ort muss mit der Sanitärfirma
abgestimmt werden.

- Wasserloser Trockensiphon für den horizontalen oder
vertikalen Einbau.
- Geeignet für platzsparende Installationen
- Rohr-Rohr-Kompression
- mögliche Durchmesser 32-32 mm, 40-40 mm oder 50-50
mm.

Angebotenes Fabrikat '....................'

Typ '....................'
Menge: 2,000 St

**02.01.0129 Kondensatpumpe**
StandortEG, Mensa, Pausenverkauf
ZeichnungPos. Nr. 4.31 + 4.26

Kondensatpumpe  zur vollautomatischen Förderung von
Kondensat aus Kälteverbrauchern, bei denen ein Ablauf
durch die Schwerkraft nicht möglich ist.

- Vollautomatische Funktionen: Start-, Stopp-,
  Sicherheitsschalter
- integrierter Testschalter
- Rückschlagventil mit Bajonettverschluss Ø 3/8"
- Motor mit Thermoschutz
- Stromversorgung: 230V 50Hz | 0,6 A
- Stromkabel mit 1,8 m mit Schutzkontakt-Stecker und
  Alarmkabel
- Schutzklasse: IP20
- Rückschlagventil für Schlauch 9,5 mm
- ABS Tank mit 1,9 l
- Schlauchanschluss mm
- Für Kondensat mit pH-Wert -> 2,8 geeignet
- Abmessungen L x B x H = ca. 300 x 127 x 125 mm
- Gewicht ca.  2,5 kg

Zubehör:
- inkl. Kleinteile
- inkl. Anschlussadapter
- inkl. Ablaufstutzen
- inkl. Dichtstoffe
- inkl. Hilfsmittel
- Inkl. Schläuche
- inkl. Klemmen
- inkl. Klemmkasten im Unterbau des Kühlmöbels
- inkl. Lampe und Betriebsmeldung zum Einbau in
Kühlmöbel

inkl. Display
Bei Kühlunterbauten muss das Display in die Blende des
Kühlmöbels eingebaut werden

Angebotenes Fabrikat '....................'

Typ '....................'
Menge: 2,000 St

**02.01.0130 Display / Fernbedienung für Kondensatpumpe**
StandortEG, Mensa, Pausenverkauf
ZeichnungPos. Nr. 4.31 + 4.26

Display zur Steuerung der Tauwasserpumpe. Das Gerät
muss zum Einbau in die Belende des Kühlmöbels oder
Blenden oberhalb oder seitlich von Kühlschränken
geeignet sein. Das Display muss zur angebotenen
Tauwasserpumpe passen.

- Steuerung der Tauwasserpumpe
- Betriensanzeige
- Alarmeinheit bei Störung

Angebotenes Fabrikat '....................'

Typ '....................'
Menge: 2,000 St

**02.01.0131 Unterschrank mit Flügeltür 500 mm**
StandortEG, Mensa, Pausenverkauf
ZeichnungPos. Nr. 4.34

Unterschrank mit Flügeltür und Einlegeböden

Abmessungen

Breite ca. 500 mm
Tiefe ca. 700 mm
Höhe ca. 800 mm

Ausführung + Zubehör

* Ausführung in Höhe und Maßen wie Getränkekühlzüge,
Ohne Sockel
* Unterbau als geschlossener Schrank mit 1 Flügeltür
* Flügeltür Aufschlag - DIN rechts
* Zwischenbord - CNS geschlossen, höhenverstellbar

Jegliche Verfugung zu den angrenzenden bauseitigen
Bauteilen und den anschließenden Möbeln und Geräten ist
auszuführen und ein zu kalkulieren

Angebotenes Fabrikat '....................'

Typ '....................'
Menge: 1,000 St

**02.01.0132 Hängeschrank mit Schiebetüre 1000 mm**
StandortEG, Mensa, Pausenverkauf
ZeichnungPos. Nr. 4.32

Abmessungen

Breite ca. 1.000 mm
Tiefe ca.  350 mm
Höhe ca.  650 mm

Ausführung

* je 1 Einlegeboden höhenverstellbar.
* 2 doppelwandige Schiebetüren, leichtgängig,
Fingerklemmschutz
* eingekantete Griffleisten.
* wandhängend unsichtbar befestigt
* Sichtseite links + rechts
* Bord unten zum Einbau integrierter Beleuchtung -
nicht untergebaut

Jegliche Verfugung zu den angrenzenden bauseitigen
Bauteilen und den anschließenden Möbeln und Geräten ist
auszuführen und ein zu kalkulieren, Farbe nach
Abstimmung mit der Fachbauleitung

Angebotenes Fabrikat '....................'

Typ '....................'
Menge: 2,000 St

**02.01.0133 Beleuchtung Hängeschrank**
StandortEG, Mensa, Pausenverkauf
ZeichnungPos. Nr. 4.33

Abmessungen

Länge ca. 1.000 mm

Ausführung

* Die Lichtleisten und Schalter werden an der
Unterseite vom
Hängeschrank eingebaut, integriert im Boden
Hängeschrank
* Inklusive Leuchtmittel, Fassungen, Schalter,
Zuleitungen und VDE-gerechter Montage
* Die Zuleitungen sind verdeckt zu führen
* Leuchtmittel: LED
* Glasabdeckung in glatter Ausführung

Angebotenes Fabrikat '....................'

Typ '....................'
Menge: 2,000 St

**02.01.0134 Thekenabdeckung CNS 800 mm**
StandortEG, Mensa, Pausenverkauf
ZeichnungPos. Nr. 4.35

Abmessungen
Länge gesamt  ca.  6.700 mm
Tiefe ca.  800 mm
Stärke ca.  50 mm
Arbeitshöheca.  900 mm

Ausführung
* Aufkantung wandseitig  ca. 50 mm, auch in Laibung
* Tablettrutsche und Arbeitsplatte müssen  unsichtbar
und fugenlos verschweißt werden und so wirken als wäre
es eine durchgängige Arbeitsplatte. Alternativ kann die
Arbeitsplatte und Tablettrutsche aus einen Stück
gefertigt werden
* inkl. Ausschnitt für Bain Maries
* inkl. Ausschnitt für Kühlvitrine
* ink. Ausschnitt für Besteckkästen
* inkl. Durchführungen für Aufsatztheken/
Hustenschutzkonstruktion
* inkl Durchführung für Kabel Kasse:
Position wird mit Nutzer vor Ort  festgelegt d= ca.
80mm

angebotenes Fabrikat '....................'

Typ '....................'
Menge: 1,000 St

**02.01.0135 Tablettrutsche CNS 300mm**
StandortEG, Mensa, Pausenverkauf
ZeichnungPos. Nr. 4.39

Abmessungen
Länge gesamt  ca.  4.700 mm
Tiefe ca.  300 mm
Stärke ca.  50 mm
Arbeitshöheca.  900 mm

Ausführung
* Aufkantung der Tablettrutsche zu den Wänden
ca.50-100mm ist fugenlos und dicht zu schließen  -->
kein Eindringen von Feuchtigkeit
* Tablettrutsche ist von unten durchgängig mit CNS zu
  schließen
* Unterkonstruktion zum Ausgleich von Unebenheite
  nach Aufmaß bauseitiger Brüstung
* Sicken in der Tablettrutsche nach Absprache und
Absprache mit Buaherr, Ausführung nach Bemusterung
* Die Tabletttrutsche muss fugenlos mit der
Arbeitsplatte der Ausgabe verbunden werden.

angebotenes Fabrikat '....................'

Typ '....................'
Menge: 1,000 St

*Hinweis*
Spüle

**02.01.0136 Geschirrschrank 600 mm**
StandortEG, Mensa, Spüle
ZeichnungPos. Nr. 5.1

Hochschrank mit Flügeltüren für Geschirr

Abmessungen
Breiteca. 600 mm
Tiefe ca. 600 mm
Höheca. 2050 mm

Ausführung
* Frontseitig doppelwandige Flügeltüre
DIN links/ DIN rechts mit Magnetverschluss,
eingekantete Griffleisten.
* Türöffnungswinkel gemäß UVV.
* Einlegeböden im Abstand von ca. 300 mm für 6 Böden
* Schwerlastböden
* inkl. seitlicher Blende zu bauseitiger Wand
* inkl. Sockelblende 150 mm nach Absprache Bauherr
* inklusive Wandbefestigung
* Sichtseite links
* Schrank komplett geschlossen von aussen
* absperrbar
* Ein Schrank, rechte Seite, muss mit Öffnungsschlitzen
auf 2/3 der Fläche  zur Lagerung von chemischen
Reinigern ausgeführt werden.

Jegliche Verfugung zu den angrenzenden bauseitigen
Bauteilen und den anschließenden Möbeln und Geräten ist
auszuführen und ein zu kalkulieren, Farbe nach
Abstimmung mit der Fachbauleitung

angebotenes Fabrikat '....................'

Typ '....................'
Menge: 5,000 St

**02.01.0137 Ablauftisch CNS - offen mit Korbschienen**
StandortEG, Mensa, Spüle
ZeichnungPos. Nr. 5.2

Ablauftisch passend zur Maschine
Unterbau mit Korbschienen

Abmessungen
Breite ca. 1450 mm
Tiefe ca.  700 mm
Höheca.  900 mm
Spritzschutzca.  360 mm

Ausführung
* min. Platz für 3 Abteile
* auf Füßen
* inkl. Spritzschutz - gleiche Höhe wie Zulauftisch
* offener Unterbau mit Abstellrost und Korbschienen
* Korbgröße 500x500mm und 600x500mm
* Korbführungsschienen zur Maschine
* Absenkung für Korbführung in maximaler Länge mind.
für 3 Körbe
* Maße nur Richtwerte, der Ablauftisch ist nach
tatsächlichem Aufmaß des Raumes zu liefern zur
optimalen
Platzausnutzung

Anschlussarbeiten
Der Spalt zwischen Tisch, Maschine und Wand ist
sorgfältig mit Blenden zu schließen und alle
Verbindungen sind sauber zu verfugen.

angebotenes Fabrikat '....................'

Typ '....................'
Menge: 1,000 St

**02.01.0138 Korbwandbord Ablauftisch**
StandortEG, Mensa, Spüle
ZeichnungPos. Nr. 5.3

1-etagiges Bord mit Ablaufrinne  und rückseitiger
Auflagerfläche für Geschirrkörbe

Abmessungen
Breite ca.  1.300 mm
Tiefe ca.  450 mm
Höhe ca.  1.200 mm

Ausführung
* geeignet für Körbe 500x 500mm
* Bord muss aus einer Wand mit Gefälle zum Ablauf.
* Über der Wanne ist eine Korbwippe einzubauen, so dass
die Körbe in leichter Schrägstellung ca. 30° stehen
* wandhängend
* min. Platz für 3 Körbe nebeneinander
* Ablauf mit Kugelabsperrhahn 1/2

angebotenes Fabrikat '....................'

Typ '....................'
Menge: 1,000 St

**02.01.0139 Doppel-Haubenspülmaschine mit Wärmerückgewinnung**
StandortEG, Mensa, Spüle
ZeichnungPos. Nr. 5.4

Doppel-Haubenspülmaschine mit Wärmerückgewinnung
geeignet für Körbe 500x500mm und Körbe 600x500 mm

Die Maschine ist zur Reinigung von Geschirr bzw.
Spülgut
gemäß allen Anforderungen der DIN EN 17735 auszuführen

Abmessungen
Länge ca. 1.300 mm
Tiefe ca. 750 mm (ohne Bügel)
Höhe ca. 2.000 mm
Arbeitshöhe ca. 900 mm
Einschubhöheca. 440 mm
Korbmaß500x500mm und 600 x 500 mm
Bodenfreiheitca. 150 mm

Spülleistung
mind. 120 Körbe/h (4320Gläser/h /2.160 Teller/h)
Programmzeiten  60/90/180 Sek.

Technische Merkmale
Waschtemperatur min. 60°C
Heiß-Klarspül min. 85°C
Tankinhalt ca. 40 l
Waschpumpeca. 2x 0,7 kW
Tankheizungca.3,3 kW
Erhitzerca.12,4 kW
Drehstrom 3NPE 400V, 50 Hz

SchutzartIP X5

Gesamtanschluß ca.17 kW

Ausführung
Automatischer Programmstart
Haubendecke mit diamantförmigen Schrägen, tropfsicher
gestaltet
Haubenseitenwände mit Tropfrinne
Tiefgezogener Tank
Innenliegende Tankheizung
Maschine anschlussfertig mit Anschlusskabel, flexiblem
Zulauf- und Ablaufschlauch, sowie Ansaugschlauch für
Reiniger und Klarspüler.
Drehende Klarspülarme aus CrNi-Stahl
Feinfilter mit Vorwaschfunktion
Der Schmutz wird mit 2,0 l Tankwasser abgepumpt
(Laugenregeneration)
Thermostatisch geregelter Erhitzer
Automatische Programmzeitverlängerung
Eingebaute Klarspülpumpe
Herstellerbetrieb ist zertifiziert nach ISO 9001

Spültechnik
* Feinfiltersystem, das die Waschlauge während des
Waschvorgangs permanent durch ein System aus Filtern
leitet
* Schmutzpartikel nach 10 sec. Waschzeit heraus pumpen
* Rest-Schmutzpartikel vor Beginn der Klarspülung
entfernen
* Siebeinsatzkontrolle, zur Verhinderung von Eintrag
von
Schmutz und Fremdkörpern in den Tank
* Spezialprogramm zum Stärkeabbau auf dem Spülgut
* Eingebautes Flüssigreinigerdosiergerät
* zweiteiliges Tankabdecksieb aus Chromnickelstahl

Energiemanagement
*Abluft-Energiespeicher, der heißen Dampf unter einer
rückseitig geschlossenen Maschinenhaube speichert
* kein Dampfaustritt an der Maschinenrückseite
* Abluft-Energiesparsystem ohne
Programmzeitverlängerung
* Doppelwandig wärme- und schallisolierte Haube
* Sensorsteuerung für  Verschmutzungsgrad
* Automatischer Programmstart durch Schließen der Haube

Bedienung
* Farbiger Touchscreen mit Text-und Grafikdisplay
* Elektronische Ein-Knopf-Bedienung mit farbcodierter
Statusmeldung und Restlaufanzeige
* Bedienpanel  aus einiger Entfernung und aufrechter
Position gut lesbar ist

Schnittstelle
* Integriertes WLAN-Modul
* Vernetzung und Überwachung der Spülmaschine
* Automatische Dokumentation relevanter Betriebsdaten
nach DIN EN 17735
* mit Exportfunktion per USB-Schnittstelle

Selbstreinigungsprogramm
*Selbstreinigungsprogramm, das Kalk und andere
Rückstände aus dem Innenraum der Spülmaschine entfernt
*Wascharme und Klarspülarme sind ohne Werkzeuge
herausnehmbar
*Farbliche Kennzeichnung zu reinigender Maschinenteile

Wärmerückgewinnung mit Wrasenstopp
Reduzierung der Wärmeabgabe / Dampfabgabe
Reduzierung der Anschlußwertes
* Selbstreinigung
* Integrierte Kondensatabführung
* Spülprogramm-gesteuertes Anlaufen der Absaugung
* Zeitgesteuerter Nachlauf

Anschlüsse
* eingebaute Ablaufpumpe für den Anschluss an
bauseitigen
Ablauf bis 1 m über Boden.
* Vorbereitung für den Anschluss externer
Dosiertechnik.
* Inkl. 2 Sauglanzen mit Füllstandüberwachung für
externe
Reiniger- und Klarspülerkanister
Sonderlänge gem. Aufstellung im Unterschrank zu
beachten
* Anschluss-Set, bestehend aus Zu- und Ablaufschlauch
* Elektrokabel nach Aufmaß ca.  1,8 m ab Maschine
* Freier Auslauf Typ AA gemäß EN1717

Ausstattung
* inkl.Wärmerückgewinnung Abwasser
* inkl. Wrasenwärmerückgewinnung

Zubehör
alle Zubehörteile von einem Hersteller, Material
Vollkunststoff -passend zur Maschine
* 3x Universal-Flachkorb 500x500
* 3x Tellerkorb 500x500
* 2x Kleinteilekorb 600 x 500 mm
* 2x Tellerkorb 600 x 500 mm für flache und tiefe
Teller
* 2x Universalkorb 600x500
* 2x für Spülkorb 600x500  für GN 1/1
* je 1x Gebinde (mind.10kg) Spül- und Nachspülmittel,
  Fabrikat ist vor Bestellung mit dem  Nutzer
abzustimmen
  Kalkulation mit Fabrikat des Maschinenherstellers

Anschlussarbeiten
Der Spalt zwischen Maschine zu Wand und den Tischen ist
sorgfältig mit Blenden zu schließen und alle
Verbindungen
sind sauber zu verfugen.

Angebotenes Fabrikat '....................'

Typ '....................'
Menge: 1,000 St

**02.01.0140 Wasserenthärtungsanlage Spülmaschine**
StandortEG, Mensa, Spüle
ZeichnungPos. Nr. 5.5

Doppel-Kammer-Enthärtungsanlage
Wasserenthärtung für vollautomatische, mengengesteuerte
Regeneration  zur Aufstellung im Unterbau Zulauftisch

Abmessungen
Breite ca.  360 mm
Tiefe ca.  360 mm
Höhe ca.  585 mm

Merkmale
Leistung kontinuierlich20l/min
Leistung max 25l/min
Max. Härtebereich 30° dH
Salzverbrauch 2,5kg pro Regeneration
Salzvorrat 20kg
Wasserdruck min./max. 3-6 bar
Wassertemperatur max. 65°C
Zugang/Abgang3/4"

Material
* Enthärtungsfilter aus glasfaserverstärktem Polyester
* Salzlösebehälter aus Kunststoff mit Salzsoleventil

Ausführung und Zubehör
*Unterbringung im Unterschrank auf Schwerlastauszug
beim
Ablauftisch. Anschluss mit flexiblen Schläuchen.
*  Auszug  leicht herausziehbar
* Inkl. 20kg Salz geeignet für die angebotene
Enthärtungsanlage
* inkl. Edelstahl-Anschlußschläuche vom bauseitigen
Installationspunkt und zur Maschine
Länge nach Aufmaß vor Ort
* inkl. Dichtungen, Manometer, Absperrventil,
Sicherungskombination
* Schläuche/ Leitungen hochzubinden, nicht auf dem
Boden
liegend

Das Wasseraufbereitungssystem muss mit einer nach DIN
EN 1717 konformen Sicherungseinrichtung an die
Trinkwasserversorgung angeschlossen werden.

angebotenes Fabrikat '....................'

Typ '....................'
Menge: 1,000 St

**02.01.0141 Zulauftisch mit Becken**
StandortEG, Mensa, Spüle
ZeichnungPos. Nr. 5.6

Zulauftisch mit Becken + Geschirrbrause und Unterbau
mit Einfahrnische und Schrank für Wasserenthärtung
Sonderbau

Abmessungen
Länge ca. 1.100 mm
Tiefeca.  750 mm
Höhe ca.  900 mm
Höhe Spritzschutz ca.  360 mm
Flügeltürschrank: ca.  500 mm
Unterbau unterfahrbarca.  800 mm

Becken ca. 600x400x300 mm

Allgemeine Hinweise
* Abmessung ist Richtmaß und muss je nach angebotener
Spülmaschine angepasst werden
* Zulauftisch steht durchgehend mit der Rückseite an
der Wand
* im Unterbau werden Installationen zu Becken verlegt

Ausführung
Einbauten in die Arbeitsplatte

* auf Füßen
* inkl. Spritzschutz durchgängig verschweisst zu
Spritzschutz benachbarter Schrank
* Korbführungsschienen zur Maschine
* Schlauchpendelbrause: Gewerbeausführung als
Standmischbatterie 2-Loch mit 1 Hebelmischer und
Geschirrbrause mit Rückholautomatik
* Wandbefestigung für Schlauchbrause
* Unterschrank mit Flügeltür; seitlich ausgeklinkt für
Becken;
 mit Schwerlastauszug für Wassernthärtung inkl.,
Durchführung zur Maschine + Kantenschutz
* Rückwandausschnitt mit Kantenschutz für
 Installationen
* bauseitige Installationen gut erreichbar durch
Ausschnitte
* Einfahrnische für Abfallrolli mit rückseitiger Blende
 und 3 seitigem Rammschutz
* Beckenblende
* inkl. Rosetten und Siphon
* Anfahrschutz für Siphon aus CNS
* Im Bereich HWB gibt es eine Vorsatzschale
(15cm/50cm/150cm) - Aufmaß und Anpasssung von Möbel und
Installatrionen  erforderlich

Anschlussarbeiten
Der Spalt zwischen Tisch, Maschine und Wand ist
sorgfältig mit Blenden zu schließen und alle
Verbindungen sind sauber zu verfugen.

Becken

angebotenes Fabrikat '....................'

Typ '....................'

Arnatur

angebotenes Fabrikat '....................'

Typ '....................'
Menge: 1,000 St

**02.01.0142 Handwaschbeckenausgußkombination**
StandortEG, Mensa, Spüle
ZeichnungPos. Nr. 5.7

Handwaschbecken-Ausguß-Kombination
wandhängend
IR-Armatur + Befüllarmatur

Abmessungen
Außenmaße ca. 500 x700 x 900mm
Becken HWBca. 326 x 265 x 150mm
Becken Ausgußca. 370 x 340 x 150mm
Arbeitshöhe ca. 900 mm

Ausführung + Zubehör
* Ab-und Überlaufgarnitur
* Siphon
* Sensorarmatur für Handwaschbecken: IR Armatur
  mit Netztteil
* Schwenk-Ausgußarmatur geeignet
  zum Befüllen von Eimern
* Armaturen in Gewerbeausstattung
* Klapprost aus CNS
*  inkl. Rosetten
* wandhängend
* Becken dreiseitig mit geschlossener Beckenblende.
* zweiseitige wandseitige CNS-Aufkantung
 der Arbeitsplatte: 50 mm hoch.
* fugenlos verschweißt mit Zulauftisch

Zubehör aus CNS inkl. Wandmontage aus einheitlicher
Produktlinie nach Bemustreung
* Desinfektionsmittelspender
* Seifenspender
* Papierhandtuchspender
* Papierkorb Wandmontage

Becken

angebotenes Fabrikat '....................'

Typ '....................'

Armatur

angebotenes Fabrikat '....................'

Typ '....................'

Spender: Desinfektion/Seife/Papierkorb

angebotenes Fabrikat '....................'

Typ '....................'
Menge: 1,000 St

*Hinweis*
Lagerbereiche und Nebenräume

*Hinweis*
Anlieferung

**02.01.0143 Stehpult CNS - 1200mm**
StandortEG, Mensa, Anliefeung
ZeichnungPos. Nr. 7.1

Stehpult mit schräger Fläche, auf Füßen
Unterbau mit 2 Schubladen und Flügeltür

Abmessungen
Tiefe ca.  500 mm
Breite ca. 1.200 mm
Höhe ca. 1.200 mm

Ausführung

* Unterbau dreiseitig geschlossen
* 2x doppelwandiger Flügeltür, absperrbar
* 2x 1 Auszug als Kastenschublade, absperrbar
über den Flügeltüren
* Höhenverstellbarer Zwischenboden
* auf  Füßen ca. 150 mm
* Arbeitsfläche nach vorne geneigt mit Aufkantung vorne
und Bleistiftmulde
* Wandseitige Aufkantung
* Absperrbares Fach unter Schräge
* Länge nach Aufmaß Wand/Türöffnung

angebotenes Fabrikat '....................'

Typ '....................'
Menge: 1,000 St

**02.01.0144 Handwaschbeckenausgußkombination**
StandortEG, Mensa, Anliefeung
ZeichnungPos. Nr. 7.2

Handwaschbecken-Ausguß-Kombination
wandhängend
IR-Armatur + Befüllarmatur

Abmessungen
Außenmaße ca. 500 x700 x 900mm
Becken HWBca. 326 x 265 x 150mm
Becken Ausgußca. 370 x 340 x 150mm
Arbeitshöhe ca. 900 mm

Ausführung + Zubehör
* Ab-und Überlaufgarnitur
* Siphon
* Sensorarmatur für Handwaschbecken: IR Armatur
  mit Netztteil
* Schwenk-Ausgußarmatur geeignet
  zum Befüllen von Eimern
* Armaturen in Gewerbeausstattung
* Klapprost aus CNS
*  inkl. Rosetten
* wandhängend
* Becken dreiseitig mit geschlossener Beckenblende.
* zweiseitige wandseitige CNS-Aufkantung
 der Arbeitsplatte: 50 mm hoch.

Zubehör aus CNS inkl. Wandmontage aus einheitlicher
Produktlinie nach Bemustreung
* Desinfektionsmittelspender
* Seifenspender
* Papierhandtuchspender
* Papierkorb Wandmontage

Becken

angebotenes Fabrikat '....................'

Typ '....................'

Armatur

angebotenes Fabrikat '....................'

Typ '....................'

Spender: Desinfektion/Seife/Papierkorb

angebotenes Fabrikat '....................'

Typ '....................'
Menge: 1,000 St

*Hinweis*
Putzraum

**02.01.0145 Handwaschbeckenausgußkombination**
StandortEG, Mensa, Putzraum
ZeichnungPos. Nr. 8.1

Handwaschbecken-Ausguß-Kombination
wandhängend
IR-Armatur + Befüllarmatur

Abmessungen
Außenmaße ca. 500 x700 x 900mm
Becken HWBca. 326 x 265 x 150mm
Becken Ausgußca. 370 x 340 x 150mm
Arbeitshöhe ca. 900 mm

Ausführung + Zubehör
* Ab-und Überlaufgarnitur
* Siphon
* Sensorarmatur für Handwaschbecken: IR Armatur
  mit Netztteil
* Schwenk-Ausgußarmatur geeignet
  zum Befüllen von Eimern
* Armaturen in Gewerbeausstattung
* Klapprost aus CNS
*  inkl. Rosetten
* wandhängend
* Becken dreiseitig mit geschlossener Beckenblende.
* zweiseitige wandseitige CNS-Aufkantung
 der Arbeitsplatte: 50 mm hoch.

Zubehör aus CNS inkl. Wandmontage aus einheitlicher
Produktlinie nach Bemustreung
* Desinfektionsmittelspender
* Seifenspender
* Papierhandtuchspender
* Papierkorb Wandmontage

Becken

angebotenes Fabrikat '....................'

Typ '....................'

Armatur

angebotenes Fabrikat '....................'

Typ '....................'

Spender: Desinfektion/Seife/Papierkorb

angebotenes Fabrikat '....................'

Typ '....................'
Menge: 1,000 St

**02.01.0146 Regal CNS 1.000 x 600 mm**
StandortEG, Mensa, Putzraum
ZeichnungPos. Nr. 8.2

Abmessungen
Breite ca. 1.000 mm
Tiefe ca.  600 mm
Höheca. 1.800 mm

Ausführung
* gebürstet, allseitig 40 mm abgekantet
* Längsseiten mit Umfalzung nach innen
* inklusive 5 geschlossenen Regalböden
* inklusive Wandbefestigung
* nach Aufmaß

angebotenes Fabrikat '....................'

Typ '....................'
Menge: 1,000 St

*Hinweis*
Lagerräume

*Hinweis*
Lager 1

**02.01.0147 Kühlschrank GN 2/1 - zentralgekühlt - CO2**
StandortEG, Mensa, Lager 1
ZeichnungPos. Nr. 6.1

Kühlschrank CNS, 1 türig
zum Anschluß an Zentalkälte mit R744 - CO2

Abmessungen

Breite ca. 720 mm

Tiefe ca. 840 mm

Höhe ca. 2050 mm

Nutzinhalt 23x GN 2/1

Kälteleistung 340 W
bei -10°C VT/+32°C UT

Temperatur ca. -2°C bis +12°C

Anschlusswert 150 W / 230 V

Energieverbrauch 1,25 kWh/24 h

Kältemittel R744 (CO2)

Türanschlag DIN links

Anschluss
Anschlußart zentralgekühlt
Kältemittel CO2
Einspritzventilvorbereitet - über AN Kälte

Verdampfer
Material CU/CU
Druckfestigkeit 45bar

*Ausschnitte und Einbau der Kühlstellenregler
(Lieferumfang Kältetechnik) sind  nach Maßangbe des AN
Kältetechnik im Bereich Installationsfach auszuführen

Ausführung

* Gehäuse:
Innen und außen komplett aus CNS 18/10 (einschl.
Rückwand, Boden und Deckblech außen), alle sichtbaren
Flächen geschliffen
Der Innenkorpus in Hygieneausführung mit gerundeten
Ecken und Kanten sowie mit tiefgezogener Bodenwanne,
ist komplett aus Chromnickelstahl ). Kältebrücke
frontseitig (ohne sichtbare Chromstahleinlage).

Der Innenraum ist frei von Stell- und Auflageschienen,
dadurch einfachste Reinigung und maximale Hygiene. Auf
die tiefgezogenen Auflagerippen, sind Roste und
GN-Behälter in einem Abstand von 55 mm kippsicher
einzuschieben.

* Zentralkühlung:
Verdampferfreier Innenraum. Umluftkühlung mit
elektrischer Abtauung und Tauwasserablauf. Im oben
angeordneten Installationsfach ist der Verdampfer.
Gerät vorbereitet zum bauseitigen Anschluß an
Zentralkühlung.
Optimale Luftführung über die Geräte-Rückwand. Der
Luft-Leit-Kanal ist zu Reinigungszwecken leicht und
ohne Werkzeug demontierbar.
Das Installationsfach ist durch eine klappbare
Medienblende für Anschluss-, Wartungs- u.
Reinigungszwecke leicht zugänglich.

* Elektronik-Regler
Der Regler ist mit Ein- und Ausschalter, beleuchtetem 3
Zoll LCD-Display, HACCP-Protokoll-System sowie mit
optischem- und akustischem  Alarmsystem für Über- und
Untertemperatur, Fühlerfehler, Tür offen etc.
ausgestattet, mit RS 485 Schnittstelle.
In Phasen, in denen das Kühlmöbel wenig oder nie
geöffnet wird, z.B. in der Nacht, an Ruhetagen oder im
Urlaub, schaltet sich automatisch der Spar-Modus ein.
Die flach angebrachte Bedieneinheit entspricht
frontseitig IP 54 und ist gegen das Eindringen von
Staub und Spritzwasser geschützt.

* Tür:
Die  selbstschließende Flügeltüre arretiert bei Öffnung
über 90°, ist doppelwandig, komplett aus
Chrom-nickelstahl, FCKW-frei hochdruckgeschäumt und
ohne sichtbare Griffleiste. Isolations-stärke 80 mm.
Die Innenseite der Tür ist bombiert, dadurch wird der
Magnetrahmen verdeckt und
der Kälteverlust minimiert.

* Isolierung:
FCKW-freie Polyurethan-Dämmung, hochdruckgeschäumt, 90
mm starlk

*Füße
Das Gerät auf 150 mm verstellbaren Füßen oder für
bauseitigen Sockel geeignet.

Zubehör

- 6 Roste GN 2/1 + Schienen aus CNS
- LED Beleuchtung
- Anschluß an bauseitigen Abwasser
- Verblendung der sichtbaren Kälteleitungen mit weissem
oder CNS Kanal

angebotenes Fabrikat '....................'

Typ '....................'
Menge: 3,000 St

**02.01.0148 Austausch Blende Installationsfach oder Kühlschrank-Bedienblende**
StandortEG, Mensa, Lager 1
ZeichnungPos. Nr. 6.1

Um die Kühlstellenregner des AN Kältetechnik in die
Blende des Kühlunterbaus oder des Kühlschranks
montieren zu können kann ein Austausch der Blenden
notwendig sein.

Bei Herstellern, die eine neutrale Bedienblende, zum
Einbau von eingenen Reglern, im Angebot haben, muss
diese Blende einkalkuliert werden.

In jeder Blende ob Kühlmöbel oder Kühlschrank müssen
folgende Komponenten montiert werden:

- separater AN/AUS Kippschalter
- Kühlstellenregler nach Angabe AN-Kältechnik

Es müssen folgende Punkte in dieser Position
einkalkuliert werden:
- Ausbau Blende
- Umbau Blende oder Beschaffung neuer Blende
- Einbau Blende
- Entsorgung Altmaterial bzw. Blenden
Menge: 3,000 St

**02.01.0149 Kondensatpumpe**
StandortEG, Mensa, Lager 1
ZeichnungPos. Nr. 6.1

Kondensatpumpe  zur vollautomatischen Förderung von
Kondensat aus Kälteverbrauchern, bei denen ein Ablauf
durch die Schwerkraft nicht möglich ist.

- Vollautomatische Funktionen: Start-, Stopp-,
  Sicherheitsschalter
- integrierter Testschalter
- Rückschlagventil mit Bajonettverschluss Ø 3/8"
- Motor mit Thermoschutz
- Stromversorgung: 230V 50Hz | 0,6 A
- Stromkabel mit 1,8 m mit Schutzkontakt-Stecker und
  Alarmkabel
- Schutzklasse: IP20
- Rückschlagventil für Schlauch 9,5 mm
- ABS Tank mit 1,9 l
- Schlauchanschluss mm
- Für Kondensat mit pH-Wert -> 2,8 geeignet
- Abmessungen L x B x H = ca. 300 x 127 x 125 mm
- Gewicht ca.  2,5 kg

Zubehör:
- inkl. Kleinteile
- inkl. Anschlussadapter
- inkl. Ablaufstutzen
- inkl. Dichtstoffe
- inkl. Hilfsmittel
- Inkl. Schläuche
- inkl. Klemmen
- inkl. Klemmkasten im Unterbau des Kühlmöbels
- inkl. Lampe und Betriebsmeldung zum Einbau in
Kühlmöbel

inkl. Display
Bei Kühlunterbauten muss das Display in die Blende des
Kühlmöbels eingebaut werden

Angebotenes Fabrikat '....................'

Typ '....................'
Menge: 3,000 St

**02.01.0150 Membransiphon / Wasserloser Trockesiphon**
StandortEG, Mensa, Lager 1
ZeichnungPos. Nr. 6.1

Damit die Gase des Fettabscheiders nicht in das
Installationsfach der Kühlstellen eindringen könne,
muss ein Trockensiphon / Membransiphon mit dem
Abwasserrohr des Tauwasserablaufs verbunden werden.

Sein Membransystem ermöglicht es, dass sich die Membran
unter Wasserdruck öffnet, den Abfluss freigibt und sich
schließlich schließt, so dass eine Dichtung entsteht,
die das Entweichen von Gerüchen und korrosiven Gasen,
wie z. B. Methan, verhindert und somit das
RostenLeitungen wie z.B. Kupferleitungen verhindert.

Die Ausführung vor Ort muss mit der Sanitärfirma
abgestimmt werden.

- Wasserloser Trockensiphon für den horizontalen oder
vertikalen Einbau.
- Geeignet für platzsparende Installationen
- Rohr-Rohr-Kompression
- mögliche Durchmesser 32-32 mm, 40-40 mm oder 50-50
mm.

Angebotenes Fabrikat '....................'

Typ '....................'
Menge: 3,000 St

**02.01.0151 Display / Fernbedienung für Kondensatpumpe**
StandortEG, Mensa, Lager 1
ZeichnungPos. Nr. 6.1

Display zur Steuerung der Tauwasserpumpe. Das Gerät
muss zum Einbau in die Belende des Kühlmöbels oder
Blenden oberhalb oder seitlich von Kühlschränken
geeignet sein. Das Display muss zur angebotenen
Tauwasserpumpe passen.

- Steuerung der Tauwasserpumpe
- Betriensanzeige
- Alarmeinheit bei Störung

Angebotenes Fabrikat '....................'

Typ '....................'
Menge: 3,000 St

**02.01.0152 Regal CNS 1200 x 600 mm**
StandortEG, Mensa, Lager 1
ZeichnungPos. Nr. 6.2

Abmessungen
Breite ca. 1.200 mm
Tiefe ca.  600 mm
Höheca. 1.800 mm

Ausführung
* gebürstet, allseitig 40 mm abgekantet
* Längsseiten mit Umfalzung nach innen
* inklusive 5 geschlossenen Regalböden
* inklusive Wandbefestigung
* nach Aufmaß

angebotenes Fabrikat '....................'

Typ '....................'
Menge: 1,000 St

*Hinweis*
Lager 2

**02.01.0153 Regal CNS 1.200 x 600 mm**
StandortEG, Mensa, Lager 2
ZeichnungPos. Nr. 6.3

Abmessungen
Breite ca. 1.200 mm
Tiefe ca.  600 mm
Höheca. 1.800 mm

Ausführung
* gebürstet, allseitig 40 mm abgekantet
* Längsseiten mit Umfalzung nach innen
* inklusive 5 geschlossenen Regalböden
* inklusive Wandbefestigung
* nach Aufmaß

angebotenes Fabrikat '....................'

Typ '....................'
Menge: 3,000 St

*Hinweis*
Lager 3

**02.01.0154 Regal CNS 1.200 x 600 mm**
StandortEG, Mensa, Lager 3
ZeichnungPos. Nr. 6.5

Abmessungen
Breite ca. 1.200 mm
Tiefe ca.  600 mm
Höheca. 1.800 mm

Ausführung
* gebürstet, allseitig 40 mm abgekantet
* Längsseiten mit Umfalzung nach innen
* inklusive 5 geschlossenen Regalböden
* inklusive Wandbefestigung
* nach Aufmaß

angebotenes Fabrikat '....................'

Typ '....................'
Menge: 6,000 St

*Hinweis*
Wäscheraum

**02.01.0155 Wäscheschrank Flügeltür 600 mm**
StandortEG, Mensa, Wäscheraum
ZeichnungPos. Nr. 9.9

Abmessungen

Breite ca. 600 mm
Tiefe ca. 600 mm
Höhe ca. 2050 mm

Ausführung

* Frontseitig doppelwandige Flügeltür
DIN links/ DIN rechts mit Magnetverschluss,
eingekantete Griffleisten.
* Türöffnungswinkel gemäß UVV.
*  4 Einlegeböden im Abstand von ca. 300mm
* inkl. seitlicher Blende zu bauseitiger Wand
* inkl.  Wandbefestigung
* inkl. Blenden rechts und links zu bauseitigen Wänden
* inkl. Abdeckung über Blende / Deckel
* Schrank komplett geschlossen von aussen
* Ein Schrank, rechte Seite, muss mit Öffnungsschlitzen
auf 2/3 der Fläche  zur Lagerung von chemischen
Reinigern ausgeführt werden.

Jegliche Verfugung zu den angrenzenden bauseitigen
Bauteilen und den anschließenden Möbeln und Geräten ist
auszuführen und ein zu kalkulieren, Farbe nach
Abstimmung mit der Fachbauleitung

Angebotenes Fabrikat '....................'

Typ '....................'
Menge: 3,000 St

**02.01.0156 Sockelblende CNS**
StandortEG, Mensa, Wäscheraum
ZeichnungPos. Nr. 9.9

Abmessungen

Höhe ca.  150 mm
Längeca. 2.400 mm

Angebotenes Fabrikat '....................'

Typ '....................'
Menge: 1,000 St

**02.01.0157 Handwaschbeckenausgußkombination**
StandortEG, Mensa, Wäscheraum
ZeichnungPos. Nr. 9.1

Handwaschbecken-Ausguß-Kombination
wandhängend
IR-Armatur + Befüllarmatur

Abmessungen
Außenmaße ca. 500 x700 x 900mm
Becken HWBca. 326 x 265 x 150mm
Becken Ausgußca. 370 x 340 x 150mm
Arbeitshöheca. 900 mm

Ausführung + Zubehör
* Ab-und Überlaufgarnitur
* Siphon
* Sensorarmatur für Handwaschbecken: IR Armatur
  mit Netztteil
* Schwenk-Ausgußarmatur geeignet
  zum Befüllen von Eimern
* Armaturen in Gewerbeausstattung
* Klapprost aus CNS
*  inkl. Rosetten
* wandhängend
* Becken dreiseitig mit geschlossener Beckenblende.
* zweiseitige wandseitige CNS-Aufkantung
 der Arbeitsplatte: 50 mm hoch.

Zubehör aus CNS inkl. Wandmontage aus einheitlicher
Produktlinie nach Bemustreung
* Desinfektionsmittelspender
* Seifenspender
* Papierhandtuchspender
* Papierkorb Wandmontage

Becken

angebotenes Fabrikat '....................'

Typ '....................'

Armatur

angebotenes Fabrikat '....................'

Typ '....................'

Spender: Desinfektion/Seife/Papierkorb

angebotenes Fabrikat '....................'

Typ '....................'
Menge: 1,000 St

**02.01.0158 Waschmaschine 6 kg**
StandortEG, Mensa, Wäscheraum
ZeichnungPos. Nr. 9.4

Elektrobeheizte Gewerbemaschine zum Waschen und
Schleudern von Bettwäsche, Handtüchern,
Geschirrtüchern.
Aufstellen der Maschine auf bausitigem Sockel

Ausführung: CNS

Richtfabrikat Miele oder gleichwertig

Abmessungen

Breite ca. 600 mm
Tiefe ca. 700 mm
Höhe ca. 850 mm

Technische Daten

Füllgewicht 6,0 kg
Trommelvolumen ca. 57 Liter
Türöffnung d=300 mm
Schleuderzahl 1600 U/min
g-Faktor ca. 700
Restfeuchtigkeit ca. 48%
(nach DIN EN 60456)
Kaltwasser-Fließdruck 100-1000 kPa
Abwasser max. Temperatur 90°C
Laugenpumpe Anschluss DN22
Schalldruckpegel dB (A) <70
Anschlusswert 5,5 kW
Absicherung 2 x 16 A
Spannung 2N AC 400V 50Hz
Wärmeabgabe ca. 250 W

Ausführung

* Elektronische Steuerung
* Trommelbeleuchtung
* Kalt- und Warmwasseranschluß
* 3-fach Einspülkasten im Maschinenfront
* Laugenpumpe
* Sanftanlauf
* Laugenbehälter, Waschtrommel und Gehäuse aus
Edelstahl
* Mit Ablaufgarnitur (Geruchsverschluss,
Spülmaschinenanschluss)
* Bei Aufstellung auf einem bauseitigen Sockel muss die
Waschmaschine durch Befestigungsdübel gesichert werden
(erforderlich)

Inkl. aller notwendigen Befestigungsmittel und Montage
entsprechend den bauseits vorhandenen Gegebenheiten.

Angebotenes Fabrikat '....................'

Typ '....................'
Menge: 1,000 St

**02.01.0159 Trockenautomat 8 Kg**
StandortEG, Mensa, Wäscheraum
ZeichnungPos. Nr. 9.5

Trocknungssystem Wärmepumpe
Ausführung: CNS
Aufstellen der Maschine auf bausitigem Sockel

Abmessungen

Breite ca. 600 mm
Tiefe ca. 780 mm
Höhe ca. 850 mm

Technische Daten

Füllgewicht 8,0 kg
Trommelvolumen ca. 130 Liter
Türöffnung d=370 mm
Abwasser max. Temperatur 70°C
Abwasser Anschluss DN10
Länge Ablaufschaluch ca. 1500 mm
Schalldruckpegel dB (A) <70
Anschlusswert 1,44 kW
Absicherung 1 x 10 A
Spannung 1N AC 230V 50Hz
Wärmeabgabe ca. 950 W

Ausführung

* Heizleistung in 2 Stufen wählbar
* Sensitiv-System mit exakter Testfeuchtemessung
* Längestromführung
* Glattwandtrommel und Gehäuse aus rostfreiem Edelstahl
* Trommelinnenbeleuchtung
* Mit Ablaufgarnitur (Geruchsverschluss,
Spülmaschinenanschluss)
* Bei Aufstellung auf einem bauseitigen Sockel muss die
Waschmaschine durch Befestigungsdübel gesichert werden
(erforderlich)

Inkl. aller notwendigen Befestigungsmittel und Montage
entsprechend den bauseits vorhandenen Gegebenheiten

Richtfabrikat Miele oder gleichwertig

Angebotenes Fabrikat '....................'

Typ '....................'
Menge: 1,000 St

**02.01.0160 Wäschewanne**
StandortEG, Mensa, Wäscheraum
ZeichnungPos. Nr. 9.7

Wäschewanne aus Kunststoff.

Abmessungen

Breite ca. 610 mm
Tiefe ca. 430 mm
Höhe ca. 285 mm
Inhalt ca. 45 Liter
Farbe rot/blau

Ausführung

* stabile Kunststoffwanne mit 2 hochstehenden
Handgriffen
* 1x rot und 1x blau

Angebotenes Fabrikat '....................'

Typ '....................'
Menge: 2,000 St

**02.01.0161 Fahrgestell für Wäschewannen**
StandortEG, Mensa, Wäscheraum
ZeichnungPos. Nr. 9.7

Abmessungen

Länge ca. 360 mm
Länge ca. 550 mm
Höhe ca. 292 mm

Ausführung

* passend zu den angebotene Wäschewannen und
Wäschekörben
* Fahrgestell Stahl verzinkt und einbrennbeschichtet
* 4 Lenkrollen
* inkl. passender Handgriffe, einbrennbeschichtet

Angebotenes Fabrikat '....................'

Typ '....................'
Menge: 2,000 St

**02.01.0162 Wäschesammler, fahrbar**
StandortEG, Mensa, Wäscheraum
ZeichnungPos. Nr. 9.8

Fahrgestell mit abnehmbarem Kunststoffsack zum
Schmutzwäschesammeln

Abmessungen

Breite ca. 800 mm
Tiefe ca. 700 mm
Höhe ca. 850 mm

Angebotenes Fabrikat '....................'

Typ '....................'
Menge: 1,000 St

*Hinweis*
Müllraum

**02.01.0163 Konfiskatkühler 2x240l - EK**
StandortEG, Mensa, Müllraum
ZeichnungPos. Nr. 10.3

Konfiskatkühler  CNS, steckerfertig
2x120l

Bezüglich der Verwendung der Kältemittel ist darauf zu
achten, dass zum Zeitpunkt der Inbetriebnahme zulässige
Kältemittel mit entsprechendem GWP (Global Warming
Potential) verwendet werden.

Abmessungen

Breite ca. 1.710 mm
Tiefe ca.  870 mm
Höhe ca. 1.200 mm

Technische Daten

Nutzinhalt 2x 240l
Temperatur  +2°C bis +15°C
Kälteleistung 380 W/-15VT
bei -30°C VT/+32°C UT
Anschlusswert 440 W / 230 V
KältemittelPropan

Ausführung
* Abfallkühler  zum Einfahren für angegebenen Mülltonne
* eingeschämter Verdampfer in CNS-Rückwand
* klappbare Einfüllöffnung
* elektronische Regelung
* Geräte komplett montiert
* Winterregelung inkl. Ölheizung für Aufstellung
Außenbereich
* Schloß für Klappdeckel
* Schloß für Tür

Kältesystem
Ausgestattet mit eigenem Kühlaggregat komplett
steckerfertig.

Großflächiger Plattenverdampfer aus CNS 1.4301 mit
natürlicher Luftumwälzung. Tropfwanne unter Verdampfer.

Vollautomatische Abtauung, elektirsche
Tauwasserverdunstung. Thermostat und beleuchteter
Hautpschalter im Installationsfach. Optimale Reinigung
und Hygiene durch glatte Innenflächen sowie Anordnung
der elektrischen Bauteiel außerhalb des Kühlraumes.
Innenraum kann daher mit einem Druckreinniger gesäubert
werden.

Türelement aus CNS mit Polurethan-Isolierung, mit
durchgehender Griffleiste, umlaufender
Magnetdichtungsrahmen, ohne Werkzeug wechselbar.

Einwurföffnung in der Gerätedecke, Klappdeckel aus CNS
mit Polyurethan-Isolierung.

Mülltonnenarretierung genaue Positionierung der
unterschiedlichen Mülltonnengrößen zur Einwurföffnung.

Zur Aufstellung im Müllhaus geeignet

Angebotenes Fabrikat '....................'

Typ '....................'
Menge: 1,000 St

*Hinweis*
Fahrbare Geräte

**02.01.0164 Fahrbarer Abfallrolli eckig**
Standort Küche EG, fahrbare Geräte
Zeichnung Pos. Nr. 12.1

Abmessungen

Länger ca. 600 mm
Breite ca. 400 mm
Höhe ca. 600 mm
Inhalt ca. 2x 50 Liter

Ausführung
* mit Deckel mit Schanier in der Mitte mit beidseitig
aufklappbar
* Ecken gerunddet
* umlaufende Rammschutzleiste aus Kunsstoff
* eine Unterteilung in der Mitte
* zwei Behälter aus CNS mit Griff passend für ca. 50l
Tüten
* Behälter müssen rausnehmbar sein und zwei in den
  Abfallsammler passen
* Fahrbar
* passend zru Einfahrnischen
* Ausführung als Sonderbau

Angebotenes Fabrikat '....................'

Typ '....................'
Menge: 6,000 St

**02.01.0165 Servierwagen 3x Borde 800x500 mm**
Standort Küche EG, fahrbare Geräte
Zeichnung Pos. Nr. 12.2

Abmessungen

Bordgrößeca. 800 x 500 mm
Länge ca. 900 mm
Tiefe ca. 600 mm
Höhe ca. 950 mm

Ausführung

* 3 geschlossene Borde
* Umlaufender erhöhter Profilrand
* schalldämmende Antidröhnmatte unter jedem Bord
* Stoßschutz an allen Rädern
* Belastung pro Bord ca. 80kg
* Kunststoffrollen d=125, 4 Lenkrollen, 2 feststellbar

Angebotenes Fabrikat '....................'

Typ '....................'
Menge: 6,000 St

**02.01.0166 Universalspender - beheizt**
Standort Küche EG, fahrbare Geräte
Zeichnung Pos. Nr. 12.4

Universalspender CNS - beheizbar

Abmessungen

Länge ca. 900 mm
Tiefe  ca. 514 mm
Höhe  ca. 930 mm

lichtes Maß ca. 590x290mm

Anschlußwert ca. 1,8 kW 230V

Temperatur 30°C- 110°C

 Ausführung
* Fugenlos tiefgezogener Boden als tragendes Element.
Der
Korpus doppelwandig isoliert und nahtlos verschweißt.
* Leichtgänige Federeinstellung
* Umluft-Heizgebläse
* spritzwassergeschützt
* Thermostatisch regelbar von 30 bis 110 ° C
* wasserdichter. Ein/Aus-Schalter mit Kontrollleuchte
in
versenkter Schalterblende. 2,5 m Spiralkabel.
* Haltevorrichtung für Kabel und Stecker.
* Stirnseite: 1 Sicherheitsschiebegriff aus CNS

Rollen
* Fahrbar auf 4 CNS-Lenkrollen, 2 x feststellbar,
spritzwassergeschütztes Kugellager, mit 4
Wandabweisern.
* Rollen in rostfreier Ausführung nach DIN18867 Teil 8
mit einem Raddurchmesser von 125 mm

Zubehör
* Stoßecken
* Dekorausführung: pulverbeschichtet Farbe nach Wahl
des
Bauherr, passend zu Speiseausgabewägen
* Abdeckhauben aus Polycarbonat
* 6 variable Kunststoff-Führungsstäbe

Angebotenes Fabrikat '....................'

Typ '....................'
Menge: 2,000 St

**02.01.0167 Tellerspender - 2 Röhren - beheizt**
Standort Küche EG, fahrbare Geräte
Zeichnung Pos. Nr. 12.5

Tellerspender 2 Röhren,beheizbar
passend für Einfahrnischen Ausgabetheke (b=500mm)

Abmessungen
Länge ca.  955 mm
Tiefe  ca.  480 mm
Höhe  ca.1030 mm  mit Deckel
Höhe ca.  900 mm  ohne Deckel
Stabelhöhe  ca.  645 mm

Anschlußwert ca. 1,4 kW 230V
Temperatur 30°C- 110°C
Schutzart  IP X5

 Ausführung
* 2 Röhren
* Fugenlos tiefgezogener Boden als tragendes Element
* Korpus doppelwandig isoliert und nahtlos verschweißt
* Leichtgänige Federeinstellung
* Tellerröhre komplett entnehmbar
* statisch beheizt
* spritzwassergeschützt
* Thermostatisch regelbar von 30 bis 110 ° C
* wasserdichter. Ein/Aus-Schalter mit Kontrollleuchte
in
versenkter Schalterblende. 2,5 m Spiralkabel.
* Haltevorrichtung für Kabel und Stecker.
* An der Stirnseite 1 Sicherheitsschiebegriff aus CNS

Rollen
* Fahrbar auf 4 CNS-Lenkrollen, 2 x feststellbar,
spritzwassergeschütztes Kugellager, mit 4
Wandabweisern.
* Rollen in rostfreier Ausführung nach DIN18867 Teil 8
mit einem Raddurchmesser von 125 mm

Zubehör
- 4xStoßecken
- Korpus aus CNS, matt geschlioffen
- Abdeckhauben aus PC, transparent

angebotenes Fabrikat '....................'

Typ '....................'
Menge: 2,000 St

**02.01.0168 Tablettstapelwagen für ca. 130 Tabletts GN 1/1**
Standort Küche EG, fahrbare Geräte
Zeichnung Pos. Nr. 12.7

Abmessungen
Länge ca. 700 mm
Tiefe ca. 500 mm
Höhe ca. 911 mm

Plattformca. 410 x 540 mm
Kapazität ca. 130 Tabletts
Tablett Größe 1/1 GN
Zuladung max. 200 kg.
Stapelhöhe ca. 575 mm

Ausführung
Der Wagen gefertigt aus Chromnickelstahl,
Werkstoff-Nr.: 1.4301 (CNS), sichtbare Flächen matt
geschliffen.

Mit 1 rechteckigen Plattform, 4-seitig hochgekantet, an
den Längsseiten mit Umschlag.

Leichtgängige Plattform, geführt mittels 4
Axial-/Radialkugellager-Kombinationen, kipp- und
verkantsicher. Hebemechanismus aus 3 mm dickem CNS.

Einstellung der gleichbleibenden Ausgabehöhe durch Ein-
und Aushängen der hitzebeständigen Zugfedern.

An der linken Stirnseite CNS-Korpus, einwandig. Darin
integriert der Hebemechanismus für die offene
Stapelplattform.

Unten angebaut Boden aus CNS, umlaufend abgekantet.
An der linken Stirnseite am Korpus montiert 1
Sicherheitsschiebegriff.

Mit Stoßschutz bestehend aus 4 Stoßecken.
Rostfreie Rollenausstattung gem. DIN 18867, Teil 8.

Raddurchmesser 125 mm.
2 Lenkrollen und 2 Lenkstopprollen.

angebotenes Fabrikat '....................'

Typ '....................'
Menge: 1,000 St

**02.01.0169 Korbspenderwagen geschlossen**
Standort Küche EG, fahrbare Geräte
Zeichnung Pos. Nr. 12.8

Korbspenderwagen

Abmessungen
Korbgröße500 x 500 mm
Länge ca. 745 mm
Tiefe ca. 714 mm
Höhe ca. 911 mm

Kapazität  6 Körbe je 115mm

Ausführung
* komplett aus CNS 18/10
* Oberfläche ist mikroliert
* Korpus komplett geschlossener
* Körbe werden auf eine Plattform aufgesetzt
* kein  Verrutschen der Körbe innerhalb des Spenders
* Regulierung der Federspannung
* bedienseitig CNS-Sicherheits-Schiebegriff
* mit seitlichen Stoßschutzelmenten aus Kunststoff
*gemäß DIN 18665, Teil
* CNS mit Dekor pulverbeschichtet nach Wahl des Bauherr
nach RAL

Zubehör
* mit Stülpdeckel aus Polycarbonat, Transparent
* 6x Geschirrkorb für Gläser 115mm, Stahldraht mit
Kunststoff  Abstimmung zu Größe mit Nutzer

Rollen
* rostfreien Kunststoffrollen
* 4 Lenkrollen, 2 davon mit Feststeller mit 125 mm
* 4x Stoßecken aus Kunststoff (Polyamid)

angebotenes Fabrikat '....................'

Typ '....................'
Menge: 2,000 St

**02.01.0170 Korbspenderwagen für Gläser 500x500 offen**
Standort Küche EG, fahrbare Geräte
Zeichnung Pos. Nr. 12.10

Abmessungen

Korbgrößeca. 500 x 500 mm
Länge ca. 745 mm
Tiefe ca. 714 mm
Höhe ca. 911 mm

Kapazität  6 Körbe je 115mm

Ausführung
* komplett aus CNS 18/10
* Oberfläche ist mikroliert
* abgefederte Plattform
* Platttform mit Aufkantungen gegen Verutschen der
Körbe
* Regulierung der Federspannung
* bedienseitig CNS-Sicherheits-Schiebegriff
* mit seitlichen Stoßschutzelementen aus Kunststoff
(Polyamid)
* gemäß DIN 18665, Teil

Zubehör
* 6x Geschirrkorb für Gläser 115mm, Stahldraht mit
Kunststoff
  Abstimmung zu Größe mit Nutzer

Rollen
* rostfreien Kunststoffrollen
* 4 Lenkrollen, 2 davon mit Feststeller mit 125 mm
* 4x Stoßecken aus Kunststoff (Polyamid)

angebotenes Fabrikat '....................'

Typ '....................'
Menge: 2,000 St

**02.01.0171 Rückgabewagen für Tabletts GN 1/1 + Verkleidung**
Standort Küche EG, fahrbare Geräte
Zeichnung Pos. Nr. 12.9

Der fahrbare Tablett-Abräumwagen ist zum einseitigen
Bestücken mit Tabletts GN 1/1
3 seitige Verkleidung wie Frontverkleidung

Abmessungen
Länge ca. 700 mm
Breite ca. 400 mm
Höhe ca. 1500 mm
Auflagenabstand ca. 100 mm für ca 12 Tabletts
Tablettrgröße GN1/1

Ausführung
* Material Gestell aus rostfreiem Edelstahl
* einseitig beschickbar
* 3-seitig verkleidet
* Material Verkleidung: wie Material der
Frontverkleidung,
Stärke kann angepast werden
* mit Boden aus Edelstahl
* mit 4 Lenkrollen 125 mm aus Kunststoff

angebotenes Fabrikat '....................'

Typ '....................'
Menge: 6,000 St

#### 02.02 Titel 2 - Mehrzweckhalle

*Hinweis*
Küche

*Hinweis*
Vorbereitung

**02.02.0001 Handwaschbecken mit Sensorarmatur**
StandortEG, MZH, Küche
ZeichnungPos. Nr. 16.1

Typ Handwaschbecken eingeschweißt in Arbeitsplatte
+ berührungsloser Armatur

Abmessungen

Beckenmaße ca. 370x340x150mm

Ausführung

* Becken ist fugenlos in die Arbeitsplatte
eingearbeitet.
* Inklusive Mischarmaturen als IR-Sensorbatterie mit
Netztanschluß
* Becken quer eingebaut

Becken

Angebotenes Fabrikat '....................'

Typ '....................'

Armatur

Angebotenes Fabrikat '....................'

Typ '....................'
Menge: 1,000 St

**02.02.0002 Unterschrank mit Flügeltür und Klappe 400 mm**
StandortEG, MZH, Küche
ZeichnungPos. Nr. 16.2

Unterbau für Einbaubecken mit Flügeltür
und Abwurfklappe für Papierhandtücher

Abmessungen

Breite ca. 400 mm
Tiefe ca. 700 mm
Höhe ca. 700 mm

Ausführung + Zubehör

* Unterbau als geschlossener Schrank mit 1 Flügeltür
* selbstschließende Einwurfklappe für Papierhandtücher
vorzusehen in Flügeltür
* innen: Abfallbehälter ausziehbar auf Schieben
* Ausschnitte in Boden und Seitenwand für
Installationsverzug sind zu berücksichtigen, mit
Aufkantung und Kantenschutz
* Flügeltür Aufschlag gemäß Plan - DIN links

Jegliche Verfugung zu den angrenzenden bauseitigen
Bauteilen und den anschließenden Möbeln und Geräten ist
auszuführen und ein zu kalkulieren, Farbe nach
Abstimmung mit der Fachbauleitung.

Angebotenes Fabrikat '....................'

Typ '....................'
Menge: 1,000 St

**02.02.0003 Unterschrank für Schneidbretter 300 mm**
StandortEG, MZH, Küche
ZeichnungPos. Nr. 16.3

Abmessungen

Breite ca. 300 mm
Tiefe ca. 700 mm
Höhe ca. 700 mm

Ausführung

* inkl. Scheidbretteinsatz aus CNS

Zubehör
* 4x Schneidbretter, verschiedene Farben
  grün, gelb, blau, rot

Jegliche Verfugung zu den angrenzenden bauseitigen
Bauteilen und den anschließenden Möbeln und Geräten ist
auszuführen und ein zu kalkulieren, Farbe nach
Abstimmung mit der Fachbauleitung.

Angebotenes Fabrikat '....................'

Typ '....................'
Menge: 1,000 St

**02.02.0004 Spülbecken mit Großküchenarmatur + Abtropffläche**
StandortEG, MZH, Küche
ZeichnungPos. Nr. 16.5

Becken untergebaut

in Arbeitsplatte fugenlos eingeschweisst

Abmessungen Becken

Länge ca. 400 mm
Tiefe ca. 500 mm
Höhe ca. 200 mm

Ausführung + Zubehör

* Becken das ca. 10 mm vertieft in Arbeitsplatte
eingelassen und mit dieser fugenlos verschweißt ist
* inkl. Rosetten + Siphon
* inkl. 2-Loch Großküchenarmatur mit Ein-Hebelmischer
und hohem Auslaufhahn
* Abtropffläche als glatte Oberfläche mit Wulstrand
* Breite Abtropffläche ca. 500mm
* Türaufschlag DIN links

Becken:
Angebotenes Fabrikat '....................'

Typ '....................'

Armatur:
Angebotenes Fabrikat '....................'

Typ '....................'
Menge: 1,000 St

**02.02.0005 Spülenunterschrank mit Flügeltür und Einfahrnische 1000 mm**
StandortEG, MZH, Küche
ZeichnungPos. Nr. 16.4 + 16.6

Unterbau für Einbaubecken mit Flügeltür

Abmessungen Unterschrank

Breite ca. 500 mm
Tiefe ca. 700 mm
Höhe ca. 700 mm

Abmessungen Einfahrnische

Breite ca. 500 mm
Tiefe ca. 700 mm
Höhe ca. 850 mm

Ausführung + Zubehör

* Unterbau als geschlossener Schrank mit 1 Flügeltür
* selbstschließende Einwurfklappe für Papierhandtücher
vorzusehen in Flügeltür
* innen: Abfallbehälter ausziehbar auf Schieben
* Ausschnitte in Boden und Seitenwand für
Installationsverzug sind zu berücksichtigen, mit
Aufkantung und Kantenschutz
* Flügeltür Aufschlag gemäß Plan - DIN rechts
* inkl. Einfahrnische für Abfalleimer
* inkl. Rammschutz Abfalleimer in der Einfahrnische,
Schrankseiten und Rückwand als U
* Arbeitsplatte in Einfahrnische muss von unten
geschlossen werden
* inkl. Seitenwangen zu benachbarten Schränken so dass
die Nische eine durchgänge Abdeckung zu den seitlichen
Schränken hat.
* Die Einfahrnische muss so ausgebildet sein, dass der
Abfalleimer Platz findet

Jegliche Verfugung zu den angrenzenden bauseitigen
Bauteilen und den anschließenden Möbeln und Geräten ist
auszuführen und ein zu kalkulieren, Farbe nach
Abstimmung mit der Fachbauleitung.

Angebotenes Fabrikat '....................'

Typ '....................'
Menge: 1,000 St

**02.02.0006 Unterschrank mit Schubladen 4 Auszüge**
StandortEG, MZH, Küche
ZeichnungPos. Nr. 16.7

Abmessungen

Breite ca. 400 mm
Tiefe ca. 700 mm
Höhe ca. 700 mm

Ausführung und Zubehör

Inklusive 4 Rahmenschubladen + mit GN-Einsätzen +
erforderlichen Zwischenstegen.

2x 2/4 GN Höhe: ca. 100-150 mm
2x 2/4 GN Höhe: ca. 100-150 mm
3x 1/3 GN Höhe: ca. 100-150 mm
3x 1/3 GN Höhe: ca. 100-150 mm

Jegliche Verfugung zu den angrenzenden bauseitigen
Bauteilen und den anschließenden Möbeln und Geräten ist
auszuführen und ein zu kalkulieren, Farbe nach
Abstimmung mit der Fachbauleitung

Angebotenes Fabrikat '....................'

Typ '....................'
Menge: 2,000 St

**02.02.0007 Unterschrank mit Flügeltür 400 mm**
StandortEG, MZH, Küche
ZeichnungPos. Nr. 16.8

Unterschrank mit Flügeltür und Einlegeböden

Abmessungen

Breite ca. 400 mm
Tiefe ca. 700 mm
Höhe ca. 700 mm

Ausführung + Zubehör

* Unterbau als geschlossener Schrank mit 1 Flügeltür
* Flügeltür Aufschlag gemäß Plan - DIN links - DIN
rechts
* Zwischenbord - CNS geschlossen, höhenverstellbar

Jegliche Verfugung zu den angrenzenden bauseitigen
Bauteilen und den anschließenden Möbeln und Geräten ist
auszuführen und ein zu kalkulieren

Angebotenes Fabrikat '....................'

Typ '....................'
Menge: 1,000 St

**02.02.0008 Hängeschrank mit Schiebetüre 1300 mm**
StandortEG, MZH, Küche
ZeichnungPos. Nr. 16.9

Abmessungen

Breite ca. 1.300 mm
Tiefe ca.  350 mm
Höhe ca.  650 mm

Ausführung

* je 1 Einlegeboden höhenverstellbar.
* 2 doppelwandige Schiebetüren, leichtgängig,
Fingerklemmschutz
* eingekantete Griffleisten.
* wandhängend unsichtbar befestigt
* Sichtseite links + rechts
* Bord unten zum Einbau integrierter Beleuchtung -
nicht untergebaut

Jegliche Verfugung zu den angrenzenden bauseitigen
Bauteilen und den anschließenden Möbeln und Geräten ist
auszuführen und ein zu kalkulieren, Farbe nach
Abstimmung mit der Fachbauleitung

Angebotenes Fabrikat '....................'

Typ '....................'
Menge: 2,000 St

**02.02.0009 Beleuchtung Hängeschrank**
StandortEG, MZH, Küche
ZeichnungPos. Nr. 16.10

Abmessungen

Länge ca. 1.200 mm

Ausführung

* Die Lichtleisten und Schalter werden an der
Unterseite vom
Hängeschrank eingebaut, integriert im Boden
Hängeschrank
* Inklusive Leuchtmittel, Fassungen, Schalter,
Zuleitungen und VDE-gerechter Montage
* Die Zuleitungen sind verdeckt zu führen
* Leuchtmittel: LED
* Glasabdeckung in glatter Ausführung

Angebotenes Fabrikat '....................'

Typ '....................'
Menge: 2,000 St

**02.02.0010 Arbeitsplatte CNS 700 mm**
StandortEG, MZH, Küche
ZeichnungPos. Nr. 16.11

Abmessungen

Tiefe ca.  700 mm
Längeca. 3.200 mm

Ausführung

* Arbeitsplattentiefe 700 mm
* Aufkantung wandseitig ca. 50 mm
* inkl. Ausschnitt Handwaschbecken
* inkl. Kastenaufkantung

Angebotenes Fabrikat '....................'

Typ '....................'
Menge: 1,000 St

**02.02.0011 Sockelblende CNS**
StandortEG, MZH, Küche
ZeichnungPos. Nr. 16.12

Abmessungen

Höhe ca.  150 mm
Längeca. 5.200mm

Angebotenes Fabrikat  '....................'

Typ  '....................'
Menge: 1,000 St

*Hinweis*
Produktion

**02.02.0012 Unterschrank mit Schubladen 3 Auszüge**
StandortEG, MZH, Küche
ZeichnungPos. Nr. 16.13

Abmessungen

Breite ca. 400 mm
Tiefe ca. 700 mm
Höhe ca. 700 mm

Ausführung und Zubehör

Inklusive 3 Rahmenschubladen + mit GN-Einsätzen +
erforderlichen Zwischenstegen.

3x 1/3 GN Höhe ca. 150 mm
2x 2/4 GN Höhe: ca. 100-150 mm

3x 1/3 GN Höhe: ca. 100-150 mm
1x 1/1 GN Höhe: ca. 200 mm

Jegliche Verfugung zu den angrenzenden bauseitigen
Bauteilen und den anschließenden Möbeln und Geräten ist
auszuführen und ein zu kalkulieren, Farbe nach
Abstimmung mit der Fachbauleitung

Angebotenes Fabrikat '....................'

Typ '....................'
Menge: 2,000 St

**02.02.0013 Einbau Kochfeld 4 Platten**
StandortEG, MZH, Küche
ZeichnungPos. Nr. 16.16

Abmessungen

Länge  ca. 600 mm
Breite  ca. 500 mm
Tiefe  ca. 50 mm

Anschlusswert ca. 7,30 kW
Elektr. Anschluss400 V

Ausführung

* fugenlos einschweißter CNS-Rahmen zum flächenbündigen
Einbau des Kochfeldes
* Edelstahlausführung
* 4 High-Speed-Kochzonen
* 2 Zweikreis- und 1 Bräterzone
* Timer
* Kurzzeitwecker
* Ankoch-Electronic
* Memory-Funktion
* Digitales Funktionsdisplay
* Vollelektronische Steuerung
* Sicherheitsabschaltung
* Kindersicherungstaste
* Stoppsensor
* 2 stufige Restwärmeanzeige je Kochzone
* Abschaltautomatik
* Restwärmeanzeige

Zubehör
1 x Glasschaber

Fabrikat  '....................'

Typ  '....................'
Menge: 1,000 St

**02.02.0014 Unterschrank unter Kochfeld**
StandortEG, MZH, Küche
ZeichnungPos. Nr. 16.17

Unterschrank mit und Schalterblende

Abmessungen

Breite ca.  800 mm
Tiefe ca.  700 mm
Höhe ca.  700 mm

Ausführung + Zubehör

* Unterbau als geschlossener Schrank mit 2 Flügeltür
* Flügeltür Aufschlag -  DIN links - DIN rechts
* Zwischenbord - CNS geschlossen, höhenverstellbar
* Schalterblende über den Türen mit Schalter für
Kochfeld

Jegliche Verfugung zu den angrenzenden bauseitigen
Bauteilen und den anschließenden Möbeln und Geräten ist
auszuführen und ein zu kalkulieren

Angebotenes Fabrikat '....................'

Typ '....................'
Menge: 1,000 St

**02.02.0015 Einbau Backofen**
StandortEG, MZH, Küche
ZeichnungPos. Nr. 16.15

Abmessungen

Breiteca. 600 mm

Tiefe ca. 550 mm
Höheca. 600 mm
Anschlusswert max. 3,65 kW

Elektr. Anschluss 400 V

Ausführung

* zum Einbau in einen Unterschrank geeignet
* Edelstahlausführung
* Abschaltautomatik
* Gerätekühlsystem mit kühler Front
* 2-fach Teleskopvollauszug
* Sicherheitsabschaltung
* Abschaltautomatik
* Elektronische Zeitanzeige
* Restwärmeanzeige
* Start Stop Programmierung
* Türanschlag nach unten
* Garraumbeleuchtung LED
* Garraumvollumen min. 50l
* Einschubeebenen min. 4

Zubehör
1 x Backblech emailliert
1 x Universalblech
1 x Kombirost

Fabrikat  '....................'

Typ  '....................'
Menge: 1,000 St

**02.02.0016 Unterschrank für Backofen**
StandortEG, MZH, Küche
ZeichnungPos. Nr. 16.15

Unterschrank offen

Abmessungen

Breite ca.  600 mm
Tiefe ca.  700 mm
Höhe ca.  700 mm

Ausführung + Zubehör

* Schrank zum Einbau des Backofens

Jegliche Verfugung zu den angrenzenden bauseitigen
Bauteilen und den anschließenden Möbeln und Geräten ist
auszuführen und ein zu kalkulieren

Angebotenes Fabrikat '....................'

Typ '....................'
Menge: 1,000 St

**02.02.0017 Unterschrank mit Schubladen 3 Auszüge**
StandortEG, MZH, Küche
ZeichnungPos. Nr. 16.18

Abmessungen

Breite ca. 400 mm
Tiefe ca. 700 mm
Höhe ca. 700 mm

Ausführung und Zubehör

Inklusive 3 Rahmenschubladen + mit GN-Einsätzen +
erforderlichen Zwischenstegen.

3x 1/3 GN Höhe ca. 150 mm
2x 2/4 GN Höhe: ca. 100-150 mm

3x 1/3 GN Höhe: ca. 100-150 mm
1x 1/1 GN Höhe: ca. 200 mm

Jegliche Verfugung zu den angrenzenden bauseitigen
Bauteilen und den anschließenden Möbeln und Geräten ist
auszuführen und ein zu kalkulieren, Farbe nach
Abstimmung mit der Fachbauleitung

Angebotenes Fabrikat '....................'

Typ '....................'
Menge: 1,000 St

**02.02.0018 Unterschrank mit Flügeltür 400 mm**
StandortEG, MZH, Küche
ZeichnungPos. Nr. 16.14

Unterschrank mit Flügeltür und Einlegeböden

Abmessungen

Breite ca. 400 mm
Tiefe ca. 700 mm
Höhe ca. 700 mm

Ausführung + Zubehör

* Unterbau als geschlossener Schrank mit 1 Flügeltür
* Flügeltür Aufschlag gemäß Plan - DIN links
* Zwischenbord - CNS geschlossen, höhenverstellbar

Jegliche Verfugung zu den angrenzenden bauseitigen
Bauteilen und den anschließenden Möbeln und Geräten ist
auszuführen und ein zu kalkulieren

Angebotenes Fabrikat '....................'

Typ '....................'
Menge: 1,000 St

**02.02.0019 Arbeitsplatte CNS 800 mm**
StandortEG, MZH, Küche
ZeichnungPos. Nr. 16.11

Abmessungen

Tiefe ca.  800 mm
Längeca. 3.200 mm

Ausführung

* Arbeitsplattentiefe 700 mm
* Aufkantung wandseitig ca. 50 mm
* inkl. Kastenaufkantung
* inkl. Ausschnitt für Kochfeld

Angebotenes Fabrikat '....................'

Typ '....................'
Menge: 1,000 St

**02.02.0020 Sockelblende CNS**
StandortEG, MZH, Küche
ZeichnungPos. Nr. 16.12

Abmessungen

Höhe ca.  150 mm
Längeca. 3.900mm

Angebotenes Fabrikat  '....................'

Typ  '....................'
Menge: 1,000 St

**02.02.0021 Blende**
StandortEG, MZH, Küche
ZeichnungPos. Nr. 16.58

* seitliche Blende zwischen Unterschrank und Wand um
die bauseitigen Leitungen zu verdecken

Maße (BxHxT)ca. 150x850x50 mm

Ausführung

* Blende aus CNS vierseitig geschlossen
* Befestigung unsichtbar

Jegliche Verfugung zu den angrenzenden bauseitigen
Bauteilen und den anschließenden Möbeln und Geräten ist
auszuführen und ein zu kalkulieren, Farbe nach
Abstimmung mit der Fachbauleitung

Angebotenes Fabrikat '....................'

Typ '....................'
Menge: 1,000 St

**02.02.0022 Rückwandverkleidung**
StandortEG, MZH, Küche
ZeichnungPos. Nr. 16.59

* Rückwandverkleidung des freistehemden Möbels

Maße (BxHxT)ca. 3200x850x50 mm

Ausführung

* Blende aus CNS vierseitig geschlossen
* Befestigung unsichtbar

Jegliche Verfugung zu den angrenzenden bauseitigen
Bauteilen und den anschließenden Möbeln und Geräten ist
auszuführen und ein zu kalkulieren, Farbe nach
Abstimmung mit der Fachbauleitung

Angebotenes Fabrikat '....................'

Typ '....................'
Menge: 1,000 St

*Hinweis*
Ausgabe

**02.02.0023 Thekenabdeckung CNS 1000 mm**
StandortEG, MZH, Küche
ZeichnungPos. Nr. 16.24

Abmessungen
Länge gesamt  ca.  4.700 mm
Tiefe ca.  1.000 mm
Stärke ca.  50 mm
Arbeitshöheca.  900 mm

Ausführung

* Aufkantung wandseitig  ca. 50 mm, auch in Laibung
* Einpassung in die bauseitige Nische
* inkl. Ausschnitte für Bain Maries
* inkl. Ausschnitte für Kühlvitrinen
* inkl. Durchführungen für Aufsatztheken/
Hustenschutzkonstruktion
* inkl Durchführung für Kabel Kasse:
Position wird mit Nutzer vor Ort  festgelegt d= ca.
80mm

angebotenes Fabrikat '....................'

Typ '....................'
Menge: 1,000 St

**02.02.0024 Unterschrank mit Flügeltür und Schublade als Kassenschrank 600 mm**
StandortEG, MZH, Küche
ZeichnungPos. Nr. 16.29

Unterschrank mit Flügeltür, Schublade und Einlegeböden
als Kassenschrank

Abmessungen

Breite ca. 600 mm
Tiefeca. 700 mm
Höhe ca. 700 mm

Ausführung + Zubehör

* Unterbau als geschlossener Schrank mit 1 Flügeltür
und Kastenschublade
* Flügeltür Aufschlag - DIN rechts
* Zwischenbord - CNS geschlossen, höhenverstellbar
* Rückwand mit Auschnitt für Medien für Steckdosen
* inkl. Ausschnitt in der Arbeitsplatte zur
Durchführung der
  Medien von oben in den Unterschrank
* Inkl. Abdeckund Deckel in CNS zur Abdeckung der
  Durchführung in der Arbeitsplatte
* Ausführung wie Kühlmöbel ohne Sockel - Schrank in der
Höhe anpassen

Jegliche Verfugung zu den angrenzenden bauseitigen
Bauteilen und den und den anschließenden Möbeln und
Geräten ist auszuführen und ein zu kalkulieren

Angebotenes Fabrikat '....................'

Typ '....................'
Menge: 1,000 St

**02.02.0025 Kühlunterbau mit 2 Abteilungen Getränkekühlzug, zentralgekühlt - CO2**
StandortEG, MZH, Küche
ZeichnungPos. Nr. 16.31

Kühltisch mit 2 Abteilen GN 1/1, je 2 Auszüge
Aufstellung auf Füßen - als Getränkekühlzüge
zum Anschluß an Zentalkälte mit R744 - CO2

Abmessungen
Breite ca.  1.500 mm
Tiefeca.  700 mm
Höheca.  900 mm

Merkmale
Kälteleistungbei VT -10C 0,36 kW
Anschlußwert 0,1kW / 230V
Kühlbereich ca. -2°C bis + 10°C
Umgebungstemperaturbis + 40°C
KältemittelR744 (CO2)

Anschlußart zentralgekühlt
Kältemittel CO2
Einspritzventilvorbereitet - über AN Kälte

*Ausschnitte und Einbau der Kühlstellenregler
(Lieferumfang Kältetechnik) sind  nach Maßangbe des AN
Kältetechnik im Bereich Installationsfach auszuführen

Verdampfer
Material CU/CU
Druckfestigkeit 45bar

Unterbau, von links nach rechts
Inst.fach ca. 450 mm
2 Auszügen ca. 450 mm
2 Auszügen ca. 450 mm

Ausführung
* Inst.Fach für Kühltisch für Anschluss an Zentrale
Kälte
* Instfach kann nach links erweitert werden in den
Eckbereich
* Anschluß an bauseitiges TWA
* Instfach muss  leicht zugänglich zu öffnen sein- kein
Spezialwerkzeug
* Kastenschubladen für GN-Schalen
* inkl. Blende zu benachbarten Unterschränken
  - nicht rechtwinkelig

Zur Ableitung des Tauwasses ist eine Tauwasserpumpe im
Installationsfach mit vorzusehen inkl. der Verrohrung
auf OK Sockel bis zum bauseitigen Abwasserpunkt in der
Ausgabetheke.

Jegliche Verfugung zu den angrenzenden bauseitigen
Bauteilen und den anschließenden Möbeln und Geräten ist
auszuführen und ein zu kalkulieren, Farbe nach
Abstimmung mit der Fachbauleitung.

Angebotenes Fabrikat '....................'

Typ '....................'
Menge: 1,000 St

**02.02.0026 Austausch Blende Installationsfach oder Kühlschrank-Bedienblende**
StandortEG, MZH, Küche
ZeichnungPos. Nr. 16.31

Um die Kühlstellenregner des AN Kältetechnik in die
Blende des Kühlunterbaus oder des Kühlschranks
montieren zu können kann ein Austausch der Blenden
notwendig sein.

Bei Herstellern, die eine neutrale Bedienblende, zum
Einbau von eingenen Reglern, im Angebot haben, muss
diese Blende einkalkuliert werden.

In jeder Blende ob Kühlmöbel oder Kühlschrank müssen
folgende Komponenten montiert werden:

- separater AN/AUS Kippschalter
- Kühlstellenregler nach Angabe AN-Kältechnik

Es müssen folgende Punkte in dieser Position
einkalkuliert werden:
- Ausbau Blende
- Umbau Blende oder Beschaffung neuer Blende
- Einbau Blende
- Entsorgung Altmaterial bzw. Blenden
Menge: 1,000 St

**02.02.0027 Membransiphon / Wasserloser Trockesiphon**
StandortEG, MZH, Küche
ZeichnungPos. Nr. 16.31

Damit die Gase des Fettabscheiders nicht in das
Installationsfach der Kühlstellen eindringen könne,
muss ein Trockensiphon / Membransiphon mit dem
Abwasserrohr des Tauwasserablaufs verbunden werden.

Sein Membransystem ermöglicht es, dass sich die Membran
unter Wasserdruck öffnet, den Abfluss freigibt und sich
schließlich schließt, so dass eine Dichtung entsteht,
die das Entweichen von Gerüchen und korrosiven Gasen,
wie z. B. Methan, verhindert und somit das
RostenLeitungen wie z.B. Kupferleitungen verhindert.

Die Ausführung vor Ort muss mit der Sanitärfirma
abgestimmt werden.

- Wasserloser Trockensiphon für den horizontalen oder
vertikalen Einbau.
- Geeignet für platzsparende Installationen
- Rohr-Rohr-Kompression
- mögliche Durchmesser 32-32 mm, 40-40 mm oder 50-50
mm.

Angebotenes Fabrikat '....................'

Typ '....................'
Menge: 1,000 St

**02.02.0028 Kondensatpumpe**
StandortEG, MZH, Küche
ZeichnungPos. Nr. 16.31

Kondensatpumpe  zur vollautomatischen Förderung von
Kondensat aus Kälteverbrauchern, bei denen ein Ablauf
durch die Schwerkraft nicht möglich ist.

- Vollautomatische Funktionen: Start-, Stopp-,
  Sicherheitsschalter
- integrierter Testschalter
- Rückschlagventil mit Bajonettverschluss Ø 3/8"
- Motor mit Thermoschutz
- Stromversorgung: 230V 50Hz | 0,6 A
- Stromkabel mit 1,8 m mit Schutzkontakt-Stecker und
  Alarmkabel
- Schutzklasse: IP20
- Rückschlagventil für Schlauch 9,5 mm
- ABS Tank mit 1,9 l
- Schlauchanschluss mm
- Für Kondensat mit pH-Wert -> 2,8 geeignet
- Abmessungen L x B x H = ca. 300 x 127 x 125 mm
- Gewicht ca.  2,5 kg

Zubehör:
- inkl. Kleinteile
- inkl. Anschlussadapter
- inkl. Ablaufstutzen
- inkl. Dichtstoffe
- inkl. Hilfsmittel
- Inkl. Schläuche
- inkl. Klemmen
- inkl. Klemmkasten im Unterbau des Kühlmöbels
- inkl. Lampe und Betriebsmeldung zum Einbau in
Kühlmöbel

inkl. Display
Bei Kühlunterbauten muss das Display in die Blende des
Kühlmöbels eingebaut werden

Angebotenes Fabrikat '....................'

Typ '....................'
Menge: 1,000 St

**02.02.0029 Display / Fernbedienung für Kondensatpumpe**
StandortEG, MZH, Küche
ZeichnungPos. Nr. 16.31

Display zur Steuerung der Tauwasserpumpe. Das Gerät
muss zum Einbau in die Belende des Kühlmöbels oder
Blenden oberhalb oder seitlich von Kühlschränken
geeignet sein. Das Display muss zur angebotenen
Tauwasserpumpe passen.

- Steuerung der Tauwasserpumpe
- Betriensanzeige
- Alarmeinheit bei Störung

Angebotenes Fabrikat '....................'

Typ '....................'
Menge: 1,000 St

**02.02.0030 Bain Marie 3xGN1/1**
StandortEG, MZH, Küche
ZeichnungPos. Nr. 16.32

Elektrisches Wasserbad mit Wasserzulaufanschluss
eingeschweißt in die Thekenabdeckung

Abmessungen 4  Becken -Gesamt
Breite ca. 1200 mm
Tiefe ca.  700 mm
Höheca.  270 mm

Technische Daten
Anschlußwert ca. 2,0 kW je Becken
Beckengröße GN 1/1

Ausstattung und Zubehör
* Gelochtes Einlegeblech pro Becken
* Wassereinlaufarmatur pro Becken
* Wannenablassventil pro Becken
* jedes Becken ist separat schaltbar
* jedees Becken einzeln eingeschweißt
* indirekt beheizbarere Becken
* Zu- und Ablauf-Installationen müssen unterhalb
  der Wasserbäder angeordnet werden und mit einer
  Blende abgedeckt ins Installationsfach geführt werden
* Alle folgenden Schalter in Blende auf Bedienseite
  - Befüll+ Ablasshahn pro Becken
  - Geräteschalter
  - Temperaturregler
  - Sicherheits-Temperaturregler
  - Kontrollleuchten
* IPX 65 Strahlwasserschutz

angebotenes Fabrikat '....................'

Typ '....................'
Menge: 1,000 St

**02.02.0031 Unterbau offen Warmausgabe**
StandortEG, MZH, Küche
ZeichnungPos. Nr. 16.33

Unterschrank mit Schalterblende, Installationsfach und
offenem Fach

Abmessungen
Breite ca. 1.200 mm
Tiefe ca.  700 mm
Höhe ca.  900 mm

Ausführung
Installationsfach
* Installationsfach mit Flügeltür für Sanitär und
Elektro, absperrbar ca. 500 mm - 800mm, dieser kann
auch in 2 Fächer aufgeteilt werden
* Jegliche Installation mit Absperrvorrichtung ist
zugänglich im Installationsfach anzuordnen.
* Die Installationen der Bain Maries sind von hinten in
das Installationsfach zu führen.
* Kantenschutz an Rückwandausschnitt

Schalterblende
* CNS-Blende für Schalter der Bain-Maries,
Wärmestrahler, Beleuchtung, Befüll-+ Ablaßarmatur etc
* Beleuchtung und Wärmestrahler sind getrennt schaltbar
* CNS-Blende muss zur Abdeckung so zurückspringen, dass
die Schalter nicht vor die Vorderkante der Abdeckung
herausragen
* inkl. 2 Steckdosen CNS mit Klappen

Ausführung Schrankraum
* offener Schrankraum  ca. 800mm - 1.000 mm

angebotenes Fabrikat '....................'

Typ '....................'
Menge: 1,000 St

**02.02.0032 Hustenschutz über Bain Marie**
StandortEG, MZH, Küche
ZeichnungPos. Nr. 16.34

Der Hustenschutz ist über den 3 Bain Maries anzuordnen
als Glaselement.

Abmessungen
Breite ca. 1300 mm
Tiefe ca.  450 mm
Höhe ca.  400 mm

Ausführung
* freitragende Konstruktion aus ESG Glas
* ESG mit Kantenansicht in optiwhite
* Glasaufsatz ist mit der Thekenabdeckung mittels
Silicon  komponentig und wasserklar zu verkleben
* Zur Führung der Installationen sind Steher aus CNS 40
x  40mm auf der Thekenabdeckung anzuschweißen - ohne
aufliegende Platte
* inkl. geschlossenen Seitenscheiben
* inkl. 10cm vertikale Hustenschutzscheibe

angebotenes Fabrikat '....................'

Typ '....................'
Menge: 1,000 St

**02.02.0033 Wärmebrücke mit Beleuchtung**
StandortEG, MZH, Küche
ZeichnungPos. Nr. 16.34

Wärmebrücke über 3x Bainmaries
mit 4 Wärmelampen+Beleuchtug

Abmessungen
Breite ca.  1.200 mm
Tiefe ca.  100 mm
Höhe ca.  60 mm

Anschlußwert  0,7kW/230V pro Strahler

Ausführung
* Einzelstrahler für jedes Becken
* Infrarot-Strahler
* Beleuchtung mit geschlossenm Sicherheitsglas
* Konstruktion U Konstruktion aus 40 x 40 mm CNS Rohr
  ohne sichtbare Schrauben
* Beleuchtungsfarbe geeignet für Speisen: Warmlicht
* Kabel sind unsichtbar in den Stehern in das
Installationsfach zu führen
* Ein- + Ausschalter in Unterschrankblende
* Strahler pro Becken und getrennt nach Wärme/
Beleuchtung schaltbar
* Angebotspreis umfasst die 4 Wärmestrahler /
Beleuchtung über die angegebene Länge

angebotenes Fabrikat '....................'

Typ '....................'
Menge: 1,000 St

**02.02.0034 Kühlvitrine als Aufsatzkühlvitrine inkl. Kühlunterbau - zentralgekühlt - CO2**
StandortEG, MZH, Küche
ZeichnungPos. Nr. 16.35

Aufsatzvitrine zum Aufbau auf die Ausgabetheke,
Umluftvitrine inkl. Unterbau für Kältetechnik aus CNS,
zum Anschluß an Zentalkälte mit R744 - CO2

Abmessungen

Länge ca 1.400 mm
Tiefe ca.  650 mm
Höhe ca.  400 mm

Merkmale

Kälteleistung bei VT -10C 0,40 kW
Anschlußwert ca. 0,9kW / 230V/ 50/60Hz
Energieverbrauch
Kühlbereichca. -2°C bis + 10°C
Umgebungstemperatur ca. bis + 40°C

KältemittelR744 (Co2)

Kältemittel CO2
Einspritzventilvorbereitet - über AN Kälte

Verdampfer
Material CU/CU
Druckfestigkeit 45bar

*Ausschnitte und Einbau der Kühlstellenregler
(Lieferumfang Kältetechnik) sind  nach Maßangbe des AN
Kältetechnik im Bereich Installationsfach auszuführen

Ausführung
* Die Kühlvitrine muß flächenbündig in den
Thekenabdeckung aus CNS eingebaut werden und an die
vorhandene Kältetechnik im Installationsfach
angeschlossen werden.
* Konstruktion Ganzglaskonstruktion aus ESG Glas,
Kantenausbildung optiwhite ohne Konstruktionselemente
aus
Edelstahl
* filigrane Konstruktion ohne massive Elemente
* 1 Einlegeboden als Zwischenboden ESG Glas
* Bedienseite mit Schiebetüren aus Isolierglas ESG
* Gastseitig ist die Vitrine mit Glas verschlossen
* inkl. zwei Kühlfächer unter der Kühlwanne mit
Flügeltüren Aufschlagrichtung DIN links - DIN rechts
* LED-Innenbeleuchtung waagerecht unter der Decke
* außen und innen CNS 1.4301, alle Sichtseiten
geschliffen und den Zwischenetagen montiert
* Expansionsventil vormontiert
* Hygieneausführung mit Tauwasserablauf
* Innenwanne 3x GN 1/1 unter dem Verdampfer dicht
verschweißt mit Tauwasseraublauf
* Wannenverkleidung aus CNS
* Verdampfer beschichtet, hochklappbar zum Reinigen

Merkmale
* Innenwanne 3 x GN 1/1 unter dem Verdampfer dicht
verschweißt mit Tauwasseraublauf
* Wannenverkleidung aus CNS
* regelbare Lüfterdrehzahl für hohe und niedrige
Luftfeuchte
* Verdampfer beschichtet, hochklappbar zum Reinigen
* elektronische Steuerung, Digitalanzeige,
Abtauregelung,  emperaturregelung, Bedienblende
abnehmbar zur Montage Im Installationsfach regelbare
Lüfterdrehzahl für hohe / niedrige Luftfeuchte

* seitliches Installationsfach unterhalb der Kühlwanne
mit Bedienelementer zur Steuerung der Vitrine und der
Kühlunterbauten
* Anschluss an bauseitigen Tauwasserablauf
* Lüfter in Niederspannung zum gefahrlosen Reinigen
* Expansionsventil vormontiert zum Anschluß der
Kältetechnik

Zubehör:
* Die Vitrine muss vom Bauherrn bemustert werden.

Jegliche Verfugung zu den angrenzenden bauseitigen
Bauteilen und den anschließenden Möbeln und Geräten ist
auszuführen und ein zu kalkulieren, Farbe nach
Abstimmung mit der Fachbauleitung.

angebotenes Fabrikat '....................'

Typ '....................'
Menge: 1,000 St

**02.02.0035 Kühlunterbau mit 2 Abteilungen Getränkekühlzug, zentralgekühlt - CO2**
StandortEG, MZH, Küche
ZeichnungPos. Nr. 16.36

Kühltisch mit 2 Abteilen GN 1/1, je 2 Auszüge
Aufstellung auf Füßen - als Getränkekühlzüge
zum Anschluß an Zentalkälte mit  R744 - CO2
Unterbau unter Kühlvitrine

Abmessungen
Breite ca.  1.200 mm
Tiefeca.  700 mm
Höheca.  900 mm

Merkmale
Kälteleistungbei VT -10C 0,36 kW
Anschlußwert 0,1kW / 230V
Kühlbereich ca. -2°C bis + 10°C
Umgebungstemperaturbis + 40°C
KältemittelR744 (CO2)

Einspritzventilvorbereitet - über AN Kälte

Verdampfer
Material CU/CU
Druckfestigkeit 45bar

Unterbau, von links nach rechts
Inst.fach ca. 450 mm
2 Auszügen ca. 450 mm
2 Auszügen ca. 450 mm

Ausführung
* Inst.Fach für Kühltisch für Anschluss an Zentrale
Kälte
* Instfach kann nach links erweitert werden in den
Eckbereich
* Anschluß an bauseitiges TWA
* Instfach muss  leicht zugänglich zu öffnen sein- kein
Spezialwerkzeug
* Kastenschubladen für GN-Schalen
* inkl. Blende zu benachbarten Unterschränken
  - nicht rechtwinkelig

Zur Ableitung des Tauwasses ist eine Tauwasserpumpe im
Installationsfach mit vorzusehen inkl. der Verrohrung
auf OK Sockel bis zum bauseitigen Abwasserpunkt in der
Ausgabetheke.

Jegliche Verfugung zu den angrenzenden bauseitigen
Bauteilen und den anschließenden Möbeln und Geräten ist
auszuführen und ein zu kalkulieren, Farbe nach
Abstimmung mit der Fachbauleitung.

Angebotenes Fabrikat '....................'

Typ '....................'
Menge: 1,000 St

**02.02.0036 Austausch Blende Installationsfach oder Kühlschrank-Bedienblende**
StandortEG, Mensa, Ausgabe
ZeichnungPos. Nr. 16.35 + 16.36
Um die Kühlstellenregner des AN Kältetechnik in die
Blende des Kühlunterbaus oder des Kühlschranks
montieren zu können kann ein Austausch der Blenden
notwendig sein.

Bei Herstellern, die eine neutrale Bedienblende, zum
Einbau von eingenen Reglern, im Angebot haben, muss
diese Blende einkalkuliert werden.

In jeder Blende ob Kühlmöbel oder Kühlschrank müssen
folgende Komponenten montiert werden:

- separater AN/AUS Kippschalter
- Kühlstellenregler nach Angabe AN-Kältechnik

Es müssen folgende Punkte in dieser Position
einkalkuliert werden:
- Ausbau Blende
- Umbau Blende oder Beschaffung neuer Blende
- Einbau Blende
- Entsorgung Altmaterial bzw. Blenden
Menge: 2,000 St

**02.02.0037 Membransiphon / Wasserloser Trockesiphon**
StandortEG, Mensa, Ausgabe
ZeichnungPos. Nr. 16.35 + 16.36

Damit die Gase des Fettabscheiders nicht in das
Installationsfach der Kühlstellen eindringen könne,
muss ein Trockensiphon / Membransiphon mit dem
Abwasserrohr des Tauwasserablaufs verbunden werden.

Sein Membransystem ermöglicht es, dass sich die Membran
unter Wasserdruck öffnet, den Abfluss freigibt und sich
schließlich schließt, so dass eine Dichtung entsteht,
die das Entweichen von Gerüchen und korrosiven Gasen,
wie z. B. Methan, verhindert und somit das
RostenLeitungen wie z.B. Kupferleitungen verhindert.

Die Ausführung vor Ort muss mit der Sanitärfirma
abgestimmt werden.

- Wasserloser Trockensiphon für den horizontalen oder
vertikalen Einbau.
- Geeignet für platzsparende Installationen
- Rohr-Rohr-Kompression
- mögliche Durchmesser 32-32 mm, 40-40 mm oder 50-50
mm.

Angebotenes Fabrikat '....................'

Typ '....................'
Menge: 2,000 St

**02.02.0038 Kondensatpumpe**
StandortEG, Mensa, Ausgabe
ZeichnungPos. Nr. 16.35 + 16.36

Kondensatpumpe  zur vollautomatischen Förderung von
Kondensat aus Kälteverbrauchern, bei denen ein Ablauf
durch die Schwerkraft nicht möglich ist.

- Vollautomatische Funktionen: Start-, Stopp-,
  Sicherheitsschalter
- integrierter Testschalter
- Rückschlagventil mit Bajonettverschluss Ø 3/8"
- Motor mit Thermoschutz
- Stromversorgung: 230V 50Hz | 0,6 A
- Stromkabel mit 1,8 m mit Schutzkontakt-Stecker und
  Alarmkabel
- Schutzklasse: IP20
- Rückschlagventil für Schlauch 9,5 mm
- ABS Tank mit 1,9 l
- Schlauchanschluss mm
- Für Kondensat mit pH-Wert -> 2,8 geeignet
- Abmessungen L x B x H = ca. 300 x 127 x 125 mm
- Gewicht ca.  2,5 kg

Zubehör:
- inkl. Kleinteile
- inkl. Anschlussadapter
- inkl. Ablaufstutzen
- inkl. Dichtstoffe
- inkl. Hilfsmittel
- Inkl. Schläuche
- inkl. Klemmen
- inkl. Klemmkasten im Unterbau des Kühlmöbels
- inkl. Lampe und Betriebsmeldung zum Einbau in
Kühlmöbel

inkl. Display
Bei Kühlunterbauten muss das Display in die Blende des
Kühlmöbels eingebaut werden

Angebotenes Fabrikat '....................'

Typ '....................'
Menge: 2,000 St

**02.02.0039 Display / Fernbedienung für Kondensatpumpe**
StandortEG, Mensa, Ausgabe
ZeichnungPos. Nr. 16.35 + 16.36

Display zur Steuerung der Tauwasserpumpe. Das Gerät
muss zum Einbau in die Belende des Kühlmöbels oder
Blenden oberhalb oder seitlich von Kühlschränken
geeignet sein. Das Display muss zur angebotenen
Tauwasserpumpe passen.

- Steuerung der Tauwasserpumpe
- Betriensanzeige
- Alarmeinheit bei Störung

Angebotenes Fabrikat '....................'

Typ '....................'
Menge: 3,000 St

*Hinweis*
Schleuse

**02.02.0040 Regal CNS 2.000 x 600 mm**
StandortEG, Mensa, Schleuse
ZeichnungPos. Nr. 3.39

Abmessungen
Breite ca. 2.000 mm
Tiefe ca.  600 mm
Höheca. 1.800 mm

Ausführung
* gebürstet, allseitig 40 mm abgekantet
* Längsseiten mit Umfalzung nach innen
* inklusive 5 geschlossenen Regalböden
* inklusive Wandbefestigung
* nach Aufmaß

angebotenes Fabrikat '....................'

Typ '....................'
Menge: 1,000 St

*Hinweis*
Geschirrlager

**02.02.0041 Geschirrschrank 600 mm**
StandortEG, Mensa, Geschirrlager
ZeichnungPos. Nr. 16.40

Hochschrank mit Flügeltüren für Geschirr

Abmessungen
Breiteca. 600 mm
Tiefe ca. 600 mm
Höheca. 2050 mm

Ausführung
* Frontseitig doppelwandige Flügeltüre
DIN links/ DIN rechts mit Magnetverschluss,
eingekantete Griffleisten.
* Türöffnungswinkel gemäß UVV.
* Einlegeböden im Abstand von ca. 300 mm für 6 Böden
* Schwerlastböden
* inkl. seitlicher Blende zu bauseitiger Wand
* inkl. Sockelblende 150 mm nach Absprache Bauherr
* inklusive Wandbefestigung
* Sichtseite links
* Schrank komplett geschlossen von aussen
* absperrbar

Jegliche Verfugung zu den angrenzenden bauseitigen
Bauteilen und den anschließenden Möbeln und Geräten ist
auszuführen und ein zu kalkulieren, Farbe nach
Abstimmung mit der Fachbauleitung

angebotenes Fabrikat '....................'

Typ '....................'
Menge: 5,000 St

**02.02.0042 Sockelblende CNS**
StandortEG, Mensa, Geschirrlager
ZeichnungPos. Nr. 16.60

Abmessungen

Höhe ca.  150 mm
Längeca. 3.600mm

Angebotenes Fabrikat  '....................'

Typ  '....................'
Menge: 1,000 St

*Hinweis*
Anlieferung

**02.02.0043 Handwaschbecken mit Sensorarmatur**
StandortEG, MZH, Anlieferung
ZeichnungPos. Nr. 16.53

Typ Handwaschbecken eingeschweißt in Arbeitsplatte
+ berührungsloser Armatur

Abmessungen

Beckenmaße ca. 370x340x150mm

Ausführung

* Becken ist fugenlos in die Arbeitsplatte
eingearbeitet.
* Inklusive Mischarmaturen als IR-Sensorbatterie mit
Netztanschluß
* Becken quer eingebaut

Becken

Angebotenes Fabrikat '....................'

Typ '....................'

Armatur

Angebotenes Fabrikat '....................'

Typ '....................'
Menge: 1,000 St

**02.02.0044 Unterschrank mit Flügeltür und Klappe 400 mm**
StandortEG, MZH, Anlieferung
ZeichnungPos. Nr. 16.53

Unterbau für Einbaubecken mit Flügeltür
und Abwurfklappe für Papierhandtücher

Abmessungen

Breite ca. 400 mm
Tiefe ca. 700 mm
Höhe ca. 700 mm

Ausführung + Zubehör

* Unterbau als geschlossener Schrank mit 1 Flügeltür
* selbstschließende Einwurfklappe für Papierhandtücher
vorzusehen in Flügeltür
* innen: Abfallbehälter ausziehbar auf Schieben
* Ausschnitte in Boden und Seitenwand für
Installationsverzug sind zu berücksichtigen, mit
Aufkantung und Kantenschutz
* Flügeltür Aufschlag gemäß Plan - DIN links

Jegliche Verfugung zu den angrenzenden bauseitigen
Bauteilen und den anschließenden Möbeln und Geräten ist
auszuführen und ein zu kalkulieren, Farbe nach
Abstimmung mit der Fachbauleitung.

Angebotenes Fabrikat '....................'

Typ '....................'
Menge: 1,000 St

**02.02.0045 Regal CNS 1.200 x 600 mm**
StandortEG, MZH, Anlieferung
ZeichnungPos. Nr. 16.41

Abmessungen
Breite ca. 1.200 mm
Tiefe ca.  600 mm
Höheca. 1.800 mm

Ausführung
* gebürstet, allseitig 40 mm abgekantet
* Längsseiten mit Umfalzung nach innen
* inklusive 5 geschlossenen Regalböden
* inklusive Wandbefestigung
* nach Aufmaß

angebotenes Fabrikat '....................'

Typ '....................'
Menge: 1,000 St

*Hinweis*
Lager

**02.02.0046 Kühlschrank GN 2/1 - zentralgekühlt - CO2**
StandortEG, MZH, Lager
ZeichnungPos. Nr. 17.05

Kühlschrank CNS, 1 türig, zentralgekühlt
zum Anschluß an Zentalkälte mit R 744 - CO2

Abmessungen

Breite ca. 720 mm

Tiefe ca. 840 mm

Höhe ca. 2050 mm

Nutzinhalt 23x GN 2/1

Kälteleistung 340 W
bei -10°C VT/+32°C UT

Temperatur ca. -2°C bis +12°C

Anschlusswert 150 W / 230 V

Energieverbrauch 1,25 kWh/24 h

Kältemittel R744 (CO2)

Türanschlag DIN links / DIN rechts

Anschlußart zentralgekühlt
Kältemittel CO2
Einspritzventilvorbereitet - über AN Kälte

Verdampfer
Material CU/CU
Druckfestigkeit 45bar

Ausführung

* Gehäuse:
Innen und außen komplett aus CNS 18/10 (einschl.
Rückwand, Boden und Deckblech außen), alle sichtbaren
Flächen geschliffen
Der Innenkorpus in Hygieneausführung mit gerundeten
Ecken und Kanten sowie mit tiefgezogener Bodenwanne,
ist komplett aus Chromnickelstahl ). Kältebrücke
frontseitig (ohne sichtbare Chromstahleinlage).

Der Innenraum ist frei von Stell- und Auflageschienen,
dadurch einfachste Reinigung und maximale Hygiene. Auf
die tiefgezogenen Auflagerippen, sind Roste und
GN-Behälter in einem Abstand von 55 mm kippsicher
einzuschieben.

* Zentralkühlung:
Verdampferfreier Innenraum. Umluftkühlung mit
elektrischer Abtauung und Tauwasserablauf. Im oben
angeordneten Installationsfach ist der Verdampfer.
Gerät vorbereitet zum bauseitigen Anschluß an
Zentralkühlung.
Optimale Luftführung über die Geräte-Rückwand. Der
Luft-Leit-Kanal ist zu Reinigungszwecken leicht und
ohne Werkzeug demontierbar.
Das Installationsfach ist durch eine klappbare
Medienblende für Anschluss-, Wartungs- u.
Reinigungszwecke leicht zugänglich.

* Elektronik-Regler
Der Regler ist mit Ein- und Ausschalter, beleuchtetem 3
Zoll LCD-Display, HACCP-Protokoll-System sowie mit
optischem- und akustischem  Alarmsystem für Über- und
Untertemperatur, Fühlerfehler, Tür offen etc.
ausgestattet, mit RS 485 Schnittstelle.
In Phasen, in denen das Kühlmöbel wenig oder nie
geöffnet wird, z.B. in der Nacht, an Ruhetagen oder im
Urlaub, schaltet sich automatisch der Spar-Modus ein.
Die flach angebrachte Bedieneinheit entspricht
frontseitig IP 54 und ist gegen das Eindringen von
Staub und Spritzwasser geschützt.

* Tür:
Die  selbstschließende Flügeltüre arretiert bei Öffnung
über 90°, ist doppelwandig, komplett aus
Chrom-nickelstahl, FCKW-frei hochdruckgeschäumt und
ohne sichtbare Griffleiste. Isolations-stärke 80 mm.
Die Innenseite der Tür ist bombiert, dadurch wird der
Magnetrahmen verdeckt und
der Kälteverlust minimiert.

* Isolierung:
FCKW-freie Polyurethan-Dämmung, hochdruckgeschäumt, 90
mm starlk

*Füße
Das Gerät auf 150 mm verstellbaren Füßen oder für
bauseitigen Sockel geeignet.

Zubehör

- 6 Roste GN 2/1 + Schienen aus CNS
- LED Beleuchtung
- Anschluß an bauseitigen Abwasser
- Verblendung der sichtbaren Kälteleitungen mit weissem
oder CNS Kanal

angebotenes Fabrikat '....................'

Typ '....................'
Menge: 2,000 St

**02.02.0047 Austausch Blende Installationsfach oder Kühlschrank-Bedienblende**
StandortEG, MZH, Lager
ZeichnungPos. Nr. 17.05

Um die Kühlstellenregner des AN Kältetechnik in die
Blende des Kühlunterbaus oder des Kühlschranks
montieren zu können kann ein Austausch der Blenden
notwendig sein.

Bei Herstellern, die eine neutrale Bedienblende, zum
Einbau von eingenen Reglern, im Angebot haben, muss
diese Blende einkalkuliert werden.

In jeder Blende ob Kühlmöbel oder Kühlschrank müssen
folgende Komponenten montiert werden:

- separater AN/AUS Kippschalter
- Kühlstellenregler nach Angabe AN-Kältechnik

Es müssen folgende Punkte in dieser Position
einkalkuliert werden:
- Ausbau Blende
- Umbau Blende oder Beschaffung neuer Blende
- Einbau Blende
- Entsorgung Altmaterial bzw. Blenden
Menge: 2,000 St

**02.02.0048 Membransiphon / Wasserloser Trockesiphon**
StandortEG, MZH, Lager
ZeichnungPos. Nr. 17.05

Damit die Gase des Fettabscheiders nicht in das
Installationsfach der Kühlstellen eindringen könne,
muss ein Trockensiphon / Membransiphon mit dem
Abwasserrohr des Tauwasserablaufs verbunden werden.

Sein Membransystem ermöglicht es, dass sich die Membran
unter Wasserdruck öffnet, den Abfluss freigibt und sich
schließlich schließt, so dass eine Dichtung entsteht,
die das Entweichen von Gerüchen und korrosiven Gasen,
wie z. B. Methan, verhindert und somit das
RostenLeitungen wie z.B. Kupferleitungen verhindert.

Die Ausführung vor Ort muss mit der Sanitärfirma
abgestimmt werden.

- Wasserloser Trockensiphon für den horizontalen oder
vertikalen Einbau.
- Geeignet für platzsparende Installationen
- Rohr-Rohr-Kompression
- mögliche Durchmesser 32-32 mm, 40-40 mm oder 50-50
mm.

Angebotenes Fabrikat '....................'

Typ '....................'
Menge: 2,000 St

**02.02.0049 Kondensatpumpe**
StandortEG, MZH, Lager
ZeichnungPos. Nr. 17.05

Kondensatpumpe  zur vollautomatischen Förderung von
Kondensat aus Kälteverbrauchern, bei denen ein Ablauf
durch die Schwerkraft nicht möglich ist.

- Vollautomatische Funktionen: Start-, Stopp-,
  Sicherheitsschalter
- integrierter Testschalter
- Rückschlagventil mit Bajonettverschluss Ø 3/8"
- Motor mit Thermoschutz
- Stromversorgung: 230V 50Hz | 0,6 A
- Stromkabel mit 1,8 m mit Schutzkontakt-Stecker und
  Alarmkabel
- Schutzklasse: IP20
- Rückschlagventil für Schlauch 9,5 mm
- ABS Tank mit 1,9 l
- Schlauchanschluss mm
- Für Kondensat mit pH-Wert -> 2,8 geeignet
- Abmessungen L x B x H = ca. 300 x 127 x 125 mm
- Gewicht ca.  2,5 kg

Zubehör:
- inkl. Kleinteile
- inkl. Anschlussadapter
- inkl. Ablaufstutzen
- inkl. Dichtstoffe
- inkl. Hilfsmittel
- Inkl. Schläuche
- inkl. Klemmen
- inkl. Klemmkasten im Unterbau des Kühlmöbels
- inkl. Lampe und Betriebsmeldung zum Einbau in
Kühlmöbel

inkl. Display
Bei Kühlunterbauten muss das Display in die Blende des
Kühlmöbels eingebaut werden

Angebotenes Fabrikat '....................'

Typ '....................'
Menge: 2,000 St

**02.02.0050 Display / Fernbedienung für Kondensatpumpe**
StandortEG, MZH, Lager
ZeichnungPos. Nr. 17.05

Display zur Steuerung der Tauwasserpumpe. Das Gerät
muss zum Einbau in die Belende des Kühlmöbels oder
Blenden oberhalb oder seitlich von Kühlschränken
geeignet sein. Das Display muss zur angebotenen
Tauwasserpumpe passen.

- Steuerung der Tauwasserpumpe
- Betriensanzeige
- Alarmeinheit bei Störung

Angebotenes Fabrikat '....................'

Typ '....................'
Menge: 2,000 St

*Hinweis*
Spüle

*Hinweis*
Ausbau, Umzug und Wiedereinbau Bestandsgeräte

Bei der Spülküche handelt es sich um eine
Bestandsspülanlage die bereits 2024 in eineIem
nterims-Schulcontainer in der Ödenpullacher Str. 27 in
82041 Oberhaching eingebaut wurde. Die nachfolgenden
Positionen müssen in der Lehrküche im Interims-Gebäude
der Realschule demontiert, gereinigt und wieder
eingebauz werden.

Die Geräte und Möbel müssen gereinigt und überprüft
werden.

Beim Einbau müssen alle Bauteile zu den bauseitigen
Wänden abgefugt werden

Einige Positionen müssen ggf. erneuert werden. Dies
wird in den Einzelpositionen erläutert.

Sämtliches Zubehör, welches in den Positionen
beschrieben ist muss ebenfalls umgezogen werden

**02.02.0051 Planerstellung Umbau Bestandsspülküche**
Planerstellung Umbau Bestandsmöbel und Bestandsgeräte

Die Bestandsgeräte müssen vor Ort aufgemessen und in
die M+W-Planung des Neubaus übernommen werden.
Alle Medien ELT, HLS etc. müssen in einem
Installationsplan des Neubaus mit der neuen
Einbausituation dargestellt werden.

Die M+W-Pläne der Bestandgeräte liegen vor und werden
dem AN zur Verfügung gestellt.
Menge: 1,000 St

**02.02.0052 Reinigung Bestandspülküche**
Folgende Geräte und Möbel müssen vor dem Wiedereinbau
gereinigt werden

- Handwaschbecke-Ausguß-Kombination
- Zulauftisch
- Haubenspülmaschine inkl. Zubehör
- Wasserenthärtungsanlage
- Ablauftisch
Menge: 1,000 St

**02.02.0053 Service**
Folgende Geräte müssen dorch eine Wartung bzw. Service
geprüft werden

- Haubenspülmaschine inkl. Zubehör
- Wasserenthärtungsanlage
Menge: 1,000 St

**02.02.0054 Handwasch-Ausgußbecken-Kombination - Bestandsgerät**
Ausbau, Umzug und Wiedereinbau Bestandsgeräte

Standort aktuellLehrküche Container, Spüle
Standort neuEG, MZH, Spüle
ZeichnungPos. Nr 19.6

Handwasch-Ausgußbecken-Kombination - Bestandsgerät

Modell: Fega, KWC

inkl. Zubehör wie Handtuchspender,
Desinfektionsspender, Seifenspender

Abmessungen

Breite ca. 600 mm
Tiefe ca. 700 mm
OK Höhe ca. 900 mm
Menge: 1,000 St

**02.02.0055 Zulauftisch CNS - Einfahrnische + Flügeltürscharnk - Bestandsgerät**
Ausbau, Umzug und Wiedereinbau Bestandsgeräte

Standort aktuellLehrküche Container, Spüle
Standort neuEG, Mensa, Spüle
ZeichnungPos. Nr 19.3

Zulauftisch CNS - Einfahrnische + Flügeltürscharnk  -
Bestandsgerät

Modell - Fega, ZL - T

Abmessungen

Länge ca. 1.100 mm
Tiefe ca. 740 mm
Höhe ca. 900 mm
Flügeltürschrank: ca. 600mm
Höhe Spritzschutz ca. 360 mm

Anschlussarbeiten

Der Spalt zwischen Tisch, Maschine und Wand ist
sorgfältig mit Blenden zu schließen und alle
Verbindungen sind sauber zu verfugen.
Menge: 1,000 St

**02.02.0056 Haubenspülmaschine Körbe 500x500 - Bestandsgerät**
Ausbau, Umzug und Wiedereinbau Bestandsgeräte

Standort aktuellLehrküche Container, Spüle
Standort neuEG, Mensa, Spüle
ZeichnungPos. Nr 19.1

Haubenspülmaschine Körbe 500x500 - Bestandsgerät

Modell - Hobart AMX-10B

Abmessungen

Länge  ca. 635 mm
Tiefe  ca.752 mm
Arbeitshöhe  ca. 900 mm
Höhe der Maschine  ca. 1.510 mm
Höhe geöffnete Haube  ca. 1.995 mm
Einschubhöhe  ca. 440mm
Bodenfreiheit  ca. 150 mm
Anschlussarbeiten

Der Spalt zwischen Maschine zu Wand und den Tischen ist
sorgfältig mit Blenden zu schließen und alle
Verbindungen sind sauber zu verfugen.

Zubehör Bestand

* 3x Universal-Flachkorb
* 3x Tellerkorb
* 2x Besteckkorb, CNS, gelocht
* 1x Tassenkorbeinsatz
*Reinigungsgebinde

Neuanschaffung

* 1x Gebinde (mind.10kg) Spül- und Nachspülmitttel,
wenn nicht in separater Position gefordert
* 1x Gebinde Salz (min. 10kg) geeignet für die
angebotene Enthärtung als Zubehör
Menge: 1,000 St

**02.02.0057 Wärmerückgewinnung - Bestandsgerät**
Ausbau, Umzug und Wiedereinbau Bestandsgeräte

Standort aktuellLehrküche Container, Spüle
Standort neuEG, Mensa, Spüle
ZeichnungPos. Nr 19.1

Wärmerückgewinnung - Bestandsgerät

Modell - Hobart Vapostop
Menge: 1,000 St

**02.02.0058 Wasserenthärtungsanlage Spülmaschine - Bestandsgerät**
Ausbau, Umzug und Wiedereinbau Bestandsgeräte

Standort aktuellLehrküche Container, Spüle
Standort neuEG, Mensa, Spüle
ZeichnungPos. Nr 19.2

Wasserenthärtungsanlage Spülmaschine - Bestandsgerät

Modell - Hobart RO-C/SD-H

Abmessungen

Breite ca.  360 mm
Tiefe ca.  360 mm
Höhe ca.  570 mm
Menge: 1,000 St

**02.02.0059 Ablauftisch CNS - offen mit Korbschienen - Bestandsgerät**
Ausbau, Umzug und Wiedereinbau Bestandsgeräte

Standort aktuellLehrküche Container, Spüle
Standort neuEG, Mensa, Spüle
ZeichnungPos. Nr 19.4

Ablauftisch CNS - offen mit Korbschienen -
Bestandsgerät

Modell - Fega AL-T

Abmessungen

Breite ca. 1.100 mm
Tiefe ca. 700 mm
Höhe ca. 900 mm
Höhe Spritzschutz ca. 500 mm

Anschlussarbeiten

Der Spalt zwischen Tisch, Maschine und Wand ist
sorgfältig mit Blenden zu schließen und alle
Verbindungen sind sauber zu verfugen.
Menge: 1,000 St

**02.02.0060 Korbwandbord Ablauftisch - Neu**
Standort neuEG, Mensa, Spüle
ZeichnungPos. Nr 16.46

1-etagiges Bord mit Ablaufinne und rückseitiger
Auflagerfläche für Geschirrkörbe

Abmessungen

Breite ca. 1.300 mm
Tiefe ca.  450 mm
Höhe  ca. 1.200 mm

Ausführung
* geeignet für Bestandskörbe
* Bord muss aus einer Wand mit Gefälle zum Ablauf.
* Über der Wanne ist eine Korbwippe einzubauen, so dass
die Körbe in leichter Schrägstellung ca. 30° stehen
* wandhängend
* min. Platz für 3 Körbe nebeneinander
* Ablauf mit Kugelabsperrhahn 1/2

angebotenes Fabrikat '....................'

Typ '....................'
Menge: 1,000 St

#### 02.03 Titel 3 - Lehrküche Umzug + Umbau

*Hinweis*
Ausbau, Umzug und Wiedereinbau Bestandsgeräte

Die Lehrküche der zukünftigen Realschule befindet sich
in einem Interims-Schulcontainer in der Ödenpullacher
Str. 27 in 82041 Oberhaching. Die Erfahrt zur Baustelle
des Schulcampus Deisenhofen ist in der Sauerlacher Str.
10 in 82041 Oberhaching. Die Distanz zwischen dem
Interims-Schulgebäude bis zur Einfahrt der Baustelle
des  Schulcampus Deisenhofen sind Fahrweg ca. 750m.

Bei den Positionen Ausbau, Umzug und Wiedereinbau der
Bestandsgeräte ist die Bereitstellung von
Transportfahrzeugen und die Arbeitsleistung mit
einzuksalkulieren.

Die Lehrküche im Interims-Schulgebäude und die
Lehrküche im Neubau liegen beide im Erdgeschoss.

*Hinweis*
Ausbau, Reinigung, Umzug, Einbau Lehrküche

Bei der Lehrküche handelt es sich um eine
Bestands-Lehrküche die aus einem Interims-Schulgebäude
in den Neubau der Realschule umgezogen werden muss.

Alle Geräte und Möbel müssen vor dem Wiedereinbau
gereinigt und überprüft werden.

Die Möbel bestehen aus Mehrschicht-Holzspanplatte in E1
Qualität (V100) Front und rückseitig komplett mit
Melaminharzschichtstoff nach DIN 68765.

Beim Einbau müssen alle Bauteile zu den bauseitigen
Wänden abgefugt werden

Einige Positionen müssen ggf. erneuert werden. Dies
wird in den Einzelpositionen erläutert.

Sämtliches Zubehör, welches in den Positionen
beschrieben ist muss ebenfalls umgezogen werden

Möbel und Geräte die nicht mehr gebraucht werden müssen
entsorgt werden. Dies wird in den Einzelpositionen
erläutert.

*Hinweis*
Hauswirtschaftsraum

**02.03.0001 Ausbau Geräte und Möbel Hauswirtschaftsraum**
Ausbau Geräte und Möbel Hauswirtschaftsraum

Folgende Geräte und Möbel aus dem Hauswirtschaftsraum
müssen in den Neubau der Realschule umgezogen werden.

Pos.Nr. sind die Positionsnummern auf dem Plan.

Pos.Nr. 18.704x Wäschehochschrank
Maße600 x 600 x 2050 mm

Pos.Nr. 18.73Waschmaschine
ModellMiele - PWM 908

Pos.Nr. 18.74 Wäschetrockner
ModellMiele - PDR 908 HP

Pos.Nr. 18.75Handwaschbecken-Ausguß-Kombination
ModellHAK-A

Pos.Nr. 18.78Muldenmangel
ModellMiele - PRI

Pos.Nr. 18.79Stehhilfe

Pos.Nr. 18.80 + 18.81
Wäschwannen und Fahrgestell
ModellMiele - APCL

Pos.Nr. 18.83Wäschesammler

Pos.Nr. 18.76Zubehör Becken wie
Desinfektionsspender, Handtuchspender und Seifenspender
Menge: 1,000 psch

**02.03.0002 Sockelblende CNS - Neu**
StandortEG, Realschule, Lehrküche
ZeichnungPos. Nr. 18.71

Neue Sockelblende unter Wäscheschränken

Abmessungen

Höhe ca.  150 mm
Längeca. 3.500mm

Angebotenes Fabrikat  '....................'

Typ  '....................'
Menge: 1,000 St

**02.03.0003 Sichtblende Hochschränke - Neu**
StandortEG, Realschule, Lehrküche
ZeichnungPos. Nr.

Regal aus Mehrschicht-Holzspanplatte in E1 Qualität
(V100) Front und rückseitig komplett mit
Melaminharzschichtstoff nach DIN 68765

Abmessungen

Höhe ca. 2.050 mm
Breiteca.  600 mm
Tiefeca.  5 mm

Angebotenes Fabrikat  '....................'

Typ  '....................'
Menge: 2,000 St

*Hinweis*
Vorratsraum

**02.03.0004 Ausbau Geräte und Möbel Vorratsraum**
Ausbau Geräte und Möbel Vorratsraum

Folgende Geräte und Möbel aus dem Vorratsraum müssen in
den Neubau der Realschule umgezogen werden.

Pos.Nr. sind die Positionsnummern auf dem Plan.

Pos.Nr. 18.853x Einbaukühlschrank
ModellLiebherr - IRBSd 5120

Pos.Nr. 18.85a3x Hochschrank für Kühlschrank
Maße610 x 635 x 2134 mm

Pos.Nr. 18.862x Einbautiefkühlschrank
ModellLiebherr - SIFNSe 518

Pos.Nr. 18.86a2x Hochschrank für Tiefkühlschrank
Maße610 x 635 x 2134 mm

Pos.Nr. 18.905x Holz-Hochschrank
Maße600 x 550 x 2050 mm

Pos.Nr. 18.91 1x Holz-Hochschrank
Maße400 x 550 x 2050 mm
Menge: 1,000 psch

**02.03.0005 Sockelblende CNS - Neu**
StandortEG, Realschule, Lehrküche
ZeichnungPos. Nr. 18.93

Neue Sockelblende unter Holz-Hochschränken

Abmessungen

Längeca. 3.400mm
Höhe ca.  150 mm

Angebotenes Fabrikat  '....................'

Typ  '....................'
Menge: 1,000 St

**02.03.0006 Sockelblende CNS - Neu**
StandortEG, Realschule, Lehrküche
ZeichnungPos. Nr. 18.89

Neue Sockelblende unter Holz-Hochschränken

Abmessungen

Längeca. 3.400mm
Höhe ca.  150 mm

Angebotenes Fabrikat  '....................'

Typ  '....................'
Menge: 1,000 St

**02.03.0007 Blende zwischen Schrank und Wand - Neu**
StandortEG, Realschule, Lehrküche
ZeichnungPos. Nr. 18.99a

Neue Blende aus Mehrschicht-Holzspanplatte in E1
Qualität (V100) Front und rückseitig komplett mit
Melaminharzschichtstoff nach DIN 68765

Es muss die gleiche Farbe wie die Bestandsmöbel gewählt
werden

Abmessungen

Höhe ca.  2050 mm
Breiteca.  300 mm

Angebotenes Fabrikat  '....................'

Typ  '....................'
Menge: 1,000 St

*Hinweis*
Lehrküche Wandseite 1

**02.03.0008 Ausbau Geräte und Möbel Lehrküche Wandseite 1 + 3**
Ausbau Geräte und Möbel Lehrküche Wandseite 1 + 3

Folgende Geräte und Möbel aus der Lehrküche Wandseite 1
+ 3 müssen in den Neubau der Realschule umgezogen
werden.

Pos.Nr. sind die Positionsnummern auf dem Plan.

Pos.Nr. 18.451x Hochschrank
Maße600 x 600 x 2050 mm

Pos.Nr. 18.46Mikrowelle

Pos.Nr. 18.471x Hochschrank
Maße600 x 600 x 2050 mm

Pos.Nr. 18.501 x Doppelspülbecken - Armatur

Pos.Nr. 18.511 x Spülenunterschrank
Maße1.200 x 580 x 860 mm

Pos.Nr. 18.532x Unterschrank
Maße550 x 580 x 860 mm

Pos.Nr. 18.54Handwaschbercken - Sensor-Armatur

Pos.Nr. 18.55Handwaschbecken-Unterschrank
Maße550 x 580 x 860 mm

Pos.Nr. 18.566 x Wandhängeschrank
Maße600 x 360 x 650 mm

Pos.Nr. 18.56a1 x Wandhängeschrank
Maße585 x 360 x 650 mm

Pos.Nr. 18.56b1 x Wandhängeschrank
Maße550 x 360 x 650 mm

Pos.Nr. 18.31 Geschirrspüler
ModellMiele - PFD 401

Pos.Nr. 18.28Geschirrspüler
ModellMiele - PFD 401

Pos.Nr. 18.60Zubehör Becken wie
Desinfektionsspender, Handtuchspender und Seifenspender
Menge: 1,000 psch

**02.03.0009 Handwaschbecken - neu**
StandortLehrküche Realschule, Wandseite 1
ZeichnungPos. Nr 18.54

Handwaschbecken eingeschweißt in Arbeitsplatte
+ berührungsloser Armatur

Abmessungen Becken

Länge ca. 500 mm

Breite ca. 300 mm

Tiefe ca. 150 mm

Ausführung

* Becken ca. 500 x 300 mm, die ca. 10 mm vertieft in
Arbeitsplatte eingelassen und mit dieser fugenlos zu
verschweißen ist
* Inklusive Mischarmaturen als IR-Sensorbatterie mit
Netztanschluß

Zubehör

- Ab- und Überlaufgarnitur, 1 Stöpsel mit Kette und
Siphon.
- Einhebelmischbatterie DN15 mit ausreichend langen
CNS-Panzerschläuche zum Anschluss an die bauseitigen
Anschlusspunkte.

Becken

Fabrikat  '....................'

Typ  '....................'
Menge: 1,000 St

**02.03.0010 Doppelspüle inkl. Abtropffläche**
StandortLehrküche Realschule, Wandseite 1
ZeichnungPos. Nr 18.50

Abmessungen

Becken  ca. 400 x 400 x 250 mm

Abtropfflächeca. 500 mm

Ausführung

* 2 Becken mit gerillter Abtropffläche, fugenlos in die
Arbeitsplatte eingeschweißt
* Abtropffläche mit Gefälle zu den Becken
* inklusive Mischbatterie
* inkl. Rosetten

Zubehör

- Doppelab- und Überlaufgarnitur, 2 Stöpsel mit Ketten
und Siphon.
- für die  Einhebelmischbatterie (Bestand) DN15 -
ausreichend lange CNS-Panzerschläuche zum Anschluss an
die bauseitigen Anschlusspunkte.

- die Bestandarmatur muss wieder angeschlossen werden

Becken:

Fabrikat  '....................'

Typ  '....................'
Menge: 1,000 St

**02.03.0011 Arbeitsplatte CNS 700 mm**
StandortLehrküche Realschule, Wandseite 1
ZeichnungPos. Nr 18.58

Abmessungen

Längeca. 5.900 mm

Tiefe ca.  700 mm

Stärke ca.  50 mm

Ausführung

* Wandseitige Aufkantung 50 mm
* sichtbare Kanten abgekantet
* Ecken abgerundet (R=20 mm)

* inkl Ausschnitt für Handwaschbecken
* ink. Auschnitt für Spülbecken und Abtropffläche

Fabrikat  '....................'

Typ  '....................'
Menge: 1,000 St

**02.03.0012 Sockelblende CNS**
StandortLehrküche Realschule, Wandseite 1
ZeichnungPos. Nr 18.59

Abmessungen

Längeca. 6.700 mm

Höhe ca.  150 mm

Fabrikat  '....................'

Typ  '....................'
Menge: 1,000 St

**02.03.0013 Regal mit offenen Fächern für Schülertaschen**
StandortLehrküche Realschule, Wandseite 3
ZeichnungPos. Nr 18.57

Abmessungen

Breite ca. 3.240  mm

Tiefe ca. 400 mm

Höhe ca. 2000 mm

Ausführung

*gebürstet, allseitig 40 mm abgekantet
* Längsseiten mit Umfalzung nach innen
* geschlossener Regalboden
* inklusive Wandbefestigung als Konsole
* Regalboden freitragend
* Größe Fächer 400 x 600 mm
* Anzahl der Fächer horizontal 3 x vertikal 8

Regal aus Mehrschicht-Holzspanplatte in E1 Qualität
(V100) Front und rückseitig komplett mit
Melaminharzschichtstoff nach DIN 68765

Fabrikat  '....................'

Typ  '....................'
Menge: 1,000 St

*Hinweis*
Lehrküche Wandseite 2

**02.03.0014 Ausbau Geräte und Möbel Lehrküche Wandseite 2**
Ausbau Geräte und Möbel Lehrküche Wandseite 2

Folgende Geräte und Möbel aus der Lehrküche Wandseite 2
müssen in den Neubau der Realschule umgezogen werden.

Pos.Nr. sind die Positionsnummern auf dem Plan.

Pos.Nr. 18.62a3x Hochschrank
Maße500 x 550 x 2050 mm

Pos.Nr. 18.62 3x Hochschrank
Maße600 x 550 x 2050 mm
Menge: 1,000 St

**02.03.0015 Blende zwischen Schrank und Wand - Neu**
StandortLehrküche Realschule, Wandseite 2
ZeichnungPos. Nr. 18.101

Neue Blende aus Mehrschicht-Holzspanplatte in E1
Qualität (V100) Front und rückseitig komplett mit
Melaminharzschichtstoff nach DIN 68765

Es muss die gleiche Farbe wie die Bestandsmäbel gewählt
werden
Abmessungen

Höhe ca.  2050 mm
Breiteca.  180 mm

Angebotenes Fabrikat  '....................'

Typ  '....................'
Menge: 1,000 St

**02.03.0016 Sockelblende CNS**
StandortLehrküche Realschule, Wandseite 2
ZeichnungPos. Nr 18.64

Abmessungen

Längeca. 3.500 mm

Höhe ca.  150 mm

Fabrikat  '....................'

Typ  '....................'
Menge: 1,000 St

*Hinweis*
Koje 1+2

**02.03.0017 Ausbau Geräte und Möbel Koje 1+2**
Ausbau Geräte und Möbel Koje 1+2

Folgende Geräte und Möbel aus der Lehrküche Koje 1+2
müssen in den Neubau der Realschule umgezogen werden.

Pos.Nr. sind die Positionsnummern auf dem Plan.

Pos.Nr 18.1Einbau Bakofen
ModellBosch - HBF133BRD

Pos.Nr 18.2  Unterschrank für  Bakofen
Maße600 x 600 x 860 mm

Pos.Nr 18.3Cerankochfeld
ModellPKN601DP1D

Pos.Nr 18.4Kochfeldunterschrank
Maße600 x 580 x 860 mm

Pos.Nr. 18.52x Schubladenblock
Maße600 x 580 x 860 mm

Pos.Nr. 18.4a1x Schubladenblock
Maße600 x 580 x 860 mm

Pos.Nr 18.5 a1x Schubladenblock
Maße400 x 580 x 860 mm

Pos.Nr 18.6Mischbatterie

Pos.Nr 18.7Spülenunterschrank
Maße1.200 x 580 x 860 mm

Pos.Nr 18.8aUmluft Abzugshaube
ModellDIB97IM50

Pos.Nr 18.9  Müllunterschrank
Maße750 x 600 x 860 mm

Pos.Nr 18.11Umluft Abzugshaube
ModellDIB97IM50

Pos.Nr 18.12  Mischbatterie

Pos.Nr 18.13Spülenunterschrank
Maße1.200 x 580 x 860 mm

Pos.Nr 18.142 x Schubladenblock
Maße600 x 580 x 860 mm

Pos.Nr 18.14 a1x Schubladenblock
Maße400 x 580 x 860 mm

Pos.Nr 18.16a1 x Schubladenblock
Maße600 x 580 x 860 mm

Pos.Nr 18.15Cerankochfeld
ModellPKN601DP1D

Pos.Nr 18.16Kochfeldunterschrank
Maße600 x 580 x 860 mm

Pos.Nr 18.17Einbau Bakofen
ModellBosch - HBF133BRD

Pos.Nr 18.18Unterschrank für  Bakofen
Maße600 x 600 x 860 mm

Pos.Nr 18.19Müllunterschrank
Maße750 x 600 x 860 mm
Menge: 1,000 psch

**02.03.0018 Doppelspüle inkl. Abtropffläche - neu**
StandortLehrküche Realschule, Koje 1
ZeichnungPos. Nr 18.6

Abmessungen

Becken  ca. 400 x 400 x 250 mm

Abtropfflächeca. 500 mm

Ausführung

* 2 Becken mit gerillter Abtropffläche, fugenlos in die
Arbeitsplatte eingeschweißt
* Abtropffläche mit Gefälle zu den Becken
* inklusive Mischbatterie
* inkl. Rosetten

Zubehör

- Doppelab- und Überlaufgarnitur, 2 Stöpsel mit Ketten
und Siphon.
- CNS-Panzerschläuche zum Anschluss an die bauseitigen
Anschlusspunkte.

Becken:

Fabrikat  '....................'

Typ  '....................'
Menge: 1,000 St

**02.03.0019 Doppelspüle inkl. Abtropffläche - neu**
StandortLehrküche Realschule, Koje 2
ZeichnungPos. Nr 18.12

Abmessungen

Becken  ca. 400 x 400 x 250 mm

Abtropfflächeca. 500 mm

Ausführung

* 2 Becken mit gerillter Abtropffläche, fugenlos in die
Arbeitsplatte eingeschweißt
* Abtropffläche mit Gefälle zu den Becken
* inklusive Mischbatterie
* inkl. Rosetten

Zubehör

- Doppelab- und Überlaufgarnitur, 2 Stöpsel mit Ketten
und Siphon.
- CNS-Panzerschläuche zum Anschluss an die bauseitigen
Anschlusspunkte.

Becken:

Fabrikat  '....................'

Typ  '....................'
Menge: 1,000 St

**02.03.0020 Arbeitsplatte CNS Tiefe 1.600 x 5200 mm Koje 1+2 - neu**
StandortLehrküche Realschule, Koje 1+2
ZeichnungPos. Nr 18.41

Abmessungen

Längeca. 5.200 mm

Tiefe ca. 1.600 mm

Stärke ca. 50 mm

Ausführung

* Arbeitsplatte überdeckt Koje 3+4
* Ausführung als eine durchgehende Arbeitsplatte
* Ausschnitt für 2x Armatur
* Ausschnitt für 2x Becken
* Ausschnitt für 2x Kochfeld
* sichtbare Kanten abgekantet
* Rechte Ecken abgerundet (R=20 mm)
* alle Elemente fugenlos verschweißt  mit
Arbeitsplatte

Fabrikat  '....................'

Typ  '....................'
Menge: 1,000 St

**02.03.0021 Sockelblende CNS Koje 1+2- neu**
StandortLehrküche Realschule, Koje 1+2
ZeichnungPos. Nr 18.10 + 18.20

Abmessungen

Längeca. 11.000 mm
Höhe ca.  150 mm

Fabrikat  '....................'

Typ  '....................'
Menge: 1,000 St

*Hinweis*
Lehrküche Koje 3+4

**02.03.0022 Ausbau Geräte und Möbel Koje 3+4**
Ausbau Geräte und Möbel Koje 3+4

Folgende Geräte und Möbel aus der Lehrküche Koje 3+4
müssen in den Neubau der Realschule umgezogen werden.

Pos.Nr. sind die Positionsnummern auf dem Plan.

Pos.Nr 18.21Einbau Bakofen
ModellBosch - HBF133BRD

Pos.Nr 18.22Unterschrank für  Bakofen
Maße600 x 600 x 860 mm

Pos.Nr 18.21aUmluft Abzugshaube
ModellDIB97IM50

Pos.Nr 18.23Cerankochfeld
ModellPKN601DP1D

Pos.Nr 18.24Kochfeldunterschrank
Maße600 x 580 x 860 mm

Pos.Nr 18.24a1x Schubladenblock
Maße600 x 580 x 860 mm

Pos.Nr 18.252x Schubladenblock
Maße600 x 580 x 860 mm

Pos.Nr 18.25a1x Schubladenblock
Maße400 x 580 x 860 mm

Pos.Nr 18.26Mischbatterie

Pos.Nr 18.27Spülenunterschrank
Maße1.200 x 580 x 860 mm

Pos.Nr 18.29Müllunterschrank
Maße750 x 600 x 860 mm

Pos.Nr 18.32aUmluft Abzugshaube
ModellDIB97IM50

Pos.Nr 18.32Mischbatterie

Pos.Nr 18.33Spülenunterschrank
Maße1.200 x 580 x 860 mm

Pos.Nr 18.342x Schubladenblock
Maße600 x 580 x 860 mm

Pos.Nr 18.34a1x Schubladenblock
Maße400 x 580 x 860 mm

Pos.Nr 18.35Cerankochfeld
ModellPKN601DP1D

Pos.Nr 18.36Kochfeldunterschrank
Maße600 x 580 x 860 mm

Pos.Nr 18.36a1x Schubladenblock
Maße600 x 580 x 860 mm

Pos.Nr 18.37Einbau Bakofen
ModellBosch - HBF133BRD

Pos.Nr 18.38Unterschrank  für  Bakofen
Maße600 x 600 x 860 mm

Pos.Nr 18.39Müllunterschrank
Maße750 x 600 x 860 mm
Menge: 1,000 psch

**02.03.0023 Doppelspüle inkl. Abtropffläche - neu**
StandortLehrküche Realschule, Koje 3
ZeichnungPos. Nr 18.26

Abmessungen

Becken  ca. 400 x 400 x 250 mm

Abtropfflächeca. 500 mm

Ausführung

* 2 Becken mit gerillter Abtropffläche, fugenlos in die
Arbeitsplatte eingeschweißt
* Abtropffläche mit Gefälle zu den Becken
* inklusive Mischbatterie
* inkl. Rosetten

Zubehör

- Doppelab- und Überlaufgarnitur, 2 Stöpsel mit Ketten
und Siphon.
- CNS-Panzerschläuche zum Anschluss an die bauseitigen
Anschlusspunkte.

Becken:

Fabrikat  '....................'

Typ  '....................'
Menge: 1,000 St

**02.03.0024 Doppelspüle inkl. Abtropffläche - neu**
StandortLehrküche Realschule, Koje 4
ZeichnungPos. Nr 18.32

Abmessungen

Becken  ca. 400 x 400 x 250 mm

Abtropfflächeca. 500 mm

Ausführung

* 2 Becken mit gerillter Abtropffläche, fugenlos in die
Arbeitsplatte eingeschweißt
* Abtropffläche mit Gefälle zu den Becken
* inklusive Mischbatterie
* inkl. Rosetten

Zubehör

- Doppelab- und Überlaufgarnitur, 2 Stöpsel mit Ketten
und Siphon.
- CNS-Panzerschläuche zum Anschluss an die bauseitigen
Anschlusspunkte.

Becken:

Fabrikat  '....................'

Typ  '....................'
Menge: 1,000 St

**02.03.0025 Arbeitsplatte CNS Tiefe 1.600 x 5200 mm Koje 3+4 - neu**
StandortLehrküche Realschule, Koje 3+4
ZeichnungPos. Nr 18.41

Abmessungen

Längeca. 5.200 mm

Tiefe ca. 1.600 mm

Stärke ca. 50 mm

Ausführung

* Arbeitsplatte überdeckt Koje 3+4
* Ausführung als eine durchgehende Arbeitsplatte
* Ausschnitt für 2x Armatur
* Ausschnitt für 2x Becken
* Ausschnitt für 2x Kochfeld
* sichtbare Kanten abgekantet
* Rechte Ecken abgerundet (R=20 mm)
* alle Elemente fugenlos verschweißt  mit
Arbeitsplatte

Fabrikat  '....................'

Typ  '....................'
Menge: 1,000 St

**02.03.0026 Sockelblende CNS Koje 3 + 4 - neu**
StandortLehrküche Realschule, Koje 3+4
ZeichnungPos. Nr 18.30 + 18.40

Abmessungen

Längeca. 11.000 mm
Höhe ca.  150 mm

Fabrikat  '....................'

Typ  '....................'
Menge: 1,000 St

*Hinweis*
Fahrbare Geräte

**02.03.0027 Umzug fahrbare Geräte**
Folgende Geräte müssen in den Neubau der Realschule
umgezogen werden.

Pos.Nr. sind die Positionsnummern auf dem Plan.

Pos.Nr 18.426x Servierwagen

Pos.Nr 18.44a4 x Abfallrolli
Menge: 1,000 psch

**02.03.0028 Entsorgung Geräte und Möbel**
Folgende Geräte und Möbel müssen fachgerecht abgebaut
und entsorgt werden

11x CNS - Sockelblende

CNS - Arbeitsplatte
ca. 2.400 x 700 mm

2x CNS - Arbeitsplatte
ca. 3.400 x 700 mm

4x CNS - Arbeitsplatte
ca. 3.400 x 700 mm

1x CNS - Arbeitsplatte
ca. 3.200 x 700 mm
Menge: 1,000 psch

*Hinweis*
Sonstige Punkte

**02.03.0029 ELT - Leistungen**
Sämtliche Geräte aus dem Container müssen von einem
ELT-Facharbeiter mit geforderter Qualifikation von den
Bestands-ELT-Anschlüssen getrennt werden und im Neubau
Realschule wieder angeklemmt werden.

Sämtliches Material wie Klemmen, Kabel etc. müssen
mitkalkuliert werden

Dies betrifft folgende Anschlüsse:

Elektrozuleitung-Verbindungen
Schuko-Verbindungen
CE-Verbindungen
Menge: 1,000 St

**02.03.0030 HLS - Leistungen**
Sämtliche Geräte aus dem Container, die Wasser und
Abwasser benötigen, müssen von einem HLS-Facharbeiter
mit geforderter Qualifikation von den
Bestands-HLS-Anschlüssen getrennt werden und im Neubau
Realschule wieder verbunden werden.

Sämtliches Material wie Klemmen, Rohre etc.. müssen
mitkalkuliert werden

Dies betrifft folgende Anschlüsse:

Warmwasser
Kaltwasser
Abwasser
Menge: 1,000 St

**02.03.0031 Reinigung Bestandsgeräte**
Folgende Geräte und Möbel müssen vor dem Wiedereinbau
gereinigt werden

- Handwaschbecke-Ausguß-Kombination
- Zulauftisch
- Haubenspülmaschine inkl. Zubehör
- Wasserenthärtungsanlage
- Ablauftisch
Menge: 1,000 St

#### 02.04 Titel 4 - Sonstiges

**02.04.0001 Inbetriebnahmen Mensa**
Anlageninterne Inbetriebnahme
Der Auftragnehmer hat vor Erklärung der
Abnahmebereitschaft die Anlagen auf Betriebsfähigkeit
zu prüfen und eigenverantwortlich die Inbetriebnahmen
der Anlagen und Anlagenteile vorzunehmen.

Alle anlageninternen Meldungen, Störungen und
Funktionen sind zu prüfen und zu testen. Vor der
Inbetriebnahme muss die Prüfung der Verkabelung und
aller Anschlüsse erfolgen.
Zum Nachweis der Funktionsfähigkeit aller Anlagen hat
der AN Funktionskontrollen und -prüfungen, sowie die
Einregulierung bzw. Einstellung der Anlagen und
Anlagenteile durchzuführen.
Über die Durchführung der Inbetriebnahmen und
Funktionsprüfungen sind entsprechende Protokolle zu
erstellen, diese sind der Fachbauleitung des AG zur
Prüfung vorzulegen.
Die Durchführung der internen Inbetriebnahmen und
Funktionstests, einschließlich der Abstimmung und
Koordination mit den beteiligten Gewerken und ihren
beauftragten Unternehmen gehört zur Grundleistung des
AN und ist in die Einheitspreise einzukalkulieren.

Anlagenübergreifende Inbetriebnahme
Nach erfolgter interner Inbetriebnahme wird eine
anlagenübergreifende Inbetriebnahme mit allen
beteiligten Gewerken durchgeführt.
Hierzu gehören unter anderem:
- Integration der anlagenspezifischen Meldungen,
Steuerungsfunktionen und Verknüpfungen in die
Gesamtanlage (z.B. Umsetzung Brandfallmatrix,
Aufschaltung auf übergeordnete Managementsysteme usw.)
- Durchführung von anlagenübergreifenden Tests (1:1)
- Testbetrieb zur Feststellung der Mängelfreiheit der
Anlagen in Wechselwirkung mit anderen, auf sie
betriebsbestimmend, einwirkenden Bauteile oder Anlagen
(Interaktionsprüfung)

Anlagenübergreifende Inbetriebnahme
Anlagenübergreifende Inbetriebnahme entsprechend des
vor beschriebenen Leistungsumfanges.

Alle für die Herstellung einer mangelfreien
Gesamtfunktionalität der technischen Anlagen
erforderten Aufwendungen sind in die Position
einzukalkulieren.
Menge: 1,000 psch

**02.04.0002 Inbetriebnahmen Mehrzweckhalle**
Anlageninterne Inbetriebnahme
Der Auftragnehmer hat vor Erklärung der
Abnahmebereitschaft die Anlagen auf Betriebsfähigkeit
zu prüfen und eigenverantwortlich die Inbetriebnahmen
der Anlagen und Anlagenteile vorzunehmen.

Alle anlageninternen Meldungen, Störungen und
Funktionen sind zu prüfen und zu testen. Vor der
Inbetriebnahme muss die Prüfung der Verkabelung und
aller Anschlüsse erfolgen.
Zum Nachweis der Funktionsfähigkeit aller Anlagen hat
der AN Funktionskontrollen und -prüfungen, sowie die
Einregulierung bzw. Einstellung der Anlagen und
Anlagenteile durchzuführen.
Über die Durchführung der Inbetriebnahmen und
Funktionsprüfungen sind entsprechende Protokolle zu
erstellen, diese sind der Fachbauleitung des AG zur
Prüfung vorzulegen.
Die Durchführung der internen Inbetriebnahmen und
Funktionstests, einschließlich der Abstimmung und
Koordination mit den beteiligten Gewerken und ihren
beauftragten Unternehmen gehört zur Grundleistung des
AN und ist in die Einheitspreise einzukalkulieren.

Anlagenübergreifende Inbetriebnahme
Nach erfolgter interner Inbetriebnahme wird eine
anlagenübergreifende Inbetriebnahme mit allen
beteiligten Gewerken durchgeführt.
Hierzu gehören unter anderem:
- Integration der anlagenspezifischen Meldungen,
Steuerungsfunktionen und Verknüpfungen in die
Gesamtanlage (z.B. Umsetzung Brandfallmatrix,
Aufschaltung auf übergeordnete Managementsysteme usw.)
- Durchführung von anlagenübergreifenden Tests (1:1)
- Testbetrieb zur Feststellung der Mängelfreiheit der
Anlagen in Wechselwirkung mit anderen, auf sie
betriebsbestimmend, einwirkenden Bauteile oder Anlagen
(Interaktionsprüfung)

Anlagenübergreifende Inbetriebnahme
Anlagenübergreifende Inbetriebnahme entsprechend des
vor beschriebenen Leistungsumfanges.

Alle für die Herstellung einer mangelfreien
Gesamtfunktionalität der technischen Anlagen
erforderten Aufwendungen sind in die Position
einzukalkulieren.
Menge: 1,000 psch

**02.04.0003 Inbetriebnahmen Lehrküche**
Anlageninterne Inbetriebnahme
Der Auftragnehmer hat vor Erklärung der
Abnahmebereitschaft die Anlagen auf Betriebsfähigkeit
zu prüfen und eigenverantwortlich die Inbetriebnahmen
der Anlagen und Anlagenteile vorzunehmen.

Alle anlageninternen Meldungen, Störungen und
Funktionen sind zu prüfen und zu testen. Vor der
Inbetriebnahme muss die Prüfung der Verkabelung und
aller Anschlüsse erfolgen.
Zum Nachweis der Funktionsfähigkeit aller Anlagen hat
der AN Funktionskontrollen und -prüfungen, sowie die
Einregulierung bzw. Einstellung der Anlagen und
Anlagenteile durchzuführen.
Über die Durchführung der Inbetriebnahmen und
Funktionsprüfungen sind entsprechende Protokolle zu
erstellen, diese sind der Fachbauleitung des AG zur
Prüfung vorzulegen.
Die Durchführung der internen Inbetriebnahmen und
Funktionstests, einschließlich der Abstimmung und
Koordination mit den beteiligten Gewerken und ihren
beauftragten Unternehmen gehört zur Grundleistung des
AN und ist in die Einheitspreise einzukalkulieren.

Anlagenübergreifende Inbetriebnahme
Nach erfolgter interner Inbetriebnahme wird eine
anlagenübergreifende Inbetriebnahme mit allen
beteiligten Gewerken durchgeführt.
Hierzu gehören unter anderem:
- Integration der anlagenspezifischen Meldungen,
Steuerungsfunktionen und Verknüpfungen in die
Gesamtanlage (z.B. Umsetzung Brandfallmatrix,
Aufschaltung auf übergeordnete Managementsysteme usw.)
- Durchführung von anlagenübergreifenden Tests (1:1)
- Testbetrieb zur Feststellung der Mängelfreiheit der
Anlagen in Wechselwirkung mit anderen, auf sie
betriebsbestimmend, einwirkenden Bauteile oder Anlagen
(Interaktionsprüfung)

Anlagenübergreifende Inbetriebnahme
Anlagenübergreifende Inbetriebnahme entsprechend des
vor beschriebenen Leistungsumfanges.

Alle für die Herstellung einer mangelfreien
Gesamtfunktionalität der technischen Anlagen
erforderten Aufwendungen sind in die Position
einzukalkulieren.
Menge: 1,000 psch

**02.04.0004 Abnahme Mensa**
Förmliche Abnahme
Nach erfolgreichen Abschließen der Inbetriebnahme und
des
Probebetriebes wird die förmliche Abnahme auf Verlangen
durchgeführt. Zur Abnahme müssen Bestandsunterlagen wie
in Form und Anzahl in der Leistungsbeschreibung
gefordert und von der Fachbauleitung geprüft,
vorliegen. Weiter müssen alle Protokolle der
gesetzlichen, sowie der von der Bauaufsichtsbehörde
oder vom Auftraggeber geforderten Prüfungen vorliegen.
Fehlen diese Unterlagen, gilt dies als wesentlicher
Mangel. Der Auftraggeber behält sich in einem solchen
Fall das Recht vor, die Abnahme zu verweigern.

Die Vorbereitung, Durchführung und Begleitung der
förmlichen Abnahme ist Grundleistung des Auftragnehmers
und in die Einheitspreise einzukalkulieren.

Der Auftragnehmer hat die Abnahme schriftlich zu
beantragen und dabei schriftlich zu erklären, dass die
Anlage dem vertraglich vereinbarten Ausrüstungs- und
Funktionsstand entspricht. Durch notwendig werdende
Nachabnahmen ausgelöste Kosten gehen zu Lasten des
Verursachers.
Menge: 1,000 psch

**02.04.0005 Abnahme Mehrzweckhalle**
Förmliche Abnahme
Nach erfolgreichen Abschließen der Inbetriebnahme und
des
Probebetriebes wird die förmliche Abnahme auf Verlangen
durchgeführt. Zur Abnahme müssen Bestandsunterlagen wie
in Form und Anzahl in der Leistungsbeschreibung
gefordert und von der Fachbauleitung geprüft,
vorliegen. Weiter müssen alle Protokolle der
gesetzlichen, sowie der von der Bauaufsichtsbehörde
oder vom Auftraggeber geforderten Prüfungen vorliegen.
Fehlen diese Unterlagen, gilt dies als wesentlicher
Mangel. Der Auftraggeber behält sich in einem solchen
Fall das Recht vor, die Abnahme zu verweigern.

Die Vorbereitung, Durchführung und Begleitung der
förmlichen Abnahme ist Grundleistung des Auftragnehmers
und in die Einheitspreise einzukalkulieren.

Der Auftragnehmer hat die Abnahme schriftlich zu
beantragen und dabei schriftlich zu erklären, dass die
Anlage dem vertraglich vereinbarten Ausrüstungs- und
Funktionsstand entspricht. Durch notwendig werdende
Nachabnahmen ausgelöste Kosten gehen zu Lasten des
Verursachers.
Menge: 1,000 psch

**02.04.0006 Abnahme Lehrküche**
Förmliche Abnahme
Nach erfolgreichen Abschließen der Inbetriebnahme und
des
Probebetriebes wird die förmliche Abnahme auf Verlangen
durchgeführt. Zur Abnahme müssen Bestandsunterlagen wie
in Form und Anzahl in der Leistungsbeschreibung
gefordert und von der Fachbauleitung geprüft,
vorliegen. Weiter müssen alle Protokolle der
gesetzlichen, sowie der von der Bauaufsichtsbehörde
oder vom Auftraggeber geforderten Prüfungen vorliegen.
Fehlen diese Unterlagen, gilt dies als wesentlicher
Mangel. Der Auftraggeber behält sich in einem solchen
Fall das Recht vor, die Abnahme zu verweigern.

Die Vorbereitung, Durchführung und Begleitung der
förmlichen Abnahme ist Grundleistung des Auftragnehmers
und in die Einheitspreise einzukalkulieren.

Der Auftragnehmer hat die Abnahme schriftlich zu
beantragen und dabei schriftlich zu erklären, dass die
Anlage dem vertraglich vereinbarten Ausrüstungs- und
Funktionsstand entspricht. Durch notwendig werdende
Nachabnahmen ausgelöste Kosten gehen zu Lasten des
Verursachers.
Menge: 1,000 psch

**02.04.0007 Einweisung Mensa**
Einweisung
Gesamteinweisung des Betreiberpersonals für 4 Personen
incl. Einweisungsbescheinigung

Personaleinweisung
Das Personal des Betreibers der Anlage ist gründlich
einzuweisen, so dass bei Inbetriebnahme der Küche eine
sofortige volle Nutzung sichergestellt ist. Die
Einweisung ist in einer separaten Position anzubieten.
Ein Einweisungsprotokoll ist zu erstellen, von den
eingewiesenen Personen unterschreiben zu lassen und
spätestens mit der Schlussrechnung vorzulegen.
Die Dauer der Einweisung muss mindestens 4 Stunden
betragen und im Tagschichtbetrieb erfolgen.

Einweisung des Betreiberpersonals
Mindestens 12 Werktage vor der Einweisung schlägt der
Errichter der Anlage einen Termin für die Einweisung
vor und fordert vom Auftraggeber eine Liste mit den zur
Einweisung zu erwartenden Personen.
Grundlage für die Einweisung ist die Vorlage der
vollständigen Dokumentation sowie alle notwendigen
Sachverständigen- abnahmen mit Einzelprotokollen.
Zur Einweisung sind 1 Satz Unterlagen vorzulegen,
bestehend aus:

1. Anlagenbeschreibung
Sinn und Zweck der Anlage werden - soweit möglich
anhand eines Schema - beschrieben, es wird
gegebenenfalls das Zusammenspiel bzw. die Abhängigkeit
von anderen Anlagen erläutert, Schnittstellen
aufgezeigt und es werden die Auslegungsdaten bzw. die
eingestellten Betriebswerte der Gesamtanlage genannt.
Bei komplexen Anlagen ist eine Ortsbestimmung der
einzelnen Anlagenteile vorzunehmen. Es wird auf
mögliche Erweiterungen bzw. die Ausbaumöglichkeiten der
jeweiligen Anlage eingegangen.

2. Bedienungsanweisung
An Hand von Grundrisszeichnungen werden die Bedienungsorgane lokalisiert, Anzeige-, Steuer- und Regelgeräte
werden vorgestellt, es wird auf die Bedienung
eingegangen sowie Voreinstellung genannt und der
Einfluss dieser Organe auf die Leistungscharakteristik
der Anlage verdeutlicht. Sicherheitseinrichtungen
werden vorgestellt, wenn notwendig und möglich,
ausgelöst, es wird diskutiert, was im Falle des
Auslösens zu unternehmen ist. Es wird insbesondere auf
das Anfahren und Abstellen von Anlagen eingegangen,
Konsequenzen bzw. Beeinträchtigungen anderer
Anlagenteile oder gewerkefremder Anlagen werden
aufgezeigt.
Es wird eine Auflistung der möglichen
(Bedienungs-)fehler vorgestellt und auf deren
Beseitigung eingegangen (soweit möglich anhand einer
Fehlersuchtabelle).

3. Genehmigungen, Protokolle
Das Bedienungspersonal wird über alle Genehmigungen,
insbesondere über wiederkehrende Inspektionen,
behördliche Überwachungspflicht, etc. einzelner
Anlagenteile bzw. kompletter Anlagen unterrichtet.

4. Wartungsanweisung
Es werden die Wartungsarbeiten und die zugehörigen
notwendigen Wartungsintervalle aufgezeigt, wo nötig
werden Schmierpläne, Dichtungssysteme, Filterlisten,
etc. ausgehändigt. Der Einsatz von Spezialwerkzeugen
wird erklärt.

5. Verbrauchs- und Ersatzteile
Alle dem Verschleiß oder häufigen Störungen
unterliegenden Anlagenteile werden benannt und örtlich
gezeigt. Es werden hierzu Listen übergeben, die Type,
Größe, Werknummer enthalten. Insbesondere ist auf eine
Bevorratung einzelner Teile einzugehen bzw. sind auf
jeden Fall Anschrift und Telefonnummer des Herstellers
bzw. des Kundendienstes anzugeben.

6. Schema und Grundrisspläne
Grundrisspläne M 1:50, farbig gedruckt

7. Messungen und Berechnungen
Sämtliche Berechnung der Gesamtanlage
Menge: 1,000 psch

**02.04.0008 Einweisung Mehrzweckhalle**
Einweisung
Gesamteinweisung des Betreiberpersonals für 4 Personen
incl. Einweisungsbescheinigung

Personaleinweisung
Das Personal des Betreibers der Anlage ist gründlich
einzuweisen, so dass bei Inbetriebnahme der Küche eine
sofortige volle Nutzung sichergestellt ist. Die
Einweisung ist in einer separaten Position anzubieten.
Ein Einweisungsprotokoll ist zu erstellen, von den
eingewiesenen Personen unterschreiben zu lassen und
spätestens mit der Schlussrechnung vorzulegen.
Die Dauer der Einweisung muss mindestens 4 Stunden
betragen und im Tagschichtbetrieb erfolgen.

Einweisung des Betreiberpersonals
Mindestens 12 Werktage vor der Einweisung schlägt der
Errichter der Anlage einen Termin für die Einweisung
vor und fordert vom Auftraggeber eine Liste mit den zur
Einweisung zu erwartenden Personen.
Grundlage für die Einweisung ist die Vorlage der
vollständigen Dokumentation sowie alle notwendigen
Sachverständigen- abnahmen mit Einzelprotokollen.
Zur Einweisung sind 1 Satz Unterlagen vorzulegen,
bestehend aus:

1. Anlagenbeschreibung
Sinn und Zweck der Anlage werden - soweit möglich
anhand eines Schema - beschrieben, es wird
gegebenenfalls das Zusammenspiel bzw. die Abhängigkeit
von anderen Anlagen erläutert, Schnittstellen
aufgezeigt und es werden die Auslegungsdaten bzw. die
eingestellten Betriebswerte der Gesamtanlage genannt.
Bei komplexen Anlagen ist eine Ortsbestimmung der
einzelnen Anlagenteile vorzunehmen. Es wird auf
mögliche Erweiterungen bzw. die Ausbaumöglichkeiten der
jeweiligen Anlage eingegangen.

2. Bedienungsanweisung
An Hand von Grundrisszeichnungen werden die Bedienungsorgane lokalisiert, Anzeige-, Steuer- und Regelgeräte
werden vorgestellt, es wird auf die Bedienung
eingegangen sowie Voreinstellung genannt und der
Einfluss dieser Organe auf die Leistungscharakteristik
der Anlage verdeutlicht. Sicherheitseinrichtungen
werden vorgestellt, wenn notwendig und möglich,
ausgelöst, es wird diskutiert, was im Falle des
Auslösens zu unternehmen ist. Es wird insbesondere auf
das Anfahren und Abstellen von Anlagen eingegangen,
Konsequenzen bzw. Beeinträchtigungen anderer
Anlagenteile oder gewerkefremder Anlagen werden
aufgezeigt.
Es wird eine Auflistung der möglichen
(Bedienungs-)fehler vorgestellt und auf deren
Beseitigung eingegangen (soweit möglich anhand einer
Fehlersuchtabelle).

3. Genehmigungen, Protokolle
Das Bedienungspersonal wird über alle Genehmigungen,
insbesondere über wiederkehrende Inspektionen,
behördliche Überwachungspflicht, etc. einzelner
Anlagenteile bzw. kompletter Anlagen unterrichtet.

4. Wartungsanweisung
Es werden die Wartungsarbeiten und die zugehörigen
notwendigen Wartungsintervalle aufgezeigt, wo nötig
werden Schmierpläne, Dichtungssysteme, Filterlisten,
etc. ausgehändigt. Der Einsatz von Spezialwerkzeugen
wird erklärt.

5. Verbrauchs- und Ersatzteile
Alle dem Verschleiß oder häufigen Störungen
unterliegenden Anlagenteile werden benannt und örtlich
gezeigt. Es werden hierzu Listen übergeben, die Type,
Größe, Werknummer enthalten. Insbesondere ist auf eine
Bevorratung einzelner Teile einzugehen bzw. sind auf
jeden Fall Anschrift und Telefonnummer des Herstellers
bzw. des Kundendienstes anzugeben.

6. Schema und Grundrisspläne
Grundrisspläne M 1:50, farbig gedruckt

7. Messungen und Berechnungen
Sämtliche Berechnung der Gesamtanlage
Menge: 1,000 psch

**02.04.0009 Einweisung Lehrküche**
Einweisung
Gesamteinweisung des Betreiberpersonals für 4 Personen
incl. Einweisungsbescheinigung

Personaleinweisung
Das Personal des Betreibers der Anlage ist gründlich
einzuweisen, so dass bei Inbetriebnahme der Küche eine
sofortige volle Nutzung sichergestellt ist. Die
Einweisung ist in einer separaten Position anzubieten.
Ein Einweisungsprotokoll ist zu erstellen, von den
eingewiesenen Personen unterschreiben zu lassen und
spätestens mit der Schlussrechnung vorzulegen.
Die Dauer der Einweisung muss mindestens 4 Stunden
betragen und im Tagschichtbetrieb erfolgen.

Einweisung des Betreiberpersonals
Mindestens 12 Werktage vor der Einweisung schlägt der
Errichter der Anlage einen Termin für die Einweisung
vor und fordert vom Auftraggeber eine Liste mit den zur
Einweisung zu erwartenden Personen.
Grundlage für die Einweisung ist die Vorlage der
vollständigen Dokumentation sowie alle notwendigen
Sachverständigen- abnahmen mit Einzelprotokollen.
Zur Einweisung sind 1 Satz Unterlagen vorzulegen,
bestehend aus:

1. Anlagenbeschreibung
Sinn und Zweck der Anlage werden - soweit möglich
anhand eines Schema - beschrieben, es wird
gegebenenfalls das Zusammenspiel bzw. die Abhängigkeit
von anderen Anlagen erläutert, Schnittstellen
aufgezeigt und es werden die Auslegungsdaten bzw. die
eingestellten Betriebswerte der Gesamtanlage genannt.
Bei komplexen Anlagen ist eine Ortsbestimmung der
einzelnen Anlagenteile vorzunehmen. Es wird auf
mögliche Erweiterungen bzw. die Ausbaumöglichkeiten der
jeweiligen Anlage eingegangen.

2. Bedienungsanweisung
An Hand von Grundrisszeichnungen werden die Bedienungsorgane lokalisiert, Anzeige-, Steuer- und Regelgeräte
werden vorgestellt, es wird auf die Bedienung
eingegangen sowie Voreinstellung genannt und der
Einfluss dieser Organe auf die Leistungscharakteristik
der Anlage verdeutlicht. Sicherheitseinrichtungen
werden vorgestellt, wenn notwendig und möglich,
ausgelöst, es wird diskutiert, was im Falle des
Auslösens zu unternehmen ist. Es wird insbesondere auf
das Anfahren und Abstellen von Anlagen eingegangen,
Konsequenzen bzw. Beeinträchtigungen anderer
Anlagenteile oder gewerkefremder Anlagen werden
aufgezeigt.
Es wird eine Auflistung der möglichen
(Bedienungs-)fehler vorgestellt und auf deren
Beseitigung eingegangen (soweit möglich anhand einer
Fehlersuchtabelle).

3. Genehmigungen, Protokolle
Das Bedienungspersonal wird über alle Genehmigungen,
insbesondere über wiederkehrende Inspektionen,
behördliche Überwachungspflicht, etc. einzelner
Anlagenteile bzw. kompletter Anlagen unterrichtet.

4. Wartungsanweisung
Es werden die Wartungsarbeiten und die zugehörigen
notwendigen Wartungsintervalle aufgezeigt, wo nötig
werden Schmierpläne, Dichtungssysteme, Filterlisten,
etc. ausgehändigt. Der Einsatz von Spezialwerkzeugen
wird erklärt.

5. Verbrauchs- und Ersatzteile
Alle dem Verschleiß oder häufigen Störungen
unterliegenden Anlagenteile werden benannt und örtlich
gezeigt. Es werden hierzu Listen übergeben, die Type,
Größe, Werknummer enthalten. Insbesondere ist auf eine
Bevorratung einzelner Teile einzugehen bzw. sind auf
jeden Fall Anschrift und Telefonnummer des Herstellers
bzw. des Kundendienstes anzugeben.

6. Schema und Grundrisspläne
Grundrisspläne M 1:50, farbig gedruckt

7. Messungen und Berechnungen
Sämtliche Berechnung der Gesamtanlage
Menge: 1,000 psch

**02.04.0010 Probebetrieb Küche Mensa**
Probebetrieb Küche Mensa

Nach erfolgter Inbetriebnahme, erfolgreichem Abschluss
gewerkeübergreifender Funktionsprüfungen und dem
integrativen Test ist für das Gebäude ein 2-wöchiger
Probebetrieb durchzuführen.

Dabei sind die Anlagen ohne Unterbrechung im
Automatikbetrieb zu betreiben. Mit dem Probebetrieb ist
der Nachweis für die mängelfreie Funktion der Anlagen
im Gebäude und im störungsfreien Gesamtbetrieb zu
erbringen.

Als Nachweis der mängelfreien Funktionen sind
Protokoll- und Trendaufzeichnungen oder andere
geeignete Nachweise vorzulegen, aus denen der Zeitraum
des Probebetriebs sämtliche zur Beurteilung der
Anlagenfunktionen / Anlagenzustände erforderlichen
Daten und Informationen hervorgehen, sowie evtl.
Störungen / Probleme sofort erkannt werden können. Bei
wesentlichen Mängeln / Unterbrechungen ist der
Probebetrieb nach deren Beseitigung zu wiederholen.

Alle erforderlichen Aufwendungen für diese
Betriebsdienstleistung, wie Personalaufwand,
Fehlerbehebung, Dokumentation, Nachweis der Funktionen
und mangelfreier Betrieb sind in der nachfolgenden
Position zu kalkulieren.
Menge: 1,000 psch

**02.04.0011 Probebetrieb Küche Mehrzweckhalle**
Probebetrieb Küche Mehrzweckhalle

Nach erfolgter Inbetriebnahme, erfolgreichem Abschluss
gewerkeübergreifender Funktionsprüfungen und dem
integrativen Test ist für das Gebäude ein 2-wöchiger
Probebetrieb durchzuführen.

Dabei sind die Anlagen ohne Unterbrechung im
Automatikbetrieb zu betreiben. Mit dem Probebetrieb ist
der Nachweis für die mängelfreie Funktion der Anlagen
im Gebäude und im störungsfreien Gesamtbetrieb zu
erbringen.

Als Nachweis der mängelfreien Funktionen sind
Protokoll- und Trendaufzeichnungen oder andere
geeignete Nachweise vorzulegen, aus denen der Zeitraum
des Probebetriebs sämtliche zur Beurteilung der
Anlagenfunktionen / Anlagenzustände erforderlichen
Daten und Informationen hervorgehen, sowie evtl.
Störungen / Probleme sofort erkannt werden können. Bei
wesentlichen Mängeln / Unterbrechungen ist der
Probebetrieb nach deren Beseitigung zu wiederholen.

Alle erforderlichen Aufwendungen für diese
Betriebsdienstleistung, wie Personalaufwand,
Fehlerbehebung, Dokumentation, Nachweis der Funktionen
und mangelfreier Betrieb sind in der nachfolgenden
Position zu kalkulieren.
Menge: 1,000 psch

#### 02.05 Titel 5 - Planerstellung - Baustelle - Dokumentation

**02.05.0001 Montage- und Werkstattplanung Mensa**
Vor Beginn der Werkstatt- und Montageplanung hat der AN
eine Zeichnungsliste für die Werkstattplanung zu
erstellen, mit Angabe, wann die jeweiligen Zeichnungen
erstellt werden. Darin ist der aktuellste Stand des
Bauablaufplans zu berücksichtigen.

Nachfolgend beschriebene Ausfhrungen gelten für alle in
diesem LV beschriebenen Leistungen und sind (sofern
nicht in einem anderen Titel beschrieben) entsprechend
zu kalkulieren.

Werkstatt- und Detailzeichnungen für alle in dieser
Leistungsbeschreibung erfassten Leistungsumfänge,
Werk- und Montageplanung und technische Bearbeitung des
AN gemäß Vorbemerkung wie folgt:
- mittels CAD (Datenaustauschformat: DXF oder DWG sowie
als PDF-Datei),
- in Papierform 1-fach maßstabsgerecht (zur Prüfung)
- in Papierform 1-fach maßstabsgerecht
(Freigabeexemplar)
- Erstellung aller Übersichtspläne, Grundrisse,
Schnitte und Ansichten im Maßstab 1:50 mit
eingetragener  Schnittführung,
- Erstellung der Details, An- und Abschlüsse, im
Maßstab 1:5, 1:2 bis 1:1,
- Erstellen aller notwendigen Berechnungen
(bauphysikalisch und dergleichen), die zur Erfüllung
der geforderten Leistung dienen, für sämtliche
beschriebene Leistungen und  Einbausituationen auf
Grundlage der Ausführungs-
und Detailplanung des Architekten und Fachplaners und
der am Bau zu nehmenden Maße.

Die Werkplanung hat sämtliche Angaben zu Materialien,
Oberflächen zu enthalten.
- Erstellen der Werk- und Detailpläne auf Grundlage der
Planvorgaben oder Prinzipskizzen des Architekten,
einschließlich der Montage- und Befestigungspläne,
Detailpläne für die verschiedenen Anschlusssituationen,
Vorlage zur Freigabe beim Architekten, Position
einschl. Vervielfältigungskosten, Aus den Zeichnungen
müssen Konstruktion, Unterkonstruktion, Material,
Oberflächenbeschaffenheit, Maße, Bauanschlüsse,
Befestigung, Einbau und Einbaufolge sämtlicher Elemente
müssen erkennbar sein.

Hier einzurechnen ist auch das Erstellen einer
Stückliste für den Herstellen/Verarbeiter die zu
Abstimmung und Freigabe dem Architekten mit mindestens
2 Wochenvorlaufzeit zur Bestellung vorzulegen ist.
Mit der Fertigung darf erst begonnen werden, wenn die
Werkplanung vom AG oder dessen Bevollmächtigten mit
einem Genehmigungsvermerk für die Ausführung
freigegeben ist. Eine Übertragung der Haftung erfolgt
hierdurch nicht. Der AN haftet dafür, dass nur nach den
unterschriftlich anerkannten Werkstattplänen gearbeitet
wird. Ausführungsfehler, welche infolge falscher
Angaben entstehen, sind zu Lasten des AN zu beseitigen.
Die endgültigen vom AN verfassten Werk- und
Montagepläne sind den Vertretern des AG vor Einbau der
Leistungen unaufgefordert zu übergeben. Sie müssen alle
Änderungen enthalten, die im Zuge der Planprüfung
vorgenommen wurden.

Die Werkplanung wird Bestandteil der
Gesamtdokumentation.
Menge: 1,000 psch

**02.05.0002 Montage- und Werkstattplanung Mehzweckhalle**
Vor Beginn der Werkstatt- und Montageplanung hat der AN
eine Zeichnungsliste
für die Werkstattplanung zu erstellen, mit Angabe, wann
die jeweiligen Zeichnungen
erstellt werden. Darin ist der aktuellste Stand des
Bauablaufplans zu berücksichtigen.

Nachfolgend beschriebene Ausfhrungen gelten für alle in
diesem LV beschriebenen Leistungen und sind (sofern
nicht in einem anderen Titel beschrieben) entsprechend
zu kalkulieren.

Werkstatt- und Detailzeichnungen für alle in dieser
Leistungsbeschreibung erfassten Leistungsumfänge,
Werk- und Montageplanung und technische Bearbeitung des
AN gemäß Vorbemerkung wie folgt:
- mittels CAD (Datenaustauschformat: DXF oder DWG sowie
als PDF-Datei),
- in Papierform 1-fach maßstabsgerecht (zur Prüfung)
- in Papierform 1-fach maßstabsgerecht
(Freigabeexemplar)
- Erstellung aller Übersichtspläne, Grundrisse,
Schnitte und Ansichten im Maßstab 1:50 mit
eingetragener  Schnittführung,
- Erstellung der Details, An- und Abschlüsse, im
Maßstab 1:5, 1:2 bis 1:1,
- Erstellen aller notwendigen Berechnungen
(bauphysikalisch und dergleichen), die zur Erfüllung
der geforderten Leistung dienen, für sämtliche
beschriebene Leistungen und  Einbausituationen auf
Grundlage der Ausführungs-
und Detailplanung des Architekten und Fachplaners und
der am Bau zu nehmenden Maße.

Die Werkplanung hat sämtliche Angaben zu Materialien,
Oberflächen zu enthalten.
- Erstellen der Werk- und Detailpläne auf Grundlage der
Planvorgaben oder Prinzipskizzen des Architekten,
einschließlich der Montage- und Befestigungspläne,
Detailpläne für die verschiedenen Anschlusssituationen,
Vorlage zur Freigabe beim Architekten, Position
einschl. Vervielfältigungskosten, Aus den Zeichnungen
müssen Konstruktion, Unterkonstruktion, Material,
Oberflächenbeschaffenheit, Maße, Bauanschlüsse,
Befestigung, Einbau und Einbaufolge sämtlicher Elemente
müssen erkennbar sein.
Arbeitssteckdosen müssen ebenfalls in die Pläne
übenommen werden.

Hier einzurechnen ist auch das Erstellen einer
Stückliste für den Herstellen/Verarbeiter die zu
Abstimmung und Freigabe dem Architekten mit mindestens
2 Wochenvorlaufzeit zur Bestellung vorzulegen ist.
Mit der Fertigung darf erst begonnen werden, wenn die
Werkplanung vom AG oder dessen Bevollmächtigten mit
einem Genehmigungsvermerk für die Ausführung
freigegeben ist. Eine Übertragung der Haftung erfolgt
hierdurch nicht. Der AN haftet dafür, dass nur nach den
unterschriftlich anerkannten Werkstattplänen gearbeitet
wird. Ausführungsfehler, welche infolge falscher
Angaben entstehen, sind zu Lasten des AN zu beseitigen.
Die endgültigen vom AN verfassten Werk- und
Montagepläne sind den Vertretern des AG vor Einbau der
Leistungen unaufgefordert zu übergeben. Sie müssen alle
Änderungen enthalten, die im Zuge der Planprüfung
vorgenommen wurden.

Die Werkplanung wird Bestandteil der
Gesamtdokumentation.
Menge: 1,000 psch

**02.05.0003 Montage- und Werkstattplanung Lehrküche**
Bei der Lehrküche müssen die Bestandsmöbel aus dem
Container in die Pläne des Neubau Realschule übernommen
werden.

Vor Beginn der Werkstatt- und Montageplanung hat der AN
eine Zeichnungsliste
für die Werkstattplanung zu erstellen, mit Angabe, wann
die jeweiligen Zeichnungen
erstellt werden. Darin ist der aktuellste Stand des
Bauablaufplans zu berücksichtigen.

Nachfolgend beschriebene Ausfhrungen gelten für alle in
diesem LV beschriebenen Leistungen und sind (sofern
nicht in einem anderen Titel beschrieben) entsprechend
zu kalkulieren.

Werkstatt- und Detailzeichnungen für alle in dieser
Leistungsbeschreibung erfassten Leistungsumfänge,
Werk- und Montageplanung und technische Bearbeitung des
AN gemäß Vorbemerkung wie folgt:
- mittels CAD (Datenaustauschformat: DXF oder DWG sowie
als PDF-Datei),
- in Papierform 1-fach maßstabsgerecht (zur Prüfung)
- in Papierform 1-fach maßstabsgerecht
(Freigabeexemplar)
- Erstellung aller Übersichtspläne, Grundrisse,
Schnitte und Ansichten im Maßstab 1:50 mit
eingetragener  Schnittführung,
- Erstellung der Details, An- und Abschlüsse, im
Maßstab 1:5, 1:2 bis 1:1,
- Erstellen aller notwendigen Berechnungen
(bauphysikalisch und dergleichen), die zur Erfüllung
der geforderten Leistung dienen, für sämtliche
beschriebene Leistungen und  Einbausituationen auf
Grundlage der Ausführungs-
und Detailplanung des Architekten und Fachplaners und
der am Bau zu nehmenden Maße.

Die Werkplanung hat sämtliche Angaben zu Materialien,
Oberflächen zu enthalten.
- Erstellen der Werk- und Detailpläne auf Grundlage der
Planvorgaben oder Prinzipskizzen des Architekten,
einschließlich der Montage- und Befestigungspläne,
Detailpläne für die verschiedenen Anschlusssituationen,
Vorlage zur Freigabe beim Architekten, Position
einschl. Vervielfältigungskosten, Aus den Zeichnungen
müssen Konstruktion, Unterkonstruktion, Material,
Oberflächenbeschaffenheit, Maße, Bauanschlüsse,
Befestigung, Einbau und Einbaufolge sämtlicher Elemente
müssen erkennbar sein.
Arbeitssteckdosen müssen ebenfalls in die Pläne
übenommen werden.

Hier einzurechnen ist auch das Erstellen einer
Stückliste für den Herstellen/Verarbeiter die zu
Abstimmung und Freigabe dem Architekten mit mindestens
2 Wochenvorlaufzeit zur Bestellung vorzulegen ist.
Mit der Fertigung darf erst begonnen werden, wenn die
Werkplanung vom AG oder dessen Bevollmächtigten mit
einem Genehmigungsvermerk für die Ausführung
freigegeben ist. Eine Übertragung der Haftung erfolgt
hierdurch nicht. Der AN haftet dafür, dass nur nach den
unterschriftlich anerkannten Werkstattplänen gearbeitet
wird. Ausführungsfehler, welche infolge falscher
Angaben entstehen, sind zu Lasten des AN zu beseitigen.
Die endgültigen vom AN verfassten Werk- und
Montagepläne sind den Vertretern des AG vor Einbau der
Leistungen unaufgefordert zu übergeben. Sie müssen alle
Änderungen enthalten, die im Zuge der Planprüfung
vorgenommen wurden.

Die Werkplanung wird Bestandteil der
Gesamtdokumentation.
Menge: 1,000 psch

**02.05.0004 Aufmaßerstellung Mensa**
Im Rahmen der techn. Objektbearbeitung / Detailplanung
muss ein eigenverantwortliches Aufmaß für die alle in
diesem LV beschriebenen Einbauelemente auf der
Baustelle durch den AN vorgenommen werden. Sämtliche
Aufwendungen, die durch ein fachgerechtes Aufmaß
ntstehen sind in den Einheitspreisen zu
berücksichtigen.
Das Aufmaß erstellt der AN eigenverantwortlich. Wird
festgestellt, dass die zulässigen Toleranzen nach DIN
18201, DIN 18202, DIN 18203 überschritten werden, so
ist die örtliche OÜ sofort schriftlich in Kenntnis zu
setzen.
Menge: 1,000 psch

**02.05.0005 Aufmaßerstellung Mehrzweckhalle**
Im Rahmen der techn. Objektbearbeitung / Detailplanung
muss ein eigenverantwortliches Aufmaß für die alle in
diesem LV beschriebenen Einbauelemente auf der
Baustelle durch den AN vorgenommen werden. Sämtliche
Aufwendungen, die durch ein fachgerechtes Aufmaß
ntstehen sind in den Einheitspreisen zu
berücksichtigen.
Das Aufmaß erstellt der AN eigenverantwortlich. Wird
festgestellt, dass die zulässigen Toleranzen nach DIN
18201, DIN 18202, DIN 18203 überschritten werden, so
ist die örtliche OÜ sofort schriftlich in Kenntnis zu
setzen.
Menge: 1,000 psch

**02.05.0006 Aufmaßerstellung Lehrküche**
In der Lehrküche müssen zwei Aufmaße erstellt werden:

- Aufmaß Bestandsmöbel
- Aufmaß Neubau

Im Rahmen der techn. Objektbearbeitung / Detailplanung
muss ein eigenverantwortliches Aufmaß für die alle in
diesem LV beschriebenen Einbauelemente auf der
Baustelle durch den AN vorgenommen werden. Sämtliche
Aufwendungen, die durch ein fachgerechtes Aufmaß
ntstehen sind in den Einheitspreisen zu
berücksichtigen.
Das Aufmaß erstellt der AN eigenverantwortlich. Wird
festgestellt, dass die zulässigen Toleranzen nach DIN
18201, DIN 18202, DIN 18203 überschritten werden, so
ist die örtliche OÜ sofort schriftlich in Kenntnis zu
setzen.
Menge: 1,000 psch

*Hinweis*
Die Baustelleneinrichtung ist für die Dauer der
kompletten beschriebenen Leistungen gemäß den in den
BVB-VOB vereinbarten Ausführungsterminen vorzuhalten.

**02.05.0007 Baustelleneinrichtung Mensa**
Definition:
Eine Baustelleneinrichtung besteht aus einem der Firma
zugewiesenen Platz, an dem Werkbänke, Materialien und
Gerätschaften gelagert werden. Die alleinige Anfahrt
auf die Baustelle mit einem Montagewagen stellt keine
Baustelleneinrichtung dar.

Das Einrichten, Vorhalten und Räumen von
Baustelleinrichtungen ist gemäß VOB / C Nebenleistungen
und ist vom Bieter in dessen Allgemeinkosten
miteinzurechnen.

Der Auftragnehmer wird aufgefordert an der
Terminsituation auf der Baustelle aktiv mitzuwirken und
benötigte, sowie fehlende bauliche Vorleistungen
rechtzeitig bei der Fachbauleitung anzuzeigen.
Menge: 1,000 psch

**02.05.0008 Baustelleneinrichtung Mehrzweckhalle**
Definition:
Eine Baustelleneinrichtung besteht aus einem der Firma
zugewiesenen Platz, an dem Werkbänke, Materialien und
Gerätschaften gelagert werden. Die alleinige Anfahrt
auf die Baustelle mit einem Montagewagen stellt keine
Baustelleneinrichtung dar.

Das Einrichten, Vorhalten und Räumen von
Baustelleinrichtungen ist gemäß VOB / C Nebenleistungen
und ist vom Bieter in dessen Allgemeinkosten
miteinzurechnen.

Der Auftragnehmer wird aufgefordert an der
Terminsituation auf der Baustelle aktiv mitzuwirken und
benötigte, sowie fehlende bauliche Vorleistungen
rechtzeitig bei der Fachbauleitung anzuzeigen.
Menge: 1,000 psch

**02.05.0009 Baustelleneinrichtung Lehrküche**
Definition:
Eine Baustelleneinrichtung besteht aus einem der Firma
zugewiesenen Platz, an dem Werkbänke, Materialien und
Gerätschaften gelagert werden. Die alleinige Anfahrt
auf die Baustelle mit einem Montagewagen stellt keine
Baustelleneinrichtung dar.

Das Einrichten, Vorhalten und Räumen von
Baustelleinrichtungen ist gemäß VOB / C Nebenleistungen
und ist vom Bieter in dessen Allgemeinkosten
miteinzurechnen.

Der Auftragnehmer wird aufgefordert an der
Terminsituation auf der Baustelle aktiv mitzuwirken und
benötigte, sowie fehlende bauliche Vorleistungen
rechtzeitig bei der Fachbauleitung anzuzeigen.
Menge: 1,000 psch

**02.05.0010 Baustelleneinrichtung zusätzlich**
Wiederholtes Einrichten Vorhalten und Räumen
derBaustelle Erläuterung Baustellenunterbrechungen

Definition:
Eine Baustelleneinrichtung besteht aus einem der
Firmazugewiesenen Platz, an dem Werkbänke, Materialien
undGerätschaften gelagert werden. Die alleinige
Anfahrtauf die Baustelle mit einem Montagewagen stellt
keineBaustelleneinrichtung dar.

Das Einrichten, Vorhalten und Räumen von
Baustelleinrichtungen ist gemäß VOB / C Nebenleistungen
und ist vom Bieter in dessen Allgemeinkosten
miteinzurechnen.

Der Auftragnehmer wird aufgefordert an der
Terminsituation auf der Baustelle aktiv mitzuwirken und
benötigte, sowie fehlende bauliche Vorleistungen
rechtzeitig bei der Fachbauleitung anzuzeigen.

Sollte eine Unterbrechnung der Baustelle jedoch
notwendig sein, so hat der AN dies dem AG schriftlich 5
Werktage vor Beendigung anzuzeigen.

Stimmt der Auftraggeber der Unterberchung schriftlich
zu, so können bei wiederholter Baustelleneinrichtung
die unten aufgeführten Positionen beansprucht werden.
Eine geplante erneute Einrichtung für zeitlich
versetzte Montageschritte ist einzukalkulieren und wird
nicht gesondert vergüttet.

Wiederholtes Einrichten, das auf mangelnde
Terminmitwirkung des Auftragnehmers zurückzuführen wird
nicht gesondert vergütet.
Menge: 1,000 psch

**02.05.0011 Dokumentation Mensa**
Erstellung der Bestandsdokumentation in 2-facher
Ausfertigung als Ausdruck in Ordnern und elektronisch
auf Datenträger:

Teil 1: Allgemeine Dokumentationsrichtlinie
Teil 2: CAD-Datenaustausch
Teil 3: Kennzeichnungssystematik
Teil 4: Raum-/Türbuch
Teil 5: Mess- und Zählkonzept

Die Bestandsdokumentation muss unter anderem folgende
Unterlagen enthalten:

- Allgemeine Anlagenbeschreibung
- Funktionsbeschreibungen, Struktogramme, Klartexte,
Parameterlisten usw.
- Apparatebeschreibungen, Apparatelisten
- Grundrisspläne M1:100 und M1:50
- Detailpläne (Raum, Schrank, Anlage, Apparate usw.)
- Schemapläne
- Detailschemas, Stromlauf-/ Verteilerpläne von Anlagen
und Apparaten, Rangierlisten
- Schnittstellen, Normen und Symbole
- Anschlussunterlagen, Anschlusslisten; Anschlusspläne
- Einbau- und Wartungsvorschriften, Stück-/
Ersatzteillisten
- Technische Datenblätter
- Bedienungsanleitungen
- Lieferantenverzeichnisse / Bezugsnachweise
- Errichterbescheinigungen
- Mess- und Prüfprotokolle
- Aufstellung Betreiberpflichten (Wartungsumfang,
Führung
Betriebshandbücher, Austauschzyklen Melder, etc.)

Mit der Fertigstellung bzw. vor oder spätestens bei der
Abnahme sind vom Auftragnehmer folgende Unterlagen in
3-facher Ausfertigung sowie digital in je einem
beschrifteten
Ordner und USB-Sticks zu übergeben.
- Aktualisierte Montagepläne
- Stücklisten in DIN A 4
- Stromlaufpläne
- Klemmenpläne
- Bedienungs- und Einstellungsanweisungen
- Wartungsanweisungen
- Ersatzteillisten
- Geräteliste mit Abmessungen/ Anschußdaten/ Fabrikat
+Typ
Menge: 1,000 psch

**02.05.0012 Dokumentation Mehrzweckhalle**
Erstellung der Bestandsdokumentation in 2-facher
Ausfertigung als Ausdruck in Ordnern und elektronisch
auf Datenträger:

Teil 1: Allgemeine Dokumentationsrichtlinie
Teil 2: CAD-Datenaustausch
Teil 3: Kennzeichnungssystematik
Teil 4: Raum-/Türbuch
Teil 5: Mess- und Zählkonzept

Die Bestandsdokumentation muss unter anderem folgende
Unterlagen enthalten:

- Allgemeine Anlagenbeschreibung
- Funktionsbeschreibungen, Struktogramme, Klartexte,
Parameterlisten usw.
- Apparatebeschreibungen, Apparatelisten
- Grundrisspläne M1:100 und M1:50
- Detailpläne (Raum, Schrank, Anlage, Apparate usw.)
- Schemapläne
- Detailschemas, Stromlauf-/ Verteilerpläne von Anlagen
und Apparaten, Rangierlisten
- Schnittstellen, Normen und Symbole
- Anschlussunterlagen, Anschlusslisten; Anschlusspläne
- Einbau- und Wartungsvorschriften, Stück-/
Ersatzteillisten
- Technische Datenblätter
- Bedienungsanleitungen
- Lieferantenverzeichnisse / Bezugsnachweise
- Errichterbescheinigungen
- Mess- und Prüfprotokolle
- Aufstellung Betreiberpflichten (Wartungsumfang,
Führung
Betriebshandbücher, Austauschzyklen Melder, etc.)

Mit der Fertigstellung bzw. vor oder spätestens bei der
Abnahme sind vom Auftragnehmer folgende Unterlagen in
3-facher Ausfertigung sowie digital in je einem
beschrifteten
Ordner und USB-Sticks zu übergeben.
- Aktualisierte Montagepläne
- Stücklisten in DIN A 4
- Stromlaufpläne
- Klemmenpläne
- Bedienungs- und Einstellungsanweisungen
- Wartungsanweisungen
- Ersatzteillisten
- Geräteliste mit Abmessungen/ Anschußdaten/ Fabrikat
+Typ
Menge: 1,000 psch

#### 02.06 Titel 6 - Stundenlohnarbeiten

*Hinweis*
Leistungen im Stundenlohn
(für unvorhergesehene Arbeiten)

Die nachstehenden Verrechnungssätze sind unter den
preisrechtlichen Vorschriften zu ermitteln und gelten
unabhängig von der Anzahl der abgerechneten Stunden.
Sie enthalten den tatsächlichen Lohn mit den Zuschlägen
für Gemeinkosten, Sozialkassenbeiträge,
vermögenswirksame Leistungen und dergleichen. Sowei
Lohn- und Gehaltsnebenkosten. Zuschläge für Nacht-,
Sonn- und Feiertagsarbeiten sind jedoch nicht
eingerechnet.

Sollte der Bieter über Personal einer der unten
aufgeführten Berufsgruppen nicht verfügen, so hat er
den Preis für die nächsthöher qualifizierte
Berufsgruppe einzusetzen.

**02.06.0001 Meister**
Menge: 40,000 h

**02.06.0002 Obermonteur**
Menge: 40,000 h

**02.06.0003 Monteur**
Menge: 70,000 h

**02.06.0004 Helfer**
Menge: 60,000 h

**02.06.0005 zusätzliche Montageanfahrten**
Diese zusätzlichen Montageanfahrt bezieht sich auf alle
anfallenden Anfahrten die nicht im Rahmen der
Montagearbeiten der Anlage notwendig sind der für das
Projekt zuständigen Kundendienststelle. Die zusätzliche
Montagefahrt ersetzt nicht die Montagefahrt zur
Erstellung der Bauleistung, auch nicht dann, wenn es
sich um eine Bauverzögerung oder Baubehinderungen
handelt.

Entfernung bis Baustelle (km)  '....................'

Abweichungen der Standorte für den Kundendienst und das
Montagepersonal sind in einem Extraschreiben mit
abzugeben.

Fahrtzeit für eine Einfachfahrt (Std.) '
....................'

Reine Anfahrtkosten, Hin- und Rückfahrt mit
Montagewagen einschl. aller Nebenkosten und aller
benötigten Monteure.
Menge: 1,000 psch

USt %: 19,00
